# 1600_PRES_R3

- Propiedad del archivo: SOFT S.A.
- Formato: FIEBDC-3/2002
- Programa: Presto 8.7
- Fecha de los precios: 01/10/1998
- Divisa: EUR
- Código: 1600_PRES_R3 (17/01/1980)
Importe: 7783054.2

## C01 DEMOLICIONES (27/12/1989)
Importe: 56582.9

**EC011040** M2 Demolición firme y pavimento (27/12/1989)
13090 M2 × 3.9 = 51051.00
Demolición de firme y/o pavimento existente por medios mecánicos, incluso carga y transporte de productos a vertedero autorizado y canon de vertido.

| Código | Ud | Descripción | Rendimiento | Precio | Importe |
|---|---|---|---|---|---|
| O0000020 | H | Capataz (mano de obra; 11/06/2004) | 0.05 | 12.72 | 0.64 |
| O0000080 | H | Peón ordinario. (mano de obra; 11/06/2004) | 0.055 | 11.63 | 0.64 |
| M0001200 | H | Retroexcavadora mixta. (maquinaria; 09/06/2004) | 0.03 | 32.15 | 0.96 |
| M0001140 | H | Martillo sin retro (maquinaria; 09/06/2004) | 0.03 | 24.64 | 0.74 |
| M0002020 | H | Camión basculante (maquinaria; 09/06/2004) | 0.01 | 23.53 | 0.24 |
| %05UH | % | Utiles y herramientas (5% s/M+O) (08/04/1999) | 5 % | 3.22 | 0.16 |
| V0000020 | M3 | Suplemento por canon de vertido (27/12/1989) | 1 | 0.3 | 0.30 |
| %06CI | % | Costes indirectos (25/03/1999) | 6 % | 3.68 | 0.22 |
|  |  | Total |  |  | 3.9 |

| Medición | Uds. | Largo | Parcial |
|---|---|---|---|
| Medido sobre planos |  |  |  |
| Carretera A-431 | 1 | 9020 | 9020.00 |
| Ramal a Renfe | 1 | 4070 | 4070.00 |
| Total |  |  | 13090 |

**EC011041** Ml Demolición de acequia (27/12/1989)
1070 Ml × 5.17 = 5531.90
Demolición de acequia de hormigón u obra de drenaje, incluso retirada de compuertas y materiales o elementos auxiliares y transporte a vertedero autorizado.

| Código | Ud | Descripción | Rendimiento | Precio | Importe |
|---|---|---|---|---|---|
| O0000020 | H | Capataz | 0.05 | 12.72 | 0.64 |
| O0000080 | H | Peón Ordinario | 0.055 | 11.63 | 0.64 |
| M0001200 | H | Retroexcavadora mixta. | 0.05 | 32.15 | 1.61 |
| M0001140 | H | Martillo sin retro | 0.05 | 24.64 | 1.23 |
| M0002020 | H | Camión basculante | 0.01 | 23.53 | 0.24 |
| %05UH | % | Utiles y herramientas (5% s/M+O) | 5 % | 4.36 | 0.22 |
| V0000020 | M3 | Suplemento por canon de vertido | 1 | 0.3 | 0.30 |
| %06CI | % | Costes indirectos | 6 % | 4.88 | 0.29 |
|  |  | Total |  |  | 5.17 |

| Medición | Uds. | Largo | Parcial |
|---|---|---|---|
| Oeste | 1 | 160 | 160.00 |
| Centro | 1 | 500 | 500.00 |
| Este | 1 | 410 | 410.00 |
| Total |  |  | 1070 |

## C02 MOVIMIENTO DE TIERRAS (27/12/1989)
Importe: 1867050.56

### C0201 VIALES (27/12/1989)
Importe: 964390.54

**EC021030** M3 Excavación de tierra vegetal (27/12/1989)
45966.8 M3 × 2.67 = 122731.36
Excavación de tierra vegetal incluso carga y transporte a vertedero o lugar de empleo.

| Código | Ud | Descripción | Rendimiento | Precio | Importe |
|---|---|---|---|---|---|
| O0000020 | H | Capataz | 0.0028 | 12.72 | 0.04 |
| O0000080 | H | Peón Ordinario | 0.05 | 11.63 | 0.58 |
| M0001200 | H | Retroexcavadora mixta. | 0.017 | 32.15 | 0.55 |
| M0002020 | H | Camión basculante | 0.04 | 23.53 | 0.94 |
| %05UH | % | Utiles y herramientas (5% s/M+O) | 5 % | 2.11 | 0.11 |
| V0000020 | M3 | Suplemento por canon de vertido | 1 | 0.3 | 0.30 |
| %06CI | % | Costes indirectos | 6 % | 2.52 | 0.15 |
|  |  | Total |  |  | 2.67 |

| Medición | Uds. | Largo | Parcial |
|---|---|---|---|
| S.MED.AUX. | 1 | 45966.8 | 45966.80 |
| Total |  |  | 45966.8 |

**EC021040** M3 Excav. sin clasif. explananacion (27/12/1989)
228534.6 M3 × 2.18 = 498205.43
Excavación sin clasificar de la explanación, incluso carga y transporte a vertedero (y canon de vertido) o lugar de empleo de los productos de la excavación, y refino de taludes.

| Código | Ud | Descripción | Rendimiento | Precio | Importe |
|---|---|---|---|---|---|
| O0000020 | H | Capataz | 0.004 | 12.72 | 0.05 |
| O0000080 | H | Peón Ordinario | 0.045 | 11.63 | 0.52 |
| M0001200 | H | Retroexcavadora mixta. | 0.02 | 32.15 | 0.64 |
| M0002020 | H | Camión basculante | 0.02 | 23.53 | 0.47 |
| %05UH | % | Utiles y herramientas (5% s/M+O) | 5 % | 1.68 | 0.08 |
| V0000020 | M3 | Suplemento por canon de vertido | 1 | 0.3 | 0.30 |
| %06CI | % | Costes indirectos | 6 % | 2.06 | 0.12 |
|  |  | Total |  |  | 2.18 |

| Medición | Uds. | Largo | Ancho | Parcial |
|---|---|---|---|---|
| S.MED.AUX. | 1 | 221611.12 |  | 221611.12 |
| Aparc. Principal | 1 | 23078.25 | 0.3 | 6923.48 |
| Total |  |  |  | 228534.6 |

**EC023020** M3 Terraplén o pedraplén excavación (25/03/1999)
4126.01 M3 × 1.56 = 6436.58
Terraplén o pedraplén formado con productos procedentes de la excavación, totalmente terminado, incluso extensión y compactación.

| Código | Ud | Descripción | Rendimiento | Precio | Importe |
|---|---|---|---|---|---|
| O0000020 | H | Capataz | 0.01 | 12.72 | 0.13 |
| O0000080 | H | Peón Ordinario | 0.02 | 11.63 | 0.23 |
| M0001190 | H | MOTONIVELADORA DE 180 CV. (maquinaria; 09/06/2004) | 0.01 | 41.47 | 0.41 |
| M0002080 | H | Camión regador (maquinaria; 02/06/1999) | 0.005 | 14.79 | 0.07 |
| M0001220 | H | Compactador vibratorio. (maquinaria; 08/04/1999) | 0.01 | 20.98 | 0.21 |
| M0002020 | H | Camión basculante | 0.015 | 23.53 | 0.35 |
| %05UH | % | Utiles y herramientas (5% s/M+O) | 5 % | 1.40 | 0.07 |
| %06CI | % | Costes indirectos | 6 % | 1.47 | 0.09 |
|  |  | Total |  |  | 1.56 |

| Medición | Uds. | Largo | Parcial |
|---|---|---|---|
| S.MED.AUX. | 1 | 4126.01 | 4126.01 |
| Total |  |  | 4126.01 |

**U03EC002** M3 Suelo estabilizado in situ con cemento, tipo S-EST3 (25/03/1999)
29408.13 M3 × 11.46 = 337017.17
Suelo estabilizado in situ con cemento, tipo S-EST3, extendido y compactado, con una dotación de cemento CEM II/A-V 32,5R de 80 kg/m3., incluso cemento, excavción de los préstamos, canon y transporte y preparación de la superficie de asiento.

| Código | Ud | Descripción | Rendimiento | Precio | Importe |
|---|---|---|---|---|---|
| O0000020 | H | Capataz | 0.01 | 12.72 | 0.13 |
| O0000030 | H | Oficial de primera (mano de obra; 14/06/2004) | 0.02 | 12.46 | 0.25 |
| O0000070 | H | Peón especialista. (mano de obra; 14/06/2004) | 0.02 | 11.74 | 0.23 |
| M08NP020 | H | Equipo integral estab.in situ 530CV (maquinaria; 31/01/2003) | 0.005 | 140 | 0.70 |
| M08W040 | H | Distribuidora material pulverulento (maquinaria; 31/01/2000) | 0.01 | 58 | 0.58 |
| M08CN010 | H | Cisterna nodriza cemento 25 tm (maquinaria; 31/01/2003) | 0.01 | 40 | 0.40 |
| M08NM010 | H | Motoniveladora de 135 CV (maquinaria; 31/01/2003) | 0.01 | 44 | 0.44 |
| M08CA110 | H | Cisterna agua s/camión 10.000 l. (maquinaria; 31/01/2003) | 0.01 | 26.4 | 0.26 |
| M08RV010 | H | Compactador asfált.neum.aut. 6/15t. (maquinaria; 31/01/2003) | 0.01 | 40 | 0.40 |
| M08RN040 | H | Rodillo vibrante autopropuls.mixto 15 t. (maquinaria; 31/01/2003) | 0.01 | 40 | 0.40 |
| M07W060 | Tm | km transporte cemento a granel (maquinaria; 31/01/2003) | 7 | 0.08 | 0.56 |
| %05UH | % | Utiles y herramientas (5% s/M+O) | 5 % | 4.35 | 0.22 |
| P01CC031 | Tm | Cem.CEM II/A-V 32,5 R s/cam.fab.sac. (material; 31/01/2000) | 0.08 | 78.03 | 6.24 |
| %06CI | % | Costes indirectos | 6 % | 10.81 | 0.65 |
|  |  | Total |  |  | 11.46 |

| Medición | Uds. | Largo | Ancho | Parcial |
|---|---|---|---|---|
| S.MED.AUX. | 1 | 22484.65 |  | 22484.65 |
| Aparc. Principal | 1 | 23078.25 | 0.3 | 6923.48 |
| Total |  |  |  | 29408.13 |

### C0202 PARCELAS (27/12/1989)
Importe: 902660.02

**EC021030** M3 Excavación de tierra vegetal
70153.13 M3 × 2.67 = 187308.86

| Medición | Uds. | Largo | Parcial |
|---|---|---|---|
| S.MED.AUX. | 1 | 70153.13 | 70153.13 |
| Total |  |  | 70153.13 |

**EC021040** M3 Excav. sin clasif. explananacion
293547.21 M3 × 2.18 = 639932.92

| Medición | Uds. | Largo | Parcial |
|---|---|---|---|
| S.MED.AUX. | 1 | 293547.21 | 293547.21 |
| Total |  |  | 293547.21 |

**EC023020** M3 Terraplén o pedraplén excavación
11618.02 M3 × 1.56 = 18124.11

| Medición | Uds. | Alto | Parcial |
|---|---|---|---|
| Aparcamiento | 1 | 368.2 | 368.20 |
| Servicios al vehiculo | 1 | 873.16 | 873.16 |
| Centro de servicios | 1 | 965.4 | 965.40 |
| Estación de servicio | 1 | 6645.1 | 6645.10 |
| Zona verde 1 | 1 | 1710.32 | 1710.32 |
| Zona verde 2 | 1 | 1055.84 | 1055.84 |
| Total |  |  | 11618.02 |

**EC022001** M3 Relleno con material excavación (19/03/1999)
17426.32 M3 × 1.92 = 33458.53
Relleno para la formación de defensa de avenidas con material procedente de la propia excavación, totalmente terminado, incluso extensión y compactación.

| Código | Ud | Descripción | Rendimiento | Precio | Importe |
|---|---|---|---|---|---|
| O0000020 | H | Capataz | 0.004 | 12.72 | 0.05 |
| O0000080 | H | Peón Ordinario | 0.03 | 11.63 | 0.35 |
| M0001150 | H | Excavadora cadenas (maquinaria; 19/03/1999) | 0.012 | 36.06 | 0.43 |
| M0001230 | H | Rodillo vibrante de 800 kg. (maquinaria; 08/04/1999) | 0.012 | 5.11 | 0.06 |
| M0002040 | H | Camión cisterna. (maquinaria; 09/06/2004) | 0.012 | 27.86 | 0.33 |
| M0001190 | H | Motoniveladora de 180 CV. | 0.012 | 41.47 | 0.50 |
| %05UH | % | Utiles y herramientas (5% s/M+O) | 5 % | 1.72 | 0.09 |
| %06CI | % | Costes indirectos | 6 % | 1.81 | 0.11 |
|  |  | Total |  |  | 1.92 |

| Medición | Uds. | Largo | Parcial |
|---|---|---|---|
| S.MED.AUX. | 1 | 17426.32 | 17426.32 |
| Total |  |  | 17426.32 |

**EC031010** M3 Escollera 500-1000 kg préstamos
1080 M3 × 22.07 = 23835.60
Escollera clasificada de 500-1000 Kg.

| Código | Ud | Descripción | Rendimiento | Precio | Importe |
|---|---|---|---|---|---|
| O0000020 | H | Capataz | 0.02 | 12.72 | 0.25 |
| O0000080 | H | Peón Ordinario | 0.2 | 11.63 | 2.33 |
| M0002020 | H | Camión basculante | 0.08 | 23.53 | 1.88 |
| M0001040 | H | Retroexcavadora de orugas. (maquinaria) | 0.2 | 36.06 | 7.21 |
| %05UH | % | Utiles y herramientas (5% s/M+O) | 5 % | 11.67 | 0.58 |
| P0070010 | Tm | Escollera caliza cantera500-1000 (material; 08/04/1999) | 1.9 | 4.51 | 8.57 |
| %06CI | % | Costes indirectos | 6 % | 20.82 | 1.25 |
|  |  | Total |  |  | 22.07 |

| Medición | Uds. | Largo | Ancho | Alto | Parcial |
|---|---|---|---|---|---|
| S/PLANOS | 1 | 108 | 2 | 5 | 1080.00 |
| Total |  |  |  |  | 1080 |

## C03 FIRMES Y PAVIMENTOS
Importe: 1771390.6

### C0301 CALZADAS Y APARCAMIENTOS
Importe: 1033619.75

**EC041010** M3 Base granular zahorra artificial (25/03/1999)
21236.19 M3 × 11.55 = 245277.99
Base granular constituida por zahorra artificial, incluso extensión y compactación, totalmente terminada.

| Código | Ud | Descripción | Rendimiento | Precio | Importe |
|---|---|---|---|---|---|
| O0000020 | H | Capataz | 0.001 | 12.72 | 0.01 |
| O0000080 | H | Peón Ordinario | 0.04 | 11.63 | 0.47 |
| M0002020 | H | Camión basculante | 0.05 | 23.53 | 1.18 |
| M0001190 | H | Motoniveladora de 180 CV. | 0.015 | 41.47 | 0.62 |
| M0002080 | H | Camión regador | 0.004 | 14.79 | 0.06 |
| M0001220 | H | Compactador vibratorio. | 0.02 | 20.98 | 0.42 |
| %05UH | % | Utiles y herramientas (5% s/M+O) | 5 % | 2.76 | 0.14 |
| P0010130 | M3 | Zahorra artificial. (material; 16/06/2004) | 1 | 8 | 8.00 |
| %06CI | % | Costes indirectos | 6 % | 10.90 | 0.65 |
|  |  | Total |  |  | 11.55 |

| Medición | Uds. | Largo | Alto | Parcial |
|---|---|---|---|---|
| S/SUPERFICIE EN PLANOS |  |  |  |  |
| Carretera A-431 |  |  |  |  |
| Carril Córdoba-Sevilla hasta la glorieta | 1 | 1203.36 | 0.3 | 361.01 |
|  | 1 | 1243.54 | 0.3 | 373.06 |
| Glorieta | 1 | 1667.17 | 0.3 | 500.15 |
| Carril Córdoba-Sevilla desde la glorieta | 1 | 1291.02 | 0.3 | 387.31 |
|  | 1 | 1358.08 | 0.3 | 407.42 |
| Eje Nº1 | 1 | 2200.65 | 0.3 | 660.20 |
| Glorieta interior CT | 1 | 1215.66 | 0.3 | 364.70 |
| Eje Nº2 | 1 | 1631.71 | 0.3 | 489.51 |
| Eje Nº3 | 1 | 2496.53 | 0.3 | 748.96 |
| Eje Nº4 | 1 | 6504.25 | 0.3 | 1951.28 |
| Eje Nº5 | 1 | 4108.52 | 0.3 | 1232.56 |
| Eje Nº6 | 1 | 615.95 | 0.3 | 184.79 |
| Eje Nº7 | 1 | 1572.4 | 0.3 | 471.72 |
| Eje Nº8 | 1 | 4492.67 | 0.3 | 1347.80 |
| Eje Nº9 | 1 | 2440.76 | 0.3 | 732.23 |
| Eje Nº10 | 1 | 3932.49 | 0.3 | 1179.75 |
| Eje Nº11 | 1 | 2439.34 | 0.3 | 731.80 |
| Eje Nº12 | 1 | 2433.55 | 0.3 | 730.07 |
| Aparcamiento principal | 1 | 23078.25 | 0.3 | 6923.48 |
| Acceso emergencia | 1 | 1500 | 0.3 | 450.00 |
| Remates y cuñas 5% | 1 | 20167.8 | 0.05 | 1008.39 |
| Total |  |  |  | 21236.19 |

**EC041070** Tm Mezcla bituminosa D-12
10279.75 Tm × 21.52 = 221220.22
Mezcla bituminosa en caliente tipo D-12 a emplear en capa de rodadura, incluso filler de aportación, puesta en obra y compactación, excluido el betún.

| Código | Ud | Descripción | Rendimiento | Precio | Importe |
|---|---|---|---|---|---|
| O0000020 | H | Capataz | 0.038 | 12.72 | 0.48 |
| O0000030 | H | Oficial de primera | 0.125 | 12.46 | 1.56 |
| O0000080 | H | Peón Ordinario | 0.15 | 11.63 | 1.74 |
| M0003050 | H | Planta de aglomerado. (maquinaria; 09/06/2004) | 0.01 | 99.59 | 1.00 |
| M0001020 | H | Pala cargadora. (maquinaria; 09/06/2004) | 0.01 | 21.94 | 0.22 |
| M0003020 | H | Extendedora de mezclas. (maquinaria; 09/06/2004) | 0.02 | 123.81 | 2.48 |
| M0001250 | H | Apisonadora tandem. (maquinaria; 08/04/1999) | 0.03 | 20.25 | 0.61 |
| M0001110 | H | Compactador de neumáticos. (maquinaria) | 0.03 | 21.04 | 0.63 |
| M0002020 | H | Camión basculante | 0.2 | 23.53 | 4.71 |
| %05UH | % | Utiles y herramientas (5% s/M+O) | 5 % | 13.43 | 0.67 |
| P0013000 | Tm | Aridos silíceos clasificados. (material; 08/04/1999) | 0.92 | 5.11 | 4.70 |
| P0020120 | Tm | Cemento CEM-I. (material; 10/06/2004) | 0.03 | 50 | 1.50 |
| %06CI | % | Costes indirectos | 6 % | 20.30 | 1.22 |
|  |  | Total |  |  | 21.52 |

| Medición | Uds. | Largo | Ancho | Alto | Parcial |
|---|---|---|---|---|---|
| S/SUPERFICIE EN PLANOS |  |  |  |  |  |
| Carretera A-431 |  |  |  |  |  |
| Carril Córdoba-Sevilla hasta la glorieta | 1 | 1203.36 | 2.42 | 0.06 | 174.73 |
|  | 1 | 1243.54 | 2.42 | 0.06 | 180.56 |
| Glorieta | 1 | 1667.17 | 2.42 | 0.06 | 242.07 |
| Carril Córdoba-Sevilla desde la glorieta | 1 | 1291.02 | 2.42 | 0.06 | 187.46 |
|  | 1 | 1358.08 | 2.42 | 0.06 | 197.19 |
| Eje Nº1 | 1 | 2200.65 | 2.42 | 0.06 | 319.53 |
| Glorieta interior CT | 1 | 1215.66 | 2.42 | 0.06 | 176.51 |
| Eje Nº2 | 1 | 1631.71 | 2.42 | 0.06 | 236.92 |
| Eje Nº3 | 1 | 2496.53 | 2.42 | 0.06 | 362.50 |
| Eje Nº4 | 1 | 6504.25 | 2.42 | 0.06 | 944.42 |
| Eje Nº5 | 1 | 4108.52 | 2.42 | 0.06 | 596.56 |
| Eje Nº6 | 1 | 615.95 | 2.42 | 0.06 | 89.44 |
| Eje Nº7 | 1 | 1572.4 | 2.42 | 0.06 | 228.31 |
| Eje Nº8 | 1 | 4492.67 | 2.42 | 0.06 | 652.34 |
| Eje Nº9 | 1 | 2440.76 | 2.42 | 0.06 | 354.40 |
| Eje Nº10 | 1 | 3932.49 | 2.42 | 0.06 | 571.00 |
| Eje Nº11 | 1 | 2439.34 | 2.42 | 0.06 | 354.19 |
| Eje Nº12 | 1 | 2433.55 | 2.42 | 0.06 | 353.35 |
| Aparcamiento principal | 1 | 23078.25 | 2.42 | 0.06 | 3350.96 |
| Acceso Emergencia | 1 | 1500 | 2.42 | 0.06 | 217.80 |
| Remates y cuñas | 1 | 9790.24 |  | 0.05 | 489.51 |
| Total |  |  |  |  | 10279.75 |

**EC041080** Tm Mezcla bituminosa S-20
1022.58 Tm × 21.3 = 21780.95
Mezcla bituminosa en caliente tipo S-20 a emplear en capa intermedia, incluso filler de aportación, puesta en obra y compactación, excluido el betún.

| Código | Ud | Descripción | Rendimiento | Precio | Importe |
|---|---|---|---|---|---|
| O0000020 | H | Capataz | 0.1 | 12.72 | 1.27 |
| O0000030 | H | Oficial de primera | 0.125 | 12.46 | 1.56 |
| O0000080 | H | Peón Ordinario | 0.15 | 11.63 | 1.74 |
| M0003050 | H | Planta de aglomerado. | 0.008 | 99.59 | 0.80 |
| M0003020 | H | Extendedora de mezclas. | 0.02 | 123.81 | 2.48 |
| M0001250 | H | Apisonadora tandem. | 0.025 | 20.25 | 0.51 |
| M0001110 | H | Compactador de neumáticos. | 0.025 | 21.04 | 0.53 |
| M0002020 | H | Camión basculante | 0.2 | 23.53 | 4.71 |
| %05UH | % | Utiles y herramientas (5% s/M+O) | 5 % | 13.60 | 0.68 |
| P0013010 | Tm | Aridos calizos clasificados. (material; 08/04/1999) | 0.925 | 4.66 | 4.31 |
| P0020120 | Tm | Cemento CEM-I. | 0.03 | 50 | 1.50 |
| %06CI | % | Costes indirectos | 6 % | 20.09 | 1.21 |
|  |  | Total |  |  | 21.3 |

| Medición | Uds. | Largo | Ancho | Alto | Parcial |
|---|---|---|---|---|---|
| S/SUPERFICIE EN PLANOS |  |  |  |  |  |
| Carretera A-431 |  |  |  |  |  |
| Carril Córdoba-Sevilla hasta la glorieta | 1 | 1203.36 | 2.4 | 0.06 | 173.28 |
|  | 1 | 1243.54 | 2.4 | 0.06 | 179.07 |
| Glorieta | 1 | 1667.17 | 2.4 | 0.06 | 240.07 |
| Carril Córdoba-Sevilla desde la glorieta | 1 | 1291.02 | 2.4 | 0.06 | 185.91 |
|  | 1 | 1358.08 | 2.4 | 0.06 | 195.56 |
| Remates y cuñas | 1 | 973.89 |  | 0.05 | 48.69 |
| Total |  |  |  |  | 1022.58 |

**EC041090** Tm Mezcla bituminosa G-25
14993.61 Tm × 20.89 = 313216.51
Mezcla bituminosa en caliente tipo G-25 a emplear en capa de base, incluso filler de aportación, puesta en obra y compactación, excluido el betún.

| Código | Ud | Descripción | Rendimiento | Precio | Importe |
|---|---|---|---|---|---|
| O0000020 | H | Capataz | 0.038 | 12.72 | 0.48 |
| O0000030 | H | Oficial de primera | 0.125 | 12.46 | 1.56 |
| O0000080 | H | Peón Ordinario | 0.25 | 11.63 | 2.91 |
| M0003050 | H | Planta de aglomerado. | 0.008 | 99.59 | 0.80 |
| M0003020 | H | Extendedora de mezclas. | 0.008 | 123.81 | 0.99 |
| M0001250 | H | Apisonadora tandem. | 0.015 | 20.25 | 0.30 |
| M0001110 | H | Compactador de neumáticos. | 0.015 | 21.04 | 0.32 |
| M0002020 | H | Camión basculante | 0.25 | 23.53 | 5.88 |
| %05UH | % | Utiles y herramientas (5% s/M+O) | 5 % | 13.24 | 0.66 |
| P0013010 | Tm | Aridos calizos clasificados. | 0.925 | 4.66 | 4.31 |
| P0020120 | Tm | Cemento CEM-I. | 0.03 | 50 | 1.50 |
| %06CI | % | Costes indirectos | 6 % | 19.71 | 1.18 |
|  |  | Total |  |  | 20.89 |

| Medición | Uds. | Largo | Ancho | Alto | Parcial |
|---|---|---|---|---|---|
| S/SUPERFICIE EN PLANOS |  |  |  |  |  |
| Carretera A-431 |  |  |  |  |  |
| Carril Córdoba-Sevilla hasta la glorieta | 1 | 1203.36 | 2.38 | 0.08 | 229.12 |
|  | 1 | 1243.54 | 2.38 | 0.08 | 236.77 |
| Glorieta | 1 | 1667.17 | 2.38 | 0.08 | 317.43 |
| Carril Córdoba-Sevilla desde la glorieta | 1 | 1291.02 | 2.38 | 0.08 | 245.81 |
|  | 1 | 1358.08 | 2.38 | 0.08 | 258.58 |
| Eje Nº1 | 1 | 2200.65 | 2.38 | 0.09 | 471.38 |
| Glorieta interior CT | 1 | 1215.66 | 2.38 | 0.09 | 260.39 |
| Eje Nº2 | 1 | 1631.71 | 2.38 | 0.09 | 349.51 |
| Eje Nº3 | 1 | 2496.53 | 2.38 | 0.09 | 534.76 |
| Eje Nº4 | 1 | 6504.25 | 2.38 | 0.09 | 1393.21 |
| Eje Nº5 | 1 | 4108.52 | 2.38 | 0.09 | 880.04 |
| Eje Nº6 | 1 | 615.95 | 2.38 | 0.09 | 131.94 |
| Eje Nº7 | 1 | 1572.4 | 2.38 | 0.09 | 336.81 |
| Eje Nº8 | 1 | 4492.67 | 2.38 | 0.09 | 962.33 |
| Eje Nº9 | 1 | 2440.76 | 2.38 | 0.09 | 522.81 |
| Eje Nº10 | 1 | 3932.49 | 2.38 | 0.09 | 842.34 |
| Eje Nº11 | 1 | 2439.34 | 2.38 | 0.09 | 522.51 |
| Eje Nº12 | 1 | 2433.55 | 2.38 | 0.09 | 521.27 |
| Aparcamiento principal | 1 | 23078.25 | 2.38 | 0.09 | 4943.36 |
| Acceso Emergencia | 1 | 1500 | 2.38 | 0.09 | 321.30 |
| Remates y cuñas | 1 | 14238.83 |  | 0.05 | 711.94 |
| Total |  |  |  |  | 14993.61 |

**EC041050** Tm Betún asfáltico B 60/70 (25/03/1999)
975.98 Tm × 188.68 = 184147.91
Betún asfaltico B 60/70 utilizado en mezclas bituminosas en caliente.

| Código | Ud | Descripción | Rendimiento | Precio | Importe |
|---|---|---|---|---|---|
| P0082060 | Tm | Betún asfáltico B 60/70. (material; 14/06/2004) | 1 | 178 | 178.00 |
| %06CI | % | Costes indirectos | 6 % | 178.00 | 10.68 |
|  |  | Total |  |  | 188.68 |

| Medición | Uds. | Largo | Ancho | Alto | Parcial |
|---|---|---|---|---|---|
| En D-12 sobre viales secundarios y aparcamientos | 1 | 7620.36 | 0.47 | 0.1 | 358.16 |
| En S-20 | 1 | 1022.58 | 0.47 | 0.1 | 48.06 |
| En G-25 | 1 | 14993.61 | 0.38 | 0.1 | 569.76 |
| Total |  |  |  |  | 975.98 |

**EC041060** Tm Betún asfáltico elastómeros (25/03/1999)
115.38 Tm × 280.9 = 32410.24
Betún asfáltico modificado con elastómeros en mezclas bituminosas en caliente.

| Código | Ud | Descripción | Rendimiento | Precio | Importe |
|---|---|---|---|---|---|
| P0082070 | Tm | Betún modificado con elastóme (material; 16/06/2004) | 1 | 265 | 265.00 |
| %06CI | % | Costes indirectos | 6 % | 265.00 | 15.90 |
|  |  | Total |  |  | 280.9 |

| Medición | Uds. | Largo | Ancho | Alto | Parcial |
|---|---|---|---|---|---|
| En D-12 carretera A-431 | 1 | 982.01 | 0.47 | 0.1 | 46.15 |
| En D-12 Ejes Nº1,2 y 4 | 1 | 1677.38 | 0.38 | 0.1 | 63.74 |
| Remtes y cuñas | 1 | 109.89 |  | 0.05 | 5.49 |
| Total |  |  |  |  | 115.38 |

**EC041110** Tm Emulsión asfáltica catiónica ECI (25/03/1999)
98.9 Tm × 121.97 = 12062.83
Emulsión asfáltica catiónica tipo ECI empleada en riegos de imprimación, incluso barrido y preparación de la superficie existente, totalmente terminada.

| Código | Ud | Descripción | Rendimiento | Precio | Importe |
|---|---|---|---|---|---|
| O0000020 | H | Capataz | 0.075 | 12.72 | 0.95 |
| O0000040 | H | Oficial de segunda (mano de obra; 16/06/2004) | 0.25 | 12.01 | 3.00 |
| O0000080 | H | Peón Ordinario | 0.5 | 11.63 | 5.82 |
| M0030100 | H | Camión distribuidor ligantante (maquinaria; 08/04/1999) | 0.25 | 16.53 | 4.13 |
| M0030120 | H | Barredora autopropulsada. (maquinaria; 08/04/1999) | 0.05 | 9.02 | 0.45 |
| %05UH | % | Utiles y herramientas (5% s/M+O) | 5 % | 14.35 | 0.72 |
| P0082080 | Tm | Emulsión asfáltica ECI a p.o. (material; 14/06/2004) | 1 | 100 | 100.00 |
| %06CI | % | Costes indirectos | 6 % | 115.07 | 6.90 |
|  |  | Total |  |  | 121.97 |

| Medición | Uds. | Largo | Ancho | Alto | Parcial |
|---|---|---|---|---|---|
| S/SUPERFICIE EN PLANOS |  |  |  |  |  |
| Carretera A-431 |  |  |  |  |  |
| Carril Córdoba-Sevilla hasta la glorieta | 1 | 1203.36 | 0.01 | 0.15 | 1.81 |
|  | 1 | 1243.54 | 0.01 | 0.15 | 1.87 |
| Glorieta | 1 | 1667.17 | 0.01 | 0.15 | 2.50 |
| Carril Córdoba-Sevilla desde la glorieta | 1 | 1291.02 | 0.01 | 0.15 | 1.94 |
|  | 1 | 1358.08 | 0.01 | 0.15 | 2.04 |
| Eje Nº1 | 1 | 2200.65 | 0.01 | 0.15 | 3.30 |
| Glorieta interior CT | 1 | 1215.66 | 0.01 | 0.15 | 1.82 |
| Eje Nº2 | 1 | 1631.71 | 0.01 | 0.15 | 2.45 |
| Eje Nº3 | 1 | 2496.53 | 0.01 | 0.15 | 3.74 |
| Eje Nº4 | 1 | 6504.25 | 0.01 | 0.15 | 9.76 |
| Eje Nº5 | 1 | 4108.52 | 0.01 | 0.15 | 6.16 |
| Eje Nº6 | 1 | 615.95 | 0.01 | 0.15 | 0.92 |
| Eje Nº7 | 1 | 1572.4 | 0.01 | 0.15 | 2.36 |
| Eje Nº8 | 1 | 4492.67 | 0.01 | 0.15 | 6.74 |
| Eje Nº9 | 1 | 2440.76 | 0.01 | 0.15 | 3.66 |
| Eje Nº10 | 1 | 3932.49 | 0.01 | 0.15 | 5.90 |
| Eje Nº11 | 1 | 2439.34 | 0.01 | 0.15 | 3.66 |
| Eje Nº12 | 1 | 2433.55 | 0.01 | 0.15 | 3.65 |
| Aparcamiento principal | 1 | 23078.25 | 0.01 | 0.15 | 34.62 |
| Total |  |  |  |  | 98.9 |

**EC041120** Tm Emulsión asfált. catiónica ECR-1 (25/03/1999)
21.78 Tm × 160.84 = 3503.10
Emulsión asfáltica catiónica tipo ECR-1 empleada en riegos de adherencia, incluso preparación de la superficie, totalmente terminada.

| Código | Ud | Descripción | Rendimiento | Precio | Importe |
|---|---|---|---|---|---|
| O0000020 | H | Capataz | 0.05 | 12.72 | 0.64 |
| O0000040 | H | Oficial de segunda | 0.25 | 12.01 | 3.00 |
| O0000080 | H | Peón Ordinario | 0.5 | 11.63 | 5.82 |
| M0030100 | H | Camión distribuidor ligantante | 0.25 | 16.53 | 4.13 |
| M0030120 | H | Barredora autopropulsada. | 0.05 | 9.02 | 0.45 |
| %05UH | % | Utiles y herramientas (5% s/M+O) | 5 % | 14.04 | 0.70 |
| P0081010 | Tn | Emulsión ECR-1. (material; 16/06/2004) | 1 | 137 | 137.00 |
| %06CI | % | Costes indirectos | 6 % | 151.74 | 9.10 |
|  |  | Total |  |  | 160.84 |

| Medición | Uds. | Largo | Ancho | Alto | Parcial |
|---|---|---|---|---|---|
| S/SUPERFICIE EN PLANOS |  |  |  |  |  |
| Carretera A-431 |  |  |  |  |  |
| Carril Córdoba-Sevilla hasta la glorieta | 2 | 1203.36 | 0.01 | 0.03 | 0.72 |
|  | 2 | 1243.54 | 0.01 | 0.03 | 0.75 |
| Glorieta | 2 | 1667.17 | 0.01 | 0.03 | 1.00 |
| Carril Córdoba-Sevilla desde la glorieta | 2 | 1291.02 | 0.01 | 0.03 | 0.77 |
|  | 2 | 1358.08 | 0.01 | 0.03 | 0.81 |
| Eje Nº1 | 1 | 2200.65 | 0.01 | 0.03 | 0.66 |
| Glorieta interior CT | 1 | 1215.66 | 0.01 | 0.03 | 0.36 |
| Eje Nº2 | 1 | 1631.71 | 0.01 | 0.03 | 0.49 |
| Eje Nº3 | 1 | 2496.53 | 0.01 | 0.03 | 0.75 |
| Eje Nº4 | 1 | 6504.25 | 0.01 | 0.03 | 1.95 |
| Eje Nº5 | 1 | 4108.52 | 0.01 | 0.03 | 1.23 |
| Eje Nº6 | 1 | 615.95 | 0.01 | 0.03 | 0.18 |
| Eje Nº7 | 1 | 1572.4 | 0.01 | 0.03 | 0.47 |
| Eje Nº8 | 1 | 4492.67 | 0.01 | 0.03 | 1.35 |
| Eje Nº9 | 1 | 2440.76 | 0.01 | 0.03 | 0.73 |
| Eje Nº10 | 1 | 3932.49 | 0.01 | 0.03 | 1.18 |
| Eje Nº11 | 1 | 2439.34 | 0.01 | 0.03 | 0.73 |
| Eje Nº12 | 1 | 2433.55 | 0.01 | 0.03 | 0.73 |
| Aparcamiento principal | 1 | 23078.25 | 0.01 | 0.03 | 6.92 |
| Total |  |  |  |  | 21.78 |

### C0302 ACERAS
Importe: 400335.8

**EC041010** M3 Base granular zahorra artificial
1490.95 M3 × 11.55 = 17220.47

| Medición | Uds. | Largo | Ancho | Parcial |
|---|---|---|---|---|
| S/PLANTA PLANOS |  |  |  |  |
| Eje Nº1 | 1 | 225 | 0.15 | 33.75 |
|  | 1 | 26.51 | 0.15 | 3.98 |
|  | 1 | 177.33 | 0.15 | 26.60 |
| Eje Nº2 | 1 | 566.9 | 0.15 | 85.04 |
| Eje Nº3 | 1 | 1650.64 | 0.15 | 247.60 |
| Eje Nº4 |  |  |  |  |
| Centro de servicios | 1 | 249.07 | 0.15 | 37.36 |
| Servicio al vehículo (y sobre Eje Nº8) | 1 | 600.58 | 0.15 | 90.09 |
| Aparcamiento principal | 1 | 2103.65 | 0.15 | 315.55 |
| Parcela 1 | 1 | 178.96 | 0.15 | 26.84 |
| Parcela 4 | 1 | 223.28 | 0.15 | 33.49 |
| Parcela 7 | 1 | 269.55 | 0.15 | 40.43 |
| Parcela 10 | 1 | 258.28 | 0.15 | 38.74 |
| Parcela 2 | 1 | 179.5 | 0.15 | 26.93 |
| Parcela 5 | 1 | 205.79 | 0.15 | 30.87 |
| Parcela 8 | 1 | 269.55 | 0.15 | 40.43 |
| Parcela 11 | 1 | 258.28 | 0.15 | 38.74 |
| Eje Nº5 |  |  |  |  |
| Parcela 2 | 1 | 226.29 | 0.15 | 33.94 |
| Parcela 5 | 1 | 226.29 | 0.15 | 33.94 |
| Parcela 8 | 1 | 290.04 | 0.15 | 43.51 |
| Parcela 11 | 1 | 290.04 | 0.15 | 43.51 |
| Bajo Parcela Nº2 | 1 | 226.29 | 0.15 | 33.94 |
| Bajo Parcela Nº5 | 1 | 226.29 | 0.15 | 33.94 |
| Bajo Parcela Nº8 | 1 | 290.04 | 0.15 | 43.51 |
| Bajo Parcela Nº11 | 1 | 290.04 | 0.15 | 43.51 |
| Eje Nº6 | 1 | 237 | 0.15 | 35.55 |
| Eje Nº7 | 1 | 194.43 | 0.15 | 29.16 |
| Total |  |  |  | 1490.95 |

**EU010060** M2 Acera terrazo pulido color
9939.62 M2 × 26.5 = 263399.93
Acera de terrazo pulido de 40x40x6 cm y color a determinar por la D.O., incluso solera de hormigón HM-20/P/20/I, con un espesor medio de 15 cm, malla electrosoldada rectang., colocada en la parte superior de la solera, mortero de agarre con un espesor medio de 3 cm, sellado con lechada de cemento y parte proporcional de pasos de minusválidos en cumplimiento con Ordenanza Municipla sobre supresión de barreras arquitectónicas, con baldosa de diferente color y/o textura (baldosa táctil), juntas de dilatación, completamente terminada.

| Código | Ud | Descripción | Rendimiento | Precio | Importe |
|---|---|---|---|---|---|
| AX001010 | H | Cuadrilla A (material; 11/06/2004) | 0.15 | 30.08 | 4.51 |
| P0171031 | M2 | Baldosa terrazo pulido color (material; 08/06/2004) | 1 | 11.5 | 11.50 |
| AX003010 | M3 | Hormigón en masa tipo HM-20/P/30/I (material) | 0.15 | 43.91 | 6.59 |
| AX002010 | M3 | Mortero cemento M-160 / Dosif. 1:3 (material) | 0.03 | 63.2 | 1.90 |
| P0064080R | M2 | Malla electrosoldada ø5-4 - 20x30 cm F-4 Macsa (material; 14/04/1999) | 1.05 | 0.48 | 0.50 |
| %06CI | % | Costes indirectos | 6 % | 25.00 | 1.50 |
|  |  | Total |  |  | 26.5 |

| Medición | Uds. | Largo | Parcial |
|---|---|---|---|
| S/PLANTA PLANOS |  |  |  |
| Eje Nº1 | 1 | 225 | 225.00 |
|  | 1 | 26.51 | 26.51 |
|  | 1 | 177.33 | 177.33 |
| Eje Nº2 | 1 | 566.9 | 566.90 |
| Eje Nº3 | 1 | 1650.64 | 1650.64 |
| Eje Nº4 |  |  |  |
| Centro de servicios | 1 | 249.07 | 249.07 |
| Servicio al vehículo (y sobre Eje Nº8) | 1 | 600.58 | 600.58 |
| Aparcamiento principal | 1 | 2103.65 | 2103.65 |
| Parcela 1 | 1 | 178.96 | 178.96 |
| Parcela 4 | 1 | 223.28 | 223.28 |
| Parcela 7 | 1 | 269.55 | 269.55 |
| Parcela 10 | 1 | 258.28 | 258.28 |
| Parcela 2 | 1 | 179.5 | 179.50 |
| Parcela 5 | 1 | 205.79 | 205.79 |
| Parcela 8 | 1 | 269.55 | 269.55 |
| Parcela 11 | 1 | 258.28 | 258.28 |
| Eje Nº5 |  |  |  |
| Parcela 2 | 1 | 226.29 | 226.29 |
| Parcela 5 | 1 | 226.29 | 226.29 |
| Parcela 8 | 1 | 290.04 | 290.04 |
| Parcela 11 | 1 | 290.04 | 290.04 |
| Bajo Parcela Nº2 | 1 | 226.29 | 226.29 |
| Bajo Parcela Nº5 | 1 | 226.29 | 226.29 |
| Bajo Parcela Nº8 | 1 | 290.04 | 290.04 |
| Bajo Parcela Nº11 | 1 | 290.04 | 290.04 |
| Eje Nº6 | 1 | 237 | 237.00 |
| Eje Nº7 | 1 | 194.43 | 194.43 |
| Total |  |  | 9939.62 |

**EU010161** M2 Adoquín hormigón 20x10x10 cm
4660 M2 × 25.69 = 119715.40
Pavimento de adoquín prefabricado de hormigón de 20x10x10 cm de color a definir por la D.O. para formación de los itinerarios peatonales entre la calzada y las naves, incluso capa de arena de 3 cm de espesor sobre capa de 15 cm de HM-20/P/30/I incluso colocación, compactación y sellado, completamente terminado.

| Código | Ud | Descripción | Rendimiento | Precio | Importe |
|---|---|---|---|---|---|
| P0171071 | M2 | Adoq.pref.horm.20x10x10 (material; 27/05/2004) | 1.05 | 9.5 | 9.98 |
| P0010050 | M3 | Arena fina (material; 16/06/2004) | 0.03 | 5 | 0.15 |
| AX003010 | M3 | Hormigón en masa tipo HM-20/P/30/I | 0.15 | 43.91 | 6.59 |
| AX001010 | H | Cuadrilla A | 0.25 | 30.08 | 7.52 |
| %06CI | % | Costes indirectos | 6 % | 24.24 | 1.45 |
|  |  | Total |  |  | 25.69 |

| Medición | Uds. | Largo | Ancho | Parcial |
|---|---|---|---|---|
| Eje 8 | 2 | 130 | 2 | 520.00 |
|  | 1 | 50 | 2 | 100.00 |
| Eje 9 | 4 | 130 | 2 | 1040.00 |
| Eje 10 | 3 | 110 | 2 | 660.00 |
|  | 1 | 110 | 2 | 220.00 |
| Eje 11 | 3 | 130 | 2 | 780.00 |
|  | 1 | 130 | 2 | 260.00 |
| Eje 12 | 4 | 130 | 2 | 1040.00 |
|  | 1 | 20 | 2 | 40.00 |
| Total |  |  |  | 4660 |

### C03043 BORDILLOS
Importe: 337435.05

**EU020041** Ml Bordillo hormigón 17 x 28 cm.
8779.14 Ml × 14.35 = 125980.66
Bordillo bi-capa tipo C3, de hormigón vibrado HM-20, de 17 x 28cms, sobre cimiento de hormigón HM-15, completamente terminado.

| Código | Ud | Descripción | Rendimiento | Precio | Importe |
|---|---|---|---|---|---|
| P0171231 | Ml | Bordill.montab.17x28 cm (material; 07/06/2004) | 1 | 4 | 4.00 |
| AX003010 | M3 | Hormigón en masa tipo HM-20/P/30/I | 0.06 | 43.91 | 2.63 |
| O0000030 | H | Oficial de primera | 0.15 | 12.46 | 1.87 |
| O0000080 | H | Peón Ordinario | 0.4 | 11.63 | 4.65 |
| %03MA | % | Material compl. y auxiliar. (03/10/1998) | 3 % | 13.15 | 0.39 |
| %06CI | % | Costes indirectos | 6 % | 13.54 | 0.81 |
|  |  | Total |  |  | 14.35 |

| Medición | Uds. | Largo | Ancho | Alto | Parcial |
|---|---|---|---|---|---|
| Estación Servicio |  |  |  |  |  |
| Noroeste | 1 | 135 |  | 1.02 | 137.70 |
| Sureste | 1 | 125 |  | 1.02 | 127.50 |
| Centro Servicios |  |  |  |  |  |
| Noroeste | 1 | 40 |  | 1.02 | 40.80 |
| Sur y Oeste | 1 | 345 |  | 1.02 | 351.90 |
| Este | 1 | 160 |  | 1.02 | 163.20 |
| Servicios Vehiculo |  |  |  |  |  |
| Noroeste | 1 | 100 |  | 1.02 | 102.00 |
| Oeste | 1 | 205 |  | 1.02 | 209.10 |
| Sur y Este | 1 | 405 |  | 1.02 | 413.10 |
| Aparcamiento |  |  |  |  |  |
| Exterior | 1 | 275 |  | 1.02 | 280.50 |
|  | 1 | 250 |  | 1.02 | 255.00 |
| Interior | 1 | 740 |  | 1.02 | 754.80 |
| Parcela 1 |  |  |  |  |  |
| Norte | 1 | 155 |  | 1.02 | 158.10 |
| Sur | 1 | 135 |  | 1.02 | 137.70 |
| Parcela 2 |  |  |  |  |  |
| Norte | 1 | 135 |  | 1.02 | 137.70 |
| Sur | 1 | 155 |  | 1.02 | 158.10 |
| Parcela 3 | 1 | 155 |  | 1.02 | 158.10 |
| Parcela 4 |  |  |  |  |  |
| Norte | 1 | 155 |  | 1.02 | 158.10 |
| Sur | 1 | 170 |  | 1.02 | 173.40 |
| Parcela 5 |  |  |  |  |  |
| Norte | 1 | 170 |  | 1.02 | 173.40 |
| Sur | 1 | 155 |  | 1.02 | 158.10 |
| Parcela 6 | 1 | 155 |  | 1.02 | 158.10 |
| Parcela 7 |  |  |  |  |  |
| Norte | 1 | 200 |  | 1.02 | 204.00 |
| Sur | 1 | 221 |  | 1.02 | 225.42 |
| Parcela 8 |  |  |  |  |  |
| Norte | 1 | 221 |  | 1.02 | 225.42 |
| Sur | 1 | 200 |  | 1.02 | 204.00 |
| Parcela 9 | 1 | 200 |  | 1.02 | 204.00 |
| Parcela 10 | 2 | 200 |  | 1.02 | 408.00 |
| Parcela 11 | 2 | 200 | 1.02 |  | 408.00 |
| Glorieta carretera autonomica | 1 | 150 | 1.02 |  | 153.00 |
| Glorieta interior CT | 1 | 100 | 1.02 |  | 102.00 |
| Mediana A-431 |  |  |  |  |  |
| Al este de la glorieta | 1 | 300 | 1.02 |  | 306.00 |
| Al oeste de la glorieta | 1 | 270 | 1.02 |  | 275.40 |
| Mediana eje 1 | 1 | 330 | 1.02 |  | 336.60 |
| Mediana eje 4 |  |  |  |  |  |
| Eje 4 | 1 | 130 | 1.02 |  | 132.60 |
|  | 1 | 35 | 1.02 |  | 35.70 |
|  | 1 | 100 | 1.02 |  | 102.00 |
|  | 1 | 90 | 1.02 |  | 91.80 |
|  | 1 | 150 | 1.02 |  | 153.00 |
|  | 1 | 160 | 1.02 |  | 163.20 |
| Acceso aparcamiento | 1 | 25 | 1.02 |  | 25.50 |
| Zona Verde Norte | 1 | 220 | 1.02 |  | 224.40 |
|  | 1 | 115 | 1.02 |  | 117.30 |
|  | 1 | 270 | 1.02 |  | 275.40 |
| Total |  |  |  |  | 8779.14 |

**EU020111** Ml Bordillo horm.pref.13 x 25 cm
4743 Ml × 13.18 = 62512.74
Bordillo bi-capa montable tipo C9, de hormigón vibrado HM-20, trapezoidal, de dimensiones indicadas en los planos, sobre cimiento de hormigón HM-15, completamente terminado.

| Código | Ud | Descripción | Rendimiento | Precio | Importe |
|---|---|---|---|---|---|
| P0171232 | Ml | Bordill.montab.13x25 cm (material; 07/06/2004) | 1 | 3.5 | 3.50 |
| AX003010 | M3 | Hormigón en masa tipo HM-20/P/30/I | 0.06 | 43.91 | 2.63 |
| O0000030 | H | Oficial de primera | 0.15 | 12.46 | 1.87 |
| O0000080 | H | Peón Ordinario | 0.35 | 11.63 | 4.07 |
| %03MA | % | Material compl. y auxiliar. | 3 % | 12.07 | 0.36 |
| %06CI | % | Costes indirectos | 6 % | 12.43 | 0.75 |
|  |  | Total |  |  | 13.18 |

| Medición | Uds. | Largo | Alto | Parcial |
|---|---|---|---|---|
| Eje 8 | 4 | 130 | 1.02 | 530.40 |
|  | 2 | 50 | 1.02 | 102.00 |
| Eje 9 | 8 | 130 | 1.02 | 1060.80 |
| Eje 10 | 8 | 110 | 1.02 | 897.60 |
| Eje 11 | 8 | 130 | 1.02 | 1060.80 |
| Eje 12 | 6 | 130 | 1.02 | 795.60 |
|  | 2 | 145 | 1.02 | 295.80 |
| Total |  |  |  | 4743 |

**EU020051** Ml Bordillo jardin hormigón 10 x 20 cm.
1499.4 Ml × 10.99 = 16478.41
Bordillo-jardin bi-capa montable tipo A2, de hormigón vibrado HM-20, trapezoidal, de dimensiones indicadas en los planos, sobre cimiento de hormigón HM-15, completamente terminado.

| Código | Ud | Descripción | Rendimiento | Precio | Importe |
|---|---|---|---|---|---|
| P0171234 | Ml | Bordill.montab.10x20 cm (material; 07/06/2004) | 1 | 1.5 | 1.50 |
| AX003010 | M3 | Hormigón en masa tipo HM-20/P/30/I | 0.06 | 43.91 | 2.63 |
| O0000030 | H | Oficial de primera | 0.15 | 12.46 | 1.87 |
| O0000080 | H | Peón Ordinario | 0.35 | 11.63 | 4.07 |
| %03MA | % | Material compl. y auxiliar. | 3 % | 10.07 | 0.30 |
| %06CI | % | Costes indirectos | 6 % | 10.37 | 0.62 |
|  |  | Total |  |  | 10.99 |

| Medición | Uds. | Largo | Alto | Parcial |
|---|---|---|---|---|
| Norte estacion servicio | 1 | 245 | 1.02 | 249.90 |
| Norte ervicio vehiculo | 1 | 110 | 1.02 | 112.20 |
| Aparcamiento | 1 | 415 | 1.02 | 423.30 |
| Jardines eje 3 | 4 | 20 | 1.02 | 81.60 |
| Jardines eje 8 | 2 | 20 | 1.02 | 40.80 |
|  | 2 | 15 | 1.02 | 30.60 |
| Jardines eje 4 | 10 | 15 | 1.02 | 153.00 |
|  | 4 | 25 | 1.02 | 102.00 |
| Jardines eje 5 | 12 | 20 | 1.02 | 244.80 |
|  | 4 | 15 | 1.02 | 61.20 |
| Total |  |  |  | 1499.4 |

**U04BR015** Ml Rigola hormigón prefabricado 13x50x40 cm
3926 Ml × 33.74 = 132463.24
Rigola de hormigón prefabricado color gris, de 13x50x40 cm., sobre lecho de hormigón HM-20/P/20/I, sentada con mortero de cemento, i/rejuntado, llagueado y limpieza.

| Código | Ud | Descripción | Rendimiento | Precio | Importe |
|---|---|---|---|---|---|
| P08XBR040 | Ml | Rigola hormigón prefabricado 13x50x40 cm (material; 24/05/2005) | 1 | 22.33 | 22.33 |
| AX003010 | M3 | Hormigón en masa tipo HM-20/P/30/I | 0.06 | 43.91 | 2.63 |
| O0000030 | H | Oficial de primera | 0.15 | 12.46 | 1.87 |
| O0000080 | H | Peón Ordinario | 0.35 | 11.63 | 4.07 |
| %03MA | % | Material compl. y auxiliar. | 3 % | 30.90 | 0.93 |
| %06CI | % | Costes indirectos | 6 % | 31.83 | 1.91 |
|  |  | Total |  |  | 33.74 |

| Medición | Uds. | Largo | Parcial |
|---|---|---|---|
| Aparcamiento | 1 | 100 | 100.00 |
| C. Servicios | 1 | 85 | 85.00 |
| E. Servicios | 1 | 45 | 45.00 |
| S. Vehículo | 1 | 105 | 105.00 |
| Zona Verde 1 | 1 | 50 | 50.00 |
| Zona Verde 2 | 1 | 75 | 75.00 |
| Eje 5 | 1 | 100 | 100.00 |
| Parcela 1 | 1 | 395 | 395.00 |
| Parcela 2 | 1 | 395 | 395.00 |
| Parcela 4 | 1 | 395 | 395.00 |
| Parcela 5 | 1 | 395 | 395.00 |
| Parcela 7 | 1 | 443 | 443.00 |
| Parcela 8 | 1 | 443 | 443.00 |
| Parcela 10 | 1 | 450 | 450.00 |
| Parcela 11 | 1 | 450 | 450.00 |
| Total |  |  | 3926 |

## C04 DRENAJE (27/12/1989)
Importe: 1019900.25

### C0401 MOVIMIENTO DE TIERRAS (27/12/1989)
Importe: 456786.76

**EC021072** M3 Excavación en zanja (27/12/1989)
17446.59 M3 × 4.93 = 86011.69
Excavación en zanja o pozo en todo tipo de terreno, en zanjas para canalizaciones de servicios, en obras de fábrica, cimentaciones de estructuras, muros y escolleras, incluso p.p. de agotamiento y transporte a vertedero autorizado (y canon de vertido) de los productos de la excavación.

| Código | Ud | Descripción | Rendimiento | Precio | Importe |
|---|---|---|---|---|---|
| O0000020 | H | Capataz | 0.015 | 12.72 | 0.19 |
| O0000030 | H | Oficial de primera | 0.04 | 12.46 | 0.50 |
| O0000080 | H | Peón Ordinario | 0.05 | 11.63 | 0.58 |
| M0001200 | H | Retroexcavadora mixta. | 0.05 | 32.15 | 1.61 |
| M0002020 | H | Camión basculante | 0.05 | 23.53 | 1.18 |
| M0012040 | H | Bomba en agotamiento. (maquinaria; 09/06/2004) | 0.04 | 2.1 | 0.08 |
| %05UH | % | Utiles y herramientas (5% s/M+O) | 5 % | 4.14 | 0.21 |
| V0000020 | M3 | Suplemento por canon de vertido | 1 | 0.3 | 0.30 |
| %06CI | % | Costes indirectos | 6 % | 4.65 | 0.28 |
|  |  | Total |  |  | 4.93 |

| Medición | Uds. | Largo | Ancho | Parcial |
|---|---|---|---|---|
| s/ medición auxiliar |  |  |  |  |
| # colector arroyo Ochavillo | 1 | 5150.48 |  | 5150.48 |
| # colector arroyo Cantarranas | 1 | 10583.04 |  | 10583.04 |
| =============== |  |  |  |  |
| drenaje glorieta | 1 | 30 | 0.88 | 26.40 |
| =============== |  |  |  |  |
| reposición canalización | 1 | 180 | 4.95 | 891.00 |
| =============== |  |  |  |  |
| otras reposiciones | 1 | 15913.48 | 0.05 | 795.67 |
| Total |  |  |  | 17446.59 |

**EC022011** M3 Relleno de arena (19/03/1999)
4570.89 M3 × 13.02 = 59512.99
Relleno de zanja o pozo con arena fina, totalmente terminado, incluso compactación.

| Código | Ud | Descripción | Rendimiento | Precio | Importe |
|---|---|---|---|---|---|
| O0000020 | H | Capataz | 0.05 | 12.72 | 0.64 |
| O0000080 | H | Peón Ordinario | 0.3 | 11.63 | 3.49 |
| M0001150 | H | Excavadora cadenas | 0.05 | 36.06 | 1.80 |
| M0001230 | H | Rodillo vibrante de 800 kg. | 0.08 | 5.11 | 0.41 |
| M0002080 | H | Camión regador | 0.04 | 14.79 | 0.59 |
| %05UH | % | Utiles y herramientas (5% s/M+O) | 5 % | 6.93 | 0.35 |
| P0010050 | M3 | Arena fina | 1 | 5 | 5.00 |
| %06CI | % | Costes indirectos | 6 % | 12.28 | 0.74 |
|  |  | Total |  |  | 13.02 |

| Medición | Uds. | Largo | Ancho | Parcial |
|---|---|---|---|---|
| s/ medición auxiliar |  |  |  |  |
| # colector arroyo Ochavillo | 1 | 1463.87 |  | 1463.87 |
| # colector arroyo Cantarranas | 1 | 2638.14 |  | 2638.14 |
| =============== |  |  |  |  |
| drenaje glorieta | 1 | 30 | 0.4 | 12.00 |
| =============== |  |  |  |  |
| reposición canalización | 1 | 180 | 1.37 | 246.60 |
| =============== |  |  |  |  |
| otras reposiciones | 1 | 4205.58 | 0.05 | 210.28 |
| Total |  |  |  | 4570.89 |

**EC0410101** M3 Relleno de zahorra (25/03/1999)
10104.23 M3 × 12.31 = 124383.07
Relleno granular con zahorra artificial, incluso compactación, totalmente terminada.

| Código | Ud | Descripción | Rendimiento | Precio | Importe |
|---|---|---|---|---|---|
| O0000020 | H | Capataz | 0.001 | 12.72 | 0.01 |
| O0000080 | H | Peón Ordinario | 0.04 | 11.63 | 0.47 |
| M0002020 | H | Camión basculante | 0.05 | 23.53 | 1.18 |
| M08CA110 | H | Cisterna agua s/camión 10.000 l. | 0.02 | 26.4 | 0.53 |
| M0001220 | H | Compactador vibratorio. | 0.02 | 20.98 | 0.42 |
| M0001190 | H | Motoniveladora de 180 CV. | 0.02 | 41.47 | 0.83 |
| %05UH | % | Utiles y herramientas (5% s/M+O) | 5 % | 3.44 | 0.17 |
| P0010130 | M3 | Zahorra artificial. | 1 | 8 | 8.00 |
| %06CI | % | Costes indirectos | 6 % | 11.61 | 0.70 |
|  |  | Total |  |  | 12.31 |

| Medición | Uds. | Largo | Ancho | Parcial |
|---|---|---|---|---|
| s/ medición auxiliar |  |  |  |  |
| # colector arroyo Ochavillo | 1 | 2860.93 |  | 2860.93 |
| # colector arroyo Cantarranas | 1 | 6270.21 |  | 6270.21 |
| =============== |  |  |  |  |
| drenaje glorieta | 1 | 30 | 0.35 | 10.50 |
| =============== |  |  |  |  |
| reposición canalización | 1 | 180 | 2.79 | 502.20 |
| =============== |  |  |  |  |
| otras reposiciones | 1 | 9207.87 | 0.05 | 460.39 |
| Total |  |  |  | 10104.23 |

**EH011010** M2 Entibación cuajada (04/09/1990)
13873.72 M2 × 13.47 = 186879.01
Entibación cuajada en pozos y zanjas para cualquier profundidad, a base de guias y paneles deslizantes, incluidos los acodalamientos o marcos formados por largueros metalicos unidos por codales de extension regulable, todos los medios auxiliares necesarios y posterior desentibado.

| Código | Ud | Descripción | Rendimiento | Precio | Importe |
|---|---|---|---|---|---|
| P0000090 | M2 | Entibación cuajada a base de paneles y guias deslizantes. (material; 04/09/1990) | 1 | 2.98 | 2.98 |
| O0000020 | H | Capataz | 0.005 | 12.72 | 0.06 |
| O0000030 | H | Oficial de primera | 0.03 | 12.46 | 0.37 |
| O0000080 | H | Peón Ordinario | 0.8 | 11.63 | 9.30 |
| %06CI | % | Costes indirectos | 6 % | 12.71 | 0.76 |
|  |  | Total |  |  | 13.47 |

| Medición | Uds. | Largo | Ancho | Parcial |
|---|---|---|---|---|
| s/ medición auxiliar |  |  |  |  |
| # colector arroyo Ochavillo | 1 | 3781.79 |  | 3781.79 |
| # colector arroyo Cantarranas | 1 | 8463.24 |  | 8463.24 |
| =============== |  |  |  |  |
| reposición canalización | 1 | 180 | 5.5 | 990.00 |
| =============== |  |  |  |  |
| otras reposiciones | 1 | 12773.76 | 0.05 | 638.69 |
| Total |  |  |  | 13873.72 |

### C0402 CONDUCCIONES (25/03/1999)
Importe: 381816.74

**EH035090** Ml Tubería PVC saneamiento ø400 (25/03/1999)
911.4 Ml × 54.06 = 49270.28
Tubería de PVC de 400 mm de diámetro para saneamiento y características definidas en el Pliego de Prescripciones Técnicas Particulares, totalmente puesta en obra y probada.

| Código | Ud | Descripción | Rendimiento | Precio | Importe |
|---|---|---|---|---|---|
| P0115070 | Ml | Tubo PVC saneamiento ø400 (material; 24/05/2005) | 1 | 45 | 45.00 |
| O0000020 | H | Capataz | 0.05 | 12.72 | 0.64 |
| O0000030 | H | Oficial de primera | 0.15 | 12.46 | 1.87 |
| O0000080 | H | Peón Ordinario | 0.3 | 11.63 | 3.49 |
| %06CI | % | Costes indirectos | 6 % | 51.00 | 3.06 |
|  |  | Total |  |  | 54.06 |

| Medición | Uds. | Largo | Ancho | Parcial |
|---|---|---|---|---|
| s/ medición auxiliar |  |  |  |  |
| # colector arroyo Ochavillo | 1 | 788 |  | 788.00 |
| # colector arroyo Cantarranas | 1 | 50 |  | 50.00 |
| =============== |  |  |  |  |
| drenaje glorieta | 1 | 30 |  | 30.00 |
| =============== |  |  |  |  |
| otras reposiciones | 1 | 868 | 0.05 | 43.40 |
| Total |  |  |  | 911.4 |

**EH032030** Ml Tubería hormigón arm. ø500 CIII (25/03/1999)
107.1 Ml × 28.75 = 3079.13
Tubo de hormigón armado de 500 mm. d.i. clase III según P.P.T.P., incluso suministro, P.P. de junta de madera, transporte a obra y colocación, parte proporcional de junta estanca, flexible, instalada y probada en obra.

| Código | Ud | Descripción | Rendimiento | Precio | Importe |
|---|---|---|---|---|---|
| P0092020 | Ml | Tubería campana armada ø500 CIII (material; 09/06/2004) | 1 | 9.38 | 9.38 |
| O0000020 | H | Capataz | 0.2 | 12.72 | 2.54 |
| O0000060 | H | Ayudante. (mano de obra; 14/06/2004) | 0.4 | 11.8 | 4.72 |
| O0000080 | H | Peón Ordinario | 0.8 | 11.63 | 9.30 |
| M0008010 | H | Grúa autopropulsada de 10 Tn. (maquinaria; 09/06/2004) | 0.023 | 51.09 | 1.18 |
| %06CI | % | Costes indirectos | 6 % | 27.12 | 1.63 |
|  |  | Total |  |  | 28.75 |

| Medición | Uds. | Largo | Ancho | Parcial |
|---|---|---|---|---|
| s/ medición auxiliar |  |  |  |  |
| # colector arroyo Ochavillo |  |  |  |  |
| # colector arroyo Cantarranas | 1 | 102 |  | 102.00 |
| =============== |  |  |  |  |
| otras reposiciones | 1 | 102 | 0.05 | 5.10 |
| Total |  |  |  | 107.1 |

**EH032040** Ml Tubería hormigón arm. ø600 CIII (25/03/1999)
1143.45 Ml × 36.95 = 42250.48
Tubo de hormigón armado de 600 mm. d.i. clase III según P.P.T.P., incluso suministro, P.P. de junta de madera, transporte a obra y colocación, parte proporcional de junta estanca, flexible, instalada y probada en obra.

| Código | Ud | Descripción | Rendimiento | Precio | Importe |
|---|---|---|---|---|---|
| P0092030 | Ml | Tubería campana armada ø600 CIII (material; 09/06/2004) | 1 | 13.46 | 13.46 |
| O0000020 | H | Capataz | 0.25 | 12.72 | 3.18 |
| O0000080 | H | Peón Ordinario | 1 | 11.63 | 11.63 |
| O0000060 | H | Ayudante. | 0.45 | 11.8 | 5.31 |
| M0008010 | H | Grúa autopropulsada de 10 Tn. | 0.025 | 51.09 | 1.28 |
| %06CI | % | Costes indirectos | 6 % | 34.86 | 2.09 |
|  |  | Total |  |  | 36.95 |

| Medición | Uds. | Largo | Ancho | Parcial |
|---|---|---|---|---|
| s/ medición auxiliar |  |  |  |  |
| # colector arroyo Ochavillo | 1 | 206 |  | 206.00 |
| # colector arroyo Cantarranas | 1 | 883 |  | 883.00 |
| =============== |  |  |  |  |
| otras reposiciones | 1 | 1089 | 0.05 | 54.45 |
| Total |  |  |  | 1143.45 |

**EH032060** Ml Tubería hormigón arm. ø800 CIII (25/03/1999)
395.7 Ml × 86.1 = 34069.77
Tubo de hormigón armado de 800 mm. d.i. clase III según P.P.T.P., incluso suministro, P.P. de junta de madera, transporte a obra y colocación, parte proporcional de junta estanca, flexible, instalada y probada en obra.

| Código | Ud | Descripción | Rendimiento | Precio | Importe |
|---|---|---|---|---|---|
| P0092050 | Ml | Tubería campana armada ø800 CIII (material; 09/06/2004) | 1 | 27.09 | 27.09 |
| O0000020 | H | Capataz | 0.5 | 12.72 | 6.36 |
| O0000080 | H | Peón Ordinario | 2.1 | 11.63 | 24.42 |
| O0000060 | H | Ayudante. | 1.85 | 11.8 | 21.83 |
| M0008010 | H | Grúa autopropulsada de 10 Tn. | 0.03 | 51.09 | 1.53 |
| %06CI | % | Costes indirectos | 6 % | 81.23 | 4.87 |
|  |  | Total |  |  | 86.1 |

| Medición | Uds. | Largo | Ancho | Parcial |
|---|---|---|---|---|
| s/ medición auxiliar |  |  |  |  |
| # colector arroyo Ochavillo | 1 | 79 |  | 79.00 |
| # colector arroyo Cantarranas | 1 | 288 |  | 288.00 |
| =============== |  |  |  |  |
| otras reposiciones | 1 | 574 | 0.05 | 28.70 |
| Total |  |  |  | 395.7 |

**EH032070** Ml Tubería hormigón arm. ø1000 CIII (25/03/1999)
415 Ml × 105.06 = 43599.90
Tubo de hormigón armado de 1000 mm. d.i. clase III según P.P.T.P., incluso suministro, P.P. de junta de madera, transporte a obra y colocación, parte proporcional de junta estanca, flexible, instalada y probada en obra.

| Código | Ud | Descripción | Rendimiento | Precio | Importe |
|---|---|---|---|---|---|
| P0092060 | Ml | Tubería campana armad ø1000 CIII (material; 09/06/2004) | 1 | 38.22 | 38.22 |
| O0000020 | H | Capataz | 0.5 | 12.72 | 6.36 |
| O0000080 | H | Peón Ordinario | 2.1 | 11.63 | 24.42 |
| O0000060 | H | Ayudante. | 2.4 | 11.8 | 28.32 |
| M0008010 | H | Grúa autopropulsada de 10 Tn. | 0.035 | 51.09 | 1.79 |
| %06CI | % | Costes indirectos | 6 % | 99.11 | 5.95 |
|  |  | Total |  |  | 105.06 |

| Medición | Uds. | Largo | Ancho | Parcial |
|---|---|---|---|---|
| s/ medición auxiliar |  |  |  |  |
| # colector arroyo Ochavillo | 1 |  |  | 1.00 |
| # colector arroyo Cantarranas | 1 | 212 |  | 212.00 |
| =============== |  |  |  |  |
| reposición canalización | 1 | 180 |  | 180.00 |
| =============== |  |  |  |  |
| otras reposiciones | 1 | 440 | 0.05 | 22.00 |
| Total |  |  |  | 415 |

**EH032080** Ml Tubería hormigón arm. ø1200 CIII (25/03/1999)
664.5 Ml × 141.08 = 93747.66
Tubo de hormigón armado de 1200 mm. d.i. clase III según P.P.T.P., incluso suministro, P.P. de junta de madera, transporte a obra y colocación, parte proporcional de junta estanca, flexible, instalada y probada en obra.

| Código | Ud | Descripción | Rendimiento | Precio | Importe |
|---|---|---|---|---|---|
| P0092070 | Ml | Tubería campana armad ø1200 CIII (material; 09/06/2004) | 1 | 65.47 | 65.47 |
| O0000020 | H | Capataz | 0.6 | 12.72 | 7.63 |
| O0000080 | H | Peón Ordinario | 2.7 | 11.63 | 31.40 |
| O0000060 | H | Ayudante. | 2.25 | 11.8 | 26.55 |
| M0008010 | H | Grúa autopropulsada de 10 Tn. | 0.04 | 51.09 | 2.04 |
| %06CI | % | Costes indirectos | 6 % | 133.09 | 7.99 |
|  |  | Total |  |  | 141.08 |

| Medición | Uds. | Largo | Ancho | Parcial |
|---|---|---|---|---|
| s/ medición auxiliar |  |  |  |  |
| # colector arroyo Ochavillo | 1 | 392 |  | 392.00 |
| # colector arroyo Cantarranas | 1 | 253 |  | 253.00 |
| =============== |  |  |  |  |
| otras reposiciones | 1 | 390 | 0.05 | 19.50 |
| Total |  |  |  | 664.5 |

**EH032100** Ml Tubería hormigón arm. ø1500 CIII (25/03/1999)
244.65 Ml × 190.47 = 46598.49
Tubo de hormigón armado de 1500 mm. d.i. clase III según P.P.T.P., incluso suministro, P.P. de junta de madera, transporte a obra y colocación, parte proporcional de junta estanca, flexible, instalada y probada en obra.

| Código | Ud | Descripción | Rendimiento | Precio | Importe |
|---|---|---|---|---|---|
| P0092080 | Ml | Tuberia capana armad 1500 CIII (material; 09/06/2004) | 1 | 96.43 | 96.43 |
| O0000020 | H | Capataz | 0.7 | 12.72 | 8.90 |
| O0000080 | H | Peón Ordinario | 3.5 | 11.63 | 40.71 |
| O0000060 | H | Ayudante. | 2.7 | 11.8 | 31.86 |
| M0008010 | H | Grúa autopropulsada de 10 Tn. | 0.035 | 51.09 | 1.79 |
| %06CI | % | Costes indirectos | 6 % | 179.69 | 10.78 |
|  |  | Total |  |  | 190.47 |

| Medición | Uds. | Largo | Ancho | Parcial |
|---|---|---|---|---|
| s/ medición auxiliar |  |  |  |  |
| # colector arroyo Ochavillo | 1 | 105 |  | 105.00 |
| # colector arroyo Cantarranas | 1 | 128 |  | 128.00 |
| =============== |  |  |  |  |
| otras reposiciones | 1 | 233 | 0.05 | 11.65 |
| Total |  |  |  | 244.65 |

**EH032120** Ml Tubería hormigón arm. ø1800 CIII (25/03/1999)
295.05 Ml × 234.54 = 69201.03
Tubo de hormigón armado de 1800 mm. d.i. clase III según P.P.T.P., incluso suministro, P.P. de junta de madera, transporte a obra y colocación, parte proporcional de junta estanca, flexible, instalada y probada en obra.

| Código | Ud | Descripción | Rendimiento | Precio | Importe |
|---|---|---|---|---|---|
| P0092090 | Ml | Tuberia capana armad 1800 CIII (material; 14/06/2004) | 1 | 138 | 138.00 |
| O0000020 | H | Capataz | 0.7 | 12.72 | 8.90 |
| O0000080 | H | Peón Ordinario | 3.5 | 11.63 | 40.71 |
| O0000060 | H | Ayudante. | 2.7 | 11.8 | 31.86 |
| M0008010 | H | Grúa autopropulsada de 10 Tn. | 0.035 | 51.09 | 1.79 |
| %06CI | % | Costes indirectos | 6 % | 221.26 | 13.28 |
|  |  | Total |  |  | 234.54 |

| Medición | Uds. | Largo | Ancho | Parcial |
|---|---|---|---|---|
| s/ medición auxiliar |  |  |  |  |
| # colector arroyo Ochavillo |  |  |  |  |
| # colector arroyo Cantarranas | 1 | 226 |  | 226.00 |
| desagüe Cantarranas | 1 | 55 |  | 55.00 |
| =============== |  |  |  |  |
| otras reposiciones | 1 | 281 | 0.05 | 14.05 |
| Total |  |  |  | 295.05 |

### C0403 OBRAS AUXILIARES (27/12/1989)
Importe: 181296.75

**EH074056** Ud Losa-tapa prefabricada para pozo de registro 1100-600 mm (01/09/1998)
105 Ud × 305.06 = 32031.30
Losa-tapa prefabricada para pozo de registro de HA 1100-600, de las dimensiones y características indicadas en los planos, incluso marco (cerco) de tapa de registro, tapa de registro circular de 60 cm de diámetro de fundición dúctil, excavación, relleno perimetral posterior y solera de 20 cm de espesor de HM-20/B/20/I del pozo de registro, totalmente colocada en obra.

| Código | Ud | Descripción | Rendimiento | Precio | Importe |
|---|---|---|---|---|---|
| AX001030 | H | Cuadrilla C (material; 11/06/2004) | 0.04 | 23.64 | 0.95 |
| O0000030 | H | Oficial de primera | 0.3 | 12.46 | 3.74 |
| O0000080 | H | Peón Ordinario | 0.5 | 11.63 | 5.82 |
| M0002030 | H | Camión con pluma articulada. (maquinaria) | 0.45 | 27.05 | 12.17 |
| %05UH | % | Utiles y herramientas (5% s/M+O) | 5 % | 22.68 | 1.13 |
| AX003010 | M3 | Hormigón en masa tipo HM-20/P/30/I | 0.785 | 43.91 | 34.47 |
| AX006020 | M3 | Excavacion zanja todo terreno (material; 01/09/1998) | 1.2 | 13.31 | 15.97 |
| AX800010R | M3 | Relleno seleccionado excavación (material; 19/03/1999) | 0.5 | 4.07 | 2.04 |
| P0310010 | Ud | Tapa y cerco F.D. circular paso 60 cm D-400 EN-124 (material; 08/06/2003) | 1 | 70.5 | 70.50 |
| P0000196 | Ud | Losa-tapa prefabricada de pozo de registro HA 1100-600 (material; 09/06/2004) | 1 | 141 | 141.00 |
| %06CI | % | Costes indirectos | 6 % | 287.79 | 17.27 |
|  |  | Total |  |  | 305.06 |

| Medición | Uds. | Largo | Ancho | Parcial |
|---|---|---|---|---|
| s/ medición auxiliar |  |  |  |  |
| # colector arroyo Ochavillo | 41 |  |  | 41.00 |
| # colector arroyo Cantarranas | 55 |  |  | 55.00 |
| =============== |  |  |  |  |
| reposición canalización | 4 |  |  | 4.00 |
| =============== |  |  |  |  |
| otras reposiciones | 1 | 100 | 0.05 | 5.00 |
| Total |  |  |  | 105 |

**EH073011** Ml Parte cilíndrica de pozo de registro de ladrillo ø110 mm. (01/09/1998)
246.27 Ml × 171.52 = 42240.23
Parte cilíndrica de pozo de registro de diámetro interior ø110 cm., de fabrica de ladrillo tosco de 1 pie de espesor, incluso excavación y relleno perimetral posterior, enfoscado interiormente con mortero M-40, totalmente ejecutado.

| Código | Ud | Descripción | Rendimiento | Precio | Importe |
|---|---|---|---|---|---|
| AX001020 | H | Cuadrilla B (material; 11/06/2004) | 1.3 | 24.09 | 31.32 |
| P0320010 | M3 | Ladrillo macizo ordinario (material) | 0.483 | 170.42 | 82.31 |
| AX002010 | M3 | Mortero cemento M-160 / Dosif. 1:3 | 0.25 | 63.2 | 15.80 |
| AX006020 | M3 | Excavacion zanja todo terreno | 1.7 | 13.31 | 22.63 |
| AX800010R | M3 | Relleno seleccionado excavación | 0.5 | 4.07 | 2.04 |
| %05UH | % | Utiles y herramientas (5% s/M+O) | 5 % | 154.10 | 7.71 |
| %06CI | % | Costes indirectos | 6 % | 161.81 | 9.71 |
|  |  | Total |  |  | 171.52 |

| Medición | Uds. | Largo | Ancho | Parcial |
|---|---|---|---|---|
| s/ medición auxiliar |  |  |  |  |
| # colector arroyo Ochavillo | 1 | 104.59 |  | 104.59 |
| # colector arroyo Cantarranas | 1 | 169.22 |  | 169.22 |
| =============== |  |  |  |  |
| reposición canalización | 4 | 2.75 |  | 11.00 |
| =============== |  |  |  |  |
| Resta parte cilíndrica |  |  |  |  |
| # colector arroyo Ochavillo | -1 | 41 | 0.5 | -20.50 |
| # colector arroyo Cantarranas | -1 | 55 | 0.5 | -27.50 |
| reposición canalización | -1 | 4 | 0.5 | -2.00 |
| =============== |  |  |  |  |
| otras reposiciones | 1 | 229.25 | 0.05 | 11.46 |
| Total |  |  |  | 246.27 |

**EH074041** Ud Acometida saneamiento PVC 400 (01/09/1998)
40 Ud × 613.58 = 24543.20
Acometida a la red de saneamiento, realizada con tubería de PVC de 400 mm de diámetro, incluso excavación y relleno posterior, incluso valvulería, manguitos, codos y demás accesorios, y ejecución de la arqueta de toma , formada por media asta de ladrillo macizo enfoscado y enlucido con mortero de cemento, sobre solera de hormigón HM-20/P/20/I de 10 cm de espesor sobre capa de hormigón de limpieza HM-15 de 10 cm, marco superior de apoyo de cerco en hormigón HM-20/P/20/I, incluso cerco y tapa de fundicón ductil y conducción enterrada, totalmente instalada según NTE, funcionando.

| Código | Ud | Descripción | Rendimiento | Precio | Importe |
|---|---|---|---|---|---|
| O0000020 | H | Capataz | 0.25 | 12.72 | 3.18 |
| O0000030 | H | Oficial de primera | 1 | 12.46 | 12.46 |
| O0000070 | H | Peón especialista. | 1.5 | 11.74 | 17.61 |
| P0000170 | Ud | Material ejecución completa acometida saneamiento (material; 24/05/2005) | 1 | 330.5 | 330.50 |
| AX003010 | M3 | Hormigón en masa tipo HM-20/P/30/I | 0.02 | 43.91 | 0.88 |
| AX003000 | M3 | Hormigón en masa tipo HM-15 (material) | 0.059 | 38.44 | 2.27 |
| AX006020 | M3 | Excavacion zanja todo terreno | 8 | 13.31 | 106.48 |
| AX800010R | M3 | Relleno seleccionado excavación | 6 | 4.07 | 24.42 |
| P0064091 | Ud | Conjunto tapa y cerco F.D. (material; 08/06/2003) | 1 | 81.05 | 81.05 |
| %06CI | % | Costes indirectos | 6 % | 578.85 | 34.73 |
|  |  | Total |  |  | 613.58 |

| Medición | Uds. | Parcial |
|---|---|---|
| s/ planos | 40 | 40.00 |
| Total |  | 40 |

**EH074110** Ud Imbornal con rejilla en calzada (31/12/1991)
124 Ud × 244.78 = 30352.72
Imbornal con rejilla en calzada de 60x35 cm de dimensiones interiores y 0,60 m de profundidad, construido en paredes laterales de fábrica de ladrillo, solera y bancada de HM-20/B/20/I, rejilla de fundición dúctil articulada, clase D-400 según EN-124 apta para cargas de tráfico pesado en calzadas, arcenes y zonas de aparcamiento, cerco formado por perfil de F.D., conforme a las características definidas en los planos y tubo de conexión de PVC de 400 mm de diámetro, totalmente puesto en servicio.

| Código | Ud | Descripción | Rendimiento | Precio | Importe |
|---|---|---|---|---|---|
| AX001010 | H | Cuadrilla A | 0.1 | 30.08 | 3.01 |
| P0310121 | Ud | Rejilla de F.D. articulada de 600*350 mm y cerco (material; 07/06/2003) | 1 | 70.73 | 70.73 |
| P0320010 | M3 | Ladrillo macizo ordinario | 0.435 | 170.42 | 74.13 |
| P0115070 | Ml | Tubo PVC saneamiento ø400 | 1 | 45 | 45.00 |
| AX002010 | M3 | Mortero cemento M-160 / Dosif. 1:3 | 0.25 | 63.2 | 15.80 |
| AX003010 | M3 | Hormigón en masa tipo HM-20/P/30/I | 0.2 | 43.91 | 8.78 |
| AX004000 | M2 | Encofrado madera plano cimientos (material; 31/12/1991) | 0.8 | 8.42 | 6.74 |
| %03MA | % | Material compl. y auxiliar. | 3 % | 224.19 | 6.73 |
| %06CI | % | Costes indirectos | 6 % | 230.92 | 13.86 |
|  |  | Total |  |  | 244.78 |

| Medición | Uds. | Parcial |
|---|---|---|
| s/ planos | 124 | 124.00 |
| Total |  | 124 |

**EH074111** Ud Imbornal con rejilla en bordillo (31/12/1991)
42 Ud × 264.5 = 11109.00
Imbornal con rejilla en bordillo de 60x52 cm de dimensiones interiores y 0,60 m de profundidad, construido en paredes laterales de fábrica de ladrillo, solera y bancada de HM-20/B/20/I, rejilla de fundición dúctil articulada, clase D-400 según EN-124 apta para cargas de tráfico pesado en calzadas, arcenes y zonas de aparcamiento, cerco formado por perfil de F.D., buzón de granito, conforme a las características definidas en los planos y tubo de conexión de PVC de 400 mm de diámetro, totalmente puesto en servicio.

| Código | Ud | Descripción | Rendimiento | Precio | Importe |
|---|---|---|---|---|---|
| AX001010 | H | Cuadrilla A | 0.1 | 30.08 | 3.01 |
| P0310121 | Ud | Rejilla de F.D. articulada de 600*350 mm y cerco | 1 | 70.73 | 70.73 |
| P0171360 | Ml | Bordillo cantería 15x35 cm. (material) | 1 | 14.92 | 14.92 |
| P0320010 | M3 | Ladrillo macizo ordinario | 0.44 | 170.42 | 74.98 |
| P0115070 | Ml | Tubo PVC saneamiento ø400 | 1 | 45 | 45.00 |
| AX002010 | M3 | Mortero cemento M-160 / Dosif. 1:3 | 0.27 | 63.2 | 17.06 |
| AX003010 | M3 | Hormigón en masa tipo HM-20/P/30/I | 0.22 | 43.91 | 9.66 |
| AX004000 | M2 | Encofrado madera plano cimientos | 0.82 | 8.42 | 6.90 |
| %03MA | % | Material compl. y auxiliar. | 3 % | 242.26 | 7.27 |
| %06CI | % | Costes indirectos | 6 % | 249.53 | 14.97 |
|  |  | Total |  |  | 264.5 |

| Medición | Uds. | Parcial |
|---|---|---|
| s/ planos | 42 | 42.00 |
| Total |  | 42 |

**EH074140** Ml Refuerzo de colector.
12 Ml × 14.69 = 176.28
Refuerzo de colector con hormigón HM-15, con las dimensiones y características definidas en los planos.

| Código | Ud | Descripción | Rendimiento | Precio | Importe |
|---|---|---|---|---|---|
| AX003000 | M3 | Hormigón en masa tipo HM-15 | 0.3 | 38.44 | 11.53 |
| O0000080 | H | Peón Ordinario | 0.2 | 11.63 | 2.33 |
| %06CI | % | Costes indirectos | 6 % | 13.86 | 0.83 |
|  |  | Total |  |  | 14.69 |

| Medición | Uds. | Largo | Parcial |
|---|---|---|---|
| drenaje glorieta | 1 | 12 | 12.00 |
| Total |  |  | 12 |

**EC063000** Ud Boquilla para caño de ø 40 cm. (27/12/1989)
1 Ud × 120.53 = 120.53
Boquilla para caño de 40 cm de diámetro, de la forma y dimensiones indicadas en los planos, totalmente terminada, incluso excavación, materiales y relleno.

| Código | Ud | Descripción | Rendimiento | Precio | Importe |
|---|---|---|---|---|---|
| O0000020 | H | Capataz | 0.15 | 12.72 | 1.91 |
| O0000030 | H | Oficial de primera | 1.6 | 12.46 | 19.94 |
| O0000080 | H | Peón Ordinario | 1.6 | 11.63 | 18.61 |
| %05UH | % | Utiles y herramientas (5% s/M+O) | 5 % | 40.46 | 2.02 |
| AX006030 | M3 | Excavación sin clasificar (material; 27/12/1989) | 0.51 | 2.99 | 1.52 |
| AX004050 | M2 | Encofrado madera plano visto (material; 31/12/1991) | 2.62 | 12.12 | 31.75 |
| P000005R | M3 | Hormigón HM-15/P/20/IIa, árido máximo 20 mm., suministro. (material; 25/01/1999) | 0.86 | 44.14 | 37.96 |
| %06CI | % | Costes indirectos | 6 % | 113.71 | 6.82 |
|  |  | Total |  |  | 120.53 |

| Medición | Uds. | Parcial |
|---|---|---|
| drenaje glorieta | 1 | 1.00 |
| Total |  | 1 |

**EC063061** Ud Boquilla para caño de 180 cm (27/12/1989)
1 Ud × 447.06 = 447.06
Boquilla para caño de 180 cm de diámetro, de la forma y dimensiones indicadas en los planos, totalmente terminada, incluso excavación, materiales y relleno.

| Código | Ud | Descripción | Rendimiento | Precio | Importe |
|---|---|---|---|---|---|
| O0000020 | H | Capataz | 0.25 | 12.72 | 3.18 |
| O0000030 | H | Oficial de primera | 2.5 | 12.46 | 31.15 |
| O0000080 | H | Peón Ordinario | 2.5 | 11.63 | 29.08 |
| %05UH | % | Utiles y herramientas (5% s/M+O) | 5 % | 63.41 | 3.17 |
| AX006030 | M3 | Excavación sin clasificar | 3.15 | 2.99 | 9.42 |
| AX004050 | M2 | Encofrado madera plano visto | 10.5 | 12.12 | 127.26 |
| P000005R | M3 | Hormigón HM-15/P/20/IIa | 4.95 | 44.14 | 218.49 |
| %06CI | % | Costes indirectos | 6 % | 421.75 | 25.31 |
|  |  | Total |  |  | 447.06 |

**EH074300** Ud Valvula de retención Ø1800 mm pico de pato
1 Ud × 40276.43 = 40276.43
Válvula de retención de Ø1800 mm, tipo pico de pato, modelo similar al Manga CPO 1800 mm, construida en goma especial y neopreno con módulo de acoplamiento mediante fleje inoxidable, totalmente colocada y probada.

| Código | Ud | Descripción | Rendimiento | Precio | Importe |
|---|---|---|---|---|---|
| O0000020 | H | Capataz | 1 | 12.72 | 12.72 |
| O0000030 | H | Oficial de primera | 5 | 12.46 | 62.30 |
| O0000080 | H | Peón Ordinario | 5 | 11.63 | 58.15 |
| M0002030 | H | Camión con pluma articulada. | 2 | 27.05 | 54.10 |
| %05UH | % | Utiles y herramientas (5% s/M+O) | 5 % | 187.27 | 9.36 |
| P0074300 | Ud | Valvula retencion Ø1800 pico de pato (material; 15/09/2004) | 1 | 37800 | 37800.00 |
| %06CI | % | Costes indirectos | 6 % | 37996.63 | 2279.80 |
|  |  | Total |  |  | 40276.43 |

## C05 RED DE SANEAMIENTO (27/12/1989)
Importe: 440007.3

### C0501 MOVIMIENTO DE TIERRAS (27/12/1989)
Importe: 224306.33

**EC021072** M3 Excavación en zanja
6574.87 M3 × 4.93 = 32414.11

| Medición | Uds. | Largo | Ancho | Parcial |
|---|---|---|---|---|
| s/ medición auxiliar |  |  |  |  |
| # fecales | 1 | 6141.32 |  | 6141.32 |
| =============== |  |  |  |  |
| conexión tanque Cantarranas | 1 | 25 | 1.56 | 39.00 |
| =============== |  |  |  |  |
| impulsión | 1 | 120 | 1 | 120.00 |
| =============== |  |  |  |  |
| otras reposiciones | 1 | 5490.95 | 0.05 | 274.55 |
| Total |  |  |  | 6574.87 |

**EC022011** M3 Relleno de arena
1212.28 M3 × 13.02 = 15783.89

| Medición | Uds. | Largo | Ancho | Parcial |
|---|---|---|---|---|
| s/ medición auxiliar |  |  |  |  |
| # fecales | 1 | 1141.35 |  | 1141.35 |
| =============== |  |  |  |  |
| conexión tanque Cantarranas | 1 | 25 | 0.32 | 8.00 |
| =============== |  |  |  |  |
| impulsión | 1 | 120 | 0.13 | 15.60 |
| =============== |  |  |  |  |
| otras reposiciones | 1 | 946.59 | 0.05 | 47.33 |
| Total |  |  |  | 1212.28 |

**EC0410101** M3 Relleno de zahorra
5687.88 M3 × 12.31 = 70017.80

| Medición | Uds. | Largo | Ancho | Parcial |
|---|---|---|---|---|
| s/ medición auxiliar |  |  |  |  |
| # fecales | 1 | 5314.92 |  | 5314.92 |
| =============== |  |  |  |  |
| conexión tanque Cantarranas | 1 | 25 | 1.31 | 32.75 |
| =============== |  |  |  |  |
| impulsión | 1 | 120 | 0.86 | 103.20 |
| =============== |  |  |  |  |
| otras reposiciones | 1 | 4740.19 | 0.05 | 237.01 |
| Total |  |  |  | 5687.88 |

**EH011010** M2 Entibación cuajada
7876.06 M2 × 13.47 = 106090.53

| Medición | Uds. | Largo | Ancho | Parcial |
|---|---|---|---|---|
| s/ medición auxiliar |  |  |  |  |
| # fecales | 1 | 7509.99 |  | 7509.99 |
| =============== |  |  |  |  |
| otras reposiciones | 1 | 7321.44 | 0.05 | 366.07 |
| Total |  |  |  | 7876.06 |

### C0502 CONDUCCIONES (25/03/1999)
Importe: 144534.75

**EH035090** Ml Tubería PVC saneamiento ø400
2657.55 Ml × 54.06 = 143667.15

| Medición | Uds. | Largo | Ancho | Parcial |
|---|---|---|---|---|
| s/ medición auxiliar |  |  |  |  |
| # fecales | 1 | 2506 |  | 2506.00 |
| =============== |  |  |  |  |
| conexión tanque Cantarranas | 1 | 25 |  | 25.00 |
| =============== |  |  |  |  |
| otras reposiciones | 1 | 2531 | 0.05 | 126.55 |
| Total |  |  |  | 2657.55 |

**EH024290** Ml Tubería polietileno PN16 ø90 (25/03/1999)
120 Ml × 7.23 = 867.60
Tubería polietileno PN16 ø90 para la impulsión del saneamiento de las características definidas en el Pliego de Prescripciones Técnicas Particulares, totalmente puesta en obra y probada.

| Código | Ud | Descripción | Rendimiento | Precio | Importe |
|---|---|---|---|---|---|
| P0121055 | Ml | Tubería polietileno PN16 D=90 (material; 14/06/2004) | 1 | 5.81 | 5.81 |
| %10PEA | % | Piezas especiales y anclajes (01/06/1999) | 10 % | 5.81 | 0.58 |
| O0000020 | H | Capataz | 0.005 | 12.72 | 0.06 |
| O0000030 | H | Oficial de primera | 0.015 | 12.46 | 0.19 |
| O0000070 | H | Peón especialista. | 0.015 | 11.74 | 0.18 |
| %06CI | % | Costes indirectos | 6 % | 6.82 | 0.41 |
|  |  | Total |  |  | 7.23 |

| Medición | Uds. | Largo | Parcial |
|---|---|---|---|
| impulsión | 1 | 120 | 120.00 |
| Total |  |  | 120 |

### C0503 OBRAS AUXILIARES (01/09/1998)
Importe: 71166.22

**EH074056** Ud Losa-tapa prefabricada para pozo de registro 1100-600 mm
68 Ud × 305.06 = 20744.08

| Medición | Uds. | Largo | Ancho | Parcial |
|---|---|---|---|---|
| s/ medición auxiliar |  |  |  |  |
| # fecales | 1 | 65 |  | 65.00 |
| =============== |  |  |  |  |
| otras reposiciones | 1 | 60 | 0.05 | 3.00 |
| Total |  |  |  | 68 |

**EH073011** Ml Parte cilíndrica de pozo de registro de ladrillo ø110 mm.
150.88 Ml × 171.52 = 25878.94

| Medición | Uds. | Largo | Ancho | Parcial |
|---|---|---|---|---|
| s/ medición auxiliar |  |  |  |  |
| # fecales | 1 | 176.46 |  | 176.46 |
| =============== |  |  |  |  |
| Resta parte cilíndrica |  |  |  |  |
| # fecales | -1 | 65 | 0.5 | -32.50 |
| =============== |  |  |  |  |
| otras reposiciones | 1 | 138.44 | 0.05 | 6.92 |
| Total |  |  |  | 150.88 |

**EH074041** Ud Acometida saneamiento PVC 400
40 Ud × 613.58 = 24543.20

| Medición | Uds. | Parcial |
|---|---|---|
| s/ planos | 40 | 40.00 |
| Total |  | 40 |

## C06 RED DE ABASTECIMIENTO DE AGUA Y RIEGO (17/01/1980)
Importe: 486276.26

### C0601 MOVIMIENTO DE TIERRAS (27/12/1989)
Importe: 133524.69

**EC021072** M3 Excavación en zanja
6327.21 M3 × 4.93 = 31193.15

| Medición | Uds. | Largo | Ancho | Alto | Parcial |
|---|---|---|---|---|---|
| RED D=100MM |  |  |  |  |  |
| Servicio al Vehiculo |  |  |  |  |  |
| Bajo zona verde 1 | 1 | 16 | 1.25 | 1.25 | 25.00 |
| Bajo acera Servicio al Vehiculo | 1 | 130 | 1.25 | 0.95 | 154.38 |
| Bajo calzada Eje 8 | 1 | 45 | 1.25 | 0.75 | 42.19 |
| Bajo acera aparcamiento | 1 | 180 | 1.25 | 0.95 | 213.75 |
| Eje 4 |  |  |  |  |  |
| Bajo acera aparcamiento | 1 | 72 | 1.25 | 0.95 | 85.50 |
|  | 1 | 58 | 1.25 | 0.95 | 68.88 |
| Bajo calzada Eje 4 | 1 | 26 | 1.25 | 0.75 | 24.38 |
| Bajo calzada Eje 9 | 1 | 50 | 1.25 | 0.75 | 46.88 |
| Bajo calzada Eje 10 | 1 | 77 | 1.25 | 0.75 | 72.19 |
| Bajo calzada Eje 11 | 1 | 50 | 1.25 | 0.75 | 46.88 |
| Bajo acera parcela 4 | 1 | 124 | 1.25 | 0.95 | 147.25 |
| Bajo acera parcela 5 | 1 | 123 | 1.25 | 0.95 | 146.06 |
| Bajo acera parcela 7 | 1 | 111 | 1.25 | 0.95 | 131.81 |
| Bajo acera parcela 8 | 1 | 109 | 1.25 | 0.95 | 129.44 |
| Bajo acera parcela 10 | 1 | 124 | 1.25 | 0.95 | 147.25 |
| Bajo acera parcela 11 | 1 | 122 | 1.25 | 0.95 | 144.88 |
| RED D=150MM |  |  |  |  |  |
| Eje 6 |  |  |  |  |  |
| Bajo acera | 1 | 95 | 1.35 | 1.05 | 134.66 |
| Bajo calzada Eje 7 | 1 | 16 | 1.35 | 0.85 | 18.36 |
| Servicio al Vehiculo |  |  |  |  |  |
| Bajo Acera | 1 | 156 | 1.35 | 1.05 | 221.13 |
| Bajo zona verde 1 | 1 | 80 | 1.35 | 1.3 | 140.40 |
| Bajo acera zona verde 1 | 1 | 8 | 1.35 | 1.3 | 14.04 |
| Bajo calzada Eje 3 | 1 | 8 | 1.35 | 0.85 | 9.18 |
| Eje 3 |  |  |  |  |  |
| Bajo acera parcela 1 | 1 | 68 | 1.35 | 1.05 | 96.39 |
| Bajo calzada Eje 9 | 1 | 12 | 1.35 | 0.85 | 13.77 |
| Bajo acera parcela 4 | 1 | 70 | 1.35 | 1.05 | 99.23 |
| Bajo calzada Eje 10 | 1 | 12 | 1.35 | 0.85 | 13.77 |
| Bajo acera parcela 7 | 1 | 94 | 1.35 | 1.05 | 133.25 |
| Bajo calzada Eje 11 | 1 | 12 | 1.35 | 0.85 | 13.77 |
| Bajo acera parcela 10 | 1 | 94 | 1.35 | 1.05 | 133.25 |
| Eje 8 |  |  |  |  |  |
| Bajo acera parcela 1 | 1 | 120 | 1.35 | 1.05 | 170.10 |
| Bajo calzada | 1 | 10 | 1.35 | 0.85 | 11.48 |
| Eje 9 |  |  |  |  |  |
| Bajo acera parcela 1 | 1 | 120 | 1.35 | 1.05 | 170.10 |
| Bajo calzada Eje 4 | 1 | 30 | 1.35 | 0.85 | 34.43 |
| Bajo acera parcela 2 | 1 | 120 | 1.35 | 1.05 | 170.10 |
| Bajo calzada Eje 5 | 1 | 20 | 1.35 | 0.85 | 22.95 |
| Eje 10 |  |  |  |  |  |
| Bajo acera parcela 4 | 1 | 105 | 1.35 | 1.05 | 148.84 |
| Bajo calzada Eje 4 | 1 | 54 | 1.35 | 0.85 | 61.97 |
| Bajo acera parcela 5 | 1 | 105 | 1.35 | 1.05 | 148.84 |
| Bajo calzada Eje 5 | 1 | 20 | 1.35 | 0.85 | 22.95 |
| Eje 11 |  |  |  |  |  |
| Bajo acera parcela 7 | 1 | 120 | 1.35 | 1.05 | 170.10 |
| Bajo calzada Eje 4 | 1 | 30 | 1.35 | 0.85 | 34.43 |
| Bajo acera parcela 8 | 1 | 120 | 1.35 | 1.05 | 170.10 |
| Bajo calzada Eje 5 | 1 | 20 | 1.35 | 0.85 | 22.95 |
| RED D=200MM |  |  |  |  |  |
| Eje 1, desde la conexión con la Arteria Norte |  |  |  |  |  |
| Eje 1 |  |  |  |  |  |
| Bajo zona verde glorieta | 1 | 32 | 1.5 | 1.4 | 67.20 |
| Bajo calzada glorieta | 1 | 18 | 1.5 | 0.95 | 25.65 |
| Bajo zona verde Estación de Servicio | 1 | 40 | 1.5 | 1.4 | 84.00 |
| Bajo calzada Eje 6 | 1 | 8 | 1.5 | 0.95 | 11.40 |
| Bajo zona verde Eje 6-Eje 1 | 1 | 12 | 1.5 | 1.4 | 25.20 |
| Bajo calzada Centro de Servicio | 1 | 8 | 1.5 | 0.95 | 11.40 |
| Bajo zona verde Centro de Servicio | 1 | 110 | 1.5 | 1.4 | 231.00 |
| Cruce bajo Eje 1 |  |  |  |  |  |
| Bajo calzada | 2 | 24 | 1.5 | 0.95 | 68.40 |
| Eje 4 |  |  |  |  |  |
| Bajo acera Centro de Servicio | 1 | 40 | 1.5 | 1.15 | 69.00 |
| Bajo calzada Eje 6 | 1 | 18 | 1.5 | 0.95 | 25.65 |
| Bajo acera Servicio al Vehiculo | 1 | 58 | 1.5 | 1.15 | 100.05 |
| Bajo calzada Eje 8 | 1 | 20 | 1.5 | 0.95 | 28.50 |
| Eje 8 |  |  |  |  |  |
| Bajo calzada | 1 | 30 | 1.5 | 0.95 | 42.75 |
| Bajo acera parcela 2 | 1 | 120 | 1.5 | 1.15 | 207.00 |
| Bajo calzada | 1 | 20 | 1.5 | 0.95 | 28.50 |
| Eje 5 |  |  |  |  |  |
| Bajo acera parcela 2 | 1 | 70 | 1.5 | 1.15 | 120.75 |
| Bajo calzada Eje 9 | 1 | 12 | 1.5 | 0.95 | 17.10 |
| Bajo acera parcela 5 | 1 | 70 | 1.5 | 1.15 | 120.75 |
| Bajo calzada Eje 10 | 1 | 14 | 1.5 | 0.95 | 19.95 |
| Bajo acera parcela 8 | 1 | 94 | 1.5 | 1.15 | 162.15 |
| Bajo calzada Eje 11 | 1 | 12 | 1.5 | 0.95 | 17.10 |
| Bajo acera parcela 11 | 1 | 94 | 1.5 | 1.15 | 162.15 |
| Eje 12 y conexión con Arteria Norte |  |  |  |  |  |
| Bajo terrizo conexión | 1 | 20 | 1.5 | 1.4 | 42.00 |
| Bajo calzada A-431 | 1 | 22 | 1.5 | 0.95 | 31.35 |
| Bajo terrizo (zona verde) | 1 | 32 | 1.5 | 1.4 | 67.20 |
| Bajo calzada Eje 3 | 1 | 20 | 1.5 | 0.95 | 28.50 |
| Bajo acera parcela 10 | 1 | 120 | 1.5 | 1.15 | 207.00 |
| Bajo calzada Eje 4 | 1 | 30 | 1.5 | 0.95 | 42.75 |
| Bajo acera parcela 11 | 1 | 120 | 1.5 | 1.15 | 207.00 |
| Bajo calzada Eje 5 | 1 | 20 | 1.5 | 0.95 | 28.50 |
| Total |  |  |  |  | 6327.21 |

**EC022011** M3 Relleno de arena
1745.03 M3 × 13.02 = 22720.29

| Medición | Uds. | Largo | Ancho | Alto | Parcial |
|---|---|---|---|---|---|
| RED D=100MM |  |  |  |  |  |
| Servicio al Vehiculo |  |  |  |  |  |
| Bajo zona verde 1 | 1 | 16 | 1.08 | 0.3 | 5.18 |
| Bajo acera Servicio al Vehiculo | 1 | 130 | 1.08 | 0.3 | 42.12 |
| Bajo calzada Eje 8 | 1 | 45 | 1.08 | 0.3 | 14.58 |
| Bajo acera aparcamiento | 1 | 180 | 1.08 | 0.3 | 58.32 |
| Eje 4 |  |  |  |  |  |
| Bajo acera aparcamiento | 1 | 72 | 1.08 | 0.3 | 23.33 |
|  | 1 | 58 | 1.08 | 0.3 | 18.79 |
| Bajo calzada Eje 4 | 1 | 26 | 1.08 | 0.3 | 8.42 |
| Bajo calzada Eje 9 | 1 | 50 | 1.08 | 0.3 | 16.20 |
| Bajo calzada Eje 10 | 1 | 77 | 1.08 | 0.3 | 24.95 |
| Bajo calzada Eje 11 | 1 | 50 | 1.08 | 0.3 | 16.20 |
| Bajo acera parcela 4 | 1 | 124 | 1.08 | 0.3 | 40.18 |
| Bajo acera parcela 5 | 1 | 123 | 1.08 | 0.3 | 39.85 |
| Bajo acera parcela 7 | 1 | 111 | 1.08 | 0.3 | 35.96 |
| Bajo acera parcela 8 | 1 | 109 | 1.08 | 0.3 | 35.32 |
| Bajo acera parcela 10 | 1 | 124 | 1.08 | 0.3 | 40.18 |
| Bajo acera parcela 11 | 1 | 122 | 1.08 | 0.3 | 39.53 |
| RED D=150MM |  |  |  |  |  |
| Eje 6 |  |  |  |  |  |
| Bajo acera | 1 | 95 | 1.11 | 0.35 | 36.91 |
| Bajo calzada Eje 7 | 1 | 16 | 1.11 | 0.35 | 6.22 |
| Servicio al Vehiculo |  |  |  |  |  |
| Bajo Acera | 1 | 156 | 1.11 | 0.35 | 60.61 |
| Bajo zona verde 1 | 1 | 80 | 1.11 | 0.35 | 31.08 |
| Bajo acera zona verde 1 | 1 | 8 | 1.11 | 0.35 | 3.11 |
| Bajo calzada Eje 3 | 1 | 8 | 1.11 | 0.35 | 3.11 |
| Eje 3 |  |  |  |  |  |
| Bajo acera parcela 1 | 1 | 68 | 1.11 | 0.35 | 26.42 |
| Bajo calzada Eje 9 | 1 | 12 | 1.11 | 0.35 | 4.66 |
| Bajo acera parcela 4 | 1 | 70 | 1.11 | 0.35 | 27.20 |
| Bajo calzada Eje 10 | 1 | 12 | 1.11 | 0.35 | 4.66 |
| Bajo acera parcela 7 | 1 | 94 | 1.11 | 0.35 | 36.52 |
| Bajo calzada Eje 11 | 1 | 12 | 1.11 | 0.35 | 4.66 |
| Bajo acera parcela 10 | 1 | 94 | 1.11 | 0.35 | 36.52 |
| Eje 8 |  |  |  |  |  |
| Bajo acera parcela 1 | 1 | 120 | 1.11 | 0.35 | 46.62 |
| Bajo calzada | 1 | 10 | 1.11 | 0.35 | 3.89 |
| Eje 9 |  |  |  |  |  |
| Bajo acera parcela 1 | 1 | 120 | 1.11 | 0.35 | 46.62 |
| Bajo calzada Eje 4 | 1 | 30 | 1.11 | 0.35 | 11.66 |
| Bajo acera parcela 2 | 1 | 120 | 1.11 | 0.35 | 46.62 |
| Bajo calzada Eje 5 | 1 | 20 | 1.11 | 0.35 | 7.77 |
| Eje 10 |  |  |  |  |  |
| Bajo acera parcela 4 | 1 | 105 | 1.11 | 0.35 | 40.79 |
| Bajo calzada Eje 4 | 1 | 54 | 1.11 | 0.35 | 20.98 |
| Bajo acera parcela 5 | 1 | 105 | 1.11 | 0.35 | 40.79 |
| Bajo calzada Eje 5 | 1 | 20 | 1.11 | 0.35 | 7.77 |
| Eje 11 |  |  |  |  |  |
| Bajo acera parcela 7 | 1 | 120 | 1.11 | 0.35 | 46.62 |
| Bajo calzada Eje 4 | 1 | 30 | 1.11 | 0.35 | 11.66 |
| Bajo acera parcela 8 | 1 | 120 | 1.11 | 0.35 | 46.62 |
| Bajo calzada Eje 5 | 1 | 20 | 1.11 | 0.35 | 7.77 |
| RED D=200MM |  |  |  |  |  |
| Eje 1, desde la conexión con la Arteria Norte |  |  |  |  |  |
| Eje 1 |  |  |  |  |  |
| Bajo zona verde glorieta | 1 | 32 | 1.16 | 0.4 | 14.85 |
| Bajo calzada glorieta | 1 | 18 | 1.16 | 0.4 | 8.35 |
| Bajo zona verde Estación de Servicio | 1 | 40 | 1.16 | 0.4 | 18.56 |
| Bajo calzada Eje 6 | 1 | 8 | 1.16 | 0.4 | 3.71 |
| Bajo zona verde Eje 6-Eje 1 | 1 | 12 | 1.16 | 0.4 | 5.57 |
| Bajo calzada Centro de Servicio | 1 | 8 | 1.16 | 0.4 | 3.71 |
| Bajo zona verde Centro de Servicio | 1 | 110 | 1.16 | 0.4 | 51.04 |
| Cruce bajo Eje 1 |  |  |  |  |  |
| Bajo calzada | 2 | 24 | 1.16 | 0.4 | 22.27 |
| Eje 4 |  |  |  |  |  |
| Bajo acera Centro de Servicio | 1 | 40 | 1.16 | 0.4 | 18.56 |
| Bajo calzada Eje 6 | 1 | 18 | 1.16 | 0.4 | 8.35 |
| Bajo acera Servicio al Vehiculo | 1 | 58 | 1.16 | 0.4 | 26.91 |
| Bajo calzada Eje 8 | 1 | 20 | 1.16 | 0.4 | 9.28 |
| Eje 8 |  |  |  |  |  |
| Bajo calzada | 1 | 30 | 1.16 | 0.4 | 13.92 |
| Bajo acera parcela 2 | 1 | 120 | 1.16 | 0.4 | 55.68 |
| Bajo calzada | 1 | 20 | 1.16 | 0.4 | 9.28 |
| Eje 5 |  |  |  |  |  |
| Bajo acera parcela 2 | 1 | 70 | 1.16 | 0.4 | 32.48 |
| Bajo calzada Eje 9 | 1 | 12 | 1.16 | 0.4 | 5.57 |
| Bajo acera parcela 5 | 1 | 70 | 1.16 | 0.4 | 32.48 |
| Bajo calzada Eje 10 | 1 | 14 | 1.16 | 0.4 | 6.50 |
| Bajo acera parcela 8 | 1 | 94 | 1.16 | 0.4 | 43.62 |
| Bajo calzada Eje 11 | 1 | 12 | 1.16 | 0.4 | 5.57 |
| Bajo acera parcela 11 | 1 | 94 | 1.16 | 0.4 | 43.62 |
| Eje 12 y conexión con Arteria Norte |  |  |  |  |  |
| Bajo terrizo conexión | 1 | 20 | 1.16 | 0.4 | 9.28 |
| Bajo calzada A-431 | 1 | 22 | 1.16 | 0.4 | 10.21 |
| Bajo terrizo (zona verde) | 1 | 32 | 1.16 | 0.4 | 14.85 |
| Bajo calzada Eje 3 | 1 | 20 | 1.16 | 0.4 | 9.28 |
| Bajo acera parcela 10 | 1 | 120 | 1.16 | 0.4 | 55.68 |
| Bajo calzada Eje 4 | 1 | 30 | 1.16 | 0.4 | 13.92 |
| Bajo acera parcela 11 | 1 | 120 | 1.16 | 0.4 | 55.68 |
| Bajo calzada Eje 5 | 1 | 20 | 1.16 | 0.4 | 9.28 |
| Total |  |  |  |  | 1745.03 |

**EC0410101** M3 Relleno de zahorra
3293.99 M3 × 12.31 = 40549.02

| Medición | Uds. | Largo | Ancho | Alto | Parcial |
|---|---|---|---|---|---|
| RELLENO DE ZAHORRA EN ZANJA BAJO PAVIMENTO |  |  |  |  |  |
| RED D=100MM |  |  |  |  |  |
| Servicio al Vehiculo |  |  |  |  |  |
| Bajo acera Servicio al Vehiculo | 1 | 130 | 1.3 | 0.65 | 109.85 |
| Bajo calzada Eje 8 | 1 | 45 | 1.3 | 0.45 | 26.33 |
| Bajo acera aparcamiento | 1 | 180 | 1.3 | 0.65 | 152.10 |
| Eje 4 |  |  |  |  |  |
| Bajo acera aparcamiento | 1 | 72 | 1.3 | 0.65 | 60.84 |
|  | 1 | 58 | 1.3 | 0.65 | 49.01 |
| Bajo calzada Eje 4 | 1 | 26 | 1.3 | 0.45 | 15.21 |
| Bajo calzada Eje 9 | 1 | 50 | 1.3 | 0.45 | 29.25 |
| Bajo calzada Eje 10 | 1 | 77 | 1.3 | 0.45 | 45.05 |
| Bajo calzada Eje 11 | 1 | 50 | 1.3 | 0.45 | 29.25 |
| Bajo acera parcela 4 | 1 | 124 | 1.3 | 0.65 | 104.78 |
| Bajo acera parcela 5 | 1 | 123 | 1.3 | 0.65 | 103.94 |
| Bajo acera parcela 7 | 1 | 111 | 1.3 | 0.65 | 93.80 |
| Bajo acera parcela 8 | 1 | 109 | 1.3 | 0.65 | 92.11 |
| Bajo acera parcela 10 | 1 | 124 | 1.3 | 0.65 | 104.78 |
| Bajo acera parcela 11 | 1 | 122 | 1.3 | 0.65 | 103.09 |
| RED D=150MM |  |  |  |  |  |
| Eje 6 |  |  |  |  |  |
| Bajo acera | 1 | 95 | 1.4 | 0.6 | 79.80 |
| Bajo calzada Eje 7 | 1 | 16 | 1.4 | 0.4 | 8.96 |
| Servicio al Vehiculo |  |  |  |  |  |
| Bajo Acera | 1 | 156 | 1.4 | 0.6 | 131.04 |
| Bajo acera zona verde 1 | 1 | 8 | 1.4 | 0.6 | 6.72 |
| Bajo calzada Eje 3 | 1 | 8 | 1.4 | 0.4 | 4.48 |
| Eje 3 |  |  |  |  |  |
| Bajo acera parcela 1 | 1 | 68 | 1.4 | 0.6 | 57.12 |
| Bajo calzada Eje 9 | 1 | 12 | 1.4 | 0.4 | 6.72 |
| Bajo acera parcela 4 | 1 | 70 | 1.4 | 0.6 | 58.80 |
| Bajo calzada Eje 10 | 1 | 12 | 1.4 | 0.4 | 6.72 |
| Bajo acera parcela 7 | 1 | 94 | 1.4 | 0.6 | 78.96 |
| Bajo calzada Eje 11 | 1 | 12 | 1.4 | 0.4 | 6.72 |
| Bajo acera parcela 10 | 1 | 94 | 1.4 | 0.6 | 78.96 |
| Eje 8 |  |  |  |  |  |
| Bajo acera parcela 1 | 1 | 120 | 1.4 | 0.6 | 100.80 |
| Bajo calzada | 1 | 10 | 1.4 | 0.4 | 5.60 |
| Eje 9 |  |  |  |  |  |
| Bajo acera parcela 1 | 1 | 120 | 1.4 | 0.6 | 100.80 |
| Bajo calzada Eje 4 | 1 | 30 | 1.4 | 0.4 | 16.80 |
| Bajo acera parcela 2 | 1 | 120 | 1.4 | 0.6 | 100.80 |
| Bajo calzada Eje 5 | 1 | 20 | 1.4 | 0.4 | 11.20 |
| Eje 10 |  |  |  |  |  |
| Bajo acera parcela 4 | 1 | 105 | 1.4 | 0.6 | 88.20 |
| Bajo calzada Eje 4 | 1 | 54 | 1.4 | 0.4 | 30.24 |
| Bajo acera parcela 5 | 1 | 105 | 1.4 | 0.6 | 88.20 |
| Bajo calzada Eje 5 | 1 | 20 | 1.4 | 0.4 | 11.20 |
| Eje 11 |  |  |  |  |  |
| Bajo acera parcela 7 | 1 | 120 | 1.4 | 0.6 | 100.80 |
| Bajo calzada Eje 4 | 1 | 30 | 1.4 | 0.4 | 16.80 |
| Bajo acera parcela 8 | 1 | 120 | 1.4 | 0.6 | 100.80 |
| Bajo calzada Eje 5 | 1 | 20 | 1.4 | 0.4 | 11.20 |
| RED D=200MM |  |  |  |  |  |
| Eje 1, desde la conexión con la Arteria Norte |  |  |  |  |  |
| Eje 1 |  |  |  |  |  |
| Bajo calzada glorieta | 1 | 18 | 1.55 | 0.35 | 9.77 |
| Bajo calzada Eje 6 | 1 | 8 | 1.55 | 0.35 | 4.34 |
| Bajo calzada Centro de Servicio | 1 | 8 | 1.55 | 0.35 | 4.34 |
| Cruce bajo Eje 1 |  |  |  |  |  |
| Bajo calzada | 2 | 24 | 1.55 | 0.35 | 26.04 |
| Eje 4 |  |  |  |  |  |
| Bajo acera Centro de Servicio | 1 | 40 | 1.55 | 0.55 | 34.10 |
| Bajo calzada Eje 6 | 1 | 18 | 1.55 | 0.35 | 9.77 |
| Bajo acera Servicio al Vehiculo | 1 | 58 | 1.55 | 0.55 | 49.45 |
| Bajo calzada Eje 8 | 1 | 20 | 1.55 | 0.35 | 10.85 |
| Eje 8 |  |  |  |  |  |
| Bajo calzada | 1 | 30 | 1.55 | 0.35 | 16.28 |
| Bajo acera parcela 2 | 1 | 120 | 1.55 | 0.55 | 102.30 |
| Bajo calzada | 1 | 20 | 1.55 | 0.35 | 10.85 |
| Eje 5 |  |  |  |  |  |
| Bajo acera parcela 2 | 1 | 70 | 1.55 | 0.55 | 59.68 |
| Bajo calzada Eje 9 | 1 | 12 | 1.55 | 0.35 | 6.51 |
| Bajo acera parcela 5 | 1 | 70 | 1.55 | 0.55 | 59.68 |
| Bajo calzada Eje 10 | 1 | 14 | 1.55 | 0.35 | 7.60 |
| Bajo acera parcela 8 | 1 | 94 | 1.55 | 0.55 | 80.14 |
| Bajo calzada Eje 11 | 1 | 12 | 1.55 | 0.35 | 6.51 |
| Bajo acera parcela 11 | 1 | 94 | 1.55 | 0.55 | 80.14 |
| Eje 12 y conexión con Arteria Norte |  |  |  |  |  |
| Bajo calzada A-431 | 1 | 22 | 1.55 | 0.35 | 11.94 |
| Bajo calzada Eje 3 | 1 | 20 | 1.55 | 0.35 | 10.85 |
| Bajo acera parcela 10 | 1 | 120 | 1.55 | 0.55 | 102.30 |
| Bajo calzada Eje 4 | 1 | 30 | 1.55 | 0.55 | 25.58 |
| Bajo acera parcela 11 | 1 | 120 | 1.55 | 0.35 | 65.10 |
| Bajo calzada Eje 5 | 1 | 20 | 1.55 | 0.55 | 17.05 |
| RELLENO DE ZAHORRA BAJO APOYO DE ARENA EN SECCIÓN EN ZONA VERDE |  |  |  |  |  |
| RED D=100MM |  |  |  |  |  |
| Servicio al Vehiculo |  |  |  |  |  |
| Bajo zona verde 1 | 1 | 16 | 1 | 0.15 | 2.40 |
| RED D=150MM |  |  |  |  |  |
| Servicio al Vehiculo |  |  |  |  |  |
| Bajo zona verde 1 | 1 | 80 | 1 | 0.15 | 12.00 |
| RED D=200MM |  |  |  |  |  |
| Eje 1, desde la conexión con la Arteria Norte |  |  |  |  |  |
| Eje 1 |  |  |  |  |  |
| Bajo zona verde glorieta | 1 | 32 | 1.1 | 0.15 | 5.28 |
| Bajo zona verde Estación de Servicio | 1 | 40 | 1.1 | 0.15 | 6.60 |
| Bajo zona verde Eje 6-Eje 1 | 1 | 12 | 1.1 | 0.15 | 1.98 |
| Bajo zona verde Centro de Servicio | 1 | 110 | 1.1 | 0.15 | 18.15 |
| Eje 12 y conexión con Arteria Norte |  |  |  |  |  |
| Bajo terrizo conexión | 1 | 20 | 1.1 | 0.15 | 3.30 |
| Bajo terrizo (zona verde) | 1 | 32 | 1.1 | 0.15 | 5.28 |
| Total |  |  |  |  | 3293.99 |

**EC022010** M3 Relleno selecionado préstamos (27/12/1989)
405.06 M3 × 8.05 = 3260.73
Relleno de zanja o pozo con materiales seleccionados procedentes de préstamos, totalmente terminado, incluso compactación.

| Código | Ud | Descripción | Rendimiento | Precio | Importe |
|---|---|---|---|---|---|
| O0000020 | H | Capataz | 0.004 | 12.72 | 0.05 |
| O0000080 | H | Peón Ordinario | 0.08 | 11.63 | 0.93 |
| M0001150 | H | Excavadora cadenas | 0.03 | 36.06 | 1.08 |
| M0001230 | H | Rodillo vibrante de 800 kg. | 0.03 | 5.11 | 0.15 |
| M0002080 | H | Camión regador | 0.01 | 14.79 | 0.15 |
| %05UH | % | Utiles y herramientas (5% s/M+O) | 5 % | 2.36 | 0.12 |
| P0011010 | M3 | Material seleccionado préstamos. (material; 27/12/1989) | 1 | 5.11 | 5.11 |
| %06CI | % | Costes indirectos | 6 % | 7.59 | 0.46 |
|  |  | Total |  |  | 8.05 |

| Medición | Uds. | Largo | Ancho | Alto | Parcial |
|---|---|---|---|---|---|
| RED D=100MM |  |  |  |  |  |
| Servicio al Vehiculo |  |  |  |  |  |
| Bajo zona verde 1 | 1 | 16 | 1.3 | 0.9 | 18.72 |
| RED D=150MM |  |  |  |  |  |
| Servicio al Vehiculo |  |  |  |  |  |
| Bajo zona verde 1 | 1 | 80 | 1.3 | 0.9 | 93.60 |
| RED D=200MM |  |  |  |  |  |
| Eje 1, desde la conexión con la Arteria Norte |  |  |  |  |  |
| Eje 1 |  |  |  |  |  |
| Bajo zona verde glorieta | 1 | 32 | 1.4 | 0.85 | 38.08 |
| Bajo zona verde Estación de Servicio | 1 | 40 | 1.4 | 0.85 | 47.60 |
| Bajo zona verde Eje 6-Eje 1 | 1 | 12 | 1.4 | 0.85 | 14.28 |
| Bajo zona verde Centro de Servicio | 1 | 110 | 1.4 | 0.85 | 130.90 |
| Eje 12 y conexión con Arteria Norte |  |  |  |  |  |
| Bajo terrizo conexión | 1 | 20 | 1.4 | 0.85 | 23.80 |
| Bajo terrizo (zona verde) | 1 | 32 | 1.4 | 0.85 | 38.08 |
| Total |  |  |  |  | 405.06 |

**EC121000R** M3 Hormigón tipo HM-20
708.66 M3 × 50.52 = 35801.50
Hormigón de regulariazación y limpieza tipo HM-20, de resistencia característica 150 Kp/cm2, puesto en obra mediante vibrado y curado, totalmente terminado.

| Código | Ud | Descripción | Rendimiento | Precio | Importe |
|---|---|---|---|---|---|
| AX003010 | M3 | Hormigón en masa tipo HM-20/P/30/I | 1 | 43.91 | 43.91 |
| O0000020 | H | Capataz | 0.0055 | 12.72 | 0.07 |
| O0000030 | H | Oficial de primera | 0.02 | 12.46 | 0.25 |
| O0000080 | H | Peón Ordinario | 0.1 | 11.63 | 1.16 |
| %05UH | % | Utiles y herramientas (5% s/M+O) | 5 % | 45.39 | 2.27 |
| %06CI | % | Costes indirectos | 6 % | 47.66 | 2.86 |
|  |  | Total |  |  | 50.52 |

| Medición | Uds. | Largo | Ancho | Alto | Parcial |
|---|---|---|---|---|---|
| EN ZANJA BAJO PAVIMENTO |  |  |  |  |  |
| RED D=100MM |  |  |  |  |  |
| Servicio al Vehiculo |  |  |  |  |  |
| Bajo acera Servicio al Vehiculo | 1 | 130 | 1 | 0.15 | 19.50 |
| Bajo calzada Eje 8 | 1 | 45 | 1 | 0.15 | 6.75 |
| Bajo acera aparcamiento | 1 | 180 | 1 | 0.15 | 27.00 |
| Eje 4 |  |  |  |  |  |
| Bajo acera aparcamiento | 1 | 72 | 1 | 0.15 | 10.80 |
|  | 1 | 58 | 1 | 0.15 | 8.70 |
| Bajo calzada Eje 4 | 1 | 26 | 1 | 0.15 | 3.90 |
| Bajo calzada Eje 9 | 1 | 50 | 1 | 0.15 | 7.50 |
| Bajo calzada Eje 10 | 1 | 77 | 1 | 0.15 | 11.55 |
| Bajo calzada Eje 11 | 1 | 50 | 1 | 0.15 | 7.50 |
| Bajo acera parcela 4 | 1 | 124 | 1 | 0.15 | 18.60 |
| Bajo acera parcela 5 | 1 | 123 | 1 | 0.15 | 18.45 |
| Bajo acera parcela 7 | 1 | 111 | 1 | 0.15 | 16.65 |
| Bajo acera parcela 8 | 1 | 109 | 1 | 0.15 | 16.35 |
| Bajo acera parcela 10 | 1 | 124 | 1 | 0.15 | 18.60 |
| Bajo acera parcela 11 | 1 | 122 | 1 | 0.15 | 18.30 |
| RED D=150MM |  |  |  |  |  |
| Eje 6 |  |  |  |  |  |
| Bajo acera | 1 | 95 | 1.1 | 0.15 | 15.68 |
| Bajo calzada Eje 7 | 1 | 16 | 1.1 | 0.15 | 2.64 |
| Servicio al Vehiculo |  |  |  |  |  |
| Bajo Acera | 1 | 156 | 1.1 | 0.15 | 25.74 |
| Bajo acera zona verde 1 | 1 | 8 | 1.1 | 0.15 | 1.32 |
| Bajo calzada Eje 3 | 1 | 8 | 1.1 | 0.15 | 1.32 |
| Eje 3 |  |  |  |  |  |
| Bajo acera parcela 1 | 1 | 68 | 1.1 | 0.15 | 11.22 |
| Bajo calzada Eje 9 | 1 | 12 | 1.1 | 0.15 | 1.98 |
| Bajo acera parcela 4 | 1 | 70 | 1.1 | 0.15 | 11.55 |
| Bajo calzada Eje 10 | 1 | 12 | 1.1 | 0.15 | 1.98 |
| Bajo acera parcela 7 | 1 | 94 | 1.1 | 0.15 | 15.51 |
| Bajo calzada Eje 11 | 1 | 12 | 1.1 | 0.15 | 1.98 |
| Bajo acera parcela 10 | 1 | 94 | 1.1 | 0.15 | 15.51 |
| Eje 8 |  |  |  |  |  |
| Bajo acera parcela 1 | 1 | 120 | 1.1 | 0.15 | 19.80 |
| Bajo calzada | 1 | 10 | 1.1 | 0.15 | 1.65 |
| Eje 9 |  |  |  |  |  |
| Bajo acera parcela 1 | 1 | 120 | 1.1 | 0.15 | 19.80 |
| Bajo calzada Eje 4 | 1 | 30 | 1.1 | 0.15 | 4.95 |
| Bajo acera parcela 2 | 1 | 120 | 1.1 | 0.15 | 19.80 |
| Bajo calzada Eje 5 | 1 | 20 | 1.1 | 0.15 | 3.30 |
| Eje 10 |  |  |  |  |  |
| Bajo acera parcela 4 | 1 | 105 | 1.1 | 0.15 | 17.33 |
| Bajo calzada Eje 4 | 1 | 54 | 1.1 | 0.15 | 8.91 |
| Bajo acera parcela 5 | 1 | 105 | 1.1 | 0.15 | 17.33 |
| Bajo calzada Eje 5 | 1 | 20 | 1.1 | 0.15 | 3.30 |
| Eje 11 |  |  |  |  |  |
| Bajo acera parcela 7 | 1 | 120 | 1.1 | 0.15 | 19.80 |
| Bajo calzada Eje 4 | 1 | 30 | 1.1 | 0.15 | 4.95 |
| Bajo acera parcela 8 | 1 | 120 | 1.1 | 0.15 | 19.80 |
| Bajo calzada Eje 5 | 1 | 20 | 1.1 | 0.15 | 3.30 |
| RED D=200MM |  |  |  |  |  |
| Eje 1, desde la conexión con la Arteria Norte |  |  |  |  |  |
| Eje 1 |  |  |  |  |  |
| Bajo calzada glorieta | 1 | 18 | 1.4 | 0.15 | 3.78 |
| Bajo calzada Eje 6 | 1 | 8 | 1.4 | 0.15 | 1.68 |
| Bajo calzada Centro de Servicio | 1 | 8 | 1.4 | 0.15 | 1.68 |
| Cruce bajo Eje 1 |  |  |  |  |  |
| Bajo calzada | 2 | 24 | 1.4 | 0.15 | 10.08 |
| Eje 4 |  |  |  |  |  |
| Bajo acera Centro de Servicio | 1 | 40 | 1.4 | 0.15 | 8.40 |
| Bajo calzada Eje 6 | 1 | 18 | 1.4 | 0.15 | 3.78 |
| Bajo acera Servicio al Vehiculo | 1 | 58 | 1.4 | 0.15 | 12.18 |
| Bajo calzada Eje 8 | 1 | 20 | 1.4 | 0.15 | 4.20 |
| Eje 8 |  |  |  |  |  |
| Bajo calzada | 1 | 30 | 1.4 | 0.15 | 6.30 |
| Bajo acera parcela 2 | 1 | 120 | 1.4 | 0.15 | 25.20 |
| Bajo calzada | 1 | 20 | 1.4 | 0.15 | 4.20 |
| Eje 5 |  |  |  |  |  |
| Bajo acera parcela 2 | 1 | 70 | 1.4 | 0.15 | 14.70 |
| Bajo calzada Eje 9 | 1 | 12 | 1.4 | 0.15 | 2.52 |
| Bajo acera parcela 5 | 1 | 70 | 1.4 | 0.15 | 14.70 |
| Bajo calzada Eje 10 | 1 | 14 | 1.4 | 0.15 | 2.94 |
| Bajo acera parcela 8 | 1 | 94 | 1.4 | 0.15 | 19.74 |
| Bajo calzada Eje 11 | 1 | 12 | 1.4 | 0.15 | 2.52 |
| Bajo acera parcela 11 | 1 | 94 | 1.4 | 0.15 | 19.74 |
| Eje 12 y conexión con Arteria Norte |  |  |  |  |  |
| Bajo calzada A-431 | 1 | 22 | 1.4 | 0.15 | 4.62 |
| Bajo calzada Eje 3 | 1 | 20 | 1.4 | 0.15 | 4.20 |
| Bajo acera parcela 10 | 1 | 120 | 1.4 | 0.15 | 25.20 |
| Bajo calzada Eje 4 | 1 | 30 | 1.4 | 0.15 | 6.30 |
| Bajo acera parcela 11 | 1 | 120 | 1.4 | 0.15 | 25.20 |
| Bajo calzada Eje 5 | 1 | 20 | 1.4 | 0.15 | 4.20 |
| Total |  |  |  |  | 708.66 |

### C0602 CONDUCCIONES
Importe: 235896.59

**EH021030** Ml Tubería FD (k=9) ø=100 mm (25/03/1999)
1417 Ml × 28.98 = 41064.66
Tubería de fundición dúctil de d.i. = 100 mm., tipo k=9, junta express flexible, según P.P.T.P., incluso suministro, transporte a obra, colocación, parte proporcional de juntas y piezas especiales, macizos de anclaje y pruebas.

| Código | Ud | Descripción | Rendimiento | Precio | Importe |
|---|---|---|---|---|---|
| P0131030 | Ml | Tubería fund. dúctil abast. Ø 100 mm k=9 (material; 16/06/2004) | 1 | 18 | 18.00 |
| %10PEA | % | Piezas especiales y anclajes | 10 % | 18.00 | 1.80 |
| O0000020 | H | Capataz | 0.03 | 12.72 | 0.38 |
| O0000030 | H | Oficial de primera | 0.15 | 12.46 | 1.87 |
| O0000040 | H | Oficial de segunda | 0.15 | 12.01 | 1.80 |
| O0000080 | H | Peón Ordinario | 0.3 | 11.63 | 3.49 |
| %06CI | % | Costes indirectos | 6 % | 27.34 | 1.64 |
|  |  | Total |  |  | 28.98 |

| Medición | Uds. | Largo | Parcial |
|---|---|---|---|
| Servicio al Vehiculo |  |  |  |
| Bajo zona verde 1 | 1 | 16 | 16.00 |
| Bajo acera Servicio al Vehiculo | 1 | 130 | 130.00 |
| Bajo calzada Eje 8 | 1 | 45 | 45.00 |
| Bajo acera aparcamiento | 1 | 180 | 180.00 |
| Eje 4 |  |  |  |
| Bajo acera aparcamiento | 1 | 72 | 72.00 |
|  | 1 | 58 | 58.00 |
| Bajo calzada Eje 4 | 1 | 26 | 26.00 |
| Bajo calzada Eje 9 | 1 | 50 | 50.00 |
| Bajo calzada Eje 10 | 1 | 77 | 77.00 |
| Bajo calzada Eje 11 | 1 | 50 | 50.00 |
| Bajo acera parcela 4 | 1 | 124 | 124.00 |
| Bajo acera parcela 5 | 1 | 123 | 123.00 |
| Bajo acera parcela 7 | 1 | 111 | 111.00 |
| Bajo acera parcela 8 | 1 | 109 | 109.00 |
| Bajo acera parcela 10 | 1 | 124 | 124.00 |
| Bajo acera parcela 11 | 1 | 122 | 122.00 |
| Total |  |  | 1417 |

**EH021050** Ml Tubería FD (k=9) ø=150 mm (25/03/1999)
1719 Ml × 41.71 = 71699.49
Tubería de fundición dúctil de d.i.=150 mm, junta express flexible, según P.P.T.P., incluso suministro, transporte a obra, colocación y parte proporcional de codos, macizos de anclaje, juntas y pruebas.

| Código | Ud | Descripción | Rendimiento | Precio | Importe |
|---|---|---|---|---|---|
| P0131050 | Ml | Tubería fund. dúctil abast. Ø 150 mm k=9 (material; 16/06/2004) | 1 | 27.5 | 27.50 |
| %10PEA | % | Piezas especiales y anclajes | 10 % | 27.50 | 2.75 |
| O0000020 | H | Capataz | 0.04 | 12.72 | 0.51 |
| O0000030 | H | Oficial de primera | 0.18 | 12.46 | 2.24 |
| O0000040 | H | Oficial de segunda | 0.18 | 12.01 | 2.16 |
| O0000080 | H | Peón Ordinario | 0.36 | 11.63 | 4.19 |
| %06CI | % | Costes indirectos | 6 % | 39.35 | 2.36 |
|  |  | Total |  |  | 41.71 |

| Medición | Uds. | Largo | Parcial |
|---|---|---|---|
| Eje 6 |  |  |  |
| Bajo acera | 1 | 95 | 95.00 |
| Bajo calzada Eje 7 | 1 | 16 | 16.00 |
| Servicio al Vehiculo |  |  |  |
| Bajo Acera | 1 | 156 | 156.00 |
| Bajo zona verde 1 | 1 | 80 | 80.00 |
| Bajo acera zona verde 1 | 1 | 8 | 8.00 |
| Bajo calzada Eje 3 | 1 | 8 | 8.00 |
| Eje 3 |  |  |  |
| Bajo acera parcela 1 | 1 | 68 | 68.00 |
| Bajo calzada Eje 9 | 1 | 12 | 12.00 |
| Bajo acera parcela 4 | 1 | 70 | 70.00 |
| Bajo calzada Eje 10 | 1 | 12 | 12.00 |
| Bajo acera parcela 7 | 1 | 94 | 94.00 |
| Bajo calzada Eje 11 | 1 | 12 | 12.00 |
| Bajo acera parcela 10 | 1 | 94 | 94.00 |
| Eje 8 |  |  |  |
| Bajo acera parcela 1 | 1 | 120 | 120.00 |
| Bajo calzada | 1 | 10 | 10.00 |
| Eje 9 |  |  |  |
| Bajo acera parcela 1 | 1 | 120 | 120.00 |
| Bajo calzada Eje 4 | 1 | 30 | 30.00 |
| Bajo acera parcela 2 | 1 | 120 | 120.00 |
| Bajo calzada Eje 5 | 1 | 20 | 20.00 |
| Eje 10 |  |  |  |
| Bajo acera parcela 4 | 1 | 105 | 105.00 |
| Bajo calzada Eje 4 | 1 | 54 | 54.00 |
| Bajo acera parcela 5 | 1 | 105 | 105.00 |
| Bajo calzada Eje 5 | 1 | 20 | 20.00 |
| Eje 11 |  |  |  |
| Bajo acera parcela 7 | 1 | 120 | 120.00 |
| Bajo calzada Eje 4 | 1 | 30 | 30.00 |
| Bajo acera parcela 8 | 1 | 120 | 120.00 |
| Bajo calzada Eje 5 | 1 | 20 | 20.00 |
| Total |  |  | 1719 |

**EH021060** Ml Tubería FD (k=9) ø=200 mm (25/03/1999)
1332 Ml × 55.24 = 73579.68
Tubería de fundición dúctil de d.i.= 200 mm., tipo k=9, junta express flexible, según P.P.T.P., incluso suministro, transporte a obra, colocación, parte proporcional de juntas y piezas especiales, macizos de anclaje y pruebas.

| Código | Ud | Descripción | Rendimiento | Precio | Importe |
|---|---|---|---|---|---|
| P0131060 | Ml | Tubería fund. dúctil abast. Ø 200 mm k=9 (material; 16/06/2004) | 1 | 38.12 | 38.12 |
| %10PEA | % | Piezas especiales y anclajes | 10 % | 38.12 | 3.81 |
| O0000020 | H | Capataz | 0.05 | 12.72 | 0.64 |
| O0000030 | H | Oficial de primera | 0.2 | 12.46 | 2.49 |
| O0000040 | H | Oficial de segunda | 0.2 | 12.01 | 2.40 |
| O0000080 | H | Peón Ordinario | 0.4 | 11.63 | 4.65 |
| %06CI | % | Costes indirectos | 6 % | 52.11 | 3.13 |
|  |  | Total |  |  | 55.24 |

| Medición | Uds. | Largo | Parcial |
|---|---|---|---|
| Eje 1, desde la conexión con la Arteria Norte |  |  |  |
| Eje 1 |  |  |  |
| Bajo zona verde glorieta | 1 | 32 | 32.00 |
| Bajo calzada glorieta | 1 | 18 | 18.00 |
| Bajo zona verde Estación de Servicio | 1 | 40 | 40.00 |
| Bajo calzada Eje 6 | 1 | 8 | 8.00 |
| Bajo zona verde Eje 6-Eje 1 | 1 | 12 | 12.00 |
| Bajo calzada Centro de Servicio | 1 | 8 | 8.00 |
| Bajo zona verde Centro de Servicio | 1 | 110 | 110.00 |
| Cruce bajo Eje 1 |  |  |  |
| Bajo calzada | 2 | 24 | 48.00 |
| Eje 4 |  |  |  |
| Bajo acera Centro de Servicio | 1 | 40 | 40.00 |
| Bajo calzada Eje 6 | 1 | 18 | 18.00 |
| Bajo acera Servicio al Vehiculo | 1 | 58 | 58.00 |
| Bajo calzada Eje 8 | 1 | 20 | 20.00 |
| Eje 8 |  |  |  |
| Bajo calzada | 1 | 30 | 30.00 |
| Bajo acera parcela 2 | 1 | 120 | 120.00 |
| Bajo calzada | 1 | 20 | 20.00 |
| Eje 5 |  |  |  |
| Bajo acera parcela 2 | 1 | 70 | 70.00 |
| Bajo calzada Eje 9 | 1 | 12 | 12.00 |
| Bajo acera parcela 5 | 1 | 70 | 70.00 |
| Bajo calzada Eje 10 | 1 | 14 | 14.00 |
| Bajo acera parcela 8 | 1 | 94 | 94.00 |
| Bajo calzada Eje 11 | 1 | 12 | 12.00 |
| Bajo acera parcela 11 | 1 | 94 | 94.00 |
| Eje 12 y conexión con Arteria Norte |  |  |  |
| Bajo terrizo conexión | 1 | 20 | 20.00 |
| Bajo calzada A-431 | 1 | 22 | 22.00 |
| Bajo terrizo (zona verde) | 1 | 32 | 32.00 |
| Bajo calzada Eje 3 | 1 | 20 | 20.00 |
| Bajo acera parcela 10 | 1 | 120 | 120.00 |
| Bajo calzada Eje 4 | 1 | 30 | 30.00 |
| Bajo acera parcela 11 | 1 | 120 | 120.00 |
| Bajo calzada Eje 5 | 1 | 20 | 20.00 |
| Total |  |  | 1332 |

**EH064030** Ml Refuerzo cruces ø<200 mm
333 Ml × 53.54 = 17828.82
Refuerzo de tuberías de agua de hasta 200 mm de diámetro en cruces de calzada, formado por dos medias cañas de tubería de hormigón de 300 mm de diámetro, rellenado de arena de playa entre las medias cañas y refuerzo con hormigón HM-20/P/20/I, hormigón de limpieza HM-15 y zahorra artificial hasta el pavimento, según detalle definido en los planos.

| Código | Ud | Descripción | Rendimiento | Precio | Importe |
|---|---|---|---|---|---|
| P0220090 | Ml | Media caña ø 300mm horm.vibr. (material) | 2.06 | 5.52 | 11.37 |
| P0010050 | M3 | Arena fina | 0.055 | 5 | 0.28 |
| P0010130 | M3 | Zahorra artificial. | 0.6 | 8 | 4.80 |
| AX003000 | M3 | Hormigón en masa tipo HM-15 | 0.09 | 38.44 | 3.46 |
| AX003010 | M3 | Hormigón en masa tipo HM-20/P/30/I | 0.178 | 43.91 | 7.82 |
| AX001020 | H | Cuadrilla B | 0.5 | 24.09 | 12.05 |
| %06CI | % | Costes indirectos | 6 % | 39.78 | 2.39 |
| P0220091 | Ml | Media caña ø 300mm horm.vibr. (material) | 2.06 | 5.52 | 11.37 |
|  |  | Total |  |  | 53.54 |

| Medición | Uds. | Largo | Parcial |
|---|---|---|---|
| RED D=100MM |  |  |  |
| Servicio al Vehiculo |  |  |  |
| Bajo calzada Eje 8 | 1 | 45 | 45.00 |
| Eje 4 |  |  |  |
| Bajo calzada Eje 8 | 2 | 8 | 16.00 |
| Bajo calzada Eje 10 | 2 | 14 | 28.00 |
| RED D=150MM |  |  |  |
| Eje 6 |  |  |  |
| Bajo calzada Eje 7 | 1 | 16 | 16.00 |
| Servicio al Vehiculo |  |  |  |
| Bajo calzada Eje 3 | 1 | 8 | 8.00 |
| Eje 3 |  |  |  |
| Bajo calzada Eje 9 | 1 | 12 | 12.00 |
| Bajo calzada Eje 10 | 1 | 12 | 12.00 |
| Bajo calzada Eje 11 | 1 | 12 | 12.00 |
| Eje 8 |  |  |  |
| Bajo calzada | 1 | 10 | 10.00 |
| Eje 9 |  |  |  |
| Bajo calzada Eje 4 | 1 | 30 | 30.00 |
| Bajo calzada Eje 5 | 1 | 20 | 20.00 |
| Eje 10 |  |  |  |
| Bajo calzada Eje 4 | 1 | 54 | 54.00 |
| Bajo calzada Eje 5 | 1 | 20 | 20.00 |
| Eje 11 |  |  |  |
| Bajo calzada Eje 4 | 1 | 30 | 30.00 |
| Bajo calzada Eje 5 | 1 | 20 | 20.00 |
| Total |  |  | 333 |

**EH064010** Ml Refuerzo cruces ø>200 mm
300 Ml × 77 = 23100.00
Refuerzo de tuberías de agua de más de 200 mm de diámetro en cruces de calzada, formado por dos medias cañas de tubería de hormigón de 600 mm de diámetro, rellenado de arena de playa entre las medias cañas, refuerzo con hormigón HM-20/P/20/I, hormigón de limpieza HM-15 y zahorra artificial hasta el pavimento, según detalle definido en los planos.

| Código | Ud | Descripción | Rendimiento | Precio | Importe |
|---|---|---|---|---|---|
| P0220080 | Ml | Media caña ø 600mm horm.vibr. (material) | 2.06 | 16.91 | 34.83 |
| P0010050 | M3 | Arena fina | 0.1 | 5 | 0.50 |
| P0010130 | M3 | Zahorra artificial. | 0.6 | 8 | 4.80 |
| AX003000 | M3 | Hormigón en masa tipo HM-15 | 0.09 | 38.44 | 3.46 |
| AX003010 | M3 | Hormigón en masa tipo HM-20/P/30/I | 0.25 | 43.91 | 10.98 |
| AX001020 | H | Cuadrilla B | 0.75 | 24.09 | 18.07 |
| %06CI | % | Costes indirectos | 6 % | 72.64 | 4.36 |
|  |  | Total |  |  | 77 |

| Medición | Uds. | Largo | Parcial |
|---|---|---|---|
| RED D=200MM |  |  |  |
| Eje 1, desde la conexión con la Arteria Norte |  |  |  |
| Eje 1 |  |  |  |
| Bajo calzada glorieta | 1 | 18 | 18.00 |
| Bajo calzada Eje 6 | 1 | 8 | 8.00 |
| Bajo calzada Centro de Servicio | 1 | 8 | 8.00 |
| Cruce bajo Eje 1 |  |  |  |
| Bajo calzada | 2 | 24 | 48.00 |
| Eje 4 |  |  |  |
| Bajo calzada Eje 6 | 1 | 18 | 18.00 |
| Bajo calzada Eje 8 | 1 | 20 | 20.00 |
| Eje 8 |  |  |  |
| Bajo calzada | 1 | 30 | 30.00 |
| Bajo calzada | 1 | 20 | 20.00 |
| Eje 5 |  |  |  |
| Bajo calzada Eje 9 | 1 | 12 | 12.00 |
| Bajo calzada Eje 10 | 1 | 14 | 14.00 |
| Bajo calzada Eje 11 | 1 | 12 | 12.00 |
| Eje 12 y conexión con Arteria Norte |  |  |  |
| Bajo calzada A-431 | 1 | 22 | 22.00 |
| Bajo calzada Eje 3 | 1 | 20 | 20.00 |
| Bajo calzada Eje 4 | 1 | 30 | 30.00 |
| Bajo calzada Eje 5 | 1 | 20 | 20.00 |
| Total |  |  | 300 |

**EH024061** Ml Tubería PEAD ø=50 mm (25/03/1999)
640 Ml × 1.62 = 1036.80
Tubería de polietileno de alta densidad de d.i.=40mm PN10, para red de riego, con parte proporcional de junta elástica flexible y piezas especiales, incluso anclajes de hormigón armado, colocada en obra y probada.

| Código | Ud | Descripción | Rendimiento | Precio | Importe |
|---|---|---|---|---|---|
| P0121070 | Ml | Tubería polietileno ø50 PN10 (material; 11/06/2004) | 1 | 1 | 1.00 |
| %10PEA | % | Piezas especiales y anclajes | 10 % | 1.00 | 0.10 |
| O0000020 | H | Capataz | 0.005 | 12.72 | 0.06 |
| O0000030 | H | Oficial de primera | 0.015 | 12.46 | 0.19 |
| O0000070 | H | Peón especialista. | 0.015 | 11.74 | 0.18 |
| %06CI | % | Costes indirectos | 6 % | 1.53 | 0.09 |
|  |  | Total |  |  | 1.62 |

| Medición | Uds. | Largo | Parcial |
|---|---|---|---|
| Zona verde 1 | 1 | 150 | 150.00 |
| Zona verde 2 | 1 | 200 | 200.00 |
| Zona verde estación de servicio | 1 | 45 | 45.00 |
| Zona verde centro de servicio | 1 | 60 | 60.00 |
| Zona verde aparcamiento | 1 | 185 | 185.00 |
| Total |  |  | 640 |

**EH064070R** Ud Acometida de agua ø=80 mm
22 Ud × 344.87 = 7587.14
Acometida a parcela de de ø=80 mm, formada por conjunto de brida y collarín, pieza de toma y tubería de FD de 80 mm con accesorios, válvula compuerta de 80 mm insstalada en arqueta de registro de 40x40 cms., con marco y tapa de fundición dúctil, incluso excavación y relleno de la zanja, totalmente instalada y probada.

| Código | Ud | Descripción | Rendimiento | Precio | Importe |
|---|---|---|---|---|---|
| P0000270R | Ud | Conjunto piezas acometida 80 mm (material) | 1 | 30.05 | 30.05 |
| P0131020 | Ml | Tubería fund. dúctil abast. Ø 80 mm k=9 (material; 23/07/2003) | 3.5 | 16.82 | 58.87 |
| P0161010 | Ud | Válvula compuerta PN16 Ø 80 mm (material; 24/05/2005) | 1 | 130.71 | 130.71 |
| AX003000 | M3 | Hormigón en masa tipo HM-15 | 0.042 | 38.44 | 1.61 |
| P0320010 | M3 | Ladrillo macizo ordinario | 0.07 | 170.42 | 11.93 |
| A02A050 | M3 | Mortero cemento 1/3 M-160 (material) | 0.038 | 63.6 | 2.42 |
| P0310170R | Ud | Juego reg. FD40x40 cm. (material; 24/05/2005) | 1 | 21.95 | 21.95 |
| AX001020 | H | Cuadrilla B | 3.5 | 24.09 | 84.32 |
| M0001030 | H | Retroexcavadora de neumáticos (maquinaria) | 0.1 | 30.05 | 3.01 |
|  |  | Total |  |  | 344.87 |

| Medición | Uds. | Largo | Parcial |
|---|---|---|---|
| Parcelas | 2 | 11 | 22.00 |
| Total |  |  | 22 |

### C0603 VALVULAS (25/03/1999)
Importe: 34071.25

**EH041040** Ud Válvula compuerta PN16 ø80 (25/03/1999)
13 Ud × 264.62 = 3440.06
Válvula de compuerta DN = 80 mm de asiento elástico y unión mediante bridas, con cuerpo de fundición dúctil con protección epoxy por todo el interior y exterior, cuerpo de fondo liso sin entalladura de encalaje, tornillería bicromatada, cierre enteramente recubierto de caucho nitrílico, doble empaquetadura sin mantenimiento y eje de acero inoxidable pulido, Presión Nominal 16 Atm, incluso manguito de anclaje, reparación y/o desmontaje, completamente colocada y probada, incluso parte proporcional de piezas de enlace.

| Código | Ud | Descripción | Rendimiento | Precio | Importe |
|---|---|---|---|---|---|
| O0000020 | H | Capataz | 0.1 | 12.72 | 1.27 |
| O0000030 | H | Oficial de primera | 0.5 | 12.46 | 6.23 |
| O0000080 | H | Peón Ordinario | 0.5 | 11.63 | 5.82 |
| P0161010 | Ud | Válvula compuerta PN16 Ø 80 mm | 1 | 130.71 | 130.71 |
| P0161011 | Ud | Manguito/carrete de reparación desmontaje (material; 07/06/2003) | 1 | 105.61 | 105.61 |
| %06CI | % | Costes indirectos | 6 % | 249.64 | 14.98 |
|  |  | Total |  |  | 264.62 |

| Medición | Uds. | Parcial |
|---|---|---|
| En acometidas | 11 | 11.00 |
| En desagües | 2 | 2.00 |
| Total |  | 13 |

**EH041050** Ud Válvula compuerta PN16 ø100 (25/03/1999)
11 Ud × 337.63 = 3713.93
Válvula de compuerta DN = 100 mm de asiento elástico y unión mediante bridas, con cuerpo de fundición dúctil con protección epoxy por todo el interior y exterior, cuerpo de fondo liso sin entalladura de encalaje, tornillería bicromatada, cierre enteramente recubierto de caucho nitrílico, doble empaquetadura sin mantenimiento y eje de acero inoxidable pulido, Presión Nominal 16 Atm, incluso manguito de anclaje, reparación y/o desmontaje, completamente colocada y probada, incluso parte proporcional de piezas de enlace.

| Código | Ud | Descripción | Rendimiento | Precio | Importe |
|---|---|---|---|---|---|
| O0000020 | H | Capataz | 0.15 | 12.72 | 1.91 |
| O0000030 | H | Oficial de primera | 0.6 | 12.46 | 7.48 |
| O0000080 | H | Peón Ordinario | 0.6 | 11.63 | 6.98 |
| P0161020 | Ud | Válvula compuerta PN16 ø100 (material; 16/06/2004) | 1 | 155 | 155.00 |
| P0161021 | Ud | Manguito/carrete de reparación desmontaje (material; 07/06/2003) | 1 | 147.15 | 147.15 |
| %06CI | % | Costes indirectos | 6 % | 318.52 | 19.11 |
|  |  | Total |  |  | 337.63 |

| Medición | Uds. | Largo | Parcial |
|---|---|---|---|
| S/PLANOS | 9 |  | 9.00 |
| 2 Por Hidrante en tub 100mm | 2 | 1 | 2.00 |
| Total |  |  | 11 |

**EH041070** Ud Válvula compuerta PN16 ø150 (25/03/1999)
21 Ud × 536.48 = 11266.08
Válvula de compuerta DN = 150 mm de asiento elástico y unión mediante bridas, con cuerpo de fundición dúctil con protección epoxy por todo el interior y exterior, cuerpo de fondo liso sin entalladura de encalaje, tornillería bicromatada, cierre enteramente recubierto de caucho nitrílico, doble empaquetadura sin mantenimiento y eje de acero inoxidable pulido, Presión Nominal 16 Atm, incluso manguito de anclaje, reparación y/o desmontaje, completamente colocada y probada, incluso parte proporcional de piezas de enlace.

| Código | Ud | Descripción | Rendimiento | Precio | Importe |
|---|---|---|---|---|---|
| O0000020 | H | Capataz | 0.2 | 12.72 | 2.54 |
| O0000030 | H | Oficial de primera | 1 | 12.46 | 12.46 |
| O0000080 | H | Peón Ordinario | 1 | 11.63 | 11.63 |
| P0161040 | Ud | Válvula compuerta PN16 ø150 (material; 16/06/2004) | 1 | 283.04 | 283.04 |
| P0161041 | Ud | Manguito/carrete de reparación desmontaje (material; 07/06/2003) | 1 | 196.44 | 196.44 |
| %06CI | % | Costes indirectos | 6 % | 506.11 | 30.37 |
|  |  | Total |  |  | 536.48 |

| Medición | Uds. | Largo | Parcial |
|---|---|---|---|
| S/PLANOS | 13 |  | 13.00 |
| 2 Por Hidrante en tub 150mm | 2 | 4 | 8.00 |
| Total |  |  | 21 |

**EH041080** Ud Válvula compuerta PN16 ø200 (25/03/1999)
18 Ud × 869.51 = 15651.18
Válvula de compuerta DN = 200 mm de asiento elástico y unión mediante bridas, con cuerpo de fundición dúctil con protección epoxy por todo el interior y exterior, cuerpo de fondo liso sin entalladura de encalaje, tornillería bicromatada, cierre enteramente recubierto de caucho nitrílico, doble empaquetadura sin mantenimiento y eje de acero inoxidable pulido, Presión Nominal 16 Atm, incluso manguito de anclaje, reparación y/o desmontaje, completamente colocada y probada, incluso parte proporcional de piezas de enlace.

| Código | Ud | Descripción | Rendimiento | Precio | Importe |
|---|---|---|---|---|---|
| O0000020 | H | Capataz | 0.5 | 12.72 | 6.36 |
| O0000030 | H | Oficial de primera | 1.5 | 12.46 | 18.69 |
| O0000080 | H | Peón Ordinario | 1.5 | 11.63 | 17.45 |
| P0161050 | Ud | Válvula compuerta PN16 ø200 (material; 16/06/2004) | 1 | 490 | 490.00 |
| P0161051 | Ud | Manguito/carrete de reparación desmontaje (material; 07/06/2003) | 1 | 287.79 | 287.79 |
| %06CI | % | Costes indirectos | 6 % | 820.29 | 49.22 |
|  |  | Total |  |  | 869.51 |

| Medición | Uds. | Largo | Parcial |
|---|---|---|---|
| S/PLANOS | 10 |  | 10.00 |
| 2 Por Hidrante en tub 200mm | 2 | 4 | 8.00 |
| Total |  |  | 18 |

### C0604 VENTOSAS, DESAGUES, HIDRANTES, BOCA RIEGO
Importe: 23491.13

**EH046010** Ud Boca de riego de ø 40 mm.
29 Ud × 228.93 = 6638.97
Boca de riego de 40 mm de diámetro, incluso acometida con tubería de polietileno de PN-10 ø 50 mm, acoplamiento, roscado y collarín de toma, completamnete instalada y probada.

| Código | Ud | Descripción | Rendimiento | Precio | Importe |
|---|---|---|---|---|---|
| P0000280 | Ud | Boca de riego de ø 40 mm. (material; 16/06/2004) | 1 | 110 | 110.00 |
| P0000290 | Ud | Accesorios inst.boca de riego (material) | 1 | 46.43 | 46.43 |
| P0000300 | Ud | Conjunto de brida y collar. (material) | 1 | 9.86 | 9.86 |
| P0121070 | Ml | Tubería polietileno ø50 PN10 | 1.5 | 1 | 1.50 |
| AX001020 | H | Cuadrilla B | 2 | 24.09 | 48.18 |
| %06CI | % | Costes indirectos | 6 % | 215.97 | 12.96 |
|  |  | Total |  |  | 228.93 |

| Medición | Uds. | Parcial |
|---|---|---|
| S/PLANOS | 29 | 29.00 |
| Total |  | 29 |

**EH046021** Ud Hidrante de ø 100.
9 Ud × 465.52 = 4189.68
Hidránte contra incendio de 100 mm de diámetro con dos salidas de 70 mm, completamente instalado y probado, incluso piezas especiales de conexión a la red, excavación y relleno de la zanjas.

| Código | Ud | Descripción | Rendimiento | Precio | Importe |
|---|---|---|---|---|---|
| P0000310 | Ud | Conjunto piezas de hidrante. (material; 16/06/2004) | 1 | 30 | 30.00 |
| P0000321 | Ud | Hidrante ø 100 mm (material; 16/06/2004) | 1 | 346 | 346.00 |
| AX001010 | H | Cuadrilla A | 2 | 30.08 | 60.16 |
| M0001030 | H | Retroexcavadora de neumáticos | 0.1 | 30.05 | 3.01 |
| %06CI | % | Costes indirectos | 6 % | 439.17 | 26.35 |
|  |  | Total |  |  | 465.52 |

| Medición | Uds. | Parcial |
|---|---|---|
| S/PLANOS | 9 | 9.00 |
| Total |  | 9 |

**EH045100** Ud Ventosa trif. agua limpia DN=60 (25/03/1999)
9 Ud × 332.12 = 2989.08
Ventosa trifuncional de diámetro nominal 60 mm, totalmente colocada, incluso tornilleria de unión, juntas, "T" de unión, válvula de asiento plano y resto de materiales necesarios.

| Código | Ud | Descripción | Rendimiento | Precio | Importe |
|---|---|---|---|---|---|
| P0162010 | Ud | Válvula ventosa DN = 60 mm. (material; 16/06/2004) | 1 | 300 | 300.00 |
| O0000020 | H | Capataz | 0.1 | 12.72 | 1.27 |
| O0000030 | H | Oficial de primera | 0.5 | 12.46 | 6.23 |
| O0000080 | H | Peón Ordinario | 0.5 | 11.63 | 5.82 |
| %06CI | % | Costes indirectos | 6 % | 313.32 | 18.80 |
|  |  | Total |  |  | 332.12 |

| Medición | Uds. | Parcial |
|---|---|---|
| S/PLANOS | 9 | 9.00 |
| Total |  | 9 |

**EH064000** Ud Desagüe 100 mm (25/03/1999)
11 Ud × 879.4 = 9673.40
Desagüe del diámetro indicado en planos compuesto de pieza especial en "T" de fundición ductil con salida de diámetro 100 mm y tres válvulas de compuerta de cierre elástico, dos sobre la tubería y una tercera de 100 mm hacia el desagüe, incluso anclaje de hormigón armado HA-25/P/20/IIa de la forma y dimensiones indicadas en los planos, según especificaciones de la Empresa municipal de Aguas, totalmente instalado.

| Código | Ud | Descripción | Rendimiento | Precio | Importe |
|---|---|---|---|---|---|
| P0161020 | Ud | Válvula compuerta PN16 ø100 | 1 | 155 | 155.00 |
| P0161040 | Ud | Válvula compuerta PN16 ø150 | 2 | 283.04 | 566.08 |
| P0131030 | Ml | Tubería fund. dúctil abast. Ø 100 mm k=9 | 3 | 18 | 54.00 |
| O0000020 | H | Capataz | 0.5 | 12.72 | 6.36 |
| O0000030 | H | Oficial de primera | 2 | 12.46 | 24.92 |
| O0000080 | H | Peón Ordinario | 2 | 11.63 | 23.26 |
| %06CI | % | Costes indirectos | 6 % | 829.62 | 49.78 |
|  |  | Total |  |  | 879.4 |

| Medición | Uds. | Parcial |
|---|---|---|
| S/PLANOS | 11 | 11.00 |
| Total |  | 11 |

### C0605 ARQUETAS (27/12/1989)
Importe: 40280.28

**EH061028** Ud Arqueta-hormigón-desagüe-2 x 2 m (31/12/1991)
11 Ud × 1102.12 = 12123.32
Arqueta para desagüe, realizada en hormigón HM-20/P20/I en solera y alzados y hormigón HA-25/P/20/IIa en el dado de hormigón para apoyos de las conducciones, de la forma y dimensiones indicadas en los planos, incluso excavación, relleno, transporte de produtos sobrantes a vertedero, cerco y tapa de fundición ductil clase D-400 según EN-124 apta para cargas de tráfico rodado, totalmente terminada.

| Código | Ud | Descripción | Rendimiento | Precio | Importe |
|---|---|---|---|---|---|
| O0000020 | H | Capataz | 0.05 | 12.72 | 0.64 |
| O0000030 | H | Oficial de primera | 0.4 | 12.46 | 4.98 |
| O0000080 | H | Peón Ordinario | 0.8 | 11.63 | 9.30 |
| %05UH | % | Utiles y herramientas (5% s/M+O) | 5 % | 14.92 | 0.75 |
| AX006020 | M3 | Excavacion zanja todo terreno | 16.5 | 13.31 | 219.62 |
| AX003010 | M3 | Hormigón en masa tipo HM-20/P/30/I | 6.348 | 43.91 | 278.74 |
| AX003061R | M3 | Hormigón armado HA-25/P/20/IIa (material) | 1.2 | 47.36 | 56.83 |
| AX004000 | M2 | Encofrado madera plano cimientos | 6.76 | 8.42 | 56.92 |
| AX004010 | M2 | Encofrado madera curvo visto alzados (material; 31/12/1991) | 21.84 | 15.25 | 333.06 |
| P0060110 | Kg | Acero corrugado para armaduras (material; 14/06/2004) | 12 | 0.7 | 8.40 |
| P0310010 | Ud | Tapa y cerco F.D. circular paso 60 cm D-400 EN-124 | 1 | 70.5 | 70.50 |
| %06CI | % | Costes indirectos | 6 % | 1039.74 | 62.38 |
|  |  | Total |  |  | 1102.12 |

| Medición | Uds. | Parcial |
|---|---|---|
| En desagües | 11 | 11.00 |
| Total |  | 11 |

**EH061031** Ud Arqueta-ladrillo-válv. compuerta-D=1,1 m (31/12/1991)
43 Ud × 436.26 = 18759.18
Arqueta para válvula compuerta construida en fábrica de ladrillo macizo ordinario cargado y fratasado interiormente, sobre solera de hormigón HM-20/P/I20/I de 20 cm de espesor, incluso marco y tapa de fundición ductil clase D-400 según EN-124 apta para aceras con circulación, completamente terminada.

| Código | Ud | Descripción | Rendimiento | Precio | Importe |
|---|---|---|---|---|---|
| AX001020 | H | Cuadrilla B | 2.5 | 24.09 | 60.23 |
| P0320010 | M3 | Ladrillo macizo ordinario | 1.27 | 170.42 | 216.43 |
| AX002010 | M3 | Mortero cemento M-160 / Dosif. 1:3 | 0.06 | 63.2 | 3.79 |
| AX003010 | M3 | Hormigón en masa tipo HM-20/P/30/I | 0.51 | 43.91 | 22.39 |
| AX003061R | M3 | Hormigón armado HA-25/P/20/IIa | 0.2 | 47.36 | 9.47 |
| AX004000 | M2 | Encofrado madera plano cimientos | 3 | 8.42 | 25.26 |
| P0060110 | Kg | Acero corrugado para armaduras | 5 | 0.7 | 3.50 |
| P0310010 | Ud | Tapa y cerco F.D. circular paso 60 cm D-400 EN-124 | 1 | 70.5 | 70.50 |
| %06CI | % | Costes indirectos | 6 % | 411.57 | 24.69 |
|  |  | Total |  |  | 436.26 |

| Medición | Uds. | Parcial |
|---|---|---|
| En valvulas de compuerta | 11 | 11.00 |
|  | 9 | 9.00 |
|  | 13 | 13.00 |
|  | 10 | 10.00 |
| Total |  | 43 |

**EH061033** Ud Arqueta-ladrillo-boca de riego-30 x 30 cm
29 Ud × 117.32 = 3402.28
Arqueta de boca de riego, de 40 x40 cm de dimensiones interiores y profundidad media de 0,45 m, construida en media asta de fábrica de ladrillo macizo cargado y fratasado interiormente, sobre solera de hormigón HM-20/P/I20/I de 10 cm de espesor, incluso marco y tapa de fundición ductil clase C-250 según EN-124 apta para aceras con circulación, completamente terminada.

| Código | Ud | Descripción | Rendimiento | Precio | Importe |
|---|---|---|---|---|---|
| AX001020 | H | Cuadrilla B | 2.5 | 24.09 | 60.23 |
| P0320010 | M3 | Ladrillo macizo ordinario | 0.13 | 170.42 | 22.15 |
| AX002010 | M3 | Mortero cemento M-160 / Dosif. 1:3 | 0.06 | 63.2 | 3.79 |
| AX003010 | M3 | Hormigón en masa tipo HM-20/P/30/I | 0.058 | 43.91 | 2.55 |
| P0310070 | Ud | Juego tapa y cerco reg. F.D. 40x40 cm C-250 EN-124 (material; 07/06/2003) | 1 | 21.96 | 21.96 |
| %06CI | % | Costes indirectos | 6 % | 110.68 | 6.64 |
|  |  | Total |  |  | 117.32 |

| Medición | Uds. | Parcial |
|---|---|---|
| En bocas de riego | 29 | 29.00 |
| Total |  | 29 |

**EU061040** Ud Arqueta-hormigón-hidrante y ventosa-60 x 60 cm (31/12/1991)
18 Ud × 283.59 = 5104.62
Arqueta para alojamiento de ventosa o hidrante de la red de abastecimiento, realizada de hormigón en masa HM-20/P20/I en solera y alzados, de la forma y dimensiones indicadas en los planos, incluso excavación, relleno, transporte de produtos sobrantes a vertedero, cerco y tapa de fundición ductil clase D-400 según EN-124 apta para cargas de tráfico rodado, dado de hormigón para apoyo de las conducciones, totalmente terminada.

| Código | Ud | Descripción | Rendimiento | Precio | Importe |
|---|---|---|---|---|---|
| AX001010 | H | Cuadrilla A | 1.5 | 30.08 | 45.12 |
| %05UH | % | Utiles y herramientas (5% s/M+O) | 5 % | 45.12 | 2.26 |
| AX003000 | M3 | Hormigón en masa tipo HM-15 | 1.2 | 38.44 | 46.13 |
| AX003010 | M3 | Hormigón en masa tipo HM-20/P/30/I | 0.6 | 43.91 | 26.35 |
| AX004000 | M2 | Encofrado madera plano cimientos | 4.32 | 8.42 | 36.37 |
| AX004010 | M2 | Encofrado madera curvo visto alzados | 2.65 | 15.25 | 40.41 |
| P0010050 | M3 | Arena fina | 0.08 | 5 | 0.40 |
| P0310010 | Ud | Tapa y cerco F.D. circular paso 60 cm D-400 EN-124 | 1 | 70.5 | 70.50 |
| %06CI | % | Costes indirectos | 6 % | 267.54 | 16.05 |
|  |  | Total |  |  | 283.59 |

| Medición | Uds. | Parcial |
|---|---|---|
| En ventosas | 9 | 9.00 |
| En hidrantes | 9 | 9.00 |
| Total |  | 18 |

**EH000230** Ud Pate de polipropileno de 12 mm (27/12/1989)
96 Ud × 9.28 = 890.88
Pate de acero protegido con polipropileno reforzado incluso suministro, recibido y colocación.

| Código | Ud | Descripción | Rendimiento | Precio | Importe |
|---|---|---|---|---|---|
| P0000130 | Ud | Pate de polipropileno.a.e de paneles y guias deslizantes. (material; 28/01/1999) | 1 | 3.49 | 3.49 |
| P0000100 | M3 | Mortero de resina (material; 27/12/1989) | 0.01 | 72.7 | 0.73 |
| O0000020 | H | Capataz | 0.005 | 12.72 | 0.06 |
| O0000030 | H | Oficial de primera | 0.14 | 12.46 | 1.74 |
| O0000080 | H | Peón Ordinario | 0.14 | 11.63 | 1.63 |
| M0005020 | H | Motocompresor movil de 75 CV (maquinaria; 23/03/1999) | 0.14 | 6.07 | 0.85 |
| M0005030 | H | Martillo perforador (maquinaria; 23/03/1999) | 0.14 | 1.82 | 0.25 |
| %06CI | % | Costes indirectos | 6 % | 8.75 | 0.53 |
|  |  | Total |  |  | 9.28 |

| Medición | Uds. | Largo | Parcial |
|---|---|---|---|
| En arquetas 2x2 | 5 | 2 | 10.00 |
| En arquetas 110cm | 2 | 43 | 86.00 |
| Total |  |  | 96 |

### C0606 PIEZAS ESPECIALES
Importe: 9096.36

**E3312201500** Ud Codo Ø 150 mm BB 1/8 PN16
2 Ud × 105.66 = 211.32
Codo con dos bridas de fundición dúctil de Ø150 mm de diámetro, tipo 1/8, PN 16 Atm, incluso juntas y anclajes de hormigón HM-20, completamente instalado y probado.

| Código | Ud | Descripción | Rendimiento | Precio | Importe |
|---|---|---|---|---|---|
| P3312201500 | Ud | Codo Ø 150 mm BB 1/8 PN16 (material; 16/06/2004) | 1 | 90 | 90.00 |
| O0000020 | H | Capataz | 0.014 | 12.72 | 0.18 |
| AX003010 | M3 | Hormigón en masa tipo HM-20/P/30/I | 0.1 | 43.91 | 4.39 |
| AX001010 | H | Cuadrilla A | 0.17 | 30.08 | 5.11 |
| %06CI | % | Costes indirectos | 6 % | 99.68 | 5.98 |
|  |  | Total |  |  | 105.66 |

| Medición | Uds. | Parcial |
|---|---|---|
| SEGÚN ESQUEMA DE LA RED |  |  |
| NC1 | 1 | 1.00 |
| NC48 | 1 | 1.00 |
| Total |  | 2 |

**E3311102000** Ud Codo Ø 200 mm EE 1/4 expres
3 Ud × 153.69 = 461.07
Codo con dos enchufes de fundición dúctil de Ø200 mm de diámetro, tipo 1/4, PN 16 Atm, incluso juntas y anclajes de hormigón HM-20, completamente instalado y probado.

| Código | Ud | Descripción | Rendimiento | Precio | Importe |
|---|---|---|---|---|---|
| P3311102000 | Ud | Codo Ø 200 mm EE 1/4 expres (material; 16/06/2004) | 1 | 130 | 130.00 |
| O0000020 | H | Capataz | 0.015 | 12.72 | 0.19 |
| AX003010 | M3 | Hormigón en masa tipo HM-20/P/30/I | 0.2 | 43.91 | 8.78 |
| AX001010 | H | Cuadrilla A | 0.2 | 30.08 | 6.02 |
| %06CI | % | Costes indirectos | 6 % | 144.99 | 8.70 |
|  |  | Total |  |  | 153.69 |

| Medición | Uds. | Parcial |
|---|---|---|
| SEGÚN ESQUEMA DE LA RED |  |  |
| NC2, NC3, H4 | 3 | 3.00 |
| Total |  | 3 |

**E332001000** Ud Brida - liso PN16 Ø 100 mm (25/03/1999)
4 Ud × 31.21 = 124.84
Brida - liso de fundición dúctil de Ø100 mm de diámetro, PN 16 Atm, incluso junta, completamente instalada y probada.

| Código | Ud | Descripción | Rendimiento | Precio | Importe |
|---|---|---|---|---|---|
| P332001000 | Ud | Brida - liso PN16 Ø 100 mm (material; 16/06/2004) | 1 | 26 | 26.00 |
| O0000020 | H | Capataz | 0.01 | 12.72 | 0.13 |
| AX001010 | H | Cuadrilla A | 0.11 | 30.08 | 3.31 |
| %06CI | % | Costes indirectos | 6 % | 29.44 | 1.77 |
|  |  | Total |  |  | 31.21 |

| Medición | Uds. | Parcial |
|---|---|---|
| SEGÚN ESQUEMA DE LA RED |  |  |
| NC6 | 1 | 1.00 |
| NC10, NC12, NC14 | 3 | 3.00 |
| Total |  | 4 |

**E332001500** Ud Brida - liso PN16 Ø 150 mm (25/03/1999)
8 Ud × 45.37 = 362.96
Brida - liso de fundición dúctil de Ø150 mm de diámetro, PN 16 Atm, incluso junta, completamente instalada y probada.

| Código | Ud | Descripción | Rendimiento | Precio | Importe |
|---|---|---|---|---|---|
| P332001500 | Ud | Brida - liso PN16 Ø 150 mm (material; 16/06/2004) | 1 | 38.76 | 38.76 |
| O0000020 | H | Capataz | 0.01 | 12.72 | 0.13 |
| AX001010 | H | Cuadrilla A | 0.13 | 30.08 | 3.91 |
| %06CI | % | Costes indirectos | 6 % | 42.80 | 2.57 |
|  |  | Total |  |  | 45.37 |

| Medición | Uds. | Parcial |
|---|---|---|
| SEGÚN ESQUEMA DE LA RED |  |  |
| NC1 | 1 | 1.00 |
| NC5 | 1 | 1.00 |
| H7 | 1 | 1.00 |
| H9 | 1 | 1.00 |
| NC11, H13 | 2 | 2.00 |
| NC18 | 1 | 1.00 |
| NC49 | 1 | 1.00 |
| Total |  | 8 |

**E332002000** Ud Brida - liso PN16 Ø 200 mm (25/03/1999)
10 Ud × 62.15 = 621.50
Brida - liso de fundición dúctil de Ø200 mm de diámetro, PN 16 Atm, incluso junta, completamente instalada y probada.

| Código | Ud | Descripción | Rendimiento | Precio | Importe |
|---|---|---|---|---|---|
| P332002000 | Ud | Brida - liso PN16 Ø 200 mm (material; 16/06/2004) | 1 | 54.29 | 54.29 |
| O0000020 | H | Capataz | 0.01 | 12.72 | 0.13 |
| AX001010 | H | Cuadrilla A | 0.14 | 30.08 | 4.21 |
| %06CI | % | Costes indirectos | 6 % | 58.63 | 3.52 |
|  |  | Total |  |  | 62.15 |

| Medición | Uds. | Parcial |
|---|---|---|
| SEGÚN ESQUEMA DE LA RED |  |  |
| SG1, SG2 | 2 | 2.00 |
| NC1 | 1 | 1.00 |
| NC5 | 1 | 1.00 |
| H7 | 1 | 1.00 |
| H8 | 1 | 1.00 |
| NC11, H13 | 2 | 2.00 |
| H15 | 1 | 1.00 |
| NC18 | 1 | 1.00 |
| Total |  | 10 |

**E331801000** Ud Brida ciega PN16 Ø 100 mm
3 Ud × 24.32 = 72.96
Brida ciega de fundición dúctil de Ø100 mm de diámetro, PN 16 Atm, incluso junta y anclaje de hormigón HM-25, completamente instalada y probada.

| Código | Ud | Descripción | Rendimiento | Precio | Importe |
|---|---|---|---|---|---|
| P331801000 | Ud | Brida ciega PN16 Ø 100 mm (material; 29/10/2002) | 1 | 15.41 | 15.41 |
| O0000020 | H | Capataz | 0.01 | 12.72 | 0.13 |
| AX003010 | M3 | Hormigón en masa tipo HM-20/P/30/I | 0.1 | 43.91 | 4.39 |
| AX001010 | H | Cuadrilla A | 0.1 | 30.08 | 3.01 |
| %06CI | % | Costes indirectos | 6 % | 22.94 | 1.38 |
|  |  | Total |  |  | 24.32 |

| Medición | Uds. | Parcial |
|---|---|---|
| SEGÚN ESQUEMA DE LA RED |  |  |
| NC10, NC12, NC14 | 3 | 3.00 |
| Total |  | 3 |

**E331801500** Ud Brida ciega PN16 Ø 150 mm
4 Ud × 34.92 = 139.68
Brida ciega de fundición dúctil de Ø150 mm de diámetro, PN 16 Atm, incluso junta y anclaje de hormigón HM-25, completamente instalada y probada.

| Código | Ud | Descripción | Rendimiento | Precio | Importe |
|---|---|---|---|---|---|
| P331801500 | Ud | Brida ciega PN16 Ø 150 mm (material; 29/10/2002) | 1 | 22.61 | 22.61 |
| O0000020 | H | Capataz | 0.01 | 12.72 | 0.13 |
| AX003010 | M3 | Hormigón en masa tipo HM-20/P/30/I | 0.15 | 43.91 | 6.59 |
| AX001010 | H | Cuadrilla A | 0.12 | 30.08 | 3.61 |
| %06CI | % | Costes indirectos | 6 % | 32.94 | 1.98 |
|  |  | Total |  |  | 34.92 |

| Medición | Uds. | Parcial |
|---|---|---|
| SEGÚN ESQUEMA DE LA RED |  |  |
| H9 | 1 | 1.00 |
| NC11, H13 | 2 | 2.00 |
| H15 | 1 | 1.00 |
| Total |  | 4 |

**E331802000** Ud Brida ciega PN16 Ø 200 mm
4 Ud × 47.18 = 188.72
Brida ciega de fundición dúctil de Ø200 mm de diámetro, PN 16 Atm, incluso junta y anclaje de hormigón HM-25, completamente instalada y probada.

| Código | Ud | Descripción | Rendimiento | Precio | Importe |
|---|---|---|---|---|---|
| P331802000 | Ud | Brida ciega PN16 Ø 200 mm (material; 29/10/2002) | 1 | 31.69 | 31.69 |
| O0000020 | H | Capataz | 0.01 | 12.72 | 0.13 |
| AX003010 | M3 | Hormigón en masa tipo HM-20/P/30/I | 0.2 | 43.91 | 8.78 |
| AX001010 | H | Cuadrilla A | 0.13 | 30.08 | 3.91 |
| %06CI | % | Costes indirectos | 6 % | 44.51 | 2.67 |
|  |  | Total |  |  | 47.18 |

| Medición | Uds. | Parcial |
|---|---|---|
| SEGÚN ESQUEMA DE LA RED |  |  |
| H8 | 1 | 1.00 |
| Vial Eje 1 | 2 | 2.00 |
| H15 | 1 | 1.00 |
| Total |  | 4 |

**E331901000** Ud Brida enchufe PN16 Ø 100 mm (25/03/1999)
1 Ud × 53.78 = 53.78
Brida enchufe de fundición dúctil de Ø100 mm de diámetro, PN 16 Atm, incluso junta, completamente instalada y probada.

| Código | Ud | Descripción | Rendimiento | Precio | Importe |
|---|---|---|---|---|---|
| P331901000 | Ud | Brida enchufe PN16 Ø 100 mm (material; 29/10/2002) | 1 | 47.3 | 47.30 |
| O0000020 | H | Capataz | 0.01 | 12.72 | 0.13 |
| AX001010 | H | Cuadrilla A | 0.11 | 30.08 | 3.31 |
| %06CI | % | Costes indirectos | 6 % | 50.74 | 3.04 |
|  |  | Total |  |  | 53.78 |

| Medición | Uds. | Parcial |
|---|---|---|
| SEGÚN ESQUEMA DE LA RED |  |  |
| NC49 | 1 | 1.00 |
| Total |  | 1 |

**E331901500** Ud Brida enchufe PN16 Ø 150 mm (25/03/1999)
1 Ud × 75.05 = 75.05
Brida enchufe de fundición dúctil de Ø150 mm de diámetro, PN 16 Atm, incluso junta, completamente instalada y probada.

| Código | Ud | Descripción | Rendimiento | Precio | Importe |
|---|---|---|---|---|---|
| P331901500 | Ud | Brida enchufe PN16 Ø 150 mm (material; 20/11/2002) | 1 | 66.76 | 66.76 |
| O0000020 | H | Capataz | 0.01 | 12.72 | 0.13 |
| AX001010 | H | Cuadrilla A | 0.13 | 30.08 | 3.91 |
| %06CI | % | Costes indirectos | 6 % | 70.80 | 4.25 |
|  |  | Total |  |  | 75.05 |

| Medición | Uds. | Parcial |
|---|---|---|
| SEGÚN ESQUEMA DE LA RED |  |  |
| NC49 | 1 | 1.00 |
| Total |  | 1 |

**E331902000** Ud Brida enchufe PN16 Ø 200 mm (25/03/1999)
12 Ud × 102.96 = 1235.52
Brida enchufe de fundición dúctil de Ø200 mm de diámetro, PN 16 Atm, incluso junta, completamente instalada y probada.

| Código | Ud | Descripción | Rendimiento | Precio | Importe |
|---|---|---|---|---|---|
| P331902000 | Ud | Brida enchufe PN16 Ø 200 mm (material; 29/10/2002) | 1 | 92.79 | 92.79 |
| O0000020 | H | Capataz | 0.01 | 12.72 | 0.13 |
| AX001010 | H | Cuadrilla A | 0.14 | 30.08 | 4.21 |
| %06CI | % | Costes indirectos | 6 % | 97.13 | 5.83 |
|  |  | Total |  |  | 102.96 |

| Medición | Uds. | Parcial |
|---|---|---|
| SEGÚN ESQUEMA DE LA RED |  |  |
| NC1 | 1 | 1.00 |
| NC5 | 1 | 1.00 |
| H7 | 1 | 1.00 |
| H8 | 1 | 1.00 |
| H9 | 1 | 1.00 |
| NC10, NC12, NC14 | 3 | 3.00 |
| NC11, H13 | 2 | 2.00 |
| H15 | 1 | 1.00 |
| NC18 | 1 | 1.00 |
| Total |  | 12 |

**E331402000** Ud Pieza especial T 200/40-200 BBB PN16.
10 Ud × 274.43 = 2744.30
Pieza especial en TE de fundición dúctil de 200/40-200 mm de diámetro, tipo BBB, PN 16 Atm, incluso juntas y anclajes de hormigón HM-20, completamente instalada y probada.

| Código | Ud | Descripción | Rendimiento | Precio | Importe |
|---|---|---|---|---|---|
| P331402000 | Ud | Pieza especial T 200/40-200 BBB PN16. (material; 16/06/2004) | 1 | 220 | 220.00 |
| AX003010 | M3 | Hormigón en masa tipo HM-20/P/30/I | 0.65 | 43.91 | 28.54 |
| O0000020 | H | Capataz | 0.01 | 12.72 | 0.13 |
| AX001010 | H | Cuadrilla A | 0.34 | 30.08 | 10.23 |
| %06CI | % | Costes indirectos | 6 % | 258.90 | 15.53 |
|  |  | Total |  |  | 274.43 |

| Medición | Uds. | Parcial |
|---|---|---|
| SEGÚN ESQUEMA DE LA RED |  |  |
| NC1 | 1 | 1.00 |
| H7 | 1 | 1.00 |
| H8 | 1 | 1.00 |
| H9 | 1 | 1.00 |
| NC10, NC12, NC14 | 3 | 3.00 |
| NC11, H13 | 2 | 2.00 |
| NC18 | 1 | 1.00 |
| Total |  | 10 |

**E331403000** Ud Pieza especial T 300/60-300 BBB PN16.
2 Ud × 650.72 = 1301.44
Pieza especial en TE de fundición dúctil de 300/60-300 mm de diámetro, tipo BBB, PN 16 Atm, incluso juntas y anclajes de hormigón HM-20, completamente instalada y probada.

| Código | Ud | Descripción | Rendimiento | Precio | Importe |
|---|---|---|---|---|---|
| P331403000 | Ud | Pieza especial T 300/60-300 BBB PN16. (material; 16/06/2004) | 1 | 570 | 570.00 |
| AX003010 | M3 | Hormigón en masa tipo HM-20/P/30/I | 0.75 | 43.91 | 32.93 |
| O0000020 | H | Capataz | 0.01 | 12.72 | 0.13 |
| AX001010 | H | Cuadrilla A | 0.36 | 30.08 | 10.83 |
| %06CI | % | Costes indirectos | 6 % | 613.89 | 36.83 |
|  |  | Total |  |  | 650.72 |

| Medición | Uds. | Parcial |
|---|---|---|
| SEGÚN ESQUEMA DE LA RED |  |  |
| SG1, SG2 | 2 | 2.00 |
| Total |  | 2 |

**E331302000** Ud Pieza especial T 200/40-200 EEB PN16.
2 Ud × 146.92 = 293.84
Pieza especial en TE de fundición dúctil de 200/40-200 mm de diámetro, tipo EEB, PN 16 Atm, incluso juntas y anclajes de hormigón HM-20, completamente instalada y probada.

| Código | Ud | Descripción | Rendimiento | Precio | Importe |
|---|---|---|---|---|---|
| P331302000 | Ud | Pieza especial T 200/40-200 EEB PN16. (material; 16/06/2004) | 1 | 100 | 100.00 |
| AX003010 | M3 | Hormigón en masa tipo HM-20/P/30/I | 0.65 | 43.91 | 28.54 |
| O0000020 | H | Capataz | 0.01 | 12.72 | 0.13 |
| AX001010 | H | Cuadrilla A | 0.33 | 30.08 | 9.93 |
| %06CI | % | Costes indirectos | 6 % | 138.60 | 8.32 |
|  |  | Total |  |  | 146.92 |

| Medición | Uds. | Parcial |
|---|---|---|
| SEGÚN ESQUEMA DE LA RED |  |  |
| NC5 | 1 | 1.00 |
| NC6 | 1 | 1.00 |
| Total |  | 2 |

**E331401500** Ud Pieza especial T 150/40-150 BBB PN16.
1 Ud × 186.99 = 186.99
Pieza especial en TE de fundición dúctil de 150/40-150 mm de diámetro, tipo BBB, PN 16 Atm, incluso juntas y anclajes de hormigón HM-20, completamente instalada y probada.

| Código | Ud | Descripción | Rendimiento | Precio | Importe |
|---|---|---|---|---|---|
| P331401500 | Ud | Pieza especial T 150/40-150 BBB PN16. (material; 16/06/2004) | 1 | 140 | 140.00 |
| AX003010 | M3 | Hormigón en masa tipo HM-20/P/30/I | 0.6 | 43.91 | 26.35 |
| O0000020 | H | Capataz | 0.01 | 12.72 | 0.13 |
| AX001010 | H | Cuadrilla A | 0.33 | 30.08 | 9.93 |
| %06CI | % | Costes indirectos | 6 % | 176.41 | 10.58 |
|  |  | Total |  |  | 186.99 |

| Medición | Uds. | Parcial |
|---|---|---|
| SEGÚN ESQUEMA DE LA RED |  |  |
| NC49 | 1 | 1.00 |
| Total |  | 1 |

**E331501500** Ud Pieza especial T 150/60-150 EEE PN16.
1 Ud × 167.91 = 167.91
Pieza especial en TE de fundición dúctil de 150/60-150 mm de diámetro, tipo EEE, PN 16 Atm, incluso juntas y anclajes de hormigón HM-20, completamente instalada y probada.

| Código | Ud | Descripción | Rendimiento | Precio | Importe |
|---|---|---|---|---|---|
| P331501500 | Ud | Pieza especial T 150/60-150 EEE PN16. (material; 16/06/2004) | 1 | 122 | 122.00 |
| AX003010 | M3 | Hormigón en masa tipo HM-20/P/30/I | 0.6 | 43.91 | 26.35 |
| O0000020 | H | Capataz | 0.01 | 12.72 | 0.13 |
| AX001010 | H | Cuadrilla A | 0.33 | 30.08 | 9.93 |
| %06CI | % | Costes indirectos | 6 % | 158.41 | 9.50 |
|  |  | Total |  |  | 167.91 |

| Medición | Uds. | Parcial |
|---|---|---|
| SEGÚN ESQUEMA DE LA RED |  |  |
| NC50 | 1 | 1.00 |
| Total |  | 1 |

**E332102000** Ud Junta GGS PN40 Ø 200 mm (25/03/1999)
4 Ud × 57.6 = 230.40
Junta GGS para unión de canalizaciones de diferentes materiales de fundición dúctil de Ø200 mm de diámetro, PN 40 Atm, completamente instalada y probada.

| Código | Ud | Descripción | Rendimiento | Precio | Importe |
|---|---|---|---|---|---|
| P332102000 | Ud | Junta GGS PN40 Ø 200 mm (material; 16/06/2004) | 1 | 50 | 50.00 |
| O0000020 | H | Capataz | 0.01 | 12.72 | 0.13 |
| AX001010 | H | Cuadrilla A | 0.14 | 30.08 | 4.21 |
| %06CI | % | Costes indirectos | 6 % | 54.34 | 3.26 |
|  |  | Total |  |  | 57.6 |

| Medición | Uds. | Largo | Parcial |
|---|---|---|---|
| SEGÚN ESQUEMA DE LA RED |  |  |  |
| SG1, SG2 | 2 | 2 | 4.00 |
| Total |  |  | 4 |

**E351000002** Ud Collarín FD.P/Fundición D=50mm (25/03/1999)
29 Ud × 20.02 = 580.58
Collarín de toma en fundición para tubería de abastecimiento de agua de fundición de D=50, incluso calado de tubería para acometida, completamente instalado.

| Código | Ud | Descripción | Rendimiento | Precio | Importe |
|---|---|---|---|---|---|
| O01OB170 | H | Oficial 1ª fontanero calefactor (mano de obra; 11/06/2004) | 0.15 | 12.6 | 1.89 |
| P26PML021 | Ud | Collarín FD p/fundición D=50mm (material; 11/06/2004) | 1 | 17 | 17.00 |
| %06CI | % | Costes indirectos | 6 % | 18.89 | 1.13 |
|  |  | Total |  |  | 20.02 |

| Medición | Uds. | Parcial |
|---|---|---|
| En bocas de riego | 29 | 29.00 |
| Total |  | 29 |

**E351000005** Ud Collarín FD.P/Fundición D=63mm (25/03/1999)
2 Ud × 21.75 = 43.50
Collarín de toma en fundición para tubería de abastecimiento de agua de fundición de D=63, incluso calado de tubería para acometida, completamente instalado.

| Código | Ud | Descripción | Rendimiento | Precio | Importe |
|---|---|---|---|---|---|
| O01OB170 | H | Oficial 1ª fontanero calefactor | 0.2 | 12.6 | 2.52 |
| P26PML033 | Ud | Collarín FD p/fundición D=100mm (material; 11/06/2004) | 1 | 18 | 18.00 |
| %06CI | % | Costes indirectos | 6 % | 20.52 | 1.23 |
|  |  | Total |  |  | 21.75 |

| Medición | Uds. | Parcial |
|---|---|---|
| En ventosas | 2 | 2.00 |
| Total |  | 2 |

### C0607 ELEMENTOS DE RIEGO (17/01/1980)
Importe: 9915.96

**E19CA040** Ud Contador DN 50 (30/12/1998)
5 Ud × 694.9 = 3474.50
Contador de agua de DN 50 conexionado al ramal de acometida y a la red de distribución interior, incluso instalación de dos llaves de corte de esfera, de 50 mm., juego de bridas, válvula de retención y demás material auxiliar, montado y funcionando.

| Código | Ud | Descripción | Rendimiento | Precio | Importe |
|---|---|---|---|---|---|
| O01OB170 | H | Oficial 1ª fontanero calefactor | 1.5 | 12.6 | 18.90 |
| P17AA051 | Ud | Arqueta fund. hierro 58x19x24 (material; 30/12/1998) | 1 | 249.28 | 249.28 |
| P17WT020 | Ud | Timbrado contad. M. Industria (material; 30/12/1998) | 1 | 13.82 | 13.82 |
| P17BI061 | Ud | Contador agua de 2" (50 mm.) (material; 20/12/2002) | 1 | 250 | 250.00 |
| P17XE070 | Ud | Válvula esfera latón niquelad.2" (material; 30/12/1998) | 2 | 33.71 | 67.42 |
| P17XB190 | Ud | Brida redonda galvan.2" completa (material; 30/12/1998) | 2 | 19 | 38.00 |
| P17XR060 | Ud | Válv.retención latón roscar 2" (material; 30/12/1998) | 1 | 18.15 | 18.15 |
| %06CI | % | Costes indirectos | 6 % | 655.57 | 39.33 |
|  |  | Total |  |  | 694.9 |

| Medición | Uds. | Parcial |
|---|---|---|
| S/PLANOS | 5 | 5.00 |
| Total |  | 5 |

**U13RS101** Ud Programador electrónico 4 estaciones (17/01/1980)
5 Ud × 150.98 = 754.90
Programador electrónico de 4 estaciones, tiempo de riego por estación de 2 a 120 minutos, 4 riegos por programa transformador 220/24 V, toma para puesta en marcha de equipo de bombeo o válvula maestra, armario y protección antidescarga, incluso fijación, instalado.

| Código | Ud | Descripción | Rendimiento | Precio | Importe |
|---|---|---|---|---|---|
| O01OB200 | H | Oficial 1ª electricista (mano de obra; 11/06/2004) | 1.5 | 12.58 | 18.87 |
| O01OB220 | H | Ayudante electricista (mano de obra; 11/06/2004) | 1.5 | 11.88 | 17.82 |
| P26RS131 | Ud | Programador electrónico 4 estac. (material; 30/12/1998) | 1 | 103.85 | 103.85 |
| P26WW010 | Ud | Pequeño material inst. hidra. (material; 17/01/1980) | 3 | 0.63 | 1.89 |
| %06CI | % | Costes indirectos | 6 % | 142.43 | 8.55 |
|  |  | Total |  |  | 150.98 |

| Medición | Uds. | Parcial |
|---|---|---|
| S/PLANOS | 5 | 5.00 |
| Total |  | 5 |

**U13RW050** Ud Arqueta plástica (30/12/1998)
7 Ud × 14.87 = 104.09
Arqueta de PVC para la instalación de 1 electroválvula, arreglo de las tierras e instalada.

| Código | Ud | Descripción | Rendimiento | Precio | Importe |
|---|---|---|---|---|---|
| O01OB170 | H | Oficial 1ª fontanero calefactor | 0.1 | 12.6 | 1.26 |
| O01OB195 | H | Ayudante fontanero (mano de obra; 11/06/2004) | 0.1 | 11.9 | 1.19 |
| O0000080 | H | Peón Ordinario | 0.05 | 11.63 | 0.58 |
| P26RW111 | Ud | Arqueta rect.PVC.1 válv.c/tapa (material; 30/12/1998) | 1 | 11 | 11.00 |
| %06CI | % | Costes indirectos | 6 % | 14.03 | 0.84 |
|  |  | Total |  |  | 14.87 |

| Medición | Uds. | Parcial |
|---|---|---|
| En las electroválvulas | 7 | 7.00 |
| Total |  | 7 |

**U13DV306** Ud Electroválvula D=1" (17/01/1980)
7 Ud × 415.32 = 2907.24
Electroválvula Rain Bird o similar, de 1" de diámetro interior, colocada , i/solenoide de impulsos y caja de conexión tipo Rain Bird o similar, juntas y accesorios, completamente instalada.

| Código | Ud | Descripción | Rendimiento | Precio | Importe |
|---|---|---|---|---|---|
| O01OB170 | H | Oficial 1ª fontanero calefactor | 0.35 | 12.6 | 4.41 |
| O01OB180 | H | Oficial 2ª fontanero calefactor (mano de obra; 11/06/2004) | 0.35 | 12.12 | 4.24 |
| P26WW010 | Ud | Pequeño material inst. hidra. | 0.11 | 0.63 | 0.07 |
| P26DV040 | Ud | Electroválvula 1" (material; 20/08/2002) | 1 | 55.2 | 55.20 |
| P26DV041 | Ud | Solenoide de impulsos (material; 20/08/2002) | 1 | 40.5 | 40.50 |
| P26DV042 | Ud | Caja de conexión (material; 20/08/2002) | 1 | 265 | 265.00 |
| P26RRT50 | Ud | Te polietileno de 50 mm. (material; 20/08/2002) | 1 | 11 | 11.00 |
| P17PP100 | Ud | Terminal polietileno de 32 mm. (material; 20/08/2002) | 1 | 1.9 | 1.90 |
| P26RRT32 | Ud | Te polietilieno de 32 mm (material; 30/12/1998) | 1 | 5.69 | 5.69 |
| P17PP1001 | Ud | Tapón P.E. 32 (material; 20/08/2002) | 2 | 1.9 | 3.80 |
| %06CI | % | Costes indirectos | 6 % | 391.81 | 23.51 |
|  |  | Total |  |  | 415.32 |

**U13RR131** Ud Difusor emergente (17/01/1980)
92 Ud × 22.89 = 2105.88
Difusor emergente tipo Rain Bird Uni Spray o similar, incluso conexión flexible a 1/2" con tubería de polietileno, collarín de toma de polipropileno de 32 mm. de diámetro, y piezas especiales de polietileno, totalmente instalado.

| Código | Ud | Descripción | Rendimiento | Precio | Importe |
|---|---|---|---|---|---|
| O01OB170 | H | Oficial 1ª fontanero calefactor | 0.18 | 12.6 | 2.27 |
| O01OB195 | H | Ayudante fontanero | 0.18 | 11.9 | 2.14 |
| P26DE102 | Ud | Collarín PP p/PE-PVC D=32-1/2''mm (material; 30/12/1998) | 1 | 2.4 | 2.40 |
| P26RW010 | Ud | Conexión flexible asper/dif.1/2" (material; 30/12/1998) | 1 | 1.59 | 1.59 |
| P26RRD30 | Ud | Difusor (material; 20/08/2002) | 1 | 10.7 | 10.70 |
| P26RR120 | Ud | Codo polietileno de 20 mm. (material; 20/08/2002) | 1 | 1.5 | 1.50 |
| P26RR020 | Ud | Terminal polietileno de 20 mm. (material; 20/08/2002) | 1 | 0.9 | 0.90 |
| P26WW010 | Ud | Pequeño material inst. hidra. | 0.15 | 0.63 | 0.09 |
| %06CI | % | Costes indirectos | 6 % | 21.59 | 1.30 |
|  |  | Total |  |  | 22.89 |

| Medición | Uds. | Parcial |
|---|---|---|
| S/PLANOS |  |  |
| Zona verde 1 | 25 | 25.00 |
| Zona verde 2 | 33 | 33.00 |
| Zona verde estación de servicio | 6 | 6.00 |
| Zona verde centro de servicio | 10 | 10.00 |
| Zona verde aparcamiento | 18 | 18.00 |
| Total |  | 92 |

**EH041035** Ud Válvula compuerta PN16 ø50 (25/03/1999)
5 Ud × 113.87 = 569.35
Válvula de compuerta DN = 50 mm. de asiento elástico, con cuerpo de fundición dúctil con protección epoxy por todo el interior y exterior, cuerpo de fondo liso sin entalladura de encalaje, tornillería bicromatada, cierre enteramente recubierto de caucho nitrílico, doble empaquetadura sin mantenimiento y eje de acero inoxidable pulido, Presión Nominal 16 Atm, completamente colocada y probada, incluso parte proporcional de piezas de enlace.

| Código | Ud | Descripción | Rendimiento | Precio | Importe |
|---|---|---|---|---|---|
| P03100601 | Ud | Válvula compuerta PN16 Ø 50 mm (material; 11/06/2004) | 1 | 85 | 85.00 |
| %15PEA | % | Piezas especiales y anclajes (08/03/2001) | 15 % | 85.00 | 12.75 |
| O0000020 | H | Capataz | 0.01 | 12.72 | 0.13 |
| O0000030 | H | Oficial de primera | 0.2 | 12.46 | 2.49 |
| O0000040 | H | Oficial de segunda | 0.2 | 12.01 | 2.40 |
| O0000080 | H | Peón Ordinario | 0.4 | 11.63 | 4.65 |
| %06CI | % | Costes indirectos | 6 % | 107.42 | 6.45 |
|  |  | Total |  |  | 113.87 |

| Medición | Uds. | Parcial |
|---|---|---|
| S/PLANOS | 5 | 5.00 |
| Total |  | 5 |

## C07 ELECTRIFICACIÓN (27/12/1989)
Importe: 1299845.41

### C0701 OBRA CIVIL REDES DE MEDIA Y BAJA TENSIÓN (27/12/1989)
Importe: 203513.31

**EC021072** M3 Excavación en zanja
1323.92 M3 × 4.93 = 6526.93

| Medición | Uds. | Largo | Ancho | Alto | Parcial |
|---|---|---|---|---|---|
| Canalización 2 Tubos: |  |  |  |  |  |
| -Acceso a CTM y RENFE | 1 | 65 | 0.4 | 0.9 | 23.40 |
|  | 1 | 50 | 0.4 | 0.9 | 18.00 |
|  | 1 | 275 | 0.4 | 0.9 | 99.00 |
|  | 1 | 30 | 0.4 | 0.9 | 10.80 |
| -Sector de los CT Nº1 y Nº2 | 1 | 10 | 0.4 | 0.9 | 3.60 |
|  | 2 | 30 | 0.4 | 0.9 | 21.60 |
| -Vial eje 4 | 1 | 555 | 0.4 | 0.9 | 199.80 |
| -Vial eje 8 Tramo sur | 1 | 190 | 0.4 | 0.9 | 68.40 |
| -Vial eje 12 | 1 | 300 | 0.4 | 0.9 | 108.00 |
| -Cruces acometidas parcelas eje 5 | 2 | 15 | 0.4 | 0.9 | 10.80 |
| -Cruce acoemtida acceso emergencia | 1 | 10 | 0.4 | 0.9 | 3.60 |
| Canalización 4 Tubos: |  |  |  |  |  |
| -Acceso a CTM y eje 6 | 2 | 20 | 0.4 | 1 | 16.00 |
|  | 1 | 80 | 0.4 | 1 | 32.00 |
| -Sector de los CT Nº1 y Nº2 | 1 | 27 | 0.4 | 1 | 10.80 |
|  | 1 | 30 | 0.4 | 1 | 12.00 |
| -Vial eje 4 | 1 | 20 | 0.4 | 1 | 8.00 |
|  | 1 | 17 | 0.4 | 1 | 6.80 |
|  | 1 | 70 | 0.4 | 1 | 28.00 |
| -Vial eje 8 Tramo intermedio | 1 | 115 | 0.4 | 1 | 46.00 |
| -Vial eje 8 Tramo inicial | 1 | 155 | 0.4 | 1 | 62.00 |
| -Vial eje 3 | 1 | 230 | 0.4 | 1 | 92.00 |
| -Vial eje 5 | 1 | 148 | 0.4 | 1 | 59.20 |
|  | 2 | 12 | 0.4 | 1 | 9.60 |
|  | 1 | 165 | 0.4 | 1 | 66.00 |
| Canalización 6 Tubos: |  |  |  |  |  |
| -Sector del CT Nº1 | 1 | 45 | 0.6 | 1.2 | 32.40 |
| -Sector del CT Nº2 | 1 | 13 | 0.6 | 1.2 | 9.36 |
| -Sector del CT Nº4 | 1 | 75 | 0.6 | 1.2 | 54.00 |
| -Sector del CT Nº3 | 1 | 32 | 0.6 | 1.2 | 23.04 |
| -Salidas de CT y CSP | 8 | 7 | 0.6 | 1.2 | 40.32 |
| Canalización 9 Tubos |  |  |  |  |  |
| -Sector del CT Nº2 | 1 | 13 | 0.6 | 1.4 | 10.92 |
|  | 1 | 50 | 0.6 | 1.4 | 42.00 |
| -Salidas de CT Nº1, Nº2 y Nº3 | 4 | 10 | 0.6 | 1.4 | 33.60 |
| Aumentos en formación arquetas | 1 | 1257.68 |  | 0.05 | 62.88 |
| Total |  |  |  |  | 1323.92 |

**EC022010** M3 Relleno selecionado préstamos
683.09 M3 × 8.05 = 5498.87

| Medición | Uds. | Largo | Ancho | Alto | Parcial |
|---|---|---|---|---|---|
| Canalización 2 Tubos: |  |  |  |  |  |
| -Acceso a CTM y RENFE | 1 | 65 | 0.4 | 0.5 | 13.00 |
|  | 1 | 50 | 0.4 | 0.5 | 10.00 |
|  | 1 | 275 | 0.4 | 0.5 | 55.00 |
|  | 1 | 30 | 0.4 | 0.5 | 6.00 |
| -Sector de los CT Nº1 y Nº2 | 1 | 10 | 0.4 | 0.5 | 2.00 |
|  | 2 | 30 | 0.4 | 0.5 | 12.00 |
| -Vial eje 4 | 1 | 555 | 0.4 | 0.5 | 111.00 |
| -Vial eje 8 Tramo sur | 1 | 190 | 0.4 | 0.5 | 38.00 |
| -Vial eje 12 | 1 | 300 | 0.4 | 0.5 | 60.00 |
| -Cruces acometidas parcelas eje 5 | 2 | 15 | 0.4 | 0.5 | 6.00 |
| -Cruce acometida acceso emergencia | 1 | 10 | 0.4 | 0.5 | 2.00 |
| Canalización 4 Tubos: |  |  |  |  |  |
| -Acceso a CTM y eje 6 | 2 | 20 | 0.4 | 0.5 | 8.00 |
|  | 1 | 80 | 0.4 | 0.5 | 16.00 |
| -Sector de los CT Nº1 y Nº2 | 1 | 27 | 0.4 | 0.5 | 5.40 |
|  | 1 | 30 | 0.4 | 0.5 | 6.00 |
| -Vial eje 4 | 1 | 20 | 0.4 | 0.5 | 4.00 |
|  | 1 | 17 | 0.4 | 0.5 | 3.40 |
|  | 1 | 70 | 0.4 | 0.5 | 14.00 |
| -Vial eje 8 Tramo intermedio | 1 | 115 | 0.4 | 0.5 | 23.00 |
| -Vial eje 8 Tramo inicial | 1 | 155 | 0.4 | 0.5 | 31.00 |
| -Vial eje 3 | 1 | 230 | 0.4 | 0.5 | 46.00 |
| -Vial eje 5 | 1 | 148 | 0.4 | 0.5 | 29.60 |
|  | 2 | 12 | 0.4 | 0.5 | 4.80 |
|  | 1 | 165 | 0.4 | 0.5 | 33.00 |
| Canalización 6 Tubos: |  |  |  |  |  |
| -Sector del CT Nº1 | 1 | 45 | 0.6 | 0.7 | 18.90 |
| -Sector del CT Nº2 | 1 | 13 | 0.6 | 0.7 | 5.46 |
| -Sector del CT Nº4 | 1 | 75 | 0.6 | 0.7 | 31.50 |
| -Sector del CT Nº3 | 1 | 32 | 0.6 | 0.7 | 13.44 |
| -Salidas de CT y CSP | 8 | 7 | 0.6 | 0.7 | 23.52 |
| Canalización 9 Tubos |  |  |  |  |  |
| -Sector del CT Nº2 | 1 | 13 | 0.6 | 0.3 | 2.34 |
|  | 1 | 50 | 0.6 | 0.3 | 9.00 |
| -Salidas de CT Nº1, Nº2,Nº3 y Nº4 | 4 | 10 | 0.6 | 0.3 | 7.20 |
| Aumentos relleno perimetral arquetas | 1 | 650.56 |  | 0.05 | 32.53 |
| Total |  |  |  |  | 683.09 |

**EU040044** Ml Canalización mixta MT-BT 2 x 160 mm
1879.5 Ml × 21.88 = 41123.46
Canalización mixta para el tendido de cables aislados de 1 circuito más reserva de la red de distribución eléctrica en Media y Baja Tensión, constituida por 2 tubos de Polietileno Alta Densidad (PEAD), tubos curvables (TPC), doble pared, interior lisa y exterior corrugada, de 160 mm de diámetro nominal, según norma UNE-EN 50.086-2-4-N, Norma ENDESA CNL002 y Especificaciones Técncias Ref. 6700144 y 6700145, suministrados en barras de longitud 6 m, incluso parte proporcional de manguitos dobles de unión entre tubos de DN=160 mm, refuerzo con prisma de 30 cm de altura en hormigón HM-20/P/20/I, cintas de señalización del tendido de línea en PE y guias de alambre galvanizado de 2 mm por tubo colocado. Totalmente ejecutada según Norma particular y de seguridad de la Empresa Suministradora de la Energía.

| Código | Ud | Descripción | Rendimiento | Precio | Importe |
|---|---|---|---|---|---|
| AX001020 | H | Cuadrilla B | 0.25 | 24.09 | 6.02 |
| %05UH | % | Utiles y herramientas (5% s/M+O) | 5 % | 6.02 | 0.30 |
| AX003010 | M3 | Hormigón en masa tipo HM-20/P/30/I | 0.109 | 43.91 | 4.79 |
| P0113031 | Ml | Tubería PEAD doble pared corrug. TPC DN=160 mm (Long. 6m) (material; 15/06/2004) | 2 | 3.85 | 7.70 |
| P0060030 | Ml | Guia de alambre galv.2 mm. (material) | 2.1 | 0.34 | 0.71 |
| P0113901 | Ml | Cinta PE señalización Línea de MT o BT (material; 16/09/2004) | 2.2 | 0.25 | 0.55 |
| P0113054 | Ud | Manguito doble unión tubos PEAD DN=160 mm (material; 15/06/2004) | 0.33 | 1.73 | 0.57 |
| %06CI | % | Costes indirectos | 6 % | 20.64 | 1.24 |
|  |  | Total |  |  | 21.88 |

| Medición | Uds. | Largo | Alto | Parcial |
|---|---|---|---|---|
| -Acceso a CTM y RENFE | 1 | 65 |  | 65.00 |
|  | 1 | 50 |  | 50.00 |
|  | 1 | 275 |  | 275.00 |
|  | 1 | 30 |  | 30.00 |
| -Sector de los CT Nº1 y Nº2 | 1 | 10 |  | 10.00 |
|  | 2 | 30 |  | 60.00 |
| -Vial eje 4 | 1 | 555 |  | 555.00 |
| -Vial eje 8 Tramo sur | 1 | 190 |  | 190.00 |
| -Vial eje 12 | 1 | 300 |  | 300.00 |
| -Cruces acometidas parcelas eje 5 | 2 | 15 |  | 30.00 |
| -Cruces acometidas margen norte A-431 | 1 | 80 |  | 80.00 |
|  | 1 | 90 |  | 90.00 |
|  | 1 | 45 |  | 45.00 |
| -Cruce acometida acceso emergencia | 1 | 10 |  | 10.00 |
| 5% imprevistos, recortes y despuntes | 1 | 1790 | 0.05 | 89.50 |
| Total |  |  |  | 1879.5 |

**EU040041** Ml Canalización mixta MT-BT 4 x 160 mm
1177.05 Ml × 34.12 = 40160.95
Canalización mixta para el tendido de cables aislados de máximo 3 circuitos más reserva de la red de distribución eléctrica en Media y Baja Tensión, constituida por 4 tubos de Polietileno Alta Densidad (PEAD), tubos curvables (TPC), doble pared, interior lisa y exterior corrugada, de 160 mm de diámetro nominal, según norma UNE-EN 50.086-2-4-N, Norma ENDESA CNL002 y Especificaciones Técncias Ref. 6700144 y 6700145, suministrados en barras de longitud 6 m, incluso parte proporcional de manguitos dobles de unión entre tubos de DN=160 mm, refuerzo con prisma de 50 cm de altura en hormigón HM-20/P/20/I, cintas de señalización del tendido de línea en PE y guias de alambre galvanizado de 2 mm por tubo colocado. Totalmente ejecutada según Norma particular y de seguridad de la Empresa Suministradora de la Energía.

| Código | Ud | Descripción | Rendimiento | Precio | Importe |
|---|---|---|---|---|---|
| AX001020 | H | Cuadrilla B | 0.25 | 24.09 | 6.02 |
| %05UH | % | Utiles y herramientas (5% s/M+O) | 5 % | 6.02 | 0.30 |
| AX003010 | M3 | Hormigón en masa tipo HM-20/P/30/I | 0.161 | 43.91 | 7.07 |
| P0113031 | Ml | Tubería PEAD doble pared corrug. TPC DN=160 mm (Long. 6m) | 4 | 3.85 | 15.40 |
| P0060030 | Ml | Guia de alambre galv.2 mm. | 4.2 | 0.34 | 1.43 |
| P0113054 | Ud | Manguito doble unión tubos PEAD DN=160 mm | 0.67 | 1.73 | 1.16 |
| P0113901 | Ml | Cinta PE señalización Línea de MT o BT | 2.2 | 0.25 | 0.55 |
| P0113056 | Ud | Separador tubos PEAD cuatro posiciones DN=160 mm (material; 15/06/2004) | 0.2 | 1.29 | 0.26 |
| %06CI | % | Costes indirectos | 6 % | 32.19 | 1.93 |
|  |  | Total |  |  | 34.12 |

| Medición | Uds. | Largo | Alto | Parcial |
|---|---|---|---|---|
| -Acceso a CTM y eje 6 | 2 | 20 |  | 40.00 |
|  | 1 | 80 |  | 80.00 |
| -Sector de los CT Nº1 y Nº2 | 1 | 27 |  | 27.00 |
|  | 1 | 30 |  | 30.00 |
| -Vial eje 4 | 1 | 20 |  | 20.00 |
|  | 1 | 17 |  | 17.00 |
|  | 1 | 70 |  | 70.00 |
| -Vial eje 8 Tramo intermedio | 1 | 115 |  | 115.00 |
| -Vial eje 8 Tramo inicial | 1 | 155 |  | 155.00 |
| -Vial eje 3 | 1 | 230 |  | 230.00 |
| -Vial eje 5 | 1 | 148 |  | 148.00 |
|  | 2 | 12 |  | 24.00 |
|  | 1 | 165 |  | 165.00 |
| 5% imprevistos, recortes y despuntes | 1 | 1121 | 0.05 | 56.05 |
| Total |  |  |  | 1177.05 |

**EU040052** Ml Canalización mixta MT-BT 6 x 160 mm
232.05 Ml × 52.59 = 12203.51
Canalización mixta para el tendido de cables aislados de máximo 5 circuitos más reserva de la red de distribución eléctrica en Media y Baja Tensión, constituida por 6 tubos de Polietileno Alta Densidad (PEAD), tubos curvables (TPC), doble pared, interior lisa y exterior corrugada, de 160 mm de diámetro nominal, según norma UNE-EN 50.086-2-4-N, Norma ENDESA CNL002 y Especificaciones Técncias Ref. 6700144 y 6700145, suministrados en barras de longitud 6 m, incluso parte proporcional de manguitos dobles de unión entre tubos de DN=160 mm, refuerzo con prisma de 50 cm de altura en hormigón HM-20/P/20/I, cintas de señalización del tendido de línea en PE y guias de alambre galvanizado de 2 mm por tubo colocado. Totalmente ejecutada según Norma particular y de seguridad de la Empresa Suministradora de la Energía.

| Código | Ud | Descripción | Rendimiento | Precio | Importe |
|---|---|---|---|---|---|
| AX001020 | H | Cuadrilla B | 0.4 | 24.09 | 9.64 |
| %05UH | % | Utiles y herramientas (5% s/M+O) | 5 % | 9.64 | 0.48 |
| AX003010 | M3 | Hormigón en masa tipo HM-20/P/30/I | 0.2543 | 43.91 | 11.17 |
| P0113031 | Ml | Tubería PEAD doble pared corrug. TPC DN=160 mm (Long. 6m) | 6 | 3.85 | 23.10 |
| P0060030 | Ml | Guia de alambre galv.2 mm. | 6.3 | 0.34 | 2.14 |
| P0113054 | Ud | Manguito doble unión tubos PEAD DN=160 mm | 1 | 1.73 | 1.73 |
| P0113901 | Ml | Cinta PE señalización Línea de MT o BT | 3.3 | 0.25 | 0.83 |
| P0113056 | Ud | Separador tubos PEAD cuatro posiciones DN=160 mm | 0.4 | 1.29 | 0.52 |
| %06CI | % | Costes indirectos | 6 % | 49.61 | 2.98 |
|  |  | Total |  |  | 52.59 |

| Medición | Uds. | Largo | Alto | Parcial |
|---|---|---|---|---|
| -Sector del CT Nº1 | 1 | 45 |  | 45.00 |
| -Sector del CT Nº2 | 1 | 13 |  | 13.00 |
| -Sector del CT Nº4 | 1 | 75 |  | 75.00 |
| -Sector del CT Nº3 | 1 | 32 |  | 32.00 |
| -Salidas de CT y CSP | 8 | 7 |  | 56.00 |
| 5% imprevistos, recortes y despuntes | 1 | 221 | 0.05 | 11.05 |
| Total |  |  |  | 232.05 |

**EU040059** Ml Canalización mixta MT-BT 9 x 160 mm
19.47 Ml × 71.06 = 1383.54
Canalización mixta para el tendido de cables aislados de máximo 8 circuitos más reserva de la red de distribución eléctrica en Media y Baja Tensión, constituida por 9 tubos de Polietileno Alta Densidad (PEAD), tubos curvables (TPC), doble pared, interior lisa y exterior corrugada, de 160 mm de diámetro nominal, según norma UNE-EN 50.086-2-4-N, Norma ENDESA CNL002 y Especificaciones Técncias Ref. 6700144 y 6700145, suministrados en barras de longitud 6 m, incluso parte proporcional de manguitos dobles de unión entre tubos de DN=160 mm, refuerzo con prisma de 70 cm de altura en hormigón HM-20/P/20/I, cintas de señalización del tendido de línea en PE y guias de alambre galvanizado de 2 mm por tubo colocado. Totalmente ejecutada según Norma particular y de seguridad de la Empresa Suministradora de la Energía.

| Código | Ud | Descripción | Rendimiento | Precio | Importe |
|---|---|---|---|---|---|
| AX001020 | H | Cuadrilla B | 0.4 | 24.09 | 9.64 |
| %05UH | % | Utiles y herramientas (5% s/M+O) | 5 % | 9.64 | 0.48 |
| AX003010 | M3 | Hormigón en masa tipo HM-20/P/30/I | 0.3441 | 43.91 | 15.11 |
| P0113031 | Ml | Tubería PEAD doble pared corrug. TPC DN=160 mm (Long. 6m) | 9 | 3.85 | 34.65 |
| P0060030 | Ml | Guia de alambre galv.2 mm. | 9.45 | 0.34 | 3.21 |
| P0113054 | Ud | Manguito doble unión tubos PEAD DN=160 mm | 1.5 | 1.73 | 2.60 |
| P0113901 | Ml | Cinta PE señalización Línea de MT o BT | 3.3 | 0.25 | 0.83 |
| P0113056 | Ud | Separador tubos PEAD cuatro posiciones DN=160 mm | 0.4 | 1.29 | 0.52 |
| %06CI | % | Costes indirectos | 6 % | 67.04 | 4.02 |
|  |  | Total |  |  | 71.06 |

| Medición | Uds. | Largo | Ancho | Alto | Parcial |
|---|---|---|---|---|---|
| -Sector del CT Nº2 | 1 | 13 | 0.6 | 0.3 | 2.34 |
|  | 1 | 50 | 0.6 | 0.3 | 9.00 |
| -Salidas de CT Nº1, Nº2 y Nº3 | 4 | 10 | 0.6 | 0.3 | 7.20 |
| 5% imprevistos, recortes y despuntes | 1 | 18.54 |  | 0.05 | 0.93 |
| Total |  |  |  |  | 19.47 |

**EU040070** Ml Refuerzo canalización MT- BT cruces calzada
383.25 Ml × 15.19 = 5821.57
Refuerzo adicional de canalización de las redes de distribución de energía eléctrica de Media y/o Baja Tensión en cruces bajo calzada con un mínimo de 30 cm de hormigón HM-20/P/20/I sobre el prisma de 2, 4, 6 o 9 tubos. Totalmente terminado.

| Código | Ud | Descripción | Rendimiento | Precio | Importe |
|---|---|---|---|---|---|
| AX003010 | M3 | Hormigón en masa tipo HM-20/P/30/I | 0.3 | 43.91 | 13.17 |
| O0000080 | H | Peón Ordinario | 0.1 | 11.63 | 1.16 |
| %06CI | % | Costes indirectos | 6 % | 14.33 | 0.86 |
|  |  | Total |  |  | 15.19 |

| Medición | Uds. | Largo | Alto | Parcial |
|---|---|---|---|---|
| En acceso a CTM y RENFE | 1 | 20 |  | 20.00 |
|  | 1 | 35 |  | 35.00 |
| En acometida a Estación Serivicio | 1 | 10 |  | 10.00 |
| En salida de CT Nº1 | 1 | 10 |  | 10.00 |
| En vial eje 4 | 1 | 20 |  | 20.00 |
|  | 1 | 33 |  | 33.00 |
| En acceso a aparcamiento vigilado | 1 | 20 |  | 20.00 |
| En viales ejes 8 y 3 | 1 | 12 |  | 12.00 |
|  | 4 | 20 |  | 80.00 |
| Acometida a acceso emergencia | 1 | 10 |  | 10.00 |
| En vial eje 5 | 4 | 10 |  | 40.00 |
| Cruces bajo A-341 | 3 | 25 |  | 75.00 |
| 5% Aumentos med. imprevistos | 1 | 365 | 0.05 | 18.25 |
| Total |  |  |  | 383.25 |

**EU040101** Ud Arqueta Distri. Energía Eléctrica Tipo A2 105/120 MT (01/09/1998)
56 Ud × 738.1 = 41333.60
Arqueta de registro tipo A2 homologada por Sevillana Endesa (Norma ENDESA NNH001) para canalizaciones en las redes de distribución eléctrica en Media y Baja Tensión, prefabricada en hormigón en masa HM-25, de 1170x620 mm de dimensiones interiores de paso y 1630x1080 mm de dimensiones interiores en fondo de arqueta, de 105 o 120 mm de profundidad, incluso excavación y transporte de sobrantes a vertedero autorizado (con canon de vertido), solera ejecutada en arena fina en espesor mínimo de 10 cm según detalle indicado en los Planos, incluso suministro y colocación con recibido de hormigón HM-20/P/20/I de marco y tapa rectangulares homologadas por Sevillana Endesa (Norma ONSE 01.01-14 y ENDESA NNH002) en Fundición Dúctil clase D-400 según EN-124 aptas para cargas de tráfico, completamente terminada.

| Código | Ud | Descripción | Rendimiento | Precio | Importe |
|---|---|---|---|---|---|
| AX001020 | H | Cuadrilla B | 4 | 24.09 | 96.36 |
| %05UH | % | Utiles y herramientas (5% s/M+O) | 5 % | 96.36 | 4.82 |
| AX006020 | M3 | Excavacion zanja todo terreno | 4.375 | 13.31 | 58.23 |
| AX003010 | M3 | Hormigón en masa tipo HM-20/P/30/I | 0.055 | 43.91 | 2.42 |
| P0010050 | M3 | Arena fina | 0.17 | 5 | 0.85 |
| P0110946 | Ml | Arqueta Sevillana Endesa A2 105/120 MT Prefab. HM-25 (material; 15/09/2004) | 1 | 347.32 | 347.32 |
| P0310010R | Ud | Marco y tapa A2 Sevillana rectang. / FD Clase D-400 EN-124 (material; 15/09/2004) | 1 | 186.32 | 186.32 |
| %06CI | % | Costes indirectos | 6 % | 696.32 | 41.78 |
|  |  | Total |  |  | 738.1 |

| Medición | Uds. | Parcial |
|---|---|---|
| Arquetas de derivación y cruce | 56 | 56.00 |
| Total |  | 56 |

**EU040102** Ud Arqueta Distri. Energía Eléctrica Tipo A1 105/120 BT (01/09/1998)
21 Ud × 474.03 = 9954.63
Arqueta de registro tipo A1 homologada por Sevillana Endesa (Norma ENDESA NNH001) para canalizaciones en las redes de distribución eléctrica en Media y Baja Tensión, prefabricada en hormigón en masa HM-25, de 625x535 mm de dimensiones interiores de paso y 1085x995 mm de dimensiones exteriores en fondo de arqueta, de 105 o 120 mm de profundidad, incluso excavación y transporte de sobrantes a vertedero autorizado (con canon de vertido), solera ejecutada en arena fina en espesor mínimo de 10 cm según detalle indicado en los Planos, incluso suministro y colocación con recibido de hormigón HM-20/P/20/I de marco y tapa rectangulares homologadas por Sevillana Endesa (Norma ONSE 01.01-14 y ENDESA NNH002) en Fundición Dúctil clase D-400 según EN-124 aptas para cargas de tráfico, completamente terminada.

| Código | Ud | Descripción | Rendimiento | Precio | Importe |
|---|---|---|---|---|---|
| AX001020 | H | Cuadrilla B | 3.75 | 24.09 | 90.34 |
| %05UH | % | Utiles y herramientas (5% s/M+O) | 5 % | 90.34 | 4.52 |
| AX006020 | M3 | Excavacion zanja todo terreno | 1.29 | 13.31 | 17.17 |
| AX003010 | M3 | Hormigón en masa tipo HM-20/P/30/I | 0.045 | 43.91 | 1.98 |
| P0010050 | M3 | Arena fina | 0.107 | 5 | 0.54 |
| P0110947 | Ml | Arqueta Sevillana Endesa A1 120/105 BT Prefab. HM-25 (material; 15/09/2004) | 1 | 239.49 | 239.49 |
| P0310011R | Ud | Marco y tapa A1 Sevillana rectang. / FD Clase D-400 EN-124 (material; 15/09/2004) | 1 | 93.16 | 93.16 |
| %06CI | % | Costes indirectos | 6 % | 447.20 | 26.83 |
|  |  | Total |  |  | 474.03 |

| Medición | Uds. | Parcial |
|---|---|---|
| Arquetas de registro en alineaciones | 21 | 21.00 |
| Total |  | 21 |

**EU040103** Ml Perforación subterránea dirigida cruce calzada (17/09/2004)
225.75 Ml × 175 = 39506.25
Ejecución de cruce bajo calzada para disposición de tubo de hasta 1000 mm de diámetro y para una longitud hasta 1200 m, por técnicas de perforoción subterranea dirigida (Perforación guiada o Directional Drilling, Empuje de varas o Rod Pusher, Toppo a percusión o Impact Moling, Perforación guiada con aire o Dry Directonial Drilling o técnicas equivalentes) en entorno interurbano y para terrenos varios. Incluso colocación de tubos o sistema de equivalente de protección

| Medición | Uds. | Largo | Alto | Parcial |
|---|---|---|---|---|
| -Cruces acometidas margen norte A-431 | 1 | 80 |  | 80.00 |
|  | 1 | 90 |  | 90.00 |
|  | 1 | 45 |  | 45.00 |
| 5% Aumentos med. imprevistos | 1 | 215 | 0.05 | 10.75 |
| Total |  |  |  | 225.75 |

### C0702 INSTALACIÓN ELÉCTRICA RED DE MEDIA TENSIÓN (25/03/1999)
Importe: 38080.8

**EU090510** Ml Cable DHZ1 12/20 kV 1x240 KAl + H16 (25/03/1999)
5805 Ml × 6.56 = 38080.80
Suministro y tendido bajo tubo de cable apantallado unipolar radial tipo DHZ1 según Norma ENDESA DND001 y Especifiaciones Técnicas ENDESA 6700019 y 6700024 (DHZ1 12/20kV 1x240 KAl + H16 / UNE 21.123), de 12 / 20 kV de tensión nominal, 1x240 mm² de sección circular compacta de aluminio clase 2 según IEC 228, UNE 21 022, capa extrusionada semiconductora interior, aislamiento en Etileno-Propileno (EPR), capa extrusionada semiconductora exterior, pantalla formada por corona de hilos de cobre de sección nominal de 16 mm² y cubierta de poliolefina termoplástica (Z1), incluso p.p de accesorios premoldeados o termorrectántiles de red subterránea de MT según Normativa ENDESA: empalmes, terminaciones, complementos para cables de aislamiento seco y conexiones a terminales de intemperie en apoyos de conversión, Subestación Transformadora de Distribución y/o Centro de Transformación en sus extremos.

| Código | Ud | Descripción | Rendimiento | Precio | Importe |
|---|---|---|---|---|---|
| O0000030 | H | Oficial de primera | 0.06 | 12.46 | 0.75 |
| P0265020 | Ml | Cable DHZ1 12/20 kV 1x240 KAl + H16 (material; 17/09/2004) | 1.05 | 4.65 | 4.88 |
| %10ACC | % | Accesorios de Línea subterránea MT (17/09/2004) | 10 % | 5.63 | 0.56 |
| %06CI | % | Costes indirectos | 6 % | 6.19 | 0.37 |
|  |  | Total |  |  | 6.56 |

| Medición | Uds. | Largo | Parcial |
|---|---|---|---|
| Punto de entrega de energía a CT-3 | 3 | 35 | 105.00 |
| CT-3 a CSP11 | 3 | 410 | 1230.00 |
| CSP11 a CSP8 | 3 | 140 | 420.00 |
| CSP8 A CT-4 | 3 | 25 | 75.00 |
| CT-4 A CSP5 | 3 | 95 | 285.00 |
| CSP5 A CSP3 | 3 | 100 | 300.00 |
| CSP3 A CSP2 | 3 | 25 | 75.00 |
| CSP2 A CT-1 | 3 | 325 | 975.00 |
| CT-1 A CT-2 | 3 | 120 | 360.00 |
| CT-2 A CSP1 | 3 | 225 | 675.00 |
| CSP1 A CSP4 | 3 | 80 | 240.00 |
| CSP4 A CSP7 | 3 | 90 | 270.00 |
| CS P7 A CSP10 | 3 | 110 | 330.00 |
| CSP10 A CT-3 | 3 | 120 | 360.00 |
| CT-3 A Punto de netreag energía | 3 | 35 | 105.00 |
| Total |  |  | 5805 |

### C0703 VARIANTES Y DESMONTAJES DE LÍNEAS DE MEDIA TENSIÓN (25/03/1999)
Importe: 79528.27
Desmontaje de un seccionador unipolar, pararrayos autovalvular ó cortacircuito fusible instalados, incluyendo el herraje correspondiente.

**EU090512** Ml Cable DHZ1 12/20 kV 1x150 KAl + H16 (25/03/1999)
7770 Ml × 5.33 = 41414.10
Suministro y tendido bajo tubo de cable apantallado unipolar radial tipo DHZ1 según Norma ENDESA DND001 y Especifiaciones Técnicas ENDESA 6700019 y 6700024 (DHZ1 12/20kV 1x150 KAl + H16 / UNE 21.123), de 12 / 20 kV de tensión nominal, 1x140 mm² de sección circular compacta de aluminio clase 2 según IEC 228, UNE 21 022, capa extrusionada semiconductora interior, aislamiento en Etileno-Propileno (EPR), capa extrusionada semiconductora exterior, pantalla formada por corona de hilos de cobre de sección nominal de 16 mm² y cubierta de poliolefina termoplástica (Z1), incluso p.p de accesorios premoldeados o termorrectántiles de red subterránea de MT según Normativa ENDESA: empalmes, terminaciones, complementos para cables de aislamiento seco y conexiones a terminales de intemperie en apoyos de conversión, Subestación Transformadora de Distribución y/o Centro de Transformación en sus extremos.

| Código | Ud | Descripción | Rendimiento | Precio | Importe |
|---|---|---|---|---|---|
| O0000030 | H | Oficial de primera | 0.06 | 12.46 | 0.75 |
| P0265021 | Ml | Cable DHZ1 12/20 kV 1x150 KAl + H16 (material; 17/09/2004) | 1.05 | 3.64 | 3.82 |
| %10ACC | % | Accesorios de Línea subterránea MT | 10 % | 4.57 | 0.46 |
| %06CI | % | Costes indirectos | 6 % | 5.03 | 0.30 |
|  |  | Total |  |  | 5.33 |

| Medición | Uds. | Largo | Parcial |
|---|---|---|---|
| Variante soterrada LAAT 15 kV DC |  |  |  |
| -DC 15 kV | 6 | 925 | 5550.00 |
| -Deriación RENFE | 3 | 455 | 1365.00 |
| -Derivaciones CT Privados A-341 | 9 | 95 | 855.00 |
| Total |  |  | 7770 |

**EU090521** Ud Conversión de aéreo-subterráneo LAAT 15 kV (15/06/2004)
5 Ud × 2355 = 11775.00
Conversión para paso de línea aérea a subterránea en media tensión (15 kV), formado por tres seccionadores unipolares de intemperie para 24 kV según Norma ENDESA AND005, tres pararrayos (autoválvulas) de óxidos metálicos para 20 kV según Norma ENDESA AND015, para protección de sobretensiones de origen atmosférico, 3 terminales exteriores de intemperie para cable de 12/20 kV según Nomras UNE 21.021 y CEI 1238-1 y Norma ENDESA NNZ015, tubo de acero galvanizado de 1,5 veces el diámetro aparente de la terna de cables de bajada, con grado de protección mecánica IK10 según UNE EN 20102, para protección de subida de cables hasta una altura sobre el nivel del suelo de 2.5 m, provisto de capuchón de estanqueidad y protección en su parte superior; puesta a tierra de los pararrayos y de las pantallas de los cables. Totalmente instalado.

| Medición | Uds. | Parcial |
|---|---|---|
| Variantes de LAAT 15 kV | 5 | 5.00 |
| Total |  | 5 |

**EU090531** Ud Desmontaje de apoyo metálico cim. monobloque (15/06/2004)
10 Ud × 602.13 = 6021.30
Desmontaje de apoyo con cimentación monobloque, con aprovechamiento máximo del hierro, rotura del macizo en profundidad no inferior a 50 cm, incluyendo el traslado a los almacenes Sevillana Endesa (ENDESA Distribuciones Eléctricas SAU) y retirada de los sobrantes a vertedero autorizado (Y conao de vertido).

| Medición | Uds. | Parcial |
|---|---|---|
| Para variantes de LAAT 15 kV | 10 | 10.00 |
| Total |  | 10 |

**EU090541** Ml Desmontaje LAAT trifásica SC AL-AC <145 mm² (15/06/2004)
1275 Ml × 0.59 = 752.25
Desmontaje de línea aérea trifásica, en circuito simple, con conductor de Aluminio-Acero hasta 145 mm² de sección inclusive, sobre cualquier tipo de apoyo, incluyendo el desmontaje de aisladores, herrajes y demás accesorios y retirada del material sobrante a vertedero autorizado (y canon de certido)

| Medición | Uds. | Largo | Parcial |
|---|---|---|---|
| Variantes de LAAT 15 kV | 1 | 480 | 480.00 |
|  | 1 | 635 | 635.00 |
| Variantes derivaciones aéreas a CT | 1 | 45 | 45.00 |
|  | 1 | 60 | 60.00 |
|  | 1 | 55 | 55.00 |
| Total |  |  | 1275 |

**EU090551** Ud Apoyo metálico Fin Línea Serie C UNESA RU 6704A (15/06/2004)
3 Ud × 4500 = 13500.00
Apoyo metálico de celosía Serie C según Norma ENDESA AND001 y Especificación Técnica de ENDESA Referencia serie 6701XXX en función de altura libre de montaje y esfuerzo admisible máximo en punta, Recomendación UNESA RU-6704A o Especifiaciones AENOR EA 0015:2003, de máximo 20 m de altura tota, para ejecución de fin de línea en paso de aéreo a subterreáneo de circuito/os de LAAT, cumpliendo con las Especificaciones Técnicas ENDESA y superados los ensayos recogidos en las Normas Particulares y de Condiciones Técnicas y de Seguridad de Sevillana Endesa (ENDESA Distribución Eléctrica SAU), incluso armado de cruceta tipo semicruceta atirantada, bóveda o cruceta tresbolillo tipo canadiense, totalmente instalado, incluyendo replanteos en obra, suministro, acopio a pie de hoyo, excavación en cualquier tipo de terreno, hormigonado (Dosificación 200 kg/m³ en planta), peana de 0,3 m, armado completo, graneteado e izado, corte de tensión en cualquier día y retirada de los sobrantes a vertedero autorizado (y canon de vertido).

| Medición | Uds. | Parcial |
|---|---|---|
| Para variantes de LAAT 15 kV | 3 | 3.00 |
| Total |  | 3 |

**EU090561** Ud Cadena aisladores de amarre U70BS cond.<145mm² (15/06/2004)
15 Ud × 82.68 = 1240.20
Cadena de aisladores de vidrio templado para amarre de conductores con secciones menores a 145 mm² según Norma ENDESA AND008 y Especifiaciones Técnicas 6700743 y 6701834, compuesta por los siguientes herrajes según Norma ENDESA AND009: horquilla de bola HB 16 según Especifiación Técnica 6701455, grillete normal GN según Especifiación Técnica 6700747, dos aisladores U70BSz, alojamiento de rótula protec. larga R16-P según Especificación Técnica 6701456 y una grapa de amarre GA2 según Especificación Técnica 6701512, incluyendo suministro de material, acopio a pie de obra, montaje e instalación completa, con corte de tensión en cualquier día, si fuese necesario.

| Medición | Uds. | Largo | Parcial |
|---|---|---|---|
| En apoyos de nuevo monyaje | 2 | 6 | 12.00 |
|  | 1 | 3 | 3.00 |
| Total |  |  | 15 |

**EU090571** Ud Placa de advertencia de riesgo electrico (15/06/2004)
3 Ud × 9.54 = 28.62
Placa de advertencia de riesgo eléctrico y/o señalización general de seguridad según Normativa Particular, Técnica y de Seguridad de Sevillana Endesa (ENDESA Distribución Eléctrica SAU), según las dimensiones y colores que se especifican en la Recomendación AMYS 1.410, modelo CE-14 con r´tulo adicional "ALTA TENSION. RIESGO ELECTRICO", totalmente instalada.

| Medición | Uds. | Parcial |
|---|---|---|
| En apoyos de nuevo montaje | 3 | 3.00 |
| Total |  | 3 |

**EU090581** Ud Placa señalizacion apoyos en LAAT (15/06/2004)
3 Ud × 23.1 = 69.30
Placa identificativa y números para señalización en apoyos de líneas eléctricas aéreas de alta tensión, fabricada en chapa de aluminio anodizado de 1,5 mm de espesor según Normativa Particular, Técnica y de Seguridad de Sevillana Endesa (ENDESA Distribución Eléctrica SAU), totalmente instalada.

| Medición | Uds. | Parcial |
|---|---|---|
| En apoyos de nuevo montaje | 3 | 3.00 |
| Total |  | 3 |

**EU090591** Ud Dispositivo antiescalo aislado (15/06/2004)
3 Ud × 433.54 = 1300.62
Unidad de dispositivo antiescalo a colocar en apoyo metálico, Normativa Particular, Técnica y de Seguridad de Sevillana Endesa (ENDESA Distribución Eléctrica SAU), fabricado con chapa galvanizada de 1,5 mm de espesor mínimo, longitud 2 m, con bases de soporte aislantes, nivel de aislamiento de 10 kV eficaces a frecuencia industrial durante 1 minuto y de 30 kV a impulso tipo rayo, totalmente instalado.

| Medición | Uds. | Parcial |
|---|---|---|
| En apoyos de nuevo montaje | 3 | 3.00 |
| Total |  | 3 |

**EU090601** Ud Ejecución de trabajos en tensión (15/06/2004)
1 Ud × 2200 = 2200.00
Ejecución de trabajos en tensión para mantenimiento y/o reforma de líneas aéreas de alta tensión, según Normativa de Seguridad de Sevillana Endesa (ENDESA Distribución Eléctrica SAU).

**EU090611** Km Tensado y regulacion conductor lat exist. <145 mm² (15/06/2004)
2.7 Km × 238 = 642.60
Tensado y regularización de un solo conductor en línea aérea de Alta Tensión trifásica existente, hasta una sección de 145 mm² inclusive, incluido retencionado o amarre.

| Medición | Uds. | Largo | Parcial |
|---|---|---|---|
| En ejecución de variantes LAAT | 3 | 0.24 | 0.72 |
|  | 6 | 0.33 | 1.98 |
| Total |  |  | 2.7 |

**EU090621** Lm Desmontaje aparamenta en apoyo de LAAT (15/06/2004)
27 Lm × 21.64 = 584.28
Desmontaje de seccionador unipolar de intemperie, de pararrayos autovalvulares ó cortacircuitos fusibles instalados, incluyendo el conjunto de herrajes correspondientes.

| Medición | Uds. | Largo | Parcial |
|---|---|---|---|
| En ejecución de variantes LAAT | 3 | 3 | 9.00 |
|  | 3 | 6 | 18.00 |
| Total |  |  | 27 |

### C0704 CENTROS DE TRANSFORMACIÓN (27/12/1989)
Importe: 259298.64

#### C0702.1 OBRA CIVIL CENTROS DE TRANSFORMACIÓN (27/12/1989)
Importe: 112538.64

**EC021072** M3 Excavación en zanja
207.47 M3 × 4.93 = 1022.83

| Medición | Uds. | Largo | Ancho | Alto | Parcial |
|---|---|---|---|---|---|
| En cimentación de: |  |  |  |  |  |
| Edificio CSP1 | 1 | 6.88 | 3.18 | 0.56 | 12.25 |
| Edificio CSP2 | 1 | 6.88 | 3.18 | 0.56 | 12.25 |
| Edificio CSP3 | 1 | 6.88 | 3.18 | 0.56 | 12.25 |
| Edificio CSP4 | 1 | 6.88 | 3.18 | 0.56 | 12.25 |
| Edificio CSP5 | 1 | 6.88 | 3.18 | 0.56 | 12.25 |
| Edificio CSP7 | 1 | 6.88 | 3.18 | 0.56 | 12.25 |
| Edificio CSP10 | 1 | 6.88 | 3.18 | 0.56 | 12.25 |
| Edificio CSP11 | 1 | 6.88 | 3.18 | 0.56 | 12.25 |
| Edificios CT 1, 2, 3 y 4 | 4 | 10.4 | 3.42 | 0.7 | 99.59 |
| Aumentos | 1 | 197.59 |  | 0.05 | 9.88 |
| Total |  |  |  |  | 207.47 |

**EC022005R** M3 Cama de arena fina fondo excav. (25/03/1999)
33.34 M3 × 15.45 = 515.10
Material granular para el apoyo y nivelación de elementos prefabricados de hormigón, compuesto por arena fina. Incluso extendido en fondo de excavación.

| Código | Ud | Descripción | Rendimiento | Precio | Importe |
|---|---|---|---|---|---|
| M0002020 | H | Camión basculante | 0.1 | 23.53 | 2.35 |
| P0010050 | M3 | Arena fina | 1 | 5 | 5.00 |
| AX001020 | H | Cuadrilla B | 0.3 | 24.09 | 7.23 |
| %06CI | % | Costes indirectos | 6 % | 14.58 | 0.87 |
|  |  | Total |  |  | 15.45 |

| Medición | Uds. | Largo | Ancho | Alto | Parcial |
|---|---|---|---|---|---|
| Para apoyo en fondo excav. de: |  |  |  |  |  |
| Edificio CSP1 | 1 | 6.88 | 3.18 | 0.1 | 2.19 |
| Edificio CSP2 | 1 | 6.88 | 3.18 | 0.1 | 2.19 |
| Edificio CSP3 | 1 | 6.88 | 3.18 | 0.1 | 2.19 |
| Edificio CSP4 | 1 | 6.88 | 3.18 | 0.1 | 2.19 |
| Edificio CSP5 | 1 | 6.88 | 3.18 | 0.1 | 2.19 |
| Edificio CSP7 | 1 | 6.88 | 3.18 | 0.1 | 2.19 |
| Edificio CSP10 | 1 | 6.88 | 3.18 | 0.1 | 2.19 |
| Edificio CSP11 | 1 | 6.88 | 3.18 | 0.1 | 2.19 |
| Edificios CT 1, 2, 3 y 4 | 4 | 10.4 | 3.42 | 0.1 | 14.23 |
| 5% Aumentos med. imprevistos | 1 | 31.75 |  | 0.05 | 1.59 |
| Total |  |  |  |  | 33.34 |

**EC022010** M3 Relleno selecionado préstamos
65.48 M3 × 8.05 = 527.11

| Medición | Uds. | Largo | Ancho | Alto | Parcial |
|---|---|---|---|---|---|
| En relleno perimetral de: |  |  |  |  |  |
| Edificio CSP1 | 1 | 6.88 | 3.18 | 0.56 | 12.25 |
|  | -1 | 6.08 | 2.38 | 0.56 | -8.10 |
| Edificio CSP2 | 1 | 6.88 | 3.18 | 0.56 | 12.25 |
|  | -1 | 6.08 | 2.38 | 0.56 | -8.10 |
| Edificio CSP3 | 1 | 6.88 | 3.18 | 0.56 | 12.25 |
|  | -1 | 6.08 | 2.38 | 0.56 | -8.10 |
| Edificio CSP4 | 1 | 6.88 | 3.18 | 0.56 | 12.25 |
|  | -1 | 6.08 | 2.38 | 0.56 | -8.10 |
| Edificio CSP5 | 1 | 6.88 | 3.18 | 0.56 | 12.25 |
|  | -1 | 6.08 | 2.38 | 0.56 | -8.10 |
| Edificio CSP7 | 1 | 6.88 | 3.18 | 0.56 | 12.25 |
|  | -1 | 6.08 | 2.38 | 0.56 | -8.10 |
| Edificio CSP10 | 1 | 6.88 | 3.18 | 0.56 | 12.25 |
|  | -1 | 6.08 | 2.38 | 0.56 | -8.10 |
| Edificio CSP11 | 1 | 6.88 | 3.18 | 0.56 | 12.25 |
|  | -1 | 6.08 | 2.38 | 0.56 | -8.10 |
| Edificios CT 1, 2, 3 y 4 | 4 | 10.4 | 3.42 | 0.7 | 99.59 |
|  | -4 | 9.6 | 2.62 | 0.7 | -70.43 |
| 5% Aumentos med. imprevistos | 1 | 62.36 |  | 0.05 | 3.12 |
| Total |  |  |  |  | 65.48 |

**EV071011** Ud Edificio prefabricado CT superf. tipo PF-204 (15/06/2004)
4 Ud × 10945 = 43780.00
Edificio prefabricado constituido por envolvente de estructura modular compuesta de elementos de hormigón armado y vibrado, para Centro de Transformación de superficie y maniobra interior (tipo Caseta), modelo PF-204 de Ormazabal o similar, de dimensiones generales aproximadas de 9,600 m de largo, 2,620 m de ancho y 2,595 m de altura vista, con capacidad para albergar dos transformadores de hasta 1000 kVA, según RU-5201D y equipado con rejilla metálica para defensa del trasformador, instalación de alumbrado interior mediante luminarias fluorescentes de 2x36 W AF, equipo autónomo de alumbrado de emergencia y señalización salida mediante lámparas fluorescentes tippo PL-9 W / 300 lm, cuadro de mando y protección de servicios auxiliares con la aparamenta de BT necesaria e instalaciones interiores de tierra de protección y servicio según normas de la compañia suminstradora, incluyendo el transporte, montaje y accesorios. Totalmente colocado y nivelado sobre capa de arena fina compactada en fondo excavación.

| Medición | Uds. | Parcial |
|---|---|---|
| Envolvente de CT Nº1 | 1 | 1.00 |
| Envolvente de CT Nº2 | 1 | 1.00 |
| Envolvente de CT Nº3 | 1 | 1.00 |
| Envolvente de CT Nº4 | 1 | 1.00 |
| Total |  | 4 |

**EV071012** Ud Edificio prefabricado CT superf. tipo PFU-5 (15/06/2004)
8 Ud × 8336.7 = 66693.60
Edificio prefabricado constituido por envolvente de hormigón armado y vibrado en estructura monobloque, para Centro de Transformación de superficie y maniobra interior (tipo Caseta), modelo PFU-205 de Ormazabal o similar, de dimensiones generales aproximadas de 6,080 m de largo, 2,380 m de ancho y 2,585 m de atlura vista, con capacidad para albergar un transformador de hasta 1000 kVA, según RU-5201D y equipado con rejilla metálica para defensa del trasformador, instalación de alumbrado interior mediante luminarias fluorescentes de 2x36 W AF, equipo autónomo de alumbrado de emergencia y señalización salida mediante lámparas fluorescentes tippo PL-9 W / 300 lm, cuadro de mando y protección de servicios auxiliares con la aparamenta de BT necesaria e instalaciones interiores de tierra de protección y servicio según normas de la compañia suminstradora, incluyendo el transporte, montaje y accesorios. Totalmente colocado y nivelado sobre capa de arena fina compactada en fondo excavación.

| Medición | Uds. | Parcial |
|---|---|---|
| Envolvente de CSP1 | 1 | 1.00 |
| Envolvente de CSP2 | 1 | 1.00 |
| Envolvente de CSP3 | 1 | 1.00 |
| Envolvente de CSP4 | 1 | 1.00 |
| Envolvente de CSP5 | 1 | 1.00 |
| Envolvente de CSP7 | 1 | 1.00 |
| Envolvente de CSP10 | 1 | 1.00 |
| Envolvente de CSP11 | 1 | 1.00 |
| Total |  | 8 |

#### C0702.2 INSTALACIÓN ELÉCTRICA CENTROS DE TRANSFORMACIÓN (12/03/2003)
Importe: 146760

**EV071020** Ud CGM-CML Interruptor-secc. 400 A (12/03/2003)
38 Ud × 1970 = 74860.00
Celda de línea con envolvente metálica, formada por un módulo con aislamiento integro y corte en SF6 de tensión asignada Vn=24 kV intensidad asignada In=400 A e intensidad de corta duración (1 o 3s) Icc=16 kA/20kA, tipo CGM-24 kV, modelo CML-24, de 370 mm de ancho por 850 mm de fondo por 1800 mm de alto conteniendo: un interruptor seccionador de tres posiciones, 24 kV, 400 A, mando manual tipo B, un seccionador de P.T., tres captadores de tensión, acometida de cables a pasatapas para bornas atornillables de 400 A. Se incluyen el montaje y conexionado completo

| Medición | Uds. | Parcial |
|---|---|---|
| CSP1 | 5 | 5.00 |
| CSP2 | 2 | 2.00 |
| CSP3 | 2 | 2.00 |
| CSP4 | 2 | 2.00 |
| CSP5 | 2 | 2.00 |
| CSP7 | 5 | 5.00 |
| CSP10 | 2 | 2.00 |
| CSP11 | 2 | 2.00 |
| CT Nº1 | 2 | 2.00 |
| CT Nº2 | 5 | 5.00 |
| CT Nº3 | 7 | 7.00 |
| CT Nº4 | 2 | 2.00 |
| Total |  | 38 |

**EV071030** Ud CGM-CMP-F Protec. fusibles. 400 A (16/06/2004)
4 Ud × 2760 = 11040.00
Celda de proteción con fusibles con envolvente metálica formada por un módulo con aislamiento íntegro y corte en SF6 de tensión asignada Vn=24 kV intensidad asigandad In=400 A, intensidad asignada en la derivación de 200 A e intensidad de corta duración (1 o 3s) Icc=16 kA/20 kA, tipo CGM-24 kV, modelo CMP-F-24, de 480 mm de ancho por 850 mm de fondo por 1800 mm de alto, conteniendo: Un interruptor seccionador de tres posiciones, 24 kV, 400 A, mando manual tipo BR, seis mordazas portafusibles (incluso tres fusibles de tensión asignada 24 kV, hasta 63 A), dos seccionadores de P.T. simultáneos, conectados a mordazas superiores e inferiores de fusibles, tres captadores de tensión, una bobina de disparo, dispositivo de disparo por fusión de fusibles y salida de cables por pasatapas a bornas enchufables de 200 A. Se incluyen el montaje y conexionado completo.

| Código | Descripción | Rendimiento | Precio |
|---|---|---|---|
| RSD | Sin descomponer (16/06/2004) | 2760 | 21000 |

| Medición | Uds. | Parcial |
|---|---|---|
| C.T. Nº1 | 1 | 1.00 |
| C.T. Nº2 | 1 | 1.00 |
| C.T. Nº3 | 1 | 1.00 |
| C.T. Nº4 | 1 | 1.00 |
| Total |  | 4 |

**EV071050** Ud Transformador Trifásico 630 kVA (12/03/2003)
3 Ud × 4930 = 14790.00
Transformador trifásico reductor de tensión según Norma ENDESA FND001y Norma UNE 21 428-1 / RU 5201 D, de arrollamientos concéntricos en cobre, chapa apilada inmersos en baño de aceite mineral, refrigeración natural ONAN dentro de cubas de aletas de llenado integral, ruedas orientables, válvula de vaciado y tapón de llenado, con neutro accesible en el secundario, chapa de características y tomas de puesta a tierra, de 630 kVA de potencia, de tensión primaria 20 kV y tensión secundaria 420 V en vacio, grupo de conexión Dyn11, tensión de cortocircuito (Ecc) de 4% y regulación primaria de (+/-) 2,5%, (+/-) 5%.

| Medición | Uds. | Parcial |
|---|---|---|
| C.T. Nº1 | 1 | 1.00 |
| C.T. Nº2 | 1 | 1.00 |
| C.T. Nº4 | 1 | 1.00 |
| Total |  | 3 |

**EV071051** Ud Transformador Trifásico 250 kVA (15/06/2004)
1 Ud × 3825 = 3825.00
Transformador trifásico reductor de tensión según Norma ENDESA FND001y Norma UNE 21 428-1 / RU 5201 D, de arrollamientos concéntricos en cobre, chapa apilada inmersos en baño de aceite mineral, refrigeración natural ONAN dentro de cubas de aletas de llenado integral, ruedas orientables, válvula de vaciado y tapón de llenado, con neutro accesible en el secundario, chapa de características y tomas de puesta a tierra, de 250 kVA de potencia, de tensión primaria 20 kV y tensión secundaria 420 V en vacio, grupo de conexión Dyn11, tensión de cortocircuito (Ecc) de 4% y regulación primaria de (+/-) 2,5%, (+/-) 5%.

| Medición | Uds. | Parcial |
|---|---|---|
| C.T. Nº3 | 1 | 1.00 |
| Total |  | 1 |

**EV071060** Ud Cuadro CBT-1600 AC UNESA / 400V- 4 salidas (12/03/2003)
4 Ud × 1700 = 6800.00
Cuadro de Baja Tensión UNESA AC-4, cumpliendo Norma ENDESA FNZ001, preparado para recibir circuito principal de BT del transformador AT/BT y distribuirlo en 4 salidas individuales de 420 V de tensión en vacio (B2), en estructura de bastidor metálico (IP 20 e IK-08) para el montaje de ud. de embarrado de intensidad aignada 1600 A, ud. de acometida, ud. de protección y ud. de control, tipo CBT 1600 AC, homologado por Sevillanda Endesa. Incluso desconectores en salidas de cables, elemento de corte de cada línea unipolar (PdC 160A), fusibles y bases según Norma ENDESA NNL011 y neutro seccionable. Totalmente instalado.

| Medición | Uds. | Parcial |
|---|---|---|
| C.T. Nº1 | 1 | 1.00 |
| C.T. Nº2 | 1 | 1.00 |
| C.T. Nº3 | 1 | 1.00 |
| C.T. Nº4 | 1 | 1.00 |
| Total |  | 4 |

**EV071065** Ud Módulo ampliación CBT-1600 AM UNESA / 400V- 4 salidas (12/03/2003)
2 Ud × 510 = 1020.00
Módulo de ampliación de Cuadro de Baja Tensión UNESA, CBT-1600 AM, homologado por Sevillana Endesa, para ampliación de 4 salidas individuales en BT de 420 V de tensión en vacio (B2).Totalmente instalado.

| Medición | Uds. | Parcial |
|---|---|---|
| C.T. Nº2 | 1 | 1.00 |
| C.T. Nº4 | 1 | 1.00 |
| Total |  | 2 |

**EV071130** Ud Interconexión de AT / Puente AT a Trafo (12/03/2003)
4 Ud × 1064 = 4256.00
Puente AT transformador con cables unipolares apantallados de tensión nominal de 12/20 kV, del tipo normalizado RHZ1 12/20 kV 1x95 KAl H16, con sección circular formado por hilos compactados de aluminio clase 2 y sección 1x95 mm² , capa extrusionada interior de material semiconductor, aislamiento de Polietileno reticulado (XLPE), capa semiconductora exterior, pantalla formada por corona de hilos de cobre de sección nominal 16 mm² y cubierta de poliolefina termoplástica (Z1), empleando 3 cables de 10 m de longitud, incluso conectores atornillables en "T" para el cable descrito, 400-630 A similares al ELASTIMOLD de 24 kV y modelo K400TB+11TL.

| Medición | Uds. | Parcial |
|---|---|---|
| C.T. Nº1 | 1 | 1.00 |
| C.T. Nº2 | 1 | 1.00 |
| C.T. Nº3 | 1 | 1.00 |
| C.T. Nº4 | 1 | 1.00 |
| Total |  | 4 |

**EV071070** Ud Interconexión de BT / Puentes BT-B2 Trafo (12/03/2003)
4 Ud × 660 = 2640.00
Juego de puentes de cables de Baja Tensión, de sección 1x240 mm², condutor de Aluminio y aislamiento de Polietileno reticulado (XLPE) sin armadura, del tipo normalizado RV 0,6/1kV, incluso todos los accesorios para la conexión, formados por un grupo de cables en la cantidad 3xfase+2xneutro de 3 m de longitud.

| Medición | Uds. | Parcial |
|---|---|---|
| C.T. Nº1 | 1 | 1.00 |
| C.T. Nº2 | 1 | 1.00 |
| C.T. Nº3 | 1 | 1.00 |
| C.T. Nº4 | 1 | 1.00 |
| Total |  | 4 |

**EV071080** Ud Sistema Puesta Tierra exterior protección Trafo (12/03/2003)
12 Ud × 1223 = 14676.00
Instalación exterior de puesta a tierra de protección, ejecutada a través de anillo rectangular perimetral o picas alineadas según configuración tipo de electrodos de puesta a tierra horizontal obtenida de los "Métodos de cálculo y proyecto de instalaciones de puesta a tierra para centros de transformación conectados a redes de tercera categoria" (UNESA), colocado a una pronfudidad media de 0,5 m y con disposción de las picas necesarias de acero cobrizado de 14 mm de diámetro y 2 m de longitud , debidamente montada y conexionadas todas las masas del CT, armaduras y demás partes metálicas, empleando conductor de cobre desnudo de 50 mm², incluso cable de conexionado al armado del cimiento, con las características definidas en los planos.

| Medición | Uds. | Parcial |
|---|---|---|
| CSP1 | 1 | 1.00 |
| CSP2 | 1 | 1.00 |
| CSP3 | 1 | 1.00 |
| CSP4 | 1 | 1.00 |
| CSP5 | 1 | 1.00 |
| CSP7 | 1 | 1.00 |
| CSP10 | 1 | 1.00 |
| CSP11 | 1 | 1.00 |
| CT Nº1 | 1 | 1.00 |
| CT Nº2 | 1 | 1.00 |
| CT Nº3 | 1 | 1.00 |
| CT Nº4 | 1 | 1.00 |
| Total |  | 12 |

**EV071090** Ud Sistema Puesta Tierra exterior servicio Trafo (12/03/2003)
13 Ud × 601 = 7813.00
Instalación de puesta a Tierra de servicio o de neutro del transformador, debidamente montada y conexionada, empleando conductor de cobre aislado 0,6/1 kV hasta las picas, y cobre desnudo en la línea de unión entre las mismas, con las siguientes características:Geometría de picas alineadas, mínimo dos picas, profundidad media de 0,5 m y una distancia media entre picas de 3 m.

| Medición | Uds. | Parcial |
|---|---|---|
| CSP1 | 1 | 1.00 |
| CSP2 | 1 | 1.00 |
| CSP3 | 1 | 1.00 |
| CSP4 | 1 | 1.00 |
| CSP5 | 1 | 1.00 |
| CSP7 | 1 | 1.00 |
| CSP8 | 1 | 1.00 |
| CSP10 | 1 | 1.00 |
| CSP11 | 1 | 1.00 |
| CT Nº1 | 1 | 1.00 |
| CT Nº2 | 1 | 1.00 |
| CT Nº3 | 1 | 1.00 |
| CT Nº4 | 1 | 1.00 |
| Total |  | 13 |

**EV071140** Ud Materiales necesarios maniobras C.T. (12/03/2003)
12 Ud × 420 = 5040.00
Material de operación para permitir la realización de las maniobras con aislamiento suficiente para proteger al personal durante la ejecución de las operaciones de mantenimiento del C.T., compuesto por: Banquillo aislante, extintor de eficacia 89B, armario primeros auxilios (sin fusibles), una palanca de accionamiento y un par de guantes de proteción adecuada.

| Medición | Uds. | Parcial |
|---|---|---|
| CSP1 | 1 | 1.00 |
| CSP2 | 1 | 1.00 |
| CSP3 | 1 | 1.00 |
| CSP4 | 1 | 1.00 |
| CSP5 | 1 | 1.00 |
| CSP7 | 1 | 1.00 |
| CSP10 | 1 | 1.00 |
| CSP11 | 1 | 1.00 |
| CT Nº1 | 1 | 1.00 |
| CT Nº2 | 1 | 1.00 |
| CT Nº3 | 1 | 1.00 |
| CT Nº4 | 1 | 1.00 |
| Total |  | 12 |

### C0705 INSTALACIÓN ELÉCTRICA RED DE BAJA TENSIÓN (03/10/1998)
Importe: 18155.99

**EU090494R** Ml Línea distrib. BT / Unipol. RV 0,6/1kV 4x25 K Al (03/10/1998)
135 Ml × 3.23 = 436.05
Suministro y tendido de terna de cables unipolares más conductor neutro (Norma ENDESA CNL001) para línea de distribución de energía eléctrica en Baja Tensión de 25 mm² de sección circular compacta de aluminio, con una tensión asignada de 0,6 / 1 kV, aislamiento de polietileno reticulado (XLPE) y cubierta de PVC (RV 0,6/1 kV 4x25 K Al), no propagador de llama, incluso p.p. de empalmes y conexiones. Totalmente colocada.

| Código | Ud | Descripción | Rendimiento | Precio | Importe |
|---|---|---|---|---|---|
| O0000030 | H | Oficial de primera | 0.12 | 12.46 | 1.50 |
| P0265240 | Ml | Cable RV 0,6 / 1kV 1x25 KAl (material; 15/06/2004) | 4.05 | 0.36 | 1.46 |
| %03MA | % | Material compl. y auxiliar. | 3 % | 2.96 | 0.09 |
| %06CI | % | Costes indirectos | 6 % | 3.05 | 0.18 |
|  |  | Total |  |  | 3.23 |

| Medición | Uds. | Largo | Parcial |
|---|---|---|---|
| Circuitos CT Nº2 |  |  |  |
| -1 | 1 | 10 | 10.00 |
| Circuitos CT Nº3 |  |  |  |
| -1 | 1 | 115 | 115.00 |
| Circuitos CT Nº4 |  |  |  |
| -8 | 1 | 10 | 10.00 |
| Total |  |  | 135 |

**EU090495R** Ml Línea distrib. BT / Unipol. RV 0,6/1kV 4x50 K Al (03/10/1998)
1095 Ml × 3.67 = 4018.65
Suministro y tendido de terna de cables unipolares más conductor neutro (Norma ENDESA CNL001) para línea de distribución de energía eléctrica en Baja Tensión de 50 mm² de sección circular compacta de aluminio, con una tensión asignada de 0,6 / 1 kV, aislamiento de polietileno reticulado (XLPE) y cubierta de PVC (RV 0,6/1 kV 4x50 K Al), no propagador de llama, incluso p.p. de empalmes y conexiones. Totalmente colocada.

| Código | Ud | Descripción | Rendimiento | Precio | Importe |
|---|---|---|---|---|---|
| O0000030 | H | Oficial de primera | 0.12 | 12.46 | 1.50 |
| P0265200 | Ml | Cable RV 0,6 / 1kV 1x50 KAl (material; 15/06/2004) | 4.05 | 0.46 | 1.86 |
| %03MA | % | Material compl. y auxiliar. | 3 % | 3.36 | 0.10 |
| %06CI | % | Costes indirectos | 6 % | 3.46 | 0.21 |
|  |  | Total |  |  | 3.67 |

| Medición | Uds. | Largo | Parcial |
|---|---|---|---|
| Circuitos CT Nº2 |  |  |  |
| -2 | 1 | 40 | 40.00 |
| Circuitos CT Nº4 |  |  |  |
| -1 | 1 | 460 | 460.00 |
| -3 | 1 | 65 | 65.00 |
| -4 | 1 | 65 | 65.00 |
| -5 | 1 | 75 | 75.00 |
| -6 | 1 | 75 | 75.00 |
| -7 | 1 | 315 | 315.00 |
| Total |  |  | 1095 |

**EU090506R** Ml Línea distrib. BT / Unipol. RV 0,6/1kV 4x70 K Al (03/10/1998)
526 Ml × 4.92 = 2587.92
Suministro y tendido de terna de cables unipolares más conductor neutro (Norma ENDESA CNL001) para línea de distribución de energía eléctrica en Baja Tensión de 70 mm² de sección circular compacta de aluminio, con una tensión asignada de 0,6 / 1 kV, aislamiento de polietileno reticulado (XLPE) y cubierta de PVC (RV 0,6/1 kV 4x70 K Al), no propagador de llama, incluso p.p. de empalmes y conexiones. Totalmente colocada.

| Código | Ud | Descripción | Rendimiento | Precio | Importe |
|---|---|---|---|---|---|
| O0000030 | H | Oficial de primera | 0.12 | 12.46 | 1.50 |
| P0265221 | Ml | Cable RV 0,6 / 1kV 1x70 KAl (material; 15/06/2004) | 4.05 | 0.74 | 3.00 |
| %03MA | % | Material compl. y auxiliar. | 3 % | 4.50 | 0.14 |
| %06CI | % | Costes indirectos | 6 % | 4.64 | 0.28 |
|  |  | Total |  |  | 4.92 |

| Medición | Uds. | Largo | Parcial |
|---|---|---|---|
| Circuitos CT Nº2 |  |  |  |
| -3 | 1 | 45 | 45.00 |
| -4 | 1 | 73 | 73.00 |
| -5 | 1 | 103 | 103.00 |
| -6 | 1 | 135 | 135.00 |
| Circuitos CT Nº4 |  |  |  |
| -2 | 1 | 170 | 170.00 |
| Total |  |  | 526 |

**EU090516R** Ml Línea distrib. BT / Unipol. RV 0,6/1kV 4x95 K Al (03/10/1998)
65 Ml × 5.4 = 351.00
Suministro y tendido de terna de cables unipolares más conductor neutro (Norma ENDESA CNL001) para línea de distribución de energía eléctrica en Baja Tensión de 95 mm² de sección circular compacta de aluminio, con una tensión asignada de 0,6 / 1 kV, aislamiento de polietileno reticulado (XLPE) y cubierta de PVC (RV 0,6/1 kV 4x95 K Al), no propagador de llama, incluso p.p. de empalmes y conexiones. Totalmente colocada.

| Código | Ud | Descripción | Rendimiento | Precio | Importe |
|---|---|---|---|---|---|
| O0000030 | H | Oficial de primera | 0.12 | 12.46 | 1.50 |
| P0265221R | Ml | Cable RV 0,6 / 1kV 1x95 KAl (material; 09/11/2004) | 4.05 | 0.85 | 3.44 |
| %03MA | % | Material compl. y auxiliar. | 3 % | 4.94 | 0.15 |
| %06CI | % | Costes indirectos | 6 % | 5.09 | 0.31 |
|  |  | Total |  |  | 5.4 |

| Medición | Uds. | Largo | Parcial |
|---|---|---|---|
| Circuitos CT Nº1 |  |  |  |
| -1 | 1 | 65 | 65.00 |
| Total |  |  | 65 |

**EU090526R** Ml Línea distrib. BT / Unipol. RV 0,6/1kV 4x150 K Al (03/10/1998)
140 Ml × 7.03 = 984.20
Suministro y tendido de terna de cables unipolares más conductor neutro (Norma ENDESA CNL001) para línea de distribución de energía eléctrica en Baja Tensión de 150 mm² de sección circular compacta de aluminio, con una tensión asignada de 0,6 / 1 kV, aislamiento de polietileno reticulado (XLPE) y cubierta de PVC (RV 0,6/1 kV 4x150 K Al), no propagador de llama, incluso p.p. de empalmes y conexiones. Totalmente colocada.

| Código | Ud | Descripción | Rendimiento | Precio | Importe |
|---|---|---|---|---|---|
| O0000030 | H | Oficial de primera | 0.12 | 12.46 | 1.50 |
| P0265222R | Ml | Cable RV 0,6 / 1kV 1x150 KAl (material; 09/11/2004) | 4.05 | 1.22 | 4.94 |
| %03MA | % | Material compl. y auxiliar. | 3 % | 6.44 | 0.19 |
| %06CI | % | Costes indirectos | 6 % | 6.63 | 0.40 |
|  |  | Total |  |  | 7.03 |

| Medición | Uds. | Largo | Parcial |
|---|---|---|---|
| Circuitos CT Nº1 |  |  |  |
| -2 | 1 | 55 | 55.00 |
| -3 | 1 | 30 | 30.00 |
| -4 | 1 | 55 | 55.00 |
| Total |  |  | 140 |

**EU091000** Ml Línea distrib. BT Aérea / RZ 0,6/1 kV 3x50/54,6 Alm (17/09/2004)
775 Ml × 4.1 = 3177.50
Tendido de metro lineal de conductor de aluminio aislado, trenzado en haz del tipo normalizado RZ 0,6/1 kV 3x50 mm2 Al+neutro fiador de Almelec 1x54,6 mm2 (Norma ENDESA BNL001), totalmente instalado en obra, con tendido, tensado o posado y engrapado, incluyendo la tala del arbolado necesario para su montaje y retirada del mismo a vertedero autorizado (y canon de vertido), accesorios de empalme, conexión e instalación, cinta vulcanizable y aislante, regeneración del aislamiento, así como herrajes, conjuntos de suspensión, ángulo y amarre, retirada de bobinas y entronques de líneas.

| Medición | Uds. | Largo | Parcial |
|---|---|---|---|
| Circuitos CT Nº4 |  |  |  |
| -1 | 1 | 460 | 460.00 |
| -7 | 1 | 315 | 315.00 |
| Total |  |  | 775 |

**EU091010** Ud Apoyo de hormigón vibrado normal HV 630 11m (15/06/2004)
9 Ud × 628.95 = 5660.55
Apoyo hormigón vibrado normal sin armado HV 630 R11 según Normas ENDESA AND002 y Especificación Técnica 6700361, totalmente instalado, incluyendo ganchos para la instalación de la "Línea de Vida", replanteos en obra, suministro, acopio a pie de hoyo, excavación en cualquier tipo de terreno, hormigonado completo de cimentación monobloque.

| Medición | Uds. | Parcial |
|---|---|---|
| Circuitos CT Nº4:Tramo en aéreo |  |  |
| -1 | 6 | 6.00 |
| -7 | 3 | 3.00 |
| Total |  | 9 |

**EU091020** Ud Toma de tierra RBT (15/06/2004)
2 Ud × 345.56 = 691.12
Instalación de puesta a tierra principal para neutro RBT realizada de acuerdo con las Normativa Particular, Técnica y de Seguridad de Sevillana Endesa (Endesa Distribución Electrica SAU), a base de conductor unipolar de cobre de 50 mm2 de sección y picas de acero-cobre de 1500x14.6 mm, 300 micras de recubrimiento, hincadas a 0,8 metros de profundidad, incluyendo apertura y cierre de zanja, tendido de conductor y tubo, soldaduras aluminotérmicas, desgaste de molde, conexiones exteriores y accesorios, así como medición del valor de su resistencia según Normativa de la Empresa Sumisnistradora de la Energía.

| Medición | Uds. | Parcial |
|---|---|---|
| Circuitos CT Nº4:Tramo en aéreo |  |  |
| Apoyo de Paso a aéreo en CIR 1 | 1 | 1.00 |
| Apoyo de Paso a aéreo en CIR 7 | 1 | 1.00 |
| Total |  | 2 |

**EU091030** Ud Caja General de protección BT (15/06/2004)
3 Ud × 83 = 249.00
Caja General de protección (CGP) según Norma ENDESA NNL010, de máximo 100 A (CGP-7-100), esquema 7 o 9, construida con material aislante clase térmica A y categoría de inflamabilidad FV 1, grados de protección IP41/IP43 e IK 09, y 440 V de tensión nominal, preparada para albergar portafusibles y fusibles tipo cuchilla (tamaño 00), separadores y bornes bimetálicos. Incluso herrajes y material para su adecuada fijación a poste HV o fachada, asi como la total instalación y conexionado del cableado de acometida.

| Medición | Uds. | Parcial |
|---|---|---|
| Pozo de bombeo 1 | 1 | 1.00 |
| Pozo de bombeo 1 | 2 | 2.00 |
| Total |  | 3 |

### C0706 ALUMBRADO PÚBLICO (27/12/1989)
Importe: 701268.4

#### C0704.1 OBRA CIVIL ALUMBRADO PÚBLICO (27/12/1989)
Importe: 293489.67

**EC021072** M3 Excavación en zanja
2018.24 M3 × 4.93 = 9949.92

| Medición | Uds. | Largo | Ancho | Alto | Parcial |
|---|---|---|---|---|---|
| Canalización mixta FO+AP 2T110+Tritubo |  |  |  |  |  |
| -Vial acceso a CTM y RENFE | 1 | 50 | 0.4 | 0.55 | 11.00 |
| -Vial eje 6 | 1 | 100 | 0.4 | 0.55 | 22.00 |
| -Vial eje 7 | 1 | 100 | 0.4 | 0.55 | 22.00 |
|  | 1 | 130 | 0.4 | 0.55 | 28.60 |
| -Vial eje 4 | 1 | 15 | 0.4 | 0.55 | 3.30 |
|  | 1 | 18 | 0.4 | 0.55 | 3.96 |
|  | 1 | 40 | 0.4 | 0.55 | 8.80 |
|  | 2 | 30 | 0.4 | 0.55 | 13.20 |
|  | 2 | 10 | 0.4 | 0.55 | 4.40 |
|  | 2 | 22 | 0.4 | 0.55 | 9.68 |
|  | 2 | 60 | 0.4 | 0.55 | 26.40 |
|  | 2 | 20 | 0.4 | 0.55 | 8.80 |
|  | 2 | 55 | 0.4 | 0.55 | 24.20 |
|  | 2 | 25 | 0.4 | 0.55 | 11.00 |
|  | 2 | 15 | 0.4 | 0.55 | 6.60 |
|  | 2 | 30 | 0.4 | 0.55 | 13.20 |
|  | 2 | 75 | 0.4 | 0.55 | 33.00 |
|  | 2 | 20 | 0.4 | 0.55 | 8.80 |
|  | 2 | 90 | 0.4 | 0.55 | 39.60 |
|  | 2 | 10 | 0.4 | 0.55 | 4.40 |
|  | 2 | 10 | 0.4 | 0.55 | 4.40 |
|  | 1 | 40 | 0.4 | 0.55 | 8.80 |
| -Vial eje 8.Tramo intermedio | 1 | 115 | 0.4 | 0.55 | 25.30 |
| -Vial eje 8.Tramo inicial | 1 | 160 | 0.4 | 0.55 | 35.20 |
| -Vial eje 3 | 1 | 15 | 0.4 | 0.55 | 3.30 |
|  | 1 | 215 | 0.4 | 0.55 | 47.30 |
| -Vial eje 8.Tramo final | 1 | 115 | 0.4 | 0.55 | 25.30 |
| -Vial eje 5 | 1 | 385 | 0.4 | 0.55 | 84.70 |
|  | 1 | 360 | 0.4 | 0.65 | 93.60 |
|  | 2 | 20 | 0.4 | 0.55 | 8.80 |
| A descontar cruces de calzada reforzados | -1 | 20 | 0.4 | 0.55 | -4.40 |
|  | -1 | 12 | 0.4 | 0.55 | -2.64 |
|  | -1 | 18 | 0.4 | 0.55 | -3.96 |
|  | -2 | 10 | 0.4 | 0.55 | -4.40 |
|  | -2 | 14 | 0.4 | 0.55 | -6.16 |
|  | -2 | 18 | 0.34 | 0.55 | -6.73 |
|  | -2 | 10 | 0.4 | 0.55 | -4.40 |
|  | -1 | 40 | 0.4 | 0.55 | -8.80 |
|  | -5 | 14 | 0.4 | 0.55 | -15.40 |
|  | -5 | 14 | 0.4 | 0.55 | -15.40 |
|  | -5 | 14 | 0.4 | 0.55 | -15.40 |
|  | -2 | 20 | 0.4 | 0.55 | -8.80 |
| Canalización AP 2T110 |  |  |  |  |  |
| -Vial acceso a CTM y RENFE | 1 | 95 | 0.4 | 0.55 | 20.90 |
|  | 1 | 57 | 0.4 | 0.55 | 12.54 |
|  | 2 | 35 | 0.4 | 0.55 | 15.40 |
|  | 1 | 250 | 0.4 | 0.55 | 55.00 |
| -Vial eje 4 | 1 | 20 | 0.4 | 0.55 | 4.40 |
| -Vial eje 8 | 1 | 25 | 0.4 | 0.55 | 5.50 |
|  | 1 | 5 | 0.4 | 0.55 | 1.10 |
|  | 1 | 95 | 0.4 | 0.55 | 20.90 |
| -Acceso emergencia | 2 | 20 | 0.4 | 0.65 | 10.40 |
| -Vial eje 3 | 2 | 212 | 0.4 | 0.55 | 93.28 |
| -Vial eje 8.Tramo final | 1 | 60 | 0.4 | 0.55 | 13.20 |
| -Aparcamiento vigilado | 1 | 40 | 0.4 | 0.55 | 8.80 |
|  | 1 | 175 | 0.4 | 0.55 | 38.50 |
|  | 1 | 60 | 0.4 | 0.55 | 13.20 |
|  | 1 | 30 | 0.4 | 0.55 | 6.60 |
|  | 1 | 20 | 0.4 | 0.55 | 4.40 |
|  | 1 | 45 | 0.4 | 0.55 | 9.90 |
|  | 1 | 130 | 0.4 | 0.55 | 28.60 |
| Canalización AP 2T110. Reforzada en vados |  |  |  |  |  |
| -Vial eje 7 | 2 | 20 | 0.4 | 0.75 | 12.00 |
| -Aparcamiento vigilado | 1 | 85 | 0.4 | 0.75 | 25.50 |
|  | 1 | 30 | 0.4 | 0.75 | 9.00 |
| -Vial eje 9 | 2 | 130 | 0.4 | 0.75 | 78.00 |
|  | 2 | 130 | 0.4 | 0.75 | 78.00 |
| -Vial eje 10 | 2 | 115 | 0.4 | 0.75 | 69.00 |
|  | 2 | 108 | 0.4 | 0.75 | 64.80 |
| -Vial eje 11 | 2 | 130 | 0.4 | 0.75 | 78.00 |
|  | 2 | 130 | 0.4 | 0.75 | 78.00 |
| -Vial eje 12 | 2 | 125 | 0.4 | 0.75 | 75.00 |
|  | 2 | 125 | 0.4 | 0.75 | 75.00 |
| Canalización reforzada en cruces con 4T110 |  |  |  |  |  |
| -Vial eje 1 | 1 | 25 | 0.4 | 0.85 | 8.50 |
| -Glorieta | 1 | 30 | 0.4 | 0.85 | 10.20 |
|  | 1 | 25 | 0.4 | 0.85 | 8.50 |
| -Acceso aparcamiento vigilado | 1 | 15 | 0.4 | 0.85 | 5.10 |
| -Vial eje 7 | 1 | 25 | 0.4 | 0.85 | 8.50 |
| -Vial eje 4 | 3 | 25 | 0.4 | 0.85 | 25.50 |
| -Vial eje 5 | 1 | 155 | 0.4 | 0.85 | 52.70 |
| -Vial eje 8 | 1 | 16 | 0.4 | 0.85 | 5.44 |
| -Vial eje 3 | 3 | 16 | 0.4 | 0.85 | 16.32 |
| -Acceso emergencia | 1 | 12 | 0.4 | 0.85 | 4.08 |
| -Vial eje 5 | 3 | 16 | 0.4 | 0.85 | 16.32 |
| -Acceso a RENFE | 1 | 38 | 0.4 | 0.85 | 12.92 |
| Refuerzo canalización mixta en cruces 4T110 |  |  |  |  |  |
| -Acceso a CTM y RENFE | 1 | 20 | 0.4 | 0.85 | 6.80 |
|  | 1 | 18 | 0.4 | 0.85 | 6.12 |
| -Vial eje 7 | 1 | 12 | 0.4 | 0.85 | 4.08 |
|  | 3 | 18 | 0.4 | 0.85 | 18.36 |
| -Vial eje 4 | 2 | 10 | 0.4 | 0.85 | 6.80 |
|  | 2 | 14 | 0.4 | 0.85 | 9.52 |
|  | 2 | 18 | 0.34 | 0.85 | 10.40 |
|  | 2 | 10 | 0.4 | 0.85 | 6.80 |
|  | 1 | 40 | 0.4 | 0.85 | 13.60 |
| -Viales ejes 8 y eje 3 | 5 | 14 | 0.4 | 0.85 | 23.80 |
| -Vial eje 5 | 5 | 14 | 0.4 | 0.85 | 23.80 |
|  | 5 | 14 | 0.4 | 0.85 | 23.80 |
|  | 2 | 20 | 0.4 | 0.85 | 13.60 |
| Canalización mixta 4T110+Tritubo en acera | 1 | 15 | 0.4 | 0.65 | 3.90 |
|  | 1 | 15 | 0.4 | 0.65 | 3.90 |
| Canalización AP 4T110 en acera | 1 | 70 | 0.4 | 0.65 | 18.20 |
|  | 1 | 25 | 0.4 | 0.65 | 6.50 |
| 5% Imprevistos medición | 1 | 1922.13 |  | 0.05 | 96.11 |
| Total |  |  |  |  | 2018.24 |

**EC022010** M3 Relleno selecionado préstamos
853.01 M3 × 8.05 = 6866.73

| Medición | Uds. | Largo | Ancho | Alto | Parcial |
|---|---|---|---|---|---|
| Canalización mixta FO+AP 2T110+Triubo |  |  |  |  |  |
| -Vial acceso a CTM y RENFE | 1 | 50 | 0.4 | 0.3 | 6.00 |
| -Vial eje 6 | 1 | 100 | 0.4 | 0.3 | 12.00 |
| -Vial eje 7 | 1 | 100 | 0.4 | 0.3 | 12.00 |
|  | 1 | 130 | 0.4 | 0.3 | 15.60 |
| -Vial eje 4 | 1 | 15 | 0.4 | 0.3 | 1.80 |
|  | 1 | 18 | 0.4 | 0.3 | 2.16 |
|  | 1 | 40 | 0.4 | 0.3 | 4.80 |
|  | 2 | 30 | 0.4 | 0.3 | 7.20 |
|  | 2 | 10 | 0.4 | 0.3 | 2.40 |
|  | 2 | 22 | 0.4 | 0.3 | 5.28 |
|  | 2 | 60 | 0.4 | 0.3 | 14.40 |
|  | 2 | 20 | 0.4 | 0.3 | 4.80 |
|  | 2 | 55 | 0.4 | 0.3 | 13.20 |
|  | 2 | 25 | 0.4 | 0.3 | 6.00 |
|  | 2 | 15 | 0.4 | 0.3 | 3.60 |
|  | 2 | 30 | 0.4 | 0.3 | 7.20 |
|  | 2 | 75 | 0.4 | 0.3 | 18.00 |
|  | 2 | 20 | 0.4 | 0.3 | 4.80 |
|  | 2 | 90 | 0.4 | 0.3 | 21.60 |
|  | 2 | 10 | 0.4 | 0.3 | 2.40 |
|  | 2 | 10 | 0.4 | 0.3 | 2.40 |
|  | 1 | 40 | 0.4 | 0.3 | 4.80 |
| -Vial eje 8.Tramo intermedio | 1 | 115 | 0.4 | 0.3 | 13.80 |
| -Vial eje 8.Tramo inicial | 1 | 160 | 0.4 | 0.3 | 19.20 |
| -Vial eje 3 | 1 | 15 | 0.4 | 0.3 | 1.80 |
|  | 1 | 215 | 0.4 | 0.3 | 25.80 |
| -Vial eje 8.Tramo final | 1 | 115 | 0.4 | 0.3 | 13.80 |
| -Vial eje 5 | 1 | 385 | 0.4 | 0.3 | 46.20 |
|  | 1 | 360 | 0.4 | 0.3 | 43.20 |
|  | 2 | 20 | 0.4 | 0.3 | 4.80 |
| A descontar cruces de calzada reforzados | -1 | 20 | 0.4 | 0.3 | -2.40 |
|  | -1 | 12 | 0.4 | 0.3 | -1.44 |
|  | -1 | 18 | 0.4 | 0.3 | -2.16 |
|  | -2 | 10 | 0.4 | 0.3 | -2.40 |
|  | -2 | 14 | 0.4 | 0.3 | -3.36 |
|  | -2 | 18 | 0.34 | 0.3 | -3.67 |
|  | -2 | 10 | 0.4 | 0.3 | -2.40 |
|  | -1 | 40 | 0.4 | 0.3 | -4.80 |
|  | -5 | 14 | 0.4 | 0.3 | -8.40 |
|  | -5 | 14 | 0.4 | 0.3 | -8.40 |
|  | -5 | 14 | 0.4 | 0.3 | -8.40 |
|  | -2 | 20 | 0.4 | 0.3 | -4.80 |
| Canalización AP 2T110 |  |  |  |  |  |
| -Vial acceso a CTM y RENFE | 1 | 95 | 0.4 | 0.3 | 11.40 |
|  | 1 | 57 | 0.4 | 0.3 | 6.84 |
|  | 2 | 35 | 0.4 | 0.3 | 8.40 |
|  | 1 | 250 | 0.4 | 0.3 | 30.00 |
| -Vial eje 4 | 1 | 20 | 0.4 | 0.3 | 2.40 |
| -Vial eje 8 | 1 | 25 | 0.4 | 0.3 | 3.00 |
|  | 1 | 5 | 0.4 | 0.3 | 0.60 |
|  | 1 | 95 | 0.4 | 0.3 | 11.40 |
| -Acceso emergencia | 2 | 20 | 0.4 | 0.3 | 4.80 |
| -Vial eje 3 | 2 | 212 | 0.4 | 0.3 | 50.88 |
| -Vial eje 8.Tramo final | 1 | 60 | 0.4 | 0.3 | 7.20 |
| -Aparcamiento vigilado | 1 | 40 | 0.4 | 0.3 | 4.80 |
|  | 1 | 175 | 0.4 | 0.3 | 21.00 |
|  | 1 | 60 | 0.4 | 0.3 | 7.20 |
|  | 1 | 30 | 0.4 | 0.3 | 3.60 |
|  | 1 | 20 | 0.4 | 0.3 | 2.40 |
|  | 1 | 45 | 0.4 | 0.3 | 5.40 |
|  | 1 | 130 | 0.4 | 0.3 | 15.60 |
| Canalización AP 2T110.Reforzada en vados |  |  |  |  |  |
| -Vial eje 7 | 2 | 20 | 0.4 | 0.25 | 4.00 |
| -Aparcamiento vigilado | 1 | 85 | 0.4 | 0.25 | 8.50 |
|  | 1 | 30 | 0.4 | 0.25 | 3.00 |
| -Vial eje 9 | 2 | 130 | 0.4 | 0.25 | 26.00 |
|  | 2 | 130 | 0.4 | 0.25 | 26.00 |
| -Vial eje 10 | 2 | 115 | 0.4 | 0.25 | 23.00 |
|  | 2 | 108 | 0.4 | 0.25 | 21.60 |
| -Vial eje 11 | 2 | 130 | 0.4 | 0.25 | 26.00 |
|  | 2 | 130 | 0.4 | 0.25 | 26.00 |
| -Vial eje 12 | 2 | 125 | 0.4 | 0.25 | 25.00 |
|  | 2 | 125 | 0.4 | 0.25 | 25.00 |
| Canalización reforzada en cruces con 4T110 |  |  |  |  |  |
| -Vial eje 1 | 1 | 25 | 0.4 | 0.25 | 2.50 |
| -Glorieta | 1 | 30 | 0.4 | 0.25 | 3.00 |
|  | 1 | 25 | 0.4 | 0.25 | 2.50 |
| -Acceso aparcamiento vigilado | 1 | 15 | 0.4 | 0.25 | 1.50 |
| -Vial eje 7 | 1 | 25 | 0.4 | 0.25 | 2.50 |
| -Vial eje 4 | 3 | 25 | 0.4 | 0.25 | 7.50 |
| -Vial eje 5 | 1 | 155 | 0.4 | 0.25 | 15.50 |
| -Vial eje 8 | 1 | 16 | 0.4 | 0.25 | 1.60 |
| -Vial eje 3 | 3 | 16 | 0.4 | 0.25 | 4.80 |
| -Acceso emergencia | 1 | 12 | 0.4 | 0.25 | 1.20 |
| -Vial eje 5 | 3 | 16 | 0.4 | 0.25 | 4.80 |
| -Acceso a RENFE | 1 | 38 | 0.4 | 0.25 | 3.80 |
| Refuerzo canalización mixta en cruces 4T110 |  |  |  |  |  |
| -Acceso a CTM y RENFE | 1 | 20 | 0.4 | 0.25 | 2.00 |
|  | 1 | 18 | 0.4 | 0.25 | 1.80 |
| -Vial eje 7 | 1 | 12 | 0.4 | 0.25 | 1.20 |
|  | 3 | 18 | 0.4 | 0.25 | 5.40 |
| -Vial eje 4 | 2 | 10 | 0.4 | 0.25 | 2.00 |
|  | 2 | 14 | 0.4 | 0.25 | 2.80 |
|  | 2 | 18 | 0.34 | 0.25 | 3.06 |
|  | 2 | 10 | 0.4 | 0.25 | 2.00 |
|  | 1 | 40 | 0.4 | 0.25 | 4.00 |
| -Viales ejes 8 y eje 3 | 5 | 14 | 0.4 | 0.25 | 7.00 |
| -Vial eje 5 | 5 | 14 | 0.4 | 0.25 | 7.00 |
|  | 5 | 14 | 0.4 | 0.25 | 7.00 |
|  | 2 | 20 | 0.4 | 0.25 | 4.00 |
| Canalización mixta 4T110+Tritubo en acera | 1 | 15 | 0.4 | 0.25 | 1.50 |
|  | 1 | 15 | 0.4 | 0.25 | 1.50 |
| Canalización AP 4T110 en acera | 1 | 70 | 0.4 | 0.25 | 7.00 |
|  | 1 | 25 | 0.4 | 0.25 | 2.50 |
| 5% Imprevistos medición | 1 | 812.39 |  | 0.05 | 40.62 |
| Total |  |  |  |  | 853.01 |

**EU050021** Ml Canalización alum. PEAD Doble Pared Corrug. TPC / 2Ø110 mm
3971.1 Ml × 12.49 = 49599.04
Canalización para tendido de cables de la red eléctrica de alimentación eléctrica de la instalación de alumbrado público, constituida por 2 tubos de protección de Polietileno Alta Densidad (PE-AD), tubos curvables (TPC), doble pared, interior lisa y exterior corrugada, de 110 mm de diámetro nominal, según norma UNE-EN 50.086-2-4 N, en rollo de 50 m máx., incluso parte proporcional de manguitos dobles de unión DN=110mm, cama de arena fina en lecho de zanja, prisma de refuerzo en hormigón en masa HM-20/P/20/I según detalle indicado en Planos, cinta de PE para señalización del tendido de línea de BT y guias de alambre galvanizado de 2 mm por tubo colocado, totalmente terminada.

| Código | Ud | Descripción | Rendimiento | Precio | Importe |
|---|---|---|---|---|---|
| AX001020 | H | Cuadrilla B | 0.15 | 24.09 | 3.61 |
| %05UH | % | Utiles y herramientas (5% s/M+O) | 5 % | 3.61 | 0.18 |
| AX003010 | M3 | Hormigón en masa tipo HM-20/P/30/I | 0.051 | 43.91 | 2.24 |
| P0010050 | M3 | Arena fina | 0.031 | 5 | 0.16 |
| P0113051 | Ml | Tubo PEAD TPC Doble Pared Corrug. DN=110 mm/Rollos 50 m (material; 15/06/2004) | 2 | 2.14 | 4.28 |
| P0113051R | Ud | Manguito doble unión tubos PEAD DN=110 mm (material; 15/06/2004) | 0.04 | 1.27 | 0.05 |
| P0060030 | Ml | Guia de alambre galv.2 mm. | 2.1 | 0.34 | 0.71 |
| P0113901 | Ml | Cinta PE señalización Línea de MT o BT | 2.2 | 0.25 | 0.55 |
| %06CI | % | Costes indirectos | 6 % | 11.78 | 0.71 |
|  |  | Total |  |  | 12.49 |

| Medición | Uds. | Largo | Alto | Parcial |
|---|---|---|---|---|
| Canalización AP 2T110 |  |  |  |  |
| -Vial acceso a CTM y RENFE | 1 | 95 |  | 95.00 |
|  | 1 | 57 |  | 57.00 |
|  | 2 | 35 |  | 70.00 |
|  | 1 | 250 |  | 250.00 |
| -Vial eje 4 | 1 | 20 |  | 20.00 |
| -Vial eje 8 | 1 | 25 |  | 25.00 |
|  | 1 | 5 |  | 5.00 |
|  | 1 | 95 |  | 95.00 |
| -Acceso emergencia | 2 | 20 |  | 40.00 |
| -Vial eje 3 | 2 | 212 |  | 424.00 |
| -Vial eje 8.Tramo final | 1 | 60 |  | 60.00 |
| -Aparcamiento vigilado | 1 | 40 |  | 40.00 |
|  | 1 | 175 |  | 175.00 |
|  | 1 | 60 |  | 60.00 |
|  | 1 | 30 |  | 30.00 |
|  | 1 | 20 |  | 20.00 |
|  | 1 | 45 |  | 45.00 |
|  | 1 | 130 |  | 130.00 |
| Canalización AP 2T110.Reforzada en vados |  |  |  |  |
| -Vial eje 7 | 2 | 20 |  | 40.00 |
| -Aparcamiento vigilado | 1 | 85 |  | 85.00 |
|  | 1 | 30 |  | 30.00 |
| -Vial eje 9 | 2 | 130 |  | 260.00 |
|  | 2 | 130 |  | 260.00 |
| -Vial eje 10 | 2 | 115 |  | 230.00 |
|  | 2 | 108 |  | 216.00 |
| -Vial eje 11 | 2 | 130 |  | 260.00 |
|  | 2 | 130 |  | 260.00 |
| -Vial eje 12 | 2 | 125 |  | 250.00 |
|  | 2 | 125 |  | 250.00 |
| 5% imprevistos, recortes y despuntes | 1 | 3782 | 0.05 | 189.10 |
| Total |  |  |  | 3971.1 |

**EU050022** Ml Canalización alum. PEAD Doble Pared Corrug. TPC / 4Ø110 mm
637.35 Ml × 21.59 = 13760.39
Canalización para tendido de cables de la red eléctrica de alimentación eléctrica de la instalación de alumbrado público, constituida por 4 tubos de protección de Polietileno Alta Densidad (PE-AD), tubos curvables (TPC), doble pared, interior lisa y exterior corrugada, de 110 mm de diámetro nominal, según norma UNE-EN 50.086-2-4 N, en rollo de 50 m máx., incluso parte proporcional de manguitos dobles de unión DN=110mm, cama de arena fina en lecho de zanja, prisma de refuerzo en hormigón en masa HM-20/P/20/I según detalle indicado en Planos, cinta de PE para señalización del tendido de línea de BT y guias de alambre galvanizado de 2 mm por tubo colocado, totalmente terminada.

| Código | Ud | Descripción | Rendimiento | Precio | Importe |
|---|---|---|---|---|---|
| AX001020 | H | Cuadrilla B | 0.25 | 24.09 | 6.02 |
| %05UH | % | Utiles y herramientas (5% s/M+O) | 5 % | 6.02 | 0.30 |
| AX003010 | M3 | Hormigón en masa tipo HM-20/P/30/I | 0.072 | 43.91 | 3.16 |
| P0010050 | M3 | Arena fina | 0.031 | 5 | 0.16 |
| P0113051 | Ml | Tubo PEAD TPC Doble Pared Corrug. DN=110 mm/Rollos 50 m | 4 | 2.14 | 8.56 |
| P0113051R | Ud | Manguito doble unión tubos PEAD DN=110 mm | 0.08 | 1.27 | 0.10 |
| P0113052R | Ud | Separador tubos PEAD cuatro posiciones DN=110 mm (material; 15/06/2004) | 0.2 | 0.45 | 0.09 |
| P0060030 | Ml | Guia de alambre galv.2 mm. | 4.2 | 0.34 | 1.43 |
| P0113901 | Ml | Cinta PE señalización Línea de MT o BT | 2.2 | 0.25 | 0.55 |
| %06CI | % | Costes indirectos | 6 % | 20.37 | 1.22 |
|  |  | Total |  |  | 21.59 |

| Medición | Uds. | Largo | Alto | Parcial |
|---|---|---|---|---|
| Canalización reforzada en cruces con 4T110 |  |  |  |  |
| -Vial eje 1 | 1 | 25 |  | 25.00 |
| -Glorieta | 1 | 30 |  | 30.00 |
|  | 1 | 25 |  | 25.00 |
| -Acceso aparcamiento vigilado | 1 | 15 |  | 15.00 |
| -Vial eje 7 | 1 | 25 |  | 25.00 |
| -Vial eje 4 | 3 | 25 |  | 75.00 |
| -Vial eje 5 | 1 | 155 |  | 155.00 |
| -Vial eje 8 | 1 | 16 |  | 16.00 |
| -Vial eje 3 | 3 | 16 |  | 48.00 |
| -Acceso emergencia | 1 | 12 |  | 12.00 |
| -Vial eje 5 | 3 | 16 |  | 48.00 |
| -Acceso a RENFE | 1 | 38 |  | 38.00 |
| Canalización AP 4T110 en acera | 1 | 70 |  | 70.00 |
|  | 1 | 25 |  | 25.00 |
| 5% imprevistos, recortes y despuntes | 1 | 607 | 0.05 | 30.35 |
| Total |  |  |  | 637.35 |

**EU050023** Ml Canal. mix.alum.-F.O.PEAD 2Ø110 mm +Tritubo PE50 A 50 mm
2984.1 Ml × 17.36 = 51803.98
Canalización mixta para tendido de cables de la red electrica de alimentación de la instalación de alumbrado público y red de Telecomuniciones/Fibra Óptica (FO), constituida por 2 tubos de protección de Polietileno Alta Densidad (PE-AD), tubos curvables (TPC), doble pared, interior lisa y exterior corrugada, de 110 mm de diámetro nominal, según norma UNE-EN 50.086-2-4 N, en rollo de 50 m máx., y tritubo realizado en resina de polietileno PE50A, de 50 mm de diámetro nominal, en rollo de 250 m máx., incluso parte proporcional de manguitos dobles de unión DN=110mm, cama de arena fina en lecho de zanja, prisma de refuerzo en hormigón en masa HM-20/P/20/I según detalle indicado en Planos, cinta de PE para señalización de línea de BT y guias de alambre galvanizado de 2 mm por tubo colocado, totalmente terminada.

| Código | Ud | Descripción | Rendimiento | Precio | Importe |
|---|---|---|---|---|---|
| AX001020 | H | Cuadrilla B | 0.17 | 24.09 | 4.10 |
| %05UH | % | Utiles y herramientas (5% s/M+O) | 5 % | 4.10 | 0.21 |
| AX003010 | M3 | Hormigón en masa tipo HM-20/P/30/I | 0.051 | 43.91 | 2.24 |
| P0010050 | M3 | Arena fina | 0.031 | 5 | 0.16 |
| P0113051 | Ml | Tubo PEAD TPC Doble Pared Corrug. DN=110 mm/Rollos 50 m | 2 | 2.14 | 4.28 |
| P0113052 | Ml | Tritubo PE50A Resina Polietileno DN=50 mm/Rollos 250 m (material; 15/06/2004) | 1 | 4.08 | 4.08 |
| P0113051R | Ud | Manguito doble unión tubos PEAD DN=110 mm | 0.04 | 1.27 | 0.05 |
| P0060030 | Ml | Guia de alambre galv.2 mm. | 2.1 | 0.34 | 0.71 |
| P0113901 | Ml | Cinta PE señalización Línea de MT o BT | 2.2 | 0.25 | 0.55 |
| %06CI | % | Costes indirectos | 6 % | 16.38 | 0.98 |
|  |  | Total |  |  | 17.36 |

| Medición | Uds. | Largo | Alto | Parcial |
|---|---|---|---|---|
| Canalización mixta FO+AP 2T110+Tritubo |  |  |  |  |
| -Vial acceso a CTM y RENFE | 1 | 50 |  | 50.00 |
| -Vial eje 6 | 1 | 100 |  | 100.00 |
| -Vial eje 7 | 1 | 100 |  | 100.00 |
|  | 1 | 130 |  | 130.00 |
| -Vial eje 4 | 1 | 15 |  | 15.00 |
|  | 1 | 18 |  | 18.00 |
|  | 1 | 40 |  | 40.00 |
|  | 2 | 30 |  | 60.00 |
|  | 2 | 10 |  | 20.00 |
|  | 2 | 22 |  | 44.00 |
|  | 2 | 60 |  | 120.00 |
|  | 2 | 20 |  | 40.00 |
|  | 2 | 55 |  | 110.00 |
|  | 2 | 25 |  | 50.00 |
|  | 2 | 15 |  | 30.00 |
|  | 2 | 30 |  | 60.00 |
|  | 2 | 75 |  | 150.00 |
|  | 2 | 20 |  | 40.00 |
|  | 2 | 90 |  | 180.00 |
|  | 2 | 10 |  | 20.00 |
|  | 2 | 10 |  | 20.00 |
|  | 1 | 40 |  | 40.00 |
| -Vial eje 8.Tramo intermedio | 1 | 115 |  | 115.00 |
| -Vial eje 8.Tramo inicial | 1 | 160 |  | 160.00 |
| -Vial eje 3 | 1 | 15 |  | 15.00 |
|  | 1 | 215 |  | 215.00 |
| -Vial eje 8.Tramo final | 1 | 115 |  | 115.00 |
| -Vial eje 5 | 1 | 385 |  | 385.00 |
|  | 1 | 360 |  | 360.00 |
|  | 2 | 20 |  | 40.00 |
| 5% imprevistos, recortes y despuntes | 1 | 2842 | 0.05 | 142.10 |
| Total |  |  |  | 2984.1 |

**EU050024** Ml Canal. mix.alum.-F.O.PEAD 4Ø110 mm +Tritubo PE50 A 50 mm
580.65 Ml × 26.42 = 15340.77
Canalización mixta para tendido de cables de la red electrica de alimentación de la instalación de alumbrado público y red de Telecomuniciones/Fibra Óptica (FO), constituida por 4 tubos de protección de Polietileno Alta Densidad (PE-AD), tubos curvables (TPC), doble pared, interior lisa y exterior corrugada, de 110 mm de diámetro nominal, según norma UNE-EN 50.086-2-4 N, en rollos de 50 m máx., y tritubo realizado en resina de polietileno PE50A de 50 mm de diámetro nominal, en rollo de 250 m máx., incluso parte proporcional de manguitos dobles de unión DN=110mm, p.p.de separadores de polietileno cuatro posiciones DN=110 mm, cama de arena fina en lecho de zanja, prisma de refuerzo en hormigón en masa HM-20/P/20/I según detalle indicado en Planos, cinta de PE para señalización de línea de BT y guias de alambre galvanizado de 2 mm por tubo colocado, totalmente terminada.

| Código | Ud | Descripción | Rendimiento | Precio | Importe |
|---|---|---|---|---|---|
| AX001020 | H | Cuadrilla B | 0.27 | 24.09 | 6.50 |
| %05UH | % | Utiles y herramientas (5% s/M+O) | 5 % | 6.50 | 0.33 |
| AX003010 | M3 | Hormigón en masa tipo HM-20/P/30/I | 0.071 | 43.91 | 3.12 |
| P0010050 | M3 | Arena fina | 0.031 | 5 | 0.16 |
| P0113051 | Ml | Tubo PEAD TPC Doble Pared Corrug. DN=110 mm/Rollos 50 m | 4 | 2.14 | 8.56 |
| P0113052 | Ml | Tritubo PE50A Resina Polietileno DN=50 mm/Rollos 250 m | 1 | 4.08 | 4.08 |
| P0113051R | Ud | Manguito doble unión tubos PEAD DN=110 mm | 0.08 | 1.27 | 0.10 |
| P0113052R | Ud | Separador tubos PEAD cuatro posiciones DN=110 mm | 0.2 | 0.45 | 0.09 |
| P0060030 | Ml | Guia de alambre galv.2 mm. | 4.2 | 0.34 | 1.43 |
| P0113901 | Ml | Cinta PE señalización Línea de MT o BT | 2.2 | 0.25 | 0.55 |
| %06CI | % | Costes indirectos | 6 % | 24.92 | 1.50 |
|  |  | Total |  |  | 26.42 |

| Medición | Uds. | Largo | Alto | Parcial |
|---|---|---|---|---|
| Refuerzo canalización mixta en cruces 4T110 |  |  |  |  |
| -Acceso a CTM y RENFE | 1 | 20 |  | 20.00 |
|  | 1 | 18 |  | 18.00 |
| -Vial eje 7 | 1 | 12 |  | 12.00 |
|  | 3 | 18 |  | 54.00 |
| -Vial eje 4 | 2 | 10 |  | 20.00 |
|  | 2 | 14 |  | 28.00 |
|  | 2 | 18 |  | 36.00 |
|  | 2 | 10 |  | 20.00 |
|  | 1 | 40 |  | 40.00 |
| -Viales ejes 8 y eje 3 | 5 | 14 |  | 70.00 |
| -Vial eje 5 | 5 | 14 |  | 70.00 |
|  | 5 | 14 |  | 70.00 |
|  | 2 | 20 |  | 40.00 |
| Canalización mixta 4T110+Tritubo en acera | 1 | 15 |  | 15.00 |
|  | 1 | 40 |  | 40.00 |
| 5% imprevistos, recortes y despuntes | 1 | 553 | 0.05 | 27.65 |
| Total |  |  |  | 580.65 |

**EU050050** Ml Refuerzo canalización alumbrado cruces y calzada
3214.02 Ml × 6.82 = 21919.62
Refuerzo de canalización de alumbrado público de 1, 2 o 4 tubos de PEAD o PVC, en cruces y tramos bajo calzada, ejecutado con hormigón en masa HM-20/P/20/I, con las dimensiones y características definidas en los Planos.Totalmente colocado.

| Código | Ud | Descripción | Rendimiento | Precio | Importe |
|---|---|---|---|---|---|
| O0000080 | H | Peón Ordinario | 0.1 | 11.63 | 1.16 |
| AX003010 | M3 | Hormigón en masa tipo HM-20/P/30/I | 0.12 | 43.91 | 5.27 |
| %06CI | % | Costes indirectos | 6 % | 6.43 | 0.39 |
|  |  | Total |  |  | 6.82 |

| Medición | Uds. | Largo | Alto | Parcial |
|---|---|---|---|---|
| Canalización AP 2T110. Reforzada en vados |  |  |  |  |
| -Vial eje 7 | 2 | 20 |  | 40.00 |
| -Aparcamiento vigilado | 1 | 85 |  | 85.00 |
|  | 1 | 30 |  | 30.00 |
| -Vial eje 9 | 2 | 130 |  | 260.00 |
|  | 2 | 130 |  | 260.00 |
| -Vial eje 10 | 2 | 115 |  | 230.00 |
|  | 2 | 108 |  | 216.00 |
| -Vial eje 11 | 2 | 130 |  | 260.00 |
|  | 2 | 130 |  | 260.00 |
| -Vial eje 12 | 2 | 125 |  | 250.00 |
|  | 2 | 125 |  | 250.00 |
| Canalización reforzada en cruces con 4T110 |  |  |  |  |
| -Vial eje 1 | 1 | 25 |  | 25.00 |
| -Glorieta | 1 | 30 |  | 30.00 |
|  | 1 | 25 |  | 25.00 |
| -Acceso aparcamiento vigilado | 1 | 15 |  | 15.00 |
| -Vial eje 7 | 1 | 25 |  | 25.00 |
| -Vial eje 4 | 3 | 25 |  | 75.00 |
| -Vial eje 5 | 1 | 155 |  | 155.00 |
| -Vial eje 8 | 1 | 16 |  | 16.00 |
| -Vial eje 3 | 3 | 16 |  | 48.00 |
| -Acceso emergencia | 1 | 12 |  | 12.00 |
| -Vial eje 5 | 3 | 16 |  | 48.00 |
| -Acceso a RENFE | 1 | 38 |  | 38.00 |
| Refuerzo canalización mixta en cruces 4T110 |  |  |  |  |
| -Acceso a CTM y RENFE | 1 | 20 |  | 20.00 |
|  | 1 | 18 |  | 18.00 |
| -Vial eje 7 | 1 | 12 |  | 12.00 |
|  | 3 | 18 |  | 54.00 |
| -Vial eje 4 | 2 | 10 |  | 20.00 |
|  | 2 | 14 |  | 28.00 |
|  | 2 | 18 |  | 36.00 |
|  | 2 | 10 |  | 20.00 |
|  | 1 | 40 |  | 40.00 |
| -Viales ejes 8 y eje 3 | 5 | 14 |  | 70.00 |
| -Vial eje 5 | 5 | 14 |  | 70.00 |
|  | 5 | 14 |  | 70.00 |
|  | 2 | 20 |  | 40.00 |
| 2% Imprevistos | 1 | 3151 | 0.02 | 63.02 |
| Total |  |  |  | 3214.02 |

**EU050060** Ud Arqueta registro alumbrado 40x40 cm int.
104 Ud × 97.21 = 10109.84
Arqueta de registro para canalización de alumbrado público de 40x40 cm de dimensiones interiores, construida en fábrica de ladrillo macizo, cargada y fratasada interiormente, fondo de arena fina de 10 cm de espesor, incluso suministro y colocación sobre borde recibido en hormigón en masa HM-20/P/20/I de marco y tapa de fundición dúctil clase C-250 según EN-124 para disponer en aceras con posibilidad de circulación de vehículos, completamente terminada según modelo del servicio de Alumbrado Público del Ayto. de Córdoba.

| Código | Ud | Descripción | Rendimiento | Precio | Importe |
|---|---|---|---|---|---|
| AX001010 | H | Cuadrilla A | 1.5 | 30.08 | 45.12 |
| P0320010 | M3 | Ladrillo macizo ordinario | 0.11 | 170.42 | 18.75 |
| AX003010 | M3 | Hormigón en masa tipo HM-20/P/30/I | 0.05 | 43.91 | 2.20 |
| AX002010 | M3 | Mortero cemento M-160 / Dosif. 1:3 | 0.057 | 63.2 | 3.60 |
| P0310070 | Ud | Juego tapa y cerco reg. F.D. 40x40 cm C-250 EN-124 | 1 | 21.96 | 21.96 |
| P0010050 | M3 | Arena fina | 0.016 | 5 | 0.08 |
| %06CI | % | Costes indirectos | 6 % | 91.71 | 5.50 |
|  |  | Total |  |  | 97.21 |

| Medición | Uds. | Parcial |
|---|---|---|
| A pie de Punto de Luz para derivación circuito |  |  |
| -De 10 m de altura | 59 | 59.00 |
| -De 12 m de altura | 34 | 34.00 |
| En registros aislados de canalización | 11 | 11.00 |
| Total |  | 104 |

**EU050070** Ud Arqueta registro alumbrado 60x60 cm int.
147 Ud × 186.73 = 27449.31
Arqueta de registro para canalización de alumbrado público de 60x60 cm de dimensiones interiores, construida en fábrica de ladrillo macizo, cargada y fratasada interiormente, fondo de arena fina de 10 cm de espesor, incluso suministro y colocación sobre borde recibido en hormigón en masa HM-20/P/20/I de marco y tapa de fundición dúctil clase C-250 según EN-124 para disponer en aceras con posibilidad de circulación de vehículos, completamente terminada según según modelo del servicio de Alumbrado Público del Ayto. de Córdoba.

| Código | Ud | Descripción | Rendimiento | Precio | Importe |
|---|---|---|---|---|---|
| AX001010 | H | Cuadrilla A | 1.5 | 30.08 | 45.12 |
| P0320010 | M3 | Ladrillo macizo ordinario | 0.225 | 170.42 | 38.34 |
| AX003010 | M3 | Hormigón en masa tipo HM-20/P/30/I | 0.067 | 43.91 | 2.94 |
| AX002010 | M3 | Mortero cemento M-160 / Dosif. 1:3 | 0.135 | 63.2 | 8.53 |
| P0310071 | Ud | Juego tapa y cerco reg. F.D. 60x60 cm C-250 EN-124 (material; 15/06/2004) | 1 | 81.05 | 81.05 |
| P0010050 | M3 | Arena fina | 0.036 | 5 | 0.18 |
| %06CI | % | Costes indirectos | 6 % | 176.16 | 10.57 |
|  |  | Total |  |  | 186.73 |

| Medición | Uds. | Parcial |
|---|---|---|
| En derivación Puntos de Luz |  |  |
| -En vial de acceso | 3 | 3.00 |
| -En aparcamiento vigilado | 5 | 5.00 |
| -En viales acceso playas descarga | 12 | 12.00 |
|  | 11 | 11.00 |
|  | 12 | 12.00 |
|  | 14 | 14.00 |
| En cruces de calzada |  |  |
| -En vial de accceso | 9 | 9.00 |
| -En zona dotacional y servicios | 9 | 9.00 |
| -En aparcamiento vigilado | 9 | 9.00 |
| -En viales estructurantes este-oeste | 27 | 27.00 |
|  | 16 | 16.00 |
|  | 20 | 20.00 |
| Total |  | 147 |

**EU050100** Ud Cimiento hormigón masa columna 10/12 m altura (01/09/1998)
166 Ud × 128.86 = 21390.76
Cimiento de hormigón en masa HM-20/P/20/I, de dimensiones exteriores mínimas 0,90x0,90x1,20 m, para anclaje de columna de alumbrado de entre 10 y 12 m de altura, incluso excavación y transporte de sobrantes a vertedero (y canon de vertido), suministro y colocación de placa de anclaje y fijación de cuatro pernos roscados, totalmente colocados en cimentación según detalle definido en planos.

| Código | Ud | Descripción | Rendimiento | Precio | Importe |
|---|---|---|---|---|---|
| AX001020 | H | Cuadrilla B | 2.5 | 24.09 | 60.23 |
| %05UH | % | Utiles y herramientas (5% s/M+O) | 5 % | 60.23 | 3.01 |
| AX006020 | M3 | Excavacion zanja todo terreno | 0.942 | 13.31 | 12.54 |
| AX003010 | M3 | Hormigón en masa tipo HM-20/P/30/I | 0.97 | 43.91 | 42.59 |
| P0060060 | Kg | Chapa de acero todo tipo (material) | 5 | 0.64 | 3.20 |
| %06CI | % | Costes indirectos | 6 % | 121.57 | 7.29 |
|  |  | Total |  |  | 128.86 |

| Medición | Uds. | Parcial |
|---|---|---|
| Puntos de luz de 10 m en: |  |  |
| -Zona Dotacional y de Servicios | 11 | 11.00 |
| -Entrada a aparcamiento vigilado | 2 | 2.00 |
| -Acceso emergencia desde A-431 | 2 | 2.00 |
| -Viales estructurantes este-oeste zona almacenaje | 22 | 22.00 |
|  | 19 | 19.00 |
| -Viales de acceso a playas descarga | 17 | 17.00 |
|  | 12 | 12.00 |
|  | 11 | 11.00 |
|  | 12 | 12.00 |
|  | 13 | 13.00 |
| Puntos de luz de 12 m |  |  |
| -Vial de acceso principal desde A-431 | 15 | 15.00 |
| -Vial principal entrada a CTM (Eje 4) | 30 | 30.00 |
| Total |  | 166 |

**EU050101** Ud Cimiento hormigón masa torre 14 m altura (01/09/1998)
1 Ud × 162.37 = 162.37
Cimiento de hormigón en masa HM-20/P/20/I, de dimensiones exteriores mínimas 1,00 x 1,00 x 1,40 m, para anclaje de columna de alumbrado de entre 10 y 12 m de altura, incluso excavación y transporte de sobrantes a vertedero (y canon de vertido), suministro y colocación de placa de anclaje y fijación de cuatro pernos roscados, totalmente colocados en cimentación según detalle definido en planos.

| Código | Ud | Descripción | Rendimiento | Precio | Importe |
|---|---|---|---|---|---|
| AX001020 | H | Cuadrilla B | 2.75 | 24.09 | 66.25 |
| %05UH | % | Utiles y herramientas (5% s/M+O) | 5 % | 66.25 | 3.31 |
| AX006020 | M3 | Excavacion zanja todo terreno | 1.4 | 13.31 | 18.63 |
| AX003010 | M3 | Hormigón en masa tipo HM-20/P/30/I | 1.4 | 43.91 | 61.47 |
| P0060060 | Kg | Chapa de acero todo tipo | 5.5 | 0.64 | 3.52 |
| %06CI | % | Costes indirectos | 6 % | 153.18 | 9.19 |
|  |  | Total |  |  | 162.37 |

| Medición | Uds. | Parcial |
|---|---|---|
| Torre proyectores iluminación glorieta | 1 | 1.00 |
| Total |  | 1 |

**EU050102** Ud Cimiento hormigón armado torre 25 m altura (31/12/1991)
5 Ud × 3966.42 = 19832.10
Zapata ejecutada en hormigón armado HA-25/P/20/IIa de 3,50 x 3,50 x 3,25 m y armadura pasiva en acero de alta adeherencia B500S, en cimentación de torre de gran altura (25/30 m) para instalción de sistema de proeyctores de alumbrado exterior, incluso excavación y transporte de sobrantes a vertedero (y canon de vertido), 10 cm de hormigón de regularización y limpieza, placa de asiento y anclaje y fijación de pernos roscados con plantilla, totalmente terminada según detalle definido en planos.

| Código | Ud | Descripción | Rendimiento | Precio | Importe |
|---|---|---|---|---|---|
| AX001020 | H | Cuadrilla B | 5.5 | 24.09 | 132.50 |
| AX006020 | M3 | Excavacion zanja todo terreno | 37.84 | 13.31 | 503.65 |
| AX800010R | M3 | Relleno seleccionado excavación | 26 | 4.07 | 105.82 |
| AX004000 | M2 | Encofrado madera plano cimientos | 45.5 | 8.42 | 383.11 |
| AX003010 | M3 | Hormigón en masa tipo HM-20/P/30/I | 1.225 | 43.91 | 53.79 |
| AX003061R | M3 | Hormigón armado HA-25/P/20/IIa | 39.81 | 47.36 | 1885.40 |
| AX800000R | Kg | Acero corrugado B 500 S (material; 23/03/1999) | 736.56 | 0.92 | 677.64 |
| %06CI | % | Costes indirectos | 6 % | 3741.91 | 224.51 |
|  |  | Total |  |  | 3966.42 |

| Medición | Uds. | Parcial |
|---|---|---|
| Torres proyectores aparcamiento vigilado | 5 | 5.00 |
| Total |  | 5 |

**EU050120** Ud Cimiento apoyo Armario Cuadro protección y medida (31/12/1991)
4 Ud × 190.42 = 761.68
Base de anclaje realizada en hormigón en masa HM-20/P/20/I de 1,250x0,42x0,55 m, para apoyo de la envolvente similar al modelo PL1010T/2P de HIMEL que aloje el cuadro de protección, medida y control de la red de alumbrado publico, incluso excavación y transporte de sobrantes a vertedero (y canon de vertido), esparragos o pernos de acero S-235-JR roscados y zócalo plantilla fabricado en acero inoxidable empotrado en cimiento para fijación de armario, encofrado, desencofrado y hormigonado, totalmente terminado.

| Código | Ud | Descripción | Rendimiento | Precio | Importe |
|---|---|---|---|---|---|
| AX001020 | H | Cuadrilla B | 1.5 | 24.09 | 36.14 |
| %05UH | % | Utiles y herramientas (5% s/M+O) | 5 % | 36.14 | 1.81 |
| AX006020 | M3 | Excavacion zanja todo terreno | 0.589 | 13.31 | 7.84 |
| AX004000 | M2 | Encofrado madera plano cimientos | 0.501 | 8.42 | 4.22 |
| AX003010 | M3 | Hormigón en masa tipo HM-20/P/30/I | 0.29 | 43.91 | 12.73 |
| P0060051 | Kg | Zócalo acero inox. fijación cuadros intemperie (material; 16/09/2004) | 1 | 112 | 112.00 |
| P0060050 | Kg | Acero en redondos todo tipo (material) | 8.9 | 0.55 | 4.90 |
| %06CI | % | Costes indirectos | 6 % | 179.64 | 10.78 |
|  |  | Total |  |  | 190.42 |

| Medición | Uds. | Parcial |
|---|---|---|
| CPMC Nº1 | 1 | 1.00 |
| CPMC Nº2 | 1 | 1.00 |
| CPMC Nº3 | 1 | 1.00 |
| CPMC Nº4 | 1 | 1.00 |
| Total |  | 4 |

**EU050160** Ud Cimiento apoyo Armario Estabilizador-Reductor Flujo (31/12/1991)
4 Ud × 180.31 = 721.24
Base de anclaje realizada en hormigón en masa HM-20/P/20/I de 0,870x 0,435 x 0,550 m, para apoyo de la envolvente metálica que aloje el equipo estabilizador-reductor estático de flujo luminoso de la red de alumbrado publico, incluso excavación y transporte de sobrantes a vertedero (y canon de vertido), esparragos o pernos de acero S-235-JR roscados y zócalo plantilla fabricado en acero inoxidable empotrado en cimiento para fijación de armario, encofrado, desencofrado y hormigonado, totalmente terminado.

| Código | Ud | Descripción | Rendimiento | Precio | Importe |
|---|---|---|---|---|---|
| AX001020 | H | Cuadrilla B | 1.5 | 24.09 | 36.14 |
| %05UH | % | Utiles y herramientas (5% s/M+O) | 5 % | 36.14 | 1.81 |
| AX006020 | M3 | Excavacion zanja todo terreno | 0.206 | 13.31 | 2.74 |
| AX004000 | M2 | Encofrado madera plano cimientos | 0.391 | 8.42 | 3.29 |
| AX003010 | M3 | Hormigón en masa tipo HM-20/P/30/I | 0.21 | 43.91 | 9.22 |
| P0060051 | Kg | Zócalo acero inox. fijación cuadros intemperie | 1 | 112 | 112.00 |
| P0060050 | Kg | Acero en redondos todo tipo | 8.9 | 0.55 | 4.90 |
| %06CI | % | Costes indirectos | 6 % | 170.10 | 10.21 |
|  |  | Total |  |  | 180.31 |

| Medición | Uds. | Parcial |
|---|---|---|
| CPMC Nº1 | 1 | 1.00 |
| CPMC Nº2 | 1 | 1.00 |
| CPMC Nº3 | 1 | 1.00 |
| CPMC Nº4 | 1 | 1.00 |
| Total |  | 4 |

**EU059001** Ud Barrera protección tubular acero galv. Ø70 mm (27/12/1989)
50 Ud × 243.23 = 12161.50
Barrera de protección formada por tubos circulares soldados de acero de espesor 2,5 mm, empleando tubo Ø 70 mm, con las dimensiones y definición geométrica incluida en el Documento Planos, incluso excavación y hormigonado de zapatas de cimentación, mano de protección antioxidante a base de imprimación anticorrosiva minio de plomo clorocaucho AC-222-I INTA 164705, montaje y colocación comleta en obra con placas embutidas y sistema de anclaje de alta resistencia.

| Código | Ud | Descripción | Rendimiento | Precio | Importe |
|---|---|---|---|---|---|
| AX001010 | H | Cuadrilla A | 2.3 | 30.08 | 69.18 |
| %05UH | % | Utiles y herramientas (5% s/M+O) | 5 % | 69.18 | 3.46 |
| AX006030 | M3 | Excavación sin clasificar | 0.4 | 2.99 | 1.20 |
| AX003010 | M3 | Hormigón en masa tipo HM-20/P/30/I | 0.384 | 43.91 | 16.86 |
| PO400010 | Ml | Tubo acero Ø 70 e=2,5 mm. (material; 16/09/2004) | 12.11 | 2.96 | 35.85 |
| P0400030 | Ud. | Anclaje alta resistencia Ø 10 mm (material; 16/09/2004) | 4 | 1.85 | 7.40 |
| %10MON | % | Uniones soldadas y montajes taller (16/09/2004) | 10 % | 133.95 | 13.40 |
| P0000110 | Kg | Imprimación minio de plomo (electrol.) (material; 27/12/1989) | 23.26 | 3.53 | 82.11 |
| %06CI | % | Costes indirectos | 6 % | 229.46 | 13.77 |
|  |  | Total |  |  | 243.23 |

| Medición | Uds. | Parcial |
|---|---|---|
| Puntos de luz en: |  |  |
| -Viales de acceso a descarga | 13 | 13.00 |
|  | 11 | 11.00 |
|  | 12 | 12.00 |
|  | 14 | 14.00 |
| Total |  | 50 |

**EU050075** Ud Arqueta Telecomunicaciones Prefab. Clase D
46 Ud × 688.27 = 31660.42
Arqueta CLASE D según UNE 133.100-2:2002 (tipo DFO o similar) para redes subteráneas de Fibra Óptica y otros servicicos de Telecomunicaciones, prefabricada en hormigón armado y con homologación por parte del Operador de Telecomunicaciones correspondiente, de dimensiones interiores máximas 130x220x120 cm, con buzones preparados para entrada de conductos con sistema de estanqueidad garantizando a 50 kPA mínimo, incluso 10 cm de hormigón de limpieza HM-15 en fondo de excavación, ejecución de embocadura de conductos y relleno perimetral de pozo de excavación. Totalmente colocada.

| Código | Ud | Descripción | Rendimiento | Precio | Importe |
|---|---|---|---|---|---|
| O0000030 | H | Oficial de primera | 1.5 | 12.46 | 18.69 |
| O0000080 | H | Peón Ordinario | 3 | 11.63 | 34.89 |
| M0002030 | H | Camión con pluma articulada. | 0.25 | 27.05 | 6.76 |
| %05UH | % | Utiles y herramientas (5% s/M+O) | 5 % | 60.34 | 3.02 |
| AX003000 | M3 | Hormigón en masa tipo HM-15 | 0.221 | 38.44 | 8.50 |
| P0310072 | Ud | Arqueta prefabricada fibra óptica Clase D / DFO (material; 15/06/2004) | 1 | 577.45 | 577.45 |
| %06CI | % | Costes indirectos | 6 % | 649.31 | 38.96 |
|  |  | Total |  |  | 688.27 |

| Medición | Uds. | Parcial |
|---|---|---|
| En canalización mixta AP+FO |  |  |
| -Derivaciones y empalmes de FO | 29 | 29.00 |
| -En futuras acometidas | 17 | 17.00 |
| Total |  | 46 |

#### C0704.2 INSTALACIÓN ELÉCTRICA ALUMBRADO PÚBLICO
Importe: 407778.73

**EU100221** Ud Punto de luz QSA-5 T Báculo Marina 12 m / 250 W
45 Ud × 1399.54 = 62979.30
Unidad de punto de luz simple, tipo viario constituido por los siguientes elementos:
- Ud. Báculo metálico con fuste troncocónico de sección circular, de 12 m de altura, de 60 mm diámetro en cabeza, similar al modelo "Marina" de Bacolsa, SA, forma y características geométricas según detalle incluido en el documento planos. Fabricado en acero al carbono según RD 2642/1985 y galvanizado por inmersión en caliente según normas ISO 1461:1999 y RD 2531/1985, con hueco reforzado para puerta de registro, pletina para caja de derivación y tornillo para materializar puesta a tierra. Fuste de una sola pieza con placa de base, cerco de refuerzo y cartelas. Todas las soldaduras de características mecánicas superiores al material base e idéntico acabado superficial. Cada unidad incorpora cuatro pernos de anclaje en acero S-235 JR de 700 mm de long. y métrica M22 protegidos, con sus ocho tuercas y arandelas, todo el material cincado. Incluido transporte y montaje.
- Ud. de luminaria hermetica (IP-66) constituida por armadura de fundición de aluminio inyectado, reflector de aluminio anodizado y sellado y cierre de vidrio templado curvado, equivalente al modelo QSA-5 T de CARANDINI, armadura de color Beige RAL 1015, preparada para albergar lámpara de VSAP de 250 W, incluso equipo eléctrico de encendico a 230 V y 50 hz AF, fijación vertical según planos, clase de protección eléctrica Clase II. Incluido transporte y montaje.
- Ud. de caja de conexión y derivación (protección mínima IP-54) para columna de alum. ext. construida en Poliester reforzado con F.V. o Policarbonato y provista de base portafusibles apta para cartuchos cortacircuitos de hasta 20 A y bornas de conexionado para cables de hasta 25 mm². Incluido suministro y colocación de cartucho fusible cortacircuitos.
-Ud. de lámpara tubular clara de vapor de sodio de alta presión (VSAP) de 250 W de potencia, 230 V - 50 hz, incluso casquillo portalámparas E40. Incluido suministro y colocación.
- Incluido cableado de la instalación eléctrica de conexión a la red de alimentación, conexión de la puesta a tierra, aplomado y p.p. de maquinaria y medios auxiliares. Punto de luz totalmente probado y funcionando.

| Código | Ud | Descripción | Rendimiento | Precio | Importe |
|---|---|---|---|---|---|
| AX001020 | H | Cuadrilla B | 1.4 | 24.09 | 33.73 |
| M0002030 | H | Camión con pluma articulada. | 0.2 | 27.05 | 5.41 |
| %05UH | % | Utiles y herramientas (5% s/M+O) | 5 % | 39.14 | 1.96 |
| P0281375 | Ud | Luminaria QSA-5 T-250W/230V AF (material; 25/05/2005) | 1 | 437.75 | 437.75 |
| P0263040R | Ud | Lámpara descarga tub. VSAP 250W / 230V (material; 15/06/2004) | 1 | 32 | 32.00 |
| P0281266 | Ud | Báculo "Marina" acero galv. 12 m / ø 60 mm (material; 15/06/2004) | 1 | 760.45 | 760.45 |
| P0261120 | Ud | Caja de conexión y derivación (material) | 1 | 10.56 | 10.56 |
| %03MA | % | Material compl. y auxiliar. | 3 % | 1281.86 | 38.46 |
| %06CI | % | Costes indirectos | 6 % | 1320.32 | 79.22 |
|  |  | Total |  |  | 1399.54 |

| Medición | Uds. | Parcial |
|---|---|---|
| En vial de acceso a CTM y RENFE | 15 | 15.00 |
| En vial eje 4 Principal del CTM | 30 | 30.00 |
| Total |  | 45 |

**EU100222** Ud Punto de luz QSA-5 T Báculo Marina 10 m / 150 W
121 Ud × 1224.08 = 148113.68
Unidad de punto de luz simple, tipo viario constituido por los siguientes elementos:
- Ud. Báculo metálico con fuste troncocónico de sección circular, de 10 m de altura, de 60 mm diámetro en cabeza, similar al modelo "Marina" de Bacolsa, SA, forma y características geométricas según detalle incluido en el documento planos. Fabricado en acero al carbono según RD 2642/1985 y galvanizado por inmersión en caliente según normas ISO 1461:1999 y RD 2531/1985, con hueco reforzado para puerta de registro, pletina para caja de derivación y tornillo para materializar puesta a tierra. Fuste de una sola pieza con placa de base, cerco de refuerzo y cartelas. Todas las soldaduras de características mecánicas superiores al material base e idéntico acabado superficial. Cada unidad incorpora cuatro pernos de anclaje en acero S-235 JR de 700 mm de long. y métrica M22 protegidos, con sus ocho tuercas y arandelas, todo el material cincado. Incluido transporte y montaje.
- Ud. de luminaria hermetica (IP-66) constituida por armadura de fundición de aluminio inyectado, reflector de aluminio anodizado y sellado y cierre de vidrio templado curvado, equivalente al modelo QSA-5 T de CARANDINI, armadura de color Beige RAL 1015, preparada para albergar lámpara de VSAP de 150 W, incluso equipo eléctrico de encendico a 230 V y 50 hz AF, fijación vertical según planos, clase de protección eléctrica Clase II. Incluido transporte y montaje.
- Ud. de caja de conexión y derivación (protección mínima IP-54) para columna de alum. ext. construida en Poliester reforzado con F.V. o Policarbonato y provista de base portafusibles apta para cartuchos cortacircuitos de hasta 20 A y bornas de conexionado para cables de hasta 25 mm². Incluido suministro y colocación de cartucho fusible cortacircuitos.
-Ud. de lámpara tubular clara de vapor de sodio de alta presión (VSAP) de 150 W de potencia, 230 V - 50 hz, incluso casquillo portalámparas E40. Incluido suministro y colocación.
- Incluido cableado de la instalación eléctrica de conexión a la red de alimentación, conexión de la puesta a tierra, aplomado y p.p. de maquinaria y medios auxiliares. Punto de luz totalmente probado y funcionando.

| Código | Ud | Descripción | Rendimiento | Precio | Importe |
|---|---|---|---|---|---|
| AX001020 | H | Cuadrilla B | 1.4 | 24.09 | 33.73 |
| M0002030 | H | Camión con pluma articulada. | 0.2 | 27.05 | 5.41 |
| %05UH | % | Utiles y herramientas (5% s/M+O) | 5 % | 39.14 | 1.96 |
| P0281376 | Ud | Luminaria QSA-5 T-150W/230V AF (material; 25/05/2005) | 1 | 396.5 | 396.50 |
| P0263120R | Ud | Lámpara descarga tub. VSAP 150W / 230V (material; 15/06/2004) | 1 | 29.5 | 29.50 |
| P0281267 | Ud | Báculo "Marina" acero galv. 10 m / ø 60 mm (material; 15/06/2004) | 1 | 643.5 | 643.50 |
| P0261120 | Ud | Caja de conexión y derivación | 1 | 10.56 | 10.56 |
| %03MA | % | Material compl. y auxiliar. | 3 % | 1121.16 | 33.63 |
| %06CI | % | Costes indirectos | 6 % | 1154.79 | 69.29 |
|  |  | Total |  |  | 1224.08 |

| Medición | Uds. | Parcial |
|---|---|---|
| En zona de servicios y dotaciones | 11 | 11.00 |
| Viario norte del CTM 1ª Fase | 55 | 55.00 |
| Viario sur del CTM 1ª Fase | 53 | 53.00 |
| Acceso a aparcamiento vigilado | 2 | 2.00 |
| Total |  | 121 |

**EU100411** Ud Columna corona móvil Proyectores VSAP h=14 m / 6x400 W
1 Ud × 5626.42 = 5626.42
Unidad de columna de ilumnación de glorieta con corona fija para proyectores constituida por los siguientes elementos:
- Ud. Columna de 14 m similar al modelo HLC de la casa Bacolsa, SA. Fabricada en acero al carbono S-355-JR. Fuste troncocónico sección circular según RD2642/1985, 2 tramos, con placa de base, cerco de refuerzo y cartelas. Incluso unión placa base-cimentación mediante cuatro pernos de acero S 355 JR, ocho tuercas y ocho arandelas, material cincado. Protección anticorrosión por galvanizado en calientesegún especificaciones técnicas de Norma ISO 1461:99, UNE 37501-88 y UNE 37508-88. Incluso corona circular móvil superior, en forma de aro, para soporte de 6 proyectores de las características indicadas y distribuidos simetricamente en los 360º, acero al carbono y galvanizada en caliente, totalmente colocada en cabeza de columna incluyendo tornillería en acero inoxidable necesaria. Incluido transporte y montaje.
- 6 Uds. de Proyector similar al modelo de CARANDINI TOP-604/A, clase II, armadura y marco de fundición inyectada de aluminio pintado en color gris RAL 7039, vidrio de cierre montado al marco y sellado con silicona, separación del compartimento equipo y del óptico mediante tabique, junta de estanquidad de silicona alojada en acanaladura del marco, caja de conexiones incorporada con opción de colocación cortacircuitos seccionables, reflector asimétrico de sección parabólica de chapa de aluminio abrillantado y anodizado, apertura rápida mediante palanca y muelle de acero inoxidable, acceso a la lámpara y al equipo por la parte frontal, grado de protección del conjunto IP-66, con equipo eléctrico de encendico a 230 V y 50 hz AF incorporado de vapor de sodio alta presión 400 W montado en placa extraíble y horquilla de fijación de pasamano de hierro galvanizado.
- 6 Uds. de caja de conexión y derivación (protección mínima IP-54) para columna de alum. ext. construida en Poliester reforzado con F.V. o Policarbonato y provista de bases portafusibles aptas para cartuchos cortacircuitos de hasta 20 A y bornas de conexionado para cables de hasta 25 mm². Incluido suministro y colocación de cartuchos fusibles cortacircuitos.
- 6 Uds. de lámpara de descarga tubular clara de vapor de sodio de alta presión (VSAP) de 400 W de potencia, 230 V - 50 hz, incluso casquillo portalámparas E40. Incluido suministro y colocación.
- Incluido cableado de la instalación eléctrica de conexión a la red de alimentación, conexión de la puesta a tierra, aplomado y p.p. de maquinaria y medios auxiliares. Punto de luz totalmente probado y funcionando.

| Código | Ud | Descripción | Rendimiento | Precio | Importe |
|---|---|---|---|---|---|
| AX001020 | H | Cuadrilla B | 5 | 24.09 | 120.45 |
| M0002030 | H | Camión con pluma articulada. | 2.5 | 27.05 | 67.63 |
| %05UH | % | Utiles y herramientas (5% s/M+O) | 5 % | 188.08 | 9.40 |
| P0281283 | Ud | Proyector TOP-604/A Distrib. Asim. frontal VSAP 400 W (material; 25/05/2005) | 6 | 515.75 | 3094.50 |
| P0281272 | Ud | Columna metálica acero galv. 14 m + corona móvil 6 proy. (material; 25/05/2005) | 1 | 1534 | 1534.00 |
| P0263220 | Ud | Lámpara descarga tub. VSAP 400W / 230V (material; 15/06/2004) | 6 | 44 | 264.00 |
| P0261120 | Ud | Caja de conexión y derivación | 6 | 10.56 | 63.36 |
| %03MA | % | Material compl. y auxiliar. | 3 % | 5153.34 | 154.60 |
| %06CI | % | Costes indirectos | 6 % | 5307.94 | 318.48 |
|  |  | Total |  |  | 5626.42 |

| Medición | Uds. | Parcial |
|---|---|---|
| En iluminación glorieta en acceso principal | 1 | 1.00 |
| Total |  | 1 |

**EU100416** Ud Columna Proyectores corona móvil h=25 m / VSAP 4x400 W
2 Ud × 13032.98 = 26065.96
Unidad de columna de proyectores para alumbrado de zona exterior de aparcamiento o almacenamiento constituida por los siguientes elementos:
- Ud. de columna de 25 m de altura libre total, similar al modelo "Torre de gran altura con Corona Móvil" de la casa Bacolsa, SA. Fabricada en chapa de acero al carbono S-355-JR (UNE EN 10025). Fuste troncopiramidal y sección dodecágonal según R.D. 2642/1985, 3 tramos de 5, 11 y 11 m de altura parcial y 4, 5 y 5 mm de espesor respec., 220 mm diámetro superior y 652 mm inferior, placa de base soldada en extremo inferior. Unión placa base-cimentación por 12 pernos acero F-1140 M33x1500 mm. Protección anticorrosión por galvanizado en caliente según especificaciones técnicas de Normas ISO 1461:99, UNE 37501-88 y UNE 37508-88. Incluyendo sistemas completos electromécancios de izado y descenso de corona móvil y cables de acero inox. AISI 316 de 6 mm de diám. nominal, sensor óptico final de carrera y cuadro eléctrico equipado con interruptor rotativo y fusibles de seguridad. Incluso parte proporcinal de equipo de tracción carro motor portatil con polipasto de cadena. Incluido suministro de materales y montaje completo.
- Ud. de corona móvil de dos piezas, fija y móvil en acero galvanizado. Fija, en parte superior de fuste y móvil para instalación de 2, 4 o 5 proyectores, inculso caja de conexiones, guías direccionales, enclavamientos en acero inox., espárragos de nivelación, protectores de poliamida y tornilleria completa en acero cincado. Totalmente instaladas, probadas y funcionando. Incluido transporte, pruebas y montaje de elementos y proyectores.
- 4 Uds. de Proyector similar al modelo de CARANDINI TOP-1004/S, clase II, armadura y marco de fundición inyectada de aluminio, vidrio de cierre montado al marco y sellado con silicona, junta de estanquidad de silicona alojada en acanaladura del marco, caja de conexiones incorporada con colocación cortacircuitos seccionables, reflector simétrico de sección parabólica de chapa de aluminio abrillantado y anodizado, apertura rápida mediante palanca y muelle de acero inoxidable, acceso a la lámpara por la parte frontal, grado de protección del conjunto IP-66, horquilla de fijación de pasamano en acero galvanizado, con equipo eléctrico de encendico a 230 V y 50 hz AF incorporado para lámpara de VSAP 400 W.
- 2 Uds. de caja de conexión y derivación (protección mínima IP-54) para columna de alum. ext. construida en Poliester reforzado con F.V. o Policarbonato y provista de bases portafusibles aptas para cartuchos cortacircuitos de hasta 20 A y bornas de conexionado para cables de hasta 25 mm². Incluido suministro y colocación de cartuchos fusibles cortacircuitos.
- 2 Uds. de lámpara de descarga tubular clara de vapor de sodio de alta presión (VSAP) de 1000 W de potencia, 230 V - 50 hz, incluso casquillo portalámparas E40. Incluido suministro y colocación.
- Incluido cableado de la instalación eléctrica de conexión a la red de alimentación, conexión de la puesta a tierra, aplomado y p.p. de maquinaria y medios auxiliares. Punto de luz totalmente probado y funcionando.

| Código | Ud | Descripción | Rendimiento | Precio | Importe |
|---|---|---|---|---|---|
| AX001020 | H | Cuadrilla B | 15 | 24.09 | 361.35 |
| M0002030 | H | Camión con pluma articulada. | 5 | 27.05 | 135.25 |
| %05UH | % | Utiles y herramientas (5% s/M+O) | 5 % | 496.60 | 24.83 |
| P0281283 | Ud | Proyector TOP-604/A Distrib. Asim. frontal VSAP 400 W | 4 | 515.75 | 2063.00 |
| P0263220 | Ud | Lámpara descarga tub. VSAP 400W / 230V | 4 | 44 | 176.00 |
| P0281271 | Ud | Columna metálica acero galv. 25 m + Córona móvil (material; 16/09/2004) | 1 | 8238 | 8238.00 |
| P0261120 | Ud | Caja de conexión y derivación | 2 | 10.56 | 21.12 |
| P0281273 | Ud | Equipo tracción carro motor portatil (material; 16/09/2004) | 0.2 | 4588 | 917.60 |
| %03MA | % | Material compl. y auxiliar. | 3 % | 11937.15 | 358.11 |
| %06CI | % | Costes indirectos | 6 % | 12295.26 | 737.72 |
|  |  | Total |  |  | 13032.98 |

| Medición | Uds. | Parcial |
|---|---|---|
| En iluminación aparcamiento vigilado | 2 | 2.00 |
| Total |  | 2 |

**EU100417** Ud Columna Proyectores corona móvil h=25 m / VSAP 8x400 W
2 Ud × 15559.21 = 31118.42
Unidad de columna de proyectores para alumbrado de zona exterior de aparcamiento o almacenamiento constituida por los siguientes elementos:
- Ud. de columna de 25 m de altura libre total, similar al modelo "Torre de gran altura con Corona Móvil" de la casa Bacolsa, SA. Fabricada en chapa de acero al carbono S-355-JR (UNE EN 10025). Fuste troncopiramidal y sección dodecágonal según R.D. 2642/1985, 3 tramos de 5, 11 y 11 m de altura parcial y 4, 5 y 5 mm de espesor respec., 220 mm diámetro superior y 652 mm inferior, placa de base soldada en extremo inferior. Unión placa base-cimentación por 12 pernos acero F-1140 M33x1500 mm. Protección anticorrosión por galvanizado en caliente según especificaciones técnicas de Normas ISO 1461:99, UNE 37501-88 y UNE 37508-88. Incluyendo sistemas completos electromécancios de izado y descenso de corona móvil y cables de acero inox. AISI 316 de 6 mm de diám. nominal, sensor óptico final de carrera y cuadro eléctrico equipado con interruptor rotativo y fusibles de seguridad. Incluso parte proporcinal de equipo de tracción carro motor portatil con polipasto de cadena. Incluido suministro de materales y montaje completo.
- Ud. de corona móvil de dos piezas, fija y móvil en acero galvanizado. Fija, en parte superior de fuste y móvil para instalación de 8 proyectores, inculso caja de conexiones, guías direccionales, enclavamientos en acero inox., espárragos de nivelación, protectores de poliamida y tornilleria completa en acero cincado. Totalmente instaladas, probadas y funcionando. Incluido transporte, pruebas y montaje de elementos y proyectores.
- 8 Uds. de Proyector similar al modelo de CARANDINI TOP-1004/S, clase II, armadura y marco de fundición inyectada de aluminio, vidrio de cierre montado al marco y sellado con silicona, junta de estanquidad de silicona alojada en acanaladura del marco, caja de conexiones incorporada con colocación cortacircuitos seccionables, reflector simétrico de sección parabólica de chapa de aluminio abrillantado y anodizado, apertura rápida mediante palanca y muelle de acero inoxidable, acceso a la lámpara por la parte frontal, grado de protección del conjunto IP-66, horquilla de fijación de pasamano en acero galvanizado, con equipo eléctrico de encendico a 230 V y 50 hz AF incorporado para lámpara de VSAP 400 W.
- 4 Uds. de caja de conexión y derivación (protección mínima IP-54) para columna de alum. ext. construida en Poliester reforzado con F.V. o Policarbonato y provista de bases portafusibles aptas para cartuchos cortacircuitos de hasta 20 A y bornas de conexionado para cables de hasta 25 mm². Incluido suministro y colocación de cartuchos fusibles cortacircuitos.
- 4 Uds. de lámpara de descarga tubular clara de vapor de sodio de alta presión (VSAP) de 1000 W de potencia, 230 V - 50 hz, incluso casquillo portalámparas E40. Incluido suministro y colocación.
- Incluido cableado de la instalación eléctrica de conexión a la red de alimentación, conexión de la puesta a tierra, aplomado y p.p. de maquinaria y medios auxiliares. Punto de luz totalmente probado y funcionando.

| Código | Ud | Descripción | Rendimiento | Precio | Importe |
|---|---|---|---|---|---|
| AX001020 | H | Cuadrilla B | 16 | 24.09 | 385.44 |
| M0002030 | H | Camión con pluma articulada. | 6 | 27.05 | 162.30 |
| %05UH | % | Utiles y herramientas (5% s/M+O) | 5 % | 547.74 | 27.39 |
| P0281283 | Ud | Proyector TOP-604/A Distrib. Asim. frontal VSAP 400 W | 8 | 515.75 | 4126.00 |
| P0263220 | Ud | Lámpara descarga tub. VSAP 400W / 230V | 8 | 44 | 352.00 |
| P0281271 | Ud | Columna metálica acero galv. 25 m + Córona móvil | 1 | 8238 | 8238.00 |
| P0261120 | Ud | Caja de conexión y derivación | 4 | 10.56 | 42.24 |
| P0281273 | Ud | Equipo tracción carro motor portatil | 0.2 | 4588 | 917.60 |
| %03MA | % | Material compl. y auxiliar. | 3 % | 14250.97 | 427.53 |
| %06CI | % | Costes indirectos | 6 % | 14678.50 | 880.71 |
|  |  | Total |  |  | 15559.21 |

| Medición | Uds. | Parcial |
|---|---|---|
| En iluminación aparcamiento vigilado | 2 | 2.00 |
| Total |  | 2 |

**EU100418** Ud Columna Proyectores corona móvil h=25 m / VSAP 10x400 W
1 Ud × 16822.34 = 16822.34
Unidad de columna de proyectores para alumbrado de zona exterior de aparcamiento o almacenamiento constituida por los siguientes elementos:
- Ud. de columna de 25 m de altura libre total, similar al modelo "Torre de gran altura con Corona Móvil" de la casa Bacolsa, SA. Fabricada en chapa de acero al carbono S-355-JR (UNE EN 10025). Fuste troncopiramidal y sección dodecágonal según R.D. 2642/1985, 3 tramos de 5, 11 y 11 m de altura parcial y 4, 5 y 5 mm de espesor respec., 220 mm diámetro superior y 652 mm inferior, placa de base soldada en extremo inferior. Unión placa base-cimentación por 12 pernos acero F-1140 M33x1500 mm. Protección anticorrosión por galvanizado en caliente según especificaciones técnicas de Normas ISO 1461:99, UNE 37501-88 y UNE 37508-88. Incluyendo sistemas completos electromécancios de izado y descenso de corona móvil y cables de acero inox. AISI 316 de 6 mm de diám. nominal, sensor óptico final de carrera y cuadro eléctrico equipado con interruptor rotativo y fusibles de seguridad. Incluso parte proporcinal de equipo de tracción carro motor portatil con polipasto de cadena. Incluido suministro de materales y montaje completo.
- Ud. de corona móvil de dos piezas, fija y móvil en acero galvanizado. Fija, en parte superior de fuste y móvil para instalación de 10 proyectores, inculso caja de conexiones, guías direccionales, enclavamientos en acero inox., espárragos de nivelación, protectores de poliamida y tornilleria completa en acero cincado. Totalmente instaladas, probadas y funcionando. Incluido transporte, pruebas y montaje de elementos y proyectores.
- 10 Uds. de Proyector similar al modelo de CARANDINI TOP-1004/S, clase II, armadura y marco de fundición inyectada de aluminio, vidrio de cierre montado al marco y sellado con silicona, junta de estanquidad de silicona alojada en acanaladura del marco, caja de conexiones incorporada con colocación cortacircuitos seccionables, reflector simétrico de sección parabólica de chapa de aluminio abrillantado y anodizado, apertura rápida mediante palanca y muelle de acero inoxidable, acceso a la lámpara por la parte frontal, grado de protección del conjunto IP-66, horquilla de fijación de pasamano en acero galvanizado, con equipo eléctrico de encendico a 230 V y 50 hz AF incorporado para lámpara de VSAP 1000 W.
- 5 Uds. de caja de conexión y derivación (protección mínima IP-54) para columna de alum. ext. construida en Poliester reforzado con F.V. o Policarbonato y provista de bases portafusibles aptas para cartuchos cortacircuitos de hasta 20 A y bornas de conexionado para cables de hasta 25 mm². Incluido suministro y colocación de cartuchos fusibles cortacircuitos.
- 5 Uds. de lámpara de descarga tubular clara de vapor de sodio de alta presión (VSAP) de 1000 W de potencia, 230 V - 50 hz, incluso casquillo portalámparas E40. Incluido suministro y colocación.
- Incluido cableado de la instalación eléctrica de conexión a la red de alimentación, conexión de la puesta a tierra, aplomado y p.p. de maquinaria y medios auxiliares. Punto de luz totalmente probado y funcionando.

| Código | Ud | Descripción | Rendimiento | Precio | Importe |
|---|---|---|---|---|---|
| AX001020 | H | Cuadrilla B | 16.5 | 24.09 | 397.49 |
| M0002030 | H | Camión con pluma articulada. | 6.5 | 27.05 | 175.83 |
| %05UH | % | Utiles y herramientas (5% s/M+O) | 5 % | 573.32 | 28.67 |
| P0281283 | Ud | Proyector TOP-604/A Distrib. Asim. frontal VSAP 400 W | 10 | 515.75 | 5157.50 |
| P0263220 | Ud | Lámpara descarga tub. VSAP 400W / 230V | 10 | 44 | 440.00 |
| P0281271 | Ud | Columna metálica acero galv. 25 m + Córona móvil | 1 | 8238 | 8238.00 |
| P0261120 | Ud | Caja de conexión y derivación | 5 | 10.56 | 52.80 |
| P0281273 | Ud | Equipo tracción carro motor portatil | 0.2 | 4588 | 917.60 |
| %03MA | % | Material compl. y auxiliar. | 3 % | 15407.89 | 462.24 |
| %06CI | % | Costes indirectos | 6 % | 15870.13 | 952.21 |
|  |  | Total |  |  | 16822.34 |

| Medición | Uds. | Parcial |
|---|---|---|
| En iluminación aparcamiento vigilado | 1 | 1.00 |
| Total |  | 1 |

**EU090030R** Ml Cable unipolar flex. Cu RV-K 0,6/1 KV 1x6 mm² (03/10/1998)
26520 Ml × 1.7 = 45084.00
Suministro y tendido de cable unipolar flexible para uso fijo de 1x6 mm² de sección de conductor de cobre electrolítico recocido (UNE 21.022), formación según UNE Clase 5, para transporte y distribución de energía eléctrica, instalable en exterior, interior y/o enterrados, bajo tubo o canalizado, no propagador de la llama, aislamiento de XLPE (Polietileno reticulado), cubierta de PVC, coloración del aislamiento según UNE 21 089, tensión nominal 600/1000 V, tipo normalizado RV-K 0,6/1 kV según UNE 21.123 - IEC 502, incluso conexión y pruebas.

| Código | Ud | Descripción | Rendimiento | Precio | Importe |
|---|---|---|---|---|---|
| O0000030 | H | Oficial de primera | 0.05 | 12.46 | 0.62 |
| P0261050 | Ml | Cable unipolar Cu RV-K 0,6/1 KV 1x6 mm² (material; 15/06/2004) | 1 | 0.93 | 0.93 |
| %03MA | % | Material compl. y auxiliar. | 3 % | 1.55 | 0.05 |
| %06CI | % | Costes indirectos | 6 % | 1.60 | 0.10 |
|  |  | Total |  |  | 1.7 |

| Medición | Uds. | Largo | Alto | Parcial |
|---|---|---|---|---|
| Según medición auxiliar en Anexo Nº8 |  |  |  |  |
| CPMC Nº1 |  |  |  |  |
| -Circuito Nº1 | 4 | 130 |  | 520.00 |
| -Circuito Nº2 | 4 | 625 |  | 2500.00 |
| -Circuito Nº3 | 4 | 305 |  | 1220.00 |
| -Circuito Nº4 | 4 | 1092 |  | 4368.00 |
| CPMC Nº2 |  |  |  |  |
| -Circuito Nº1 | 4 | 900 |  | 3600.00 |
| -Circuito Nº2 | 4 | 1013 |  | 4052.00 |
| CPMC Nº3 |  |  |  |  |
| -Circuito Nº1 | 4 | 1015 |  | 4060.00 |
| -Circuito Nº2 | 4 | 900 |  | 3600.00 |
| CPMC Nº4 |  |  |  |  |
| -Circuito Nº1 | 4 | 30 |  | 120.00 |
| -Circuito Nº2 | 4 | 150 |  | 600.00 |
| -Circuito Nº4 | 4 | 130 |  | 520.00 |
| -Circuito Nº5 | 4 | 210 |  | 840.00 |
| 2% recortes y despuntes en conexionados | 1 | 26000 | 0.02 | 520.00 |
| Total |  |  |  | 26520 |

**EU090031R** Ml Cable unipolar flex. Cu RV-K 0,6/1 KV 1x10 mm² (03/10/1998)
1315.8 Ml × 2.28 = 3000.02
Suministro y tendido de cable unipolar flexible para uso fijo de 1x10 mm² de sección de conductor de cobre electrolítico recocido (UNE 21.022), formación según UNE Clase 5, para transporte y distribución de energía eléctrica, instalable en exterior, interior y/o enterrados, bajo tubo o canalizado, no propagador de la llama, aislamiento de XLPE (Polietileno reticulado), cubierta de PVC, coloración aislamiento según UNE 21 089, tensión nominal 600/1000 V, tipo normalizado RV-K 0,6/1 kV según UNE 21.123 - IEC 502, incluso conexión y pruebas.

| Código | Ud | Descripción | Rendimiento | Precio | Importe |
|---|---|---|---|---|---|
| O0000030 | H | Oficial de primera | 0.05 | 12.46 | 0.62 |
| P0261051 | Ml | Cable unipolar Cu RV-K 0,6/1 KV 1x10 mm² (material; 15/06/2004) | 1 | 1.47 | 1.47 |
| %03MA | % | Material compl. y auxiliar. | 3 % | 2.09 | 0.06 |
| %06CI | % | Costes indirectos | 6 % | 2.15 | 0.13 |
|  |  | Total |  |  | 2.28 |

| Medición | Uds. | Largo | Alto | Parcial |
|---|---|---|---|---|
| Según medición auxiliar en Anexo Nº8 |  |  |  |  |
| CPMC Nº4 |  |  |  |  |
| -Circuito Nº3 | 4 | 300 |  | 1200.00 |
| Acometida y DI a CPMC Nº1 | 4 | 10 |  | 40.00 |
| Acometida y DI a CPMC Nº3 | 4 | 10 |  | 40.00 |
| Acometida y DI a CPMC Nº4 (Conductor Neutro) | 1 | 10 |  | 10.00 |
| 2% recortes y despuntes en conexionados | 1 | 1290 | 0.02 | 25.80 |
| Total |  |  |  | 1315.8 |

**EU090032R** Ml Cable unipolar flex. Cu RV-K 0,6/1 KV 1x16 mm² (03/10/1998)
275.4 Ml × 3.05 = 839.97
Suministro y tendido de cable unipolar flexible para uso fijo de 1x16 mm² de sección de conductor de cobre electrolítico recocido (UNE 21.022), formación según UNE Clase 5, para transporte y distribución de energía eléctrica, instalable en exterior, interior y/o enterrados, bajo tubo o canalizado, no propagador de la llama, aislamiento de XLPE (Polietileno reticulado), cubierta de PVC, coloración aislamiento según UNE 21 089, tensión nominal 600/1000 V, tipo normalizado RV-K 0,6/1 kV según UNE 21.123 - IEC 502, incluso conexión y pruebas.

| Código | Ud | Descripción | Rendimiento | Precio | Importe |
|---|---|---|---|---|---|
| O0000030 | H | Oficial de primera | 0.05 | 12.46 | 0.62 |
| P0261051R | Ml | Cable unipolar Cu RV-K 0,6/1 KV 1x16 mm² (material; 16/09/2004) | 1 | 2.18 | 2.18 |
| %03MA | % | Material compl. y auxiliar. | 3 % | 2.80 | 0.08 |
| %06CI | % | Costes indirectos | 6 % | 2.88 | 0.17 |
|  |  | Total |  |  | 3.05 |

| Medición | Uds. | Largo | Alto | Parcial |
|---|---|---|---|---|
| Según medición auxiliar en Anexo Nº8 |  |  |  |  |
| Acometida y DI a CPMC Nº4 | 3 | 50 |  | 150.00 |
| Acometida y DI a CPMC Nº2 (Conductor neutro) | 1 | 120 |  | 120.00 |
| 2% recortes y despuntes en conexionados | 1 | 270 | 0.02 | 5.40 |
| Total |  |  |  | 275.4 |

**EU090033R** Ml Cable unipolar flex. Cu RV-K 0,6/1 KV 1x25 mm² (03/10/1998)
369.6 Ml × 4.26 = 1574.50
Suministro y tendido de cable unipolar flexible para uso fijo de 1x25 mm² de sección de conductor de cobre electrolítico recocido (UNE 21.022), formación según UNE Clase 5, para transporte y distribución de energía eléctrica, instalable en exterior, interior y/o enterrados, bajo tubo o canalizado, no propagador de la llama, aislamiento de XLPE (Polietileno reticulado), cubierta de PVC, coloración aislamiento según UNE 21 089, tensión nominal 600/1000 V, tipo normalizado RV-K 0,6/1 kV según UNE 21.123 - IEC 502, incluso conexión y pruebas.

| Código | Ud | Descripción | Rendimiento | Precio | Importe |
|---|---|---|---|---|---|
| O0000030 | H | Oficial de primera | 0.05 | 12.46 | 0.62 |
| P0261052 | Ml | Cable unipolar Cu RV-K 0,6/1 KV 1x25 mm² (material; 16/09/2004) | 1 | 3.28 | 3.28 |
| %03MA | % | Material compl. y auxiliar. | 3 % | 3.90 | 0.12 |
| %06CI | % | Costes indirectos | 6 % | 4.02 | 0.24 |
|  |  | Total |  |  | 4.26 |

| Medición | Uds. | Largo | Alto | Parcial |
|---|---|---|---|---|
| Según medición auxiliar en Anexo Nº8 |  |  |  |  |
| Acometida y DI a CPMC Nº2 | 3 | 120 |  | 360.00 |
| 2% recortes y pérdidas en conexionadas | 1 | 480 | 0.02 | 9.60 |
| Total |  |  |  | 369.6 |

**EU090060** Ml Cable manguera flex.Cu RV-K 0.6/1 kV 3G2.5 mm² (03/10/1998)
3093.16 Ml × 2.19 = 6774.02
Suministro y tendido de cable manguera tripolar para uso fijo (Fase, neutro y conductor de protección) flexible tipo RV-K 0,6/1 kV (UNE 21 123 - IEC 502), de conductor cobre electrolítico Clase 5 y 3G2.5 mm² de sección, para transporte y distribución de energía eléctrica, instalable en exterior, interior y/o enterrado, bajo tubo o canalizado, no propagador de la llama, de 600/1000 V de tensión nominal, aislamiento de XLPE (polietileno reticulado), relleno de material termoplástico, cubierta de PVC, coloración de aislamiento según UNE 21 089, incluso conexión y pruebas.

| Código | Ud | Descripción | Rendimiento | Precio | Importe |
|---|---|---|---|---|---|
| O0000030 | H | Oficial de primera | 0.06 | 12.46 | 0.75 |
| P0261080 | Ml | Cable manguera Cu RV-K 0,6/1 kV 3G2.5 mm²/1 kV (material; 15/06/2004) | 1 | 1.26 | 1.26 |
| %03MA | % | Material compl. y auxiliar. | 3 % | 2.01 | 0.06 |
| %06CI | % | Costes indirectos | 6 % | 2.07 | 0.12 |
|  |  | Total |  |  | 2.19 |

| Medición | Uds. | Largo | Alto | Parcial |
|---|---|---|---|---|
| Derivaciones a equipos y lámparas en |  |  |  |  |
| -En Puntos de Luz de 10 m | 121 | 11 |  | 1331.00 |
| -En Puntos de Luz de 12 m | 45 | 13 |  | 585.00 |
| -Torre de iluminación glorieta | 6 | 16 |  | 96.00 |
| -Columnas de proyetores Aparcamiento | 17 | 60 |  | 1020.00 |
| 2% recortes y despuntes en conexionados | 1 | 3058 | 0.02 | 61.16 |
| Total |  |  |  | 3093.16 |

**EU090070** Ml Cable red tierra 1x16 mm² H07V-K 1x16 mm² (03/10/1998)
6976.8 Ml × 4.41 = 30767.69
Suministro y tendido de cable unipolar flexible para circuitos de la red de tierra del tipo normalizdo H07V-K según UNE 21 031 (HD21) con aislamiento de policloruro de vinilo del tipo TI1, identificable por coloración bicolor amarillo-verde, conductor de cobre electrolítico de clase V de 1x16 mm² de sección con una tensión asignada de 450/750 V, incluso conexión y pruebas.

| Código | Ud | Descripción | Rendimiento | Precio | Importe |
|---|---|---|---|---|---|
| O0000030 | H | Oficial de primera | 0.1 | 12.46 | 1.25 |
| P0261090 | Ml | Cable de tierra Cu H07V-K 1x16 mm² (material; 15/06/2004) | 1 | 2.79 | 2.79 |
| %03MA | % | Material compl. y auxiliar. | 3 % | 4.04 | 0.12 |
| %06CI | % | Costes indirectos | 6 % | 4.16 | 0.25 |
|  |  | Total |  |  | 4.41 |

| Medición | Uds. | Largo | Alto | Parcial |
|---|---|---|---|---|
| Según medición auxiliar en Anexo Nº8 |  |  |  |  |
| CPMC Nº1 |  |  |  |  |
| -Circuito Nº1 | 1 | 130 |  | 130.00 |
| -Circuito Nº2 | 1 | 625 |  | 625.00 |
| -Circuito Nº3 | 1 | 305 |  | 305.00 |
| -Circuito Nº4 | 1 | 1092 |  | 1092.00 |
| CPMC Nº2 |  |  |  |  |
| -Circuito Nº1 | 1 | 900 |  | 900.00 |
| -Circuito Nº2 | 1 | 1013 |  | 1013.00 |
| CPMC Nº3 |  |  |  |  |
| -Circuito Nº1 | 1 | 1015 |  | 1015.00 |
| -Circuito Nº2 | 1 | 900 |  | 900.00 |
| CPMC Nº4 |  |  |  |  |
| -Circuito Nº1 | 1 | 30 |  | 30.00 |
| -Circuito Nº2 | 1 | 150 |  | 150.00 |
| -Circuito Nº3 | 1 | 300 |  | 300.00 |
| -Circuito Nº4 | 1 | 130 |  | 130.00 |
| -Circuito Nº5 | 1 | 210 |  | 210.00 |
| Protección armarios control y regulación de flujo | 8 | 5 |  | 40.00 |
| 2% recortes y perdicadas en conexionados | 1 | 6840 | 0.02 | 136.80 |
| Total |  |  |  | 6976.8 |

**EU090080** Ud Conjunto de puesta a tierra
206 Ud × 23.46 = 4832.76
Conjunto de puesta a tierra constituido por electrodo de acero cobrizado de 2,3 m de longitud y diámetro 18 mm, con cabeza roscada, cable de fijación del soporte al electrodo, terminal y restante material. Incluido conexionado.

| Código | Ud | Descripción | Rendimiento | Precio | Importe |
|---|---|---|---|---|---|
| O0000030 | H | Oficial de primera | 0.15 | 12.46 | 1.87 |
| P0261010 | Ud | Pica de tierra (material) | 1 | 18.01 | 18.01 |
| P0261020 | Ud | Grapa toma de tierra (material) | 1 | 1.61 | 1.61 |
| %03MA | % | Material compl. y auxiliar. | 3 % | 21.49 | 0.64 |
| %06CI | % | Costes indirectos | 6 % | 22.13 | 1.33 |
|  |  | Total |  |  | 23.46 |

| Medición | Uds. | Parcial |
|---|---|---|
| Puesta a tierra de soportes y carcasas: |  |  |
| -En Puntos de Luz de 10 m | 121 | 121.00 |
| -En Puntos de Luz de 12 m | 45 | 45.00 |
| -Columna iluminación central de glorieta | 4 | 4.00 |
| -Columnas de proyectores aparcamiento | 20 | 20.00 |
| -CPMC | 8 | 8.00 |
| -Armarios equipos estabilizadores de flujo | 8 | 8.00 |
| Total |  | 206 |

**EU090100** Ud Cuadro de protección, medida y control (CPMC) (03/10/1998)
4 Ud × 2224.41 = 8897.64
Cuadro de protección, medida y control para red de alumbrado público alojado en armario estanco de dos compartimentos, según modelo de servicio del Alumbrado Público del Ayto. de Córdoba o similar al modelo PL-1010/2P de la casa HIMEL, S.A., fabricado en poliester reforzado con fibra de vidrio ó acero galvanizado de color gris RAL-7040, a definir por Dirección Facultativa, con cerradura normalizada metálica, un compartimento con capacidad para alojar equipos de medida aceptados por la Empresa Suministradora y el otro contendrá la aparamenta eléctrica necesaria para el mando, control y protección reglamentaria contra sobreintensidades y contactos directos e indirectos de todas las líneas de salida que alimentan los receptores de la instalación. Incluso enchufe monofásico y lámpara de iluminación interior con su interruptor. Índice de protección de la envolvente IP55 según UNE 20.324. Incluso cableado y conexionado completo del aparellaje, conductores de protección para puesta a tierra, bornes, embarrado, etiquetado, accesorios montaje y conexión y señalización de peligro.Totalmente instalado, conexionado y probado.

| Código | Ud | Descripción | Rendimiento | Precio | Importe |
|---|---|---|---|---|---|
| O0000030 | H | Oficial de primera | 3 | 12.46 | 37.38 |
| P0261100 | Ud | Cuadro de protección, medida y control (CPMC) (material; 16/09/2004) | 1 | 2000 | 2000.00 |
| %03MA | % | Material compl. y auxiliar. | 3 % | 2037.38 | 61.12 |
| %06CI | % | Costes indirectos | 6 % | 2098.50 | 125.91 |
|  |  | Total |  |  | 2224.41 |

| Medición | Uds. | Parcial |
|---|---|---|
| CPMC Nº1 | 1 | 1.00 |
| CPMC Nº2 | 1 | 1.00 |
| CPMC Nº3 | 1 | 1.00 |
| CPMC Nº4 | 1 | 1.00 |
| Total |  | 4 |

**EU100400** Ud Retirada pto. de luz columna/poste existente
11 Ud × 83.76 = 921.36
Retirada de punto de luz existente constituido por luminaria/as sobre cualquier tipo de soporte hasta 12 m de altura, incluso desinstalación de la línea de suministro de energía eléctrica, acopio y traslado del conjunto a dependencias del servicio municipal correspondiente o vertedero autorizado cercano (incluso canon de vertido) según determine la Dirección de Obra.

| Código | Ud | Descripción | Rendimiento | Precio | Importe |
|---|---|---|---|---|---|
| AX001020 | H | Cuadrilla B | 1.5 | 24.09 | 36.14 |
| M0002030 | H | Camión con pluma articulada. | 1.5 | 27.05 | 40.58 |
| %03MA | % | Material compl. y auxiliar. | 3 % | 76.72 | 2.30 |
| %06CI | % | Costes indirectos | 6 % | 79.02 | 4.74 |
|  |  | Total |  |  | 83.76 |

| Medición | Uds. | Parcial |
|---|---|---|
| Puntos de luz existentes en acceso a RENFE | 11 | 11.00 |
| Total |  | 11 |

**EU090312** Ud Estabilizador-reductor de flujo trifásico 20 kVA (03/10/1998)
2 Ud × 4038.92 = 8077.84
Estabilizador-reductor trifásico de flujo luminoso similar al modelo NET-20-4l de la serie ILUEST de la casa Salicru Electronics,S.A., trifásico 3x400V/3x400V, estático de 20 kVA de potencia, con regulación independiente por fase, provisto en cada una de ellas de autotransformador con interruptores de estado solido en el secundario, By-pass estático y automático, circuito electrónico de control con microprocesador, protección contra descargas atmosféricas, autotest de arranque e interface de comunicación. Alojado en envolvente metálica de acero galvanizado, preparada para intemperie con un grado de protección mínimo IP-54, de las dimensiones y características indicadas en los planos. Incluso instalación eléctrica para su total conexionado, obras necesarias de albañileria, p.p. de medios mecánicos para su correcta colocación, transporte sobre camión a pie de obra. Totalemente colocado, conexionado y probado.

| Código | Ud | Descripción | Rendimiento | Precio | Importe |
|---|---|---|---|---|---|
| AX001020 | H | Cuadrilla B | 3.5 | 24.09 | 84.32 |
| P0261103R | Ud | Estabilizador-reductor de flujo intemperie trif. 380V/20kVA (material; 16/09/2004) | 1 | 3615 | 3615.00 |
| %03MA | % | Material compl. y auxiliar. | 3 % | 3699.32 | 110.98 |
| %06CI | % | Costes indirectos | 6 % | 3810.30 | 228.62 |
|  |  | Total |  |  | 4038.92 |

| Medición | Uds. | Parcial |
|---|---|---|
| Estabilizador del CPMC Nº1 | 1 | 1.00 |
| Estabilizador del CPMC Nº4 | 1 | 1.00 |
| Total |  | 2 |

**EU090300** Ud Estabilizador-reductor de flujo trifásico 15 kVA (03/10/1998)
1 Ud × 3190.54 = 3190.54
Estabilizador-reductor trifásico de flujo luminoso similar al modelo NET-15-4l de la serie ILUEST de la casa Salicru Electronics,S.A., trifásico 3x400V/3x400V, estático de 15 kVA de potencia, con regulación independiente por fase, provisto en cada una de ellas de un autotransformador con interruptores de estado solido en el secundario, By-pass estático y automático, circuito electrónico de control con microprocesador, protección contra descargas atmosféricas, autotest de arranque e interface de comunicaión. Incluso envolvente metálica para alojamiento del equipo de acero galvanizado preparada para intemperie con un grado de protección mínimo IP-54 de las dimensiones y características indicadas en los planos. Incluso instalación eléctrica para su total conexionado, obras necesarias de albañileria, p.p. de medios mecánicos para su correcta colocación, transporte sobre camión a pie de obra. Totalmente colocado, conexionado y probado.

| Código | Ud | Descripción | Rendimiento | Precio | Importe |
|---|---|---|---|---|---|
| AX001020 | H | Cuadrilla B | 3 | 24.09 | 72.27 |
| P0261102R | Ud | Estabilizador-reductor de flujo intemperie trif. 400V/15kVA (material; 12/03/2003) | 1 | 2850 | 2850.00 |
| %03MA | % | Material compl. y auxiliar. | 3 % | 2922.27 | 87.67 |
| %06CI | % | Costes indirectos | 6 % | 3009.94 | 180.60 |
|  |  | Total |  |  | 3190.54 |

| Medición | Uds. | Parcial |
|---|---|---|
| Estabilizador del CPMC Nº2 | 1 | 1.00 |
| Total |  | 1 |

**EU090313** Ud Estabilizador-reductor de flujo trifásico 10 kVA (03/10/1998)
1 Ud × 3092.27 = 3092.27
Estabilizador-reductor trifásico de flujo luminoso similar al modelo NET-10-4l de la serie ILUEST de la casa Salicru Electronics,S.A., trifásico 3x400V/3x400V, estático de 10 kVA de potencia, con regulación independiente por fase, provisto en cada una de ellas de un autotransformador con interruptores de estado solido en el secundario, By-pass estático y automático, circuito electrónico de control con microprocesador, protección contra descargas atmosféricas, autotest de arranque e interface de comunicaión. Incluso envolvente metálica para alojamiento del equipo de acero galvanizado preparada para intemperie con un grado de protección mínimo IP-54 de las dimensiones y características indicadas en los planos. Incluso instalación eléctrica para su total conexionado, obras necesarias de albañileria, p.p. de medios mecánicos para su correcta colocación, transporte sobre camión a pie de obra. Totalmente colocado, conexionado y probado.

| Código | Ud | Descripción | Rendimiento | Precio | Importe |
|---|---|---|---|---|---|
| AX001020 | H | Cuadrilla B | 3 | 24.09 | 72.27 |
| P0261133R | Ud | Estabilizador-reductor de flujo intemperie trif. 400V/10kVA (material; 16/09/2004) | 1 | 2760 | 2760.00 |
| %03MA | % | Material compl. y auxiliar. | 3 % | 2832.27 | 84.97 |
| %06CI | % | Costes indirectos | 6 % | 2917.24 | 175.03 |
|  |  | Total |  |  | 3092.27 |

| Medición | Uds. | Parcial |
|---|---|---|
| Estabilizador del CPMC Nº3 | 1 | 1.00 |
| Total |  | 1 |

## C08 RED DE TELECOMUNICACIONES (27/12/1989)
Importe: 95963.32

### C0801 MOVIMIENTO DE TIERRAS (27/12/1989)
Importe: 10112.07

**EC021072** M3 Excavación en zanja
965.31 M3 × 4.93 = 4758.98

| Medición | Uds. | Largo | Ancho | Alto | Parcial |
|---|---|---|---|---|---|
| Canalización 4T 110 |  |  |  |  |  |
| -Desde entronque a armario distribución | 1 | 20 | 0.45 | 0.95 | 8.55 |
|  | 1 | 75 | 0.45 | 0.95 | 32.06 |
| -Desde Armario Distribución a PI | 1 | 105 | 0.45 | 0.95 | 44.89 |
| -Desde armario de Distribución 1 a glorieta | 1 | 80 | 0.45 | 0.95 | 34.20 |
| -Cruce de calzada en glorieta | 1 | 25 | 0.5 | 1.36 | 17.00 |
| -Desde glorieta a Conexión RENFE | 1 | 105 | 0.45 | 0.95 | 44.89 |
|  | 1 | 100 | 0.45 | 0.95 | 42.75 |
|  | 1 | 110 | 0.45 | 0.95 | 47.03 |
| -Cruce calzada en acceso RENFE | 1 | 30 | 0.5 | 1.36 | 20.40 |
| Canalización 8T 63 |  |  |  |  |  |
| -Salida de pedestal de interconexión | 1 | 10 | 0.45 | 0.95 | 4.28 |
| -En Eje 4 | 1 | 125 | 0.45 | 0.9 | 50.63 |
|  | 1 | 65 | 0.45 | 0.9 | 26.33 |
|  | 1 | 100 | 0.45 | 0.9 | 40.50 |
|  | 1 | 30 | 0.45 | 0.9 | 12.15 |
|  | 1 | 80 | 0.45 | 0.9 | 32.40 |
|  | 1 | 65 | 0.45 | 0.9 | 26.33 |
| Canalización 6T 63 |  |  |  |  |  |
| -Salidas pedestales de distribución | 3 | 10 | 0.45 | 0.9 | 12.15 |
| -Cruce armario distribución zona dotacional | 1 | 35 | 0.45 | 1.28 | 20.16 |
| -Cruce eje 4 en acceso | 1 | 25 | 0.5 | 1.28 | 16.00 |
| -Cruce eje 4 en Parcela 1 | 1 | 25 | 0.5 | 1.28 | 16.00 |
| -Eje 9 tramo final | 1 | 20 | 0.45 | 0.9 | 8.10 |
| -Eje 9 tramo final. Vados playa descarga | 1 | 125 | 0.45 | 1.28 | 72.00 |
| -Cruce eje 5 | 1 | 20 | 0.5 | 1.28 | 12.80 |
| -Eje 5. Tramo final | 1 | 30 | 0.45 | 0.9 | 12.15 |
|  | 1 | 78 | 0.45 | 0.9 | 31.59 |
|  | 1 | 70 | 0.45 | 0.9 | 28.35 |
|  | 1 | 80 | 0.45 | 0.9 | 32.40 |
| Canalización 4T 63 |  |  |  |  |  |
| -Acera "Servicios al vehículo" | 1 | 30 | 0.3 | 0.9 | 8.10 |
| -Acera Centro de Servicios | 1 | 35 | 0.3 | 0.9 | 9.45 |
|  | 1 | 25 | 0.3 | 0.9 | 6.75 |
| -Cruce Eje 6 | 1 | 10 | 0.3 | 1.28 | 3.84 |
| -Final eje 5 | 1 | 60 | 0.3 | 0.9 | 16.20 |
| -Cruce eje 4 en parcelas 4 y 5 | 1 | 25 | 0.45 | 1.28 | 14.40 |
| -Cruce eje 4 en parcelas 7 y 8 | 1 | 25 | 0.45 | 1.28 | 14.40 |
| -Cruce eje 4 en parcelas 10 y 11 | 1 | 25 | 0.45 | 1.28 | 14.40 |
| Canalización 2T63 |  |  |  |  |  |
| -Estación de servicio | 1 | 45 | 0.3 | 1.18 | 15.93 |
| -Centrode sevicios | 1 | 35 | 0.3 | 0.8 | 8.40 |
|  | 1 | 40 | 0.3 | 0.8 | 9.60 |
| -Acceso aparcamiento vigilado | 1 | 20 | 0.3 | 1.18 | 7.08 |
| -Servicios al vehículo | 1 | 25 | 0.3 | 0.8 | 6.00 |
|  | 1 | 45 | 0.3 | 0.8 | 10.80 |
| -Frente Parcel 3 | 1 | 35 | 0.3 | 0.8 | 8.40 |
| Acometidas a parcelas y edificaciones | 24 | 5 | 0.25 | 0.65 | 19.50 |
| 5% aumentos imprevistos | 1 | 919.34 |  | 0.05 | 45.97 |
| Total |  |  |  |  | 965.31 |

**EC022010** M3 Relleno selecionado préstamos
664.98 M3 × 8.05 = 5353.09

| Medición | Uds. | Largo | Ancho | Alto | Parcial |
|---|---|---|---|---|---|
| Canalización 4T 110 |  |  |  |  |  |
| -Desde entronque a armario distribución | 1 | 20 | 0.45 | 0.6 | 5.40 |
|  | 1 | 75 | 0.45 | 0.6 | 20.25 |
| -Desde Armario Distribución a PI | 1 | 105 | 0.45 | 0.6 | 28.35 |
| -Desde armario de Distribución 1 a glorieta | 1 | 80 | 0.45 | 0.6 | 21.60 |
| -Cruce de calzada en glorieta | 1 | 25 | 0.5 | 1 | 12.50 |
| -Desde glorieta a Conexión RENFE | 1 | 105 | 0.45 | 0.6 | 28.35 |
|  | 1 | 100 | 0.45 | 0.6 | 27.00 |
|  | 1 | 110 | 0.45 | 0.6 | 29.70 |
| -Cruce calzada en acceso RENFE | 1 | 30 | 0.5 | 1 | 15.00 |
| Canalización 8T 63 |  |  |  |  |  |
| -Salida de pedestal de interconexión | 1 | 10 | 0.45 | 0.6 | 2.70 |
| -En Eje 4 | 1 | 125 | 0.45 | 0.6 | 33.75 |
|  | 1 | 65 | 0.45 | 0.6 | 17.55 |
|  | 1 | 100 | 0.45 | 0.6 | 27.00 |
|  | 1 | 30 | 0.45 | 0.6 | 8.10 |
|  | 1 | 80 | 0.45 | 0.6 | 21.60 |
|  | 1 | 65 | 0.45 | 0.6 | 17.55 |
| Canalización 6T 63 |  |  |  |  |  |
| -Salidas pedestales de distribución | 3 | 10 | 0.45 | 0.6 | 8.10 |
| -Cruce armario distribución zona dotacional | 1 | 35 | 0.45 | 1 | 15.75 |
| -Cruce eje 4 en acceso | 1 | 25 | 0.5 | 1 | 12.50 |
| -Cruce eje 4 en Parcela 1 | 1 | 25 | 0.5 | 1 | 12.50 |
| -Eje 9 tramo final | 1 | 20 | 0.45 | 0.6 | 5.40 |
| -Eje 9 tramo final. Vados playa descarga | 1 | 125 | 0.45 | 1 | 56.25 |
| -Cruce eje 5 | 1 | 20 | 0.5 | 1 | 10.00 |
| -Eje 5. Tramo final | 1 | 30 | 0.45 | 0.6 | 8.10 |
|  | 1 | 78 | 0.45 | 0.6 | 21.06 |
|  | 1 | 70 | 0.45 | 0.6 | 18.90 |
|  | 1 | 80 | 0.45 | 0.6 | 21.60 |
| Canalización 4T 63 |  |  |  |  |  |
| -Acera "Servicios al vehículo" | 1 | 30 | 0.3 | 0.6 | 5.40 |
| -Acera Centro de Servicios | 1 | 35 | 0.3 | 0.6 | 6.30 |
|  | 1 | 25 | 0.3 | 0.6 | 4.50 |
| -Cruce Eje 6 | 1 | 10 | 0.3 | 1 | 3.00 |
| -Final eje 5 | 1 | 60 | 0.3 | 0.6 | 10.80 |
| -Cruce eje 4 en parcelas 4 y 5 | 1 | 25 | 0.45 | 1 | 11.25 |
| -Cruce eje 4 en parcelas 7 y 8 | 1 | 25 | 0.45 | 1 | 11.25 |
| -Cruce eje 4 en parcelas 10 y 11 | 1 | 25 | 0.45 | 1 | 11.25 |
| Canalización 2T63 |  |  |  |  |  |
| -Estación de servicio | 1 | 45 | 0.3 | 1 | 13.50 |
| -Centrode sevicios | 1 | 35 | 0.3 | 0.6 | 6.30 |
|  | 1 | 40 | 0.3 | 0.6 | 7.20 |
| -Acceso aparcamiento vigilado | 1 | 20 | 0.3 | 0.6 | 3.60 |
| -Servicios al vehículo | 1 | 25 | 0.3 | 0.6 | 4.50 |
|  | 1 | 45 | 0.3 | 0.6 | 8.10 |
| -Frente Parcel 3 | 1 | 35 | 0.3 | 0.6 | 6.30 |
| Acometidas a parcelas y edificaciones | 24 | 5 | 0.25 | 0.45 | 13.50 |
| 5% aumentos imprevistos | 1 | 633.31 |  | 0.05 | 31.67 |
| Total |  |  |  |  | 664.98 |

### C0802 CONDUCCIONES
Importe: 69613.07

**EU060041** Ml Canalización red telefónica PVC rig. / liso 4x110 mm
650 Ml × 35.02 = 22763.00
Canalización para red de telefonía y telecomunicaciones constituida por 4 tubos lisos y rígidos de PVC, 110 mm de diámetro exterior, 3,2 mm de espesor de pared, suministrada en longitud por tubo de 6 m, incluso parte proporcional de soporte distanciadores/separadores de 4 posiciones, guía de acero galvanizado por tubo colocado, prisma de hormigón HM-20/P/20/I, totalmente terminada según Normativa Técnica de la Compañia.

| Código | Ud | Descripción | Rendimiento | Precio | Importe |
|---|---|---|---|---|---|
| AX001020 | H | Cuadrilla B | 0.3 | 24.09 | 7.23 |
| P0261130 | Ml | Tubería lisa cable teleco. PVC rig.110 mm e=3.2 mm / long 6 m (material; 15/06/2004) | 4 | 3.93 | 15.72 |
| P0060030 | Ml | Guia de alambre galv.2 mm. | 4.2 | 0.34 | 1.43 |
| P0113052R | Ud | Separador tubos PEAD cuatro posiciones DN=110 mm | 1 | 0.45 | 0.45 |
| AX003010 | M3 | Hormigón en masa tipo HM-20/P/30/I | 0.165 | 43.91 | 7.25 |
| %03MA | % | Material compl. y auxiliar. | 3 % | 32.08 | 0.96 |
| %06CI | % | Costes indirectos | 6 % | 33.04 | 1.98 |
|  |  | Total |  |  | 35.02 |

| Medición | Uds. | Largo | Parcial |
|---|---|---|---|
| -Desde entronque a armario distribución | 1 | 20 | 20.00 |
|  | 1 | 75 | 75.00 |
| -Desde Armario Distribución a PI | 1 | 105 | 105.00 |
| -Desde armario de Distribución 1 a glorieta | 1 | 80 | 80.00 |
| -Cruce de calzada en glorieta | 1 | 25 | 25.00 |
| -Desde glorieta a Conexión RENFE | 1 | 105 | 105.00 |
|  | 1 | 100 | 100.00 |
|  | 1 | 110 | 110.00 |
| -Cruce calzada en acceso RENFE | 1 | 30 | 30.00 |
| Total |  |  | 650 |

**EU060042** Ml Canalización red telefónica PVC rig. / liso 8x63 mm
475 Ml × 31.28 = 14858.00
Canalización para red de telefonía y telecomunicaciones constituida por 8 tubos lisos y rígidos de PVC 63 mm de diámetro exterior, 1,8 mm de espesor de pared, suministrada en longitud por tubo de 6 m, incluso parte proporcional de soporte distanciadores/separadores de 8 posiciones, guía de acero galvanizado por tubo colocado, prisma de hormigón HM-20/P/20/I, totalmente terminada según Normativa Técnica de la Compañia.

| Código | Ud | Descripción | Rendimiento | Precio | Importe |
|---|---|---|---|---|---|
| AX001020 | H | Cuadrilla B | 0.35 | 24.09 | 8.43 |
| P0261131 | Ml | Tubería lisa cable teleco. PVC rig.63 mm e=1.8 mm / long 6 m (material; 15/06/2004) | 8 | 1.38 | 11.04 |
| P0060030 | Ml | Guia de alambre galv.2 mm. | 8.4 | 0.34 | 2.86 |
| P0113053R | Ud | Separador PE ocho posiciones DN=63 mm (material; 15/06/2004) | 1 | 0.88 | 0.88 |
| AX003010 | M3 | Hormigón en masa tipo HM-20/P/30/I | 0.124 | 43.91 | 5.44 |
| %03MA | % | Material compl. y auxiliar. | 3 % | 28.65 | 0.86 |
| %06CI | % | Costes indirectos | 6 % | 29.51 | 1.77 |
|  |  | Total |  |  | 31.28 |

| Medición | Uds. | Largo | Parcial |
|---|---|---|---|
| -Salida de pedestal de interconexión | 1 | 10 | 10.00 |
| -En Eje 4 | 1 | 125 | 125.00 |
|  | 1 | 65 | 65.00 |
|  | 1 | 100 | 100.00 |
|  | 1 | 30 | 30.00 |
|  | 1 | 80 | 80.00 |
|  | 1 | 65 | 65.00 |
| Total |  |  | 475 |

**EU060043** Ml Canalización red telefónica PVC rig. / liso 6x63 mm
538 Ml × 26.19 = 14090.22
Canalización para red de telefonía y telecomunicaciones constituida por 6 tubos lisos y rígidos de PVC 63 mm de diámetro exterior, 1,8 mm de espesor de pared, suministrada en longitud por tubo de 6 m, incluso parte proporcional de soporte distanciadores/separadores de 8 posiciones, guía de acero galvanizado por tubo colocado, prisma de hormigón HM-20/P/20/I, totalmente terminada según Normativa Técnica de la Compañia.

| Código | Ud | Descripción | Rendimiento | Precio | Importe |
|---|---|---|---|---|---|
| AX001020 | H | Cuadrilla B | 0.3 | 24.09 | 7.23 |
| P0261131 | Ml | Tubería lisa cable teleco. PVC rig.63 mm e=1.8 mm / long 6 m | 6 | 1.38 | 8.28 |
| P0060030 | Ml | Guia de alambre galv.2 mm. | 6.3 | 0.34 | 2.14 |
| P0113053R | Ud | Separador PE ocho posiciones DN=63 mm | 1 | 0.88 | 0.88 |
| AX003010 | M3 | Hormigón en masa tipo HM-20/P/30/I | 0.1243 | 43.91 | 5.46 |
| %03MA | % | Material compl. y auxiliar. | 3 % | 23.99 | 0.72 |
| %06CI | % | Costes indirectos | 6 % | 24.71 | 1.48 |
|  |  | Total |  |  | 26.19 |

| Medición | Uds. | Largo | Parcial |
|---|---|---|---|
| -Salidas pedestales de distribución | 3 | 10 | 30.00 |
| -Cruce armario distribución zona dotacional | 1 | 35 | 35.00 |
| -Cruce eje 4 en acceso | 1 | 25 | 25.00 |
| -Cruce eje 4 en Parcela 1 | 1 | 25 | 25.00 |
| -Eje 9 tramo final | 1 | 20 | 20.00 |
| -Eje 9 tramo final. Vados playa descarga | 1 | 125 | 125.00 |
| -Cruce eje 5 | 1 | 20 | 20.00 |
| -Eje 5. Tramo final | 1 | 30 | 30.00 |
|  | 1 | 78 | 78.00 |
|  | 1 | 70 | 70.00 |
|  | 1 | 80 | 80.00 |
| Total |  |  | 538 |

**EU060044** Ml Canalización red telefónica PVC rig. / liso 4x63 mm
235 Ml × 19.2 = 4512.00
Canalización para red de telefonía y telecomunicaciones constituida por 4 tubos lisos y rígidos de PVC 63 mm de diámetro exterior, 1,8 mm de espesor de pared, suministrada en longitud por tubo de 6 m, incluso parte proporcional de soporte distanciadores/separadores de 4 posiciones, guía de acero galvanizado por tubo colocado, prisma de hormigón HM-20/P/20/I, totalmente terminada según Normativa Técnica de la Compañia.

| Código | Ud | Descripción | Rendimiento | Precio | Importe |
|---|---|---|---|---|---|
| AX001020 | H | Cuadrilla B | 0.275 | 24.09 | 6.62 |
| P0261131 | Ml | Tubería lisa cable teleco. PVC rig.63 mm e=1.8 mm / long 6 m | 4 | 1.38 | 5.52 |
| P0060030 | Ml | Guia de alambre galv.2 mm. | 4.2 | 0.34 | 1.43 |
| P0113054R | Ud | Separador PE cuatro posiciones DN=63 mm (material; 15/06/2004) | 1 | 0.37 | 0.37 |
| AX003010 | M3 | Hormigón en masa tipo HM-20/P/30/I | 0.083 | 43.91 | 3.64 |
| %03MA | % | Material compl. y auxiliar. | 3 % | 17.58 | 0.53 |
| %06CI | % | Costes indirectos | 6 % | 18.11 | 1.09 |
|  |  | Total |  |  | 19.2 |

| Medición | Uds. | Largo | Parcial |
|---|---|---|---|
| -Acera "Servicios al vehículo" | 1 | 30 | 30.00 |
| -Acera Centro de Servicios | 1 | 35 | 35.00 |
|  | 1 | 25 | 25.00 |
| -Cruce Eje 6 | 1 | 10 | 10.00 |
| -Final eje 5 | 1 | 60 | 60.00 |
| -Cruce eje 4 en parcelas 4 y 5 | 1 | 25 | 25.00 |
| -Cruce eje 4 en parcelas 7 y 8 | 1 | 25 | 25.00 |
| -Cruce eje 4 en parcelas 10 y 11 | 1 | 25 | 25.00 |
| Total |  |  | 235 |

**EU060045** Ml Canalización red telefónica PVC rig. / liso 2x63 mm
245 Ml × 13.01 = 3187.45
Canalización para red de telefonía y telecomunicaciones constituida por 4 tubos lisos y rígidos de PVC 63 mm de diámetro exterior, 1,8 mm de espesor de pared, suministrada en longitud por tubo de 6 m, incluso guía de acero galvanizado por tubo colocado, prisma de hormigón HM-20/P/20/I, totalmente terminada según Normativa Técnica de la Compañia.

| Código | Ud | Descripción | Rendimiento | Precio | Importe |
|---|---|---|---|---|---|
| AX001020 | H | Cuadrilla B | 0.25 | 24.09 | 6.02 |
| P0261131 | Ml | Tubería lisa cable teleco. PVC rig.63 mm e=1.8 mm / long 6 m | 2 | 1.38 | 2.76 |
| P0060030 | Ml | Guia de alambre galv.2 mm. | 2.1 | 0.34 | 0.71 |
| AX003010 | M3 | Hormigón en masa tipo HM-20/P/30/I | 0.055 | 43.91 | 2.42 |
| %03MA | % | Material compl. y auxiliar. | 3 % | 11.91 | 0.36 |
| %06CI | % | Costes indirectos | 6 % | 12.27 | 0.74 |
|  |  | Total |  |  | 13.01 |

| Medición | Uds. | Largo | Parcial |
|---|---|---|---|
| -Estación de servicio | 1 | 45 | 45.00 |
| -Centrode sevicios | 1 | 35 | 35.00 |
|  | 1 | 40 | 40.00 |
| -Acceso aparcamiento vigilado | 1 | 20 | 20.00 |
| -Servicios al vehículo | 1 | 25 | 25.00 |
|  | 1 | 45 | 45.00 |
| -Frente Parcel 3 | 1 | 35 | 35.00 |
| Total |  |  | 245 |

**EU060181** Ml Canalización acometida telefonía PVC rig. liso 2 x 40 mm
120 Ml × 10.02 = 1202.40
Canalización de acometida a parcela desde arqueta de la red de telefonía y telecomunicaciones constituida por doble tubo lisos y rígidos de PVC 40 mm de diámetro exterior, 3 mm de espesor de pared, incluso guía de acero galvanizado por tubo colocado, prisma de hormigón HM-20/P/20/I, totalmente terminada según Normativa Técnica de la Compañia.

| Código | Ud | Descripción | Rendimiento | Precio | Importe |
|---|---|---|---|---|---|
| AX001020 | H | Cuadrilla B | 0.2 | 24.09 | 4.82 |
| P0261132 | Ml | Tubería lisa cable teleco. PVC rig.40 mm e=3 mm / long 6 m (material; 15/06/2004) | 2 | 1.08 | 2.16 |
| P0060030 | Ml | Guia de alambre galv.2 mm. | 2.1 | 0.34 | 0.71 |
| AX003010 | M3 | Hormigón en masa tipo HM-20/P/30/I | 0.04 | 43.91 | 1.76 |
| %06CI | % | Costes indirectos | 6 % | 9.45 | 0.57 |
|  |  | Total |  |  | 10.02 |

| Medición | Uds. | Largo | Parcial |
|---|---|---|---|
| Acometidas a parcelas y edificaciones | 24 | 5 | 120.00 |
| Total |  |  | 120 |

**EV000005** Ud Limpieza y mandrilado de conductos (15/06/2004)
1 Ud × 9000 = 9000.00
Limpieza y mandrilado de conductos de telefónica, según normas de la compañía.

| Medición | Uds. | Parcial |
|---|---|---|
| De todos los conductos proyectados | 1 | 1.00 |
| Total |  | 1 |

### C0803 OBRAS AUXILIARES (27/12/1989)
Importe: 16238.18

**EU060125** Ud Arqueta de registro Telefónica Tipo "M"
12 Ud × 153.83 = 1845.96
Arqueta de registro normalizada tipo M construida in situ, para la red exterior canalizada de telefonía, de dimensiones exteriores 0,50x0,50x0,68 m, formada por hormigón HA-25/P/20/IIa en solera de 10 cm y HA-25/P/20/IIa en paredes 10 cm de espesor, tapa de hormigón ligeramente armado sobre cerco metálico L, con ventanas para entrada de conductos, incluso 10 cm de hormigón de limpieza HM-15, embocadura de conductos, relleno lateralmente de tierras procedentes de la excavación, ejecutada según normas de Telefónica. Totalmente terminada.

| Código | Ud | Descripción | Rendimiento | Precio | Importe |
|---|---|---|---|---|---|
| O0000030 | H | Oficial de primera | 1.5 | 12.46 | 18.69 |
| O0000080 | H | Peón Ordinario | 3 | 11.63 | 34.89 |
| AX003000 | M3 | Hormigón en masa tipo HM-15 | 0.22 | 38.44 | 8.46 |
| AX003061R | M3 | Hormigón armado HA-25/P/20/IIa | 0.072 | 47.36 | 3.41 |
| AX800000R | Kg | Acero corrugado B 500 S | 15.5 | 0.92 | 14.26 |
| AX002060 | M3 | Mortero cemento M-40 / Dosif. 1:6 (material) | 0.008 | 47.44 | 0.38 |
| P0310083 | Ud | Tapa de hormigón armado con cerco metálico tipo M (material; 15/06/2004) | 1 | 54.09 | 54.09 |
| %03MA | % | Material compl. y auxiliar. | 3 % | 134.18 | 4.03 |
| %05UH | % | Utiles y herramientas (5% s/M+O) | 5 % | 138.21 | 6.91 |
| %06CI | % | Costes indirectos | 6 % | 145.12 | 8.71 |
|  |  | Total |  |  | 153.83 |

| Medición | Uds. | Parcial |
|---|---|---|
| Acometidas a: |  |  |
| -Estación de Servicio | 2 | 2.00 |
| -Centro de Servicios | 4 | 4.00 |
| -Servicios al vehículo | 3 | 3.00 |
| -Caseta control de accesos | 2 | 2.00 |
| -Parcela 3 | 1 | 1.00 |
| Total |  | 12 |

**EU060130** Ud Arqueta de registro Telefónica Tipo "H"
22 Ud × 314.7 = 6923.40
Arqueta de registro normalizada tipo H, para la red exterior canalizada de telefonía, construida in situ, de dimensiones exteriores 1,00x1,10x1,03 m,formada por hormigón HA-25/P/20/IIa en solera de 15 cm y HA-25/P/20/IIa en paredes 15 cm de espesor, tapa normalizada sobre cerco metálico L de 80x8mm, formación de sumidero o poceta, recercado con perfil metálico L 40x4mm en solera para recogida de aguas, con dos ventanas para entrada de conductos, dos regletas y dos ganchos de tiro, incluso excavación de zanja en terreno flojo, 10 cm de hormigón de limpieza HM-15, embocadura de conductos, relleno lateralmente de tierras procedentes de la excavación, ejecutada según normas de Telefónica. Totalmente terminada.

| Código | Ud | Descripción | Rendimiento | Precio | Importe |
|---|---|---|---|---|---|
| AX001020 | H | Cuadrilla B | 4 | 24.09 | 96.36 |
| O0000080 | H | Peón Ordinario | 0.5 | 11.63 | 5.82 |
| AX003061R | M3 | Hormigón armado HA-25/P/20/IIa | 0.756 | 47.36 | 35.80 |
| AX800000R | Kg | Acero corrugado B 500 S | 33.34 | 0.92 | 30.67 |
| AX002060 | M3 | Mortero cemento M-40 / Dosif. 1:6 | 0.103 | 47.44 | 4.89 |
| P0310082 | Ud | Juego de cerco y tapa registro arqueta tipo H (material; 15/06/2004) | 1 | 100.97 | 100.97 |
| %03MA | % | Material compl. y auxiliar. | 3 % | 274.51 | 8.24 |
| %05UH | % | Utiles y herramientas (5% s/M+O) | 5 % | 282.75 | 14.14 |
| %06CI | % | Costes indirectos | 6 % | 296.89 | 17.81 |
|  |  | Total |  |  | 314.7 |

| Medición | Uds. | Parcial |
|---|---|---|
| Registro en canalizaciones |  |  |
| -De 4T110 | 2 | 2.00 |
| -Conexiones con 2ªFase | 2 | 2.00 |
| Derivaciones del cableado: |  |  |
| -Centro de servicios | 1 | 1.00 |
| -Armario de Distribución en Parcela 7 | 1 | 1.00 |
| Acometidas a parcelas y edificaciones |  |  |
| -Edificio en acceso a aparcamiento | 1 | 1.00 |
| -P1 | 1 | 1.00 |
| -P2 | 2 | 2.00 |
| -P3 | 1 | 1.00 |
| -P4 | 1 | 1.00 |
| -P5 | 1 | 1.00 |
| -P6 | 1 | 1.00 |
| -P7 | 1 | 1.00 |
| -P8 | 1 | 1.00 |
| -Punto conexión RENFE 3ª Fase | 2 | 2.00 |
| -P9 | 1 | 1.00 |
| -P10 | 1 | 1.00 |
| -P11 | 1 | 1.00 |
| -P12 | 1 | 1.00 |
| Total |  | 22 |

**EU060170** Ud Arqueta de registro Telefónica Tipo "D"
7 Ud × 542.17 = 3795.19
Arqueta de registro normalizada tipo D, para la red exterior canalizada de telefonía, construida in situ, de dimensiones exteriores 1,39x1,20x1,23 m, formada por hormigón HA-25/P/20/IIa en solera de 15 cm y HA-25/P/20/IIa en paredes 15 cm de espesor, tapa normalizada sobre cerco metálico L 80x8mm, formación de sumidero o poceta, recercado con perfil metálico L 40x4mm en solera para recogida de aguas, con dos ventanas para entrada de conductos, dos regletas y dos ganchos de tiro, 10 cm de hormigón de limpieza HM-15, embocadura de conductos, relleno lateralmente de tierras procedentes de la excavación, ejecutada según normas de Telefónica.Totalmente terminada.

| Código | Ud | Descripción | Rendimiento | Precio | Importe |
|---|---|---|---|---|---|
| AX001020 | H | Cuadrilla B | 7.5 | 24.09 | 180.68 |
| O0000080 | H | Peón Ordinario | 1 | 11.63 | 11.63 |
| AX003061R | M3 | Hormigón armado HA-25/P/20/IIa | 1.188 | 47.36 | 56.26 |
| AX800000R | Kg | Acero corrugado B 500 S | 43 | 0.92 | 39.56 |
| AX002060 | M3 | Mortero cemento M-40 / Dosif. 1:6 | 0.155 | 47.44 | 7.35 |
| P0310091 | Ud | Juego cerco y tapa registro arqueta tipo D (material; 15/06/2004) | 1 | 177.45 | 177.45 |
| %03MA | % | Material compl. y auxiliar. | 3 % | 472.93 | 14.19 |
| %05UH | % | Utiles y herramientas (5% s/M+O) | 5 % | 487.12 | 24.36 |
| %06CI | % | Costes indirectos | 6 % | 511.48 | 30.69 |
|  |  | Total |  |  | 542.17 |

| Medición | Uds. | Parcial |
|---|---|---|
| En canalización 4T110 | 5 | 5.00 |
| Acceso punto de interconexión | 1 | 1.00 |
| Acceso armario de distribución | 1 | 1.00 |
| Total |  | 7 |

**EU060171** Ud Pedestal armario interconexión red telefónica (27/12/1989)
1 Ud × 184.96 = 184.96
Pedestal para apoyo de armario de interconexión, formado por dado de hormigón HM-20/P/20/I de 86x44x73 cm según detalle incluido en planos, empotrado en el suelo y sobresaliendo sobre el nivel terminado de pavimento o terreno existente 15 cm, plantilla metálica galvanizada en L y ochos conductos y codos de PVC de 63 mm de diámetro embebidos en el hormigón, incluso colocación de conductos.

| Código | Ud | Descripción | Rendimiento | Precio | Importe |
|---|---|---|---|---|---|
| O0000030 | H | Oficial de primera | 3 | 12.46 | 37.38 |
| O0000080 | H | Peón Ordinario | 5 | 11.63 | 58.15 |
| AX006030 | M3 | Excavación sin clasificar | 0.076 | 2.99 | 0.23 |
| AX003010 | M3 | Hormigón en masa tipo HM-20/P/30/I | 0.35 | 43.91 | 15.37 |
| P0310092 | Ud | Plantilla armario interconexión (material; 15/06/2004) | 1 | 16.05 | 16.05 |
| P0310093 | Ud | Codo PVC 63/45/2500 mm (material; 15/06/2004) | 8 | 2.28 | 18.24 |
| P0310094 | Ud | Tapón obturador conductos D=63mm (material; 15/06/2004) | 8 | 1.3 | 10.40 |
| P0261131 | Ml | Tubería lisa cable teleco. PVC rig.63 mm e=1.8 mm / long 6 m | 4 | 1.38 | 5.52 |
| %03MA | % | Material compl. y auxiliar. | 3 % | 161.34 | 4.84 |
| %05UH | % | Utiles y herramientas (5% s/M+O) | 5 % | 166.18 | 8.31 |
| %06CI | % | Costes indirectos | 6 % | 174.49 | 10.47 |
|  |  | Total |  |  | 184.96 |

**EU060172** Ud Pedestal armario distribución red telefónica (27/12/1989)
3 Ud × 159.04 = 477.12
Pedestal para apoyo de armario de distribución para un máximo de 25 abonados, formado por dado de hormigón HM-20/P/20/I de 70x35x73 cm según detalle incluido en planos, empotrado en el suelo y sobresaliendo sobre el nivel terminado del pavimento o terreno existente 15 cm, plantilla metálica galvanizada en L y seis conductos y codos de PVC de 63 mm de diámetro embebidos en el hormigón, incluso colocación de conductos.

| Código | Ud | Descripción | Rendimiento | Precio | Importe |
|---|---|---|---|---|---|
| O0000030 | H | Oficial de primera | 2.5 | 12.46 | 31.15 |
| O0000080 | H | Peón Ordinario | 4 | 11.63 | 46.52 |
| AX006030 | M3 | Excavación sin clasificar | 0.049 | 2.99 | 0.15 |
| AX003010 | M3 | Hormigón en masa tipo HM-20/P/30/I | 0.25 | 43.91 | 10.98 |
| P0310092 | Ud | Plantilla armario interconexión | 1 | 16.05 | 16.05 |
| P0310093 | Ud | Codo PVC 63/45/2500 mm | 6 | 2.28 | 13.68 |
| P0310094 | Ud | Tapón obturador conductos D=63mm | 6 | 1.3 | 7.80 |
| P0261131 | Ml | Tubería lisa cable teleco. PVC rig.63 mm e=1.8 mm / long 6 m | 3 | 1.38 | 4.14 |
| %03MA | % | Material compl. y auxiliar. | 3 % | 130.47 | 3.91 |
| %05UH | % | Utiles y herramientas (5% s/M+O) | 5 % | 134.38 | 6.72 |
| %06CI | % | Costes indirectos | 6 % | 141.10 | 8.47 |
| P0310092R | Ud | Plantilla armario distribución (material; 15/06/2004) | 1 | 9.47 | 9.47 |
|  |  | Total |  |  | 159.04 |

**EU091070** Ml Desmontaje de línea aérea (15/06/2004)
605 Ml × 1.11 = 671.55
Desmontaje de línea aérea de energía eléctrica de media/baja tension y/o telefónica, de diámetro máximo 150 mm² de sección, incluso grupo de conductores trenzados o desnudos, para alturas de apoyos y7o postes de un máximo de 20 m.

| Medición | Uds. | Largo | Parcial |
|---|---|---|---|
| Línea Estación Base de Telefonía móvil | 1 | 95 | 95.00 |
|  | 1 | 465 | 465.00 |
|  | 1 | 45 | 45.00 |
| Total |  |  | 605 |

**EU091060** Ud Desmontaje de poste hormigón o madera (15/06/2004)
12 Ud × 195 = 2340.00
Desmontaje de apoyo de madera u hormigón, incluso recuperacion de la parte empotrada.

| Medición | Uds. | Parcial |
|---|---|---|
| Línea Estación Base de Telefonía móvil | 12 | 12.00 |
| Total |  | 12 |

## C09 OBRAS ESPECIALES (27/12/1989)
Importe: 320587.97

### C0901 TANQUE DE TORMENTAS ARROYO OCHAVILLO (27/12/1989)
Importe: 35313.42

**EC021072** M3 Excavación en zanja
420.22 M3 × 4.93 = 2071.68

| Medición | Uds. | Largo | Ancho | Alto | Parcial |
|---|---|---|---|---|---|
|  | 1 | 9 | 6.75 | 4.62 | 280.67 |
|  | 1 | 9 | 1.9 | 3.62 | 61.90 |
|  | 1 | 4.2 | 2.4 | 5.7 | 57.46 |
|  | 1 | 1.9 | 2.3 | 4.62 | 20.19 |
| Total |  |  |  |  | 420.22 |

**EC022000** M3 Relleno seleccionado excavación (19/03/1999)
92.3 M3 × 4.31 = 397.81
Relleno de zanja o pozo con materiales seleccionados procedentes de la excavación, totalmente terminado, incluso compactación.

| Código | Ud | Descripción | Rendimiento | Precio | Importe |
|---|---|---|---|---|---|
| O0000020 | H | Capataz | 0.004 | 12.72 | 0.05 |
| O0000080 | H | Peón Ordinario | 0.16 | 11.63 | 1.86 |
| M0001150 | H | Excavadora cadenas | 0.04 | 36.06 | 1.44 |
| M0001230 | H | Rodillo vibrante de 800 kg. | 0.04 | 5.11 | 0.20 |
| M0002040 | H | Camión cisterna. | 0.012 | 27.86 | 0.33 |
| %05UH | % | Utiles y herramientas (5% s/M+O) | 5 % | 3.88 | 0.19 |
| %06CI | % | Costes indirectos | 6 % | 4.07 | 0.24 |
|  |  | Total |  |  | 4.31 |

| Medición | Uds. | Largo | Ancho | Alto | Parcial |
|---|---|---|---|---|---|
|  | 1 | 9 | 6.75 | 1 | 60.75 |
|  | 1 | 9 | 1.9 | 1 | 17.10 |
|  | 1 | 4.2 | 2.4 | 1 | 10.08 |
|  | 1 | 1.9 | 2.3 | 1 | 4.37 |
| Total |  |  |  |  | 92.3 |

**EH011010** M2 Entibación cuajada
229.8 M2 × 13.47 = 3095.41

| Medición | Uds. | Largo | Ancho | Parcial |
|---|---|---|---|---|
|  | 2 | 6.75 | 4.52 | 61.02 |
|  | 2 | 1.9 | 3.52 | 13.38 |
|  | 1 | 9 | 4.52 | 40.68 |
|  | 1 | 9 | 3.52 | 31.68 |
|  | 2 | 4.2 | 5.7 | 47.88 |
|  | 1 | 2.4 | 5.7 | 13.68 |
|  | 2 | 1.9 | 3.52 | 13.38 |
|  | 1 | 2.3 | 3.52 | 8.10 |
| Total |  |  |  | 229.8 |

**EC091010R** M2 Encofrado recto visto (E2) (27/12/1989)
141.87 M2 × 13.49 = 1913.83
Encofrado y desencofrado recto visto (E2) en alzados de pozos de registro, aliviaderos y demás obras de fábrica, incluso parte proporcional de distanciadores, berenjenos, arriostramientos, apeos, medios auxiliares y pequeño material, correctamente ejecutado.

| Código | Ud | Descripción | Rendimiento | Precio | Importe |
|---|---|---|---|---|---|
| P0030040 | M3 | Tablones de primera. (material; 27/12/1989) | 0.01 | 116.32 | 1.16 |
| P0060020 | Kg | Puntas para encofrar. (material) | 0.25 | 1.22 | 0.31 |
| P0030050 | M3 | Tablas para encofrar madera. (material; 31/12/1991) | 0.007 | 108.93 | 0.76 |
| P0030060 | M3 | Cabios para encofrar madera. (material; 27/12/1989) | 0.0025 | 109.05 | 0.27 |
| P0000040 | L | Liquido desencofrante (material; 27/12/1989) | 0.1 | 1.76 | 0.18 |
| P0030070 | M2 | Tablero de contrachapado de madera. (material; 27/12/1989) | 1 | 3.85 | 3.85 |
| O0000020 | H | Capataz | 0.005 | 12.72 | 0.06 |
| O0000030 | H | Oficial de primera | 0.2 | 12.46 | 2.49 |
| O0000080 | H | Peón Ordinario | 0.3 | 11.63 | 3.49 |
| M0000010 | H | Maquina combinada para madera (maquinaria; 26/01/1999) | 0.056 | 2.91 | 0.16 |
| %06CI | % | Costes indirectos | 6 % | 12.73 | 0.76 |
|  |  | Total |  |  | 13.49 |

| Medición | Uds. | Largo | Ancho | Parcial |
|---|---|---|---|---|
| Deposito | 2 | 6 | 2.65 | 31.80 |
|  | 1 | 8 | 2.65 | 21.20 |
|  | 1 | 8 | 1.71 | 13.68 |
|  | 2 | 0.35 | 0.91 | 0.64 |
| Camara alivio | 1 | 8 | 1.77 | 14.16 |
|  | 1 | 8 | 0.95 | 7.60 |
|  | 2 | 1.5 | 1.77 | 5.31 |
| Pozo resalto | 4 | 1.5 | 2.62 | 15.72 |
| Pozo bombeo | 2 | 1.6 | 0.9 | 2.88 |
|  | 2 | 1.2 | 0.9 | 2.16 |
|  | 2 | 1.5 | 4.31 | 12.93 |
|  | 2 | 1.6 | 4.31 | 13.79 |
| Total |  |  |  | 141.87 |

**EC091020R** M2 Encofrado recto oculto (E1) (27/12/1989)
184.41 M2 × 9.68 = 1785.09
Encofrado y desencofrado recto oculto (E1), en cimientos y alzados de pozos de registro y obras de fábrica, incluso parte proporcional de distanciadores, berenjenos, arriostramientos, medios auxiliares y pequeño material correctamente ejecutado.

| Código | Ud | Descripción | Rendimiento | Precio | Importe |
|---|---|---|---|---|---|
| P0030040 | M3 | Tablones | 0.003 | 116.32 | 0.35 |
| P0060020 | Kg | Puntas para encofrar. | 0.1 | 1.22 | 0.12 |
| P0030060 | M3 | Cabio | 0.003 | 109.05 | 0.33 |
| P0000040 | L | Liquido desencofrante | 0.1 | 1.76 | 0.18 |
| P0030070 | M2 | Tablero de contrachapado | 1 | 3.85 | 3.85 |
| O0000020 | H | Capataz | 0.005 | 12.72 | 0.06 |
| O0000030 | H | Oficial de primera | 0.1 | 12.46 | 1.25 |
| O0000080 | H | Peón Ordinario | 0.25 | 11.63 | 2.91 |
| M0000010 | H | Maquina combinada para madera | 0.026 | 2.91 | 0.08 |
| %06CI | % | Costes indirectos | 6 % | 9.13 | 0.55 |
|  |  | Total |  |  | 9.68 |

| Medición | Uds. | Largo | Ancho | Parcial |
|---|---|---|---|---|
| Deposito y camara |  |  |  |  |
| de livio y pozo de |  |  |  |  |
| resalto | 1 | 10.7 | 3.52 | 37.66 |
|  | 1 | 8.8 | 1 | 8.80 |
|  | 1 | 8.8 | 2.52 | 22.18 |
|  | 2 | 6.75 | 3.52 | 47.52 |
|  | 2 | 1.9 | 2.52 | 9.58 |
|  | 1 | 1.9 | 3.52 | 6.69 |
| Pozo bombeo | 1 | 1.7 | 1.25 | 2.13 |
|  | 2 | 1.85 | 1.25 | 4.63 |
|  | 2 | 2.3 | 4.81 | 22.13 |
|  | 2 | 2.4 | 4.81 | 23.09 |
| Total |  |  |  | 184.41 |

**EC121000R** M3 Hormigón tipo HM-20
12.73 M3 × 50.52 = 643.12

| Medición | Uds. | Largo | Ancho | Alto | Parcial |
|---|---|---|---|---|---|
|  | 1 | 6.75 | 8.8 | 0.1 | 5.94 |
|  | 1 | 1.9 | 8.8 | 0.1 | 1.67 |
|  | 1 | 2.3 | 2.4 | 0.1 | 0.55 |
|  | 1 | 1.85 | 1.7 | 0.1 | 0.31 |
|  | 1 | 1.9 | 1.9 | 0.1 | 0.36 |
| Forma alivio | 1 | 0.4 | 8 |  | 3.20 |
| Forma pozo bombeo | 1 | 0.7 |  |  | 0.70 |
| Total |  |  |  |  | 12.73 |

**EC121205R** M3 Hormigón HA-30/P/30/ IIa+Qb
133.25 M3 × 62.51 = 8329.46
Hormigón para armar HA-30/P/30/ IIa+Qa, en obras de fabrica, incluso suministro, aditivo para la puesta en obra, colocación, curado y demás operaciones necesarias.

| Código | Ud | Descripción | Rendimiento | Precio | Importe |
|---|---|---|---|---|---|
| AX003060R | M3 | Hormigón HA-30/P/30/ IIa+Qb (material) | 1 | 54.74 | 54.74 |
| O0000020 | H | Capataz | 0.011 | 12.72 | 0.14 |
| O0000030 | H | Oficial de primera | 0.01 | 12.46 | 0.12 |
| O0000080 | H | Peón Ordinario | 0.1 | 11.63 | 1.16 |
| %05UH | % | Utiles y herramientas (5% s/M+O) | 5 % | 56.16 | 2.81 |
| %06CI | % | Costes indirectos | 6 % | 58.97 | 3.54 |
|  |  | Total |  |  | 62.51 |

| Medición | Uds. | Largo | Ancho | Alto | Parcial |
|---|---|---|---|---|---|
| Tanque |  |  |  |  |  |
| Soleras | 1 | 8.8 | 6.75 | 0.5 | 29.70 |
|  | 1 | 8.8 | 1.9 | 0.35 | 5.85 |
|  | 1 | 1.9 | 1.9 | 0.5 | 1.81 |
| Alzados | 1 | 10.7 | 3.02 | 0.4 | 12.93 |
|  | 1 | 8 | 1.71 | 0.35 | 4.79 |
|  | 1 | 8 | 2.17 | 0.4 | 6.94 |
|  | 2 | 6.35 | 3.02 | 0.4 | 15.34 |
|  | 2 | 1.9 | 2.17 | 0.4 | 3.30 |
|  | 1 | 1.9 | 3.02 | 0.4 | 2.30 |
|  | 1 | 1.5 | 3.02 | 0.4 | 1.81 |
| Losa | 1 | 8.8 | 8.6 | 0.4 | 30.27 |
|  | 1 | 1.9 | 2.3 | 0.4 | 1.75 |
|  | -3 | 3.14 | 0.55 | 0.55 | -2.85 |
| Pozo Bombeo | 1 | 1.7 | 1.85 | 0.25 | 0.79 |
|  | 1 | 1.7 | 1 | 0.25 | 0.43 |
|  | 2 | 1.6 | 1 | 0.25 | 0.80 |
|  | 1 | 1.6 | 1.2 | 0.25 | 0.48 |
|  | 1 | 2.3 | 2.4 | 0.5 | 2.76 |
|  | 2 | 2.4 | 4.31 | 0.4 | 8.28 |
|  | 2 | 1.5 | 4.31 | 0.4 | 5.17 |
|  | 1 | 1.5 | 1.6 | 0.25 | 0.60 |
| Total |  |  |  |  | 133.25 |

**EC100000** KG Acero corrugado (23/03/1999)
15531.94 KG × 0.98 = 15221.30
Acero corrugado de alta adherencia para armaduras de cualquier límite elástico, incluso suministro, elaboración y colocación con parte proporcional de mermas, despuntes, alambre de atar, separadores y rigidizadores.

| Código | Ud | Descripción | Rendimiento | Precio | Importe |
|---|---|---|---|---|---|
| P0060110 | Kg | Acero corrugado para armaduras | 1.05 | 0.7 | 0.74 |
| O0000020 | H | Capataz | 0.001 | 12.72 | 0.01 |
| O0000030 | H | Oficial de primera | 0.005 | 12.46 | 0.06 |
| O0000080 | H | Peón Ordinario | 0.005 | 11.63 | 0.06 |
| M0006010 | H | Dobladora, endurecedora, cizalla (maquinaria; 23/03/1999) | 0.0042 | 12 | 0.05 |
| %06CI | % | Costes indirectos | 6 % | 0.92 | 0.06 |
|  |  | Total |  |  | 0.98 |

| Medición | Uds. | Largo | Ancho | Alto | Parcial |
|---|---|---|---|---|---|
| Soleras 16 kg/m2/cara | 2 | 8.8 | 6.75 | 16 | 1900.80 |
|  | 2 | 8.8 | 1.9 | 16 | 535.04 |
|  | 2 | 2.4 | 2.3 | 16 | 176.64 |
|  | 2 | 1.9 | 1.9 | 16 | 115.52 |
|  | 2 | 1.85 | 1.7 | 16 | 100.64 |
| Alzados 16 kg/m2/cara | 4 | 4.85 | 2.3 | 16 | 713.92 |
|  | 4 | 4.85 | 2.4 | 16 | 744.96 |
|  | 2 | 1.7 | 1.25 | 16 | 68.00 |
|  | 2 | 8 | 1.8 | 16 | 460.80 |
| Losas 16 kg/m2/cara | 2 | 1.6 | 1.2 | 16 | 61.44 |
|  | 2 | 1.6 | 1.5 | 16 | 76.80 |
| Losas 25 kg/m2/cara | 2 | 8 | 7.85 | 25 | 3140.00 |
| Alzados 25 kg/m2/cara | 4 | 8.8 | 3.52 | 25 | 3097.60 |
|  | 4 | 7.85 | 3.52 | 25 | 2763.20 |
|  | 6 | 3.52 | 1.9 | 25 | 1003.20 |
| 5% recortes y solapes | 1 | 11467.63 |  | 0.05 | 573.38 |
| Total |  |  |  |  | 15531.94 |

**EH074056** Ud Losa-tapa prefabricada para pozo de registro 1100-600 mm
3 Ud × 305.06 = 915.18

**EH073011** Ml Parte cilíndrica de pozo de registro de ladrillo ø110 mm.
1.95 Ml × 171.52 = 334.46

| Medición | Uds. | Largo | Parcial |
|---|---|---|---|
|  | 3 | 0.65 | 1.95 |
| Total |  |  | 1.95 |

**E0000230** Ud Pate de polipropileno de 12 mm (27/12/1989)
38 Ud × 9.28 = 352.64
Pate de polipropileno reforzado con redonde de 12 mm. incluso suministro, recibido y colocación.

| Código | Ud | Descripción | Rendimiento | Precio | Importe |
|---|---|---|---|---|---|
| P0000130 | Ud | Pate de polipropileno | 1 | 3.49 | 3.49 |
| P0000100 | M3 | Mortero de resina | 0.01 | 72.7 | 0.73 |
| O0000020 | H | Capataz | 0.005 | 12.72 | 0.06 |
| O0000030 | H | Oficial de primera | 0.14 | 12.46 | 1.74 |
| O0000080 | H | Peón Ordinario | 0.14 | 11.63 | 1.63 |
| M0005020 | H | Motocompresor movil de 75 CV | 0.14 | 6.07 | 0.85 |
| M0005030 | H | Martillo perforador | 0.14 | 1.82 | 0.25 |
| %06CI | % | Costes indirectos | 6 % | 8.75 | 0.53 |
|  |  | Total |  |  | 9.28 |

**EH111011** Ud Registro de entrada 1,20 x 0,80
2 Ud × 126.72 = 253.44
Marco y tapa rectangular de fundicion ductil, de dimensiones 1200 mm x 800 mm., para registro de entrada de hombre, para carga de 400 Tn., inscripción normalizada, incluso suministro con marco y elementos de fijación y anclaje, colocación y recibido, totalmente instalado.

| Código | Ud | Descripción | Rendimiento | Precio | Importe |
|---|---|---|---|---|---|
| P0310011 | Ud | Tapa y marco F.D. 1200x800 D-400 EN-124 (material; 17/09/2004) | 1 | 82 | 82.00 |
| AX002010 | M3 | Mortero cemento M-160 / Dosif. 1:3 | 0.1 | 63.2 | 6.32 |
| O0000030 | H | Oficial de primera | 1.2 | 12.46 | 14.95 |
| O0000080 | H | Peón Ordinario | 1.4 | 11.63 | 16.28 |
| %06CI | % | Costes indirectos | 6 % | 119.55 | 7.17 |
|  |  | Total |  |  | 126.72 |

### C0902 TANQUE DE TORMENTAS ARROYO CANTARRANAS (27/12/1989)
Importe: 60971.51

**EC021072** M3 Excavación en zanja
674.1 M3 × 4.93 = 3323.31

| Medición | Uds. | Largo | Ancho | Alto | Parcial |
|---|---|---|---|---|---|
|  | 1 | 10.8 | 8.75 | 5.19 | 490.46 |
|  | 1 | 10.8 | 2.2 | 4.05 | 96.23 |
|  | 1 | 4.15 | 2.4 | 6.45 | 64.24 |
|  | 1 | 2.6 | 2.2 | 4.05 | 23.17 |
| Total |  |  |  |  | 674.1 |

**EC022000** M3 Relleno seleccionado excavación
114.62 M3 × 4.31 = 494.01

| Medición | Uds. | Largo | Ancho | Alto | Parcial |
|---|---|---|---|---|---|
|  | 1 | 10.8 | 9.15 | 1 | 98.82 |
|  | 1 | 4.2 | 2.4 | 1 | 10.08 |
|  | 1 | 2.2 | 2.6 | 1 | 5.72 |
| Total |  |  |  |  | 114.62 |

**EH011010** M2 Entibación cuajada
307.43 M2 × 13.47 = 4141.08

| Medición | Uds. | Largo | Ancho | Parcial |
|---|---|---|---|---|
|  | 2 | 8.75 | 5.19 | 90.83 |
|  | 2 | 2.2 | 4.05 | 17.82 |
|  | 1 | 10.8 | 5.19 | 56.05 |
|  | 1 | 10.8 | 4.05 | 43.74 |
|  | 2 | 4.15 | 6.45 | 53.54 |
|  | 1 | 2.4 | 6.45 | 15.48 |
|  | 2 | 2.6 | 4.05 | 21.06 |
|  | 1 | 2.2 | 4.05 | 8.91 |
| Total |  |  |  | 307.43 |

**EC091010R** M2 Encofrado recto visto (E2)
231.38 M2 × 13.49 = 3121.32

| Medición | Uds. | Largo | Ancho | Parcial |
|---|---|---|---|---|
|  | 1 | 10 | 4.09 | 40.90 |
|  | 2 | 10 | 2.2 | 44.00 |
|  | 2 | 8.75 | 4.09 | 71.58 |
|  | 2 | 2.2 | 2.95 | 12.98 |
|  | 2 | 1.5 | 5.45 | 16.35 |
|  | 2 | 1.59 | 5.45 | 17.33 |
|  | 2 | 1.2 | 1.25 | 3.00 |
|  | 2 | 1.6 | 1.25 | 4.00 |
|  | 2 | 1.8 | 2.95 | 10.62 |
|  | 2 | 1.8 | 2.95 | 10.62 |
| Total |  |  |  | 231.38 |

**EC091020R** M2 Encofrado recto oculto (E1)
198.34 M2 × 9.68 = 1919.93

| Medición | Uds. | Largo | Ancho | Parcial |
|---|---|---|---|---|
|  | 1 | 10.8 | 4.09 | 44.17 |
|  | 1 | 10.8 | 2.95 | 31.86 |
|  | 2 | 6.95 | 4.09 | 56.85 |
|  | 2 | 2.2 | 2.95 | 12.98 |
|  | 2 | 2.3 | 5.45 | 25.07 |
|  | 2 | 1.85 | 1.25 | 4.63 |
|  | 1 | 1.7 | 1.25 | 2.13 |
|  | 2 | 2.2 | 2.95 | 12.98 |
|  | 1 | 2.6 | 2.95 | 7.67 |
| Total |  |  |  | 198.34 |

**EC121000R** M3 Hormigón tipo HM-20
13.26 M3 × 50.52 = 669.90

| Medición | Uds. | Largo | Ancho | Alto | Parcial |
|---|---|---|---|---|---|
|  | 1 | 10.8 | 8.75 | 0.1 | 9.45 |
|  | 1 | 10.8 | 2.2 | 0.1 | 2.38 |
|  | 1 | 2.4 | 2.3 | 0.1 | 0.55 |
|  | 1 | 1.85 | 1.7 | 0.1 | 0.31 |
|  | 1 | 2.6 | 2.2 | 0.1 | 0.57 |
| Total |  |  |  |  | 13.26 |

**EC121205R** M3 Hormigón HA-30/P/30/ IIa+Qb
246.11 M3 × 62.51 = 15384.34

| Medición | Uds. | Largo | Ancho | Alto | Parcial |
|---|---|---|---|---|---|
| Alzados | 1 | 10.8 | 2.95 | 0.4 | 12.74 |
|  | 1 | 10 | 2.2 | 0.35 | 7.70 |
|  | 1 | 10 | 3.59 | 0.4 | 14.36 |
|  | 2 | 8.75 | 3.59 | 0.4 | 25.13 |
|  | 2 | 1.8 | 2.95 | 0.4 | 4.25 |
|  | 2 | 2.2 | 3.59 | 0.4 | 6.32 |
|  | 1 | 3.59 | 1.8 | 0.4 | 2.58 |
|  | 2 | 8.04 | 2.3 | 0.4 | 14.79 |
|  | 2 | 8.04 | 1.6 | 0.4 | 10.29 |
|  | 2 | 1.85 | 1.25 | 0.25 | 1.16 |
|  | 1 | 1.25 | 1.2 | 0.25 | 0.38 |
| Soleras |  |  |  |  |  |
|  | 1 | 10 | 8.75 | 0.7 | 61.25 |
|  | 1 | 10 | 1.8 | 0.35 | 6.30 |
|  | 1 | 1.8 | 1.8 | 0.7 | 2.27 |
|  | 1 | 1.6 | 1.5 | 0.5 | 1.20 |
|  | 1 | 1.6 | 1.2 | 0.25 | 0.48 |
| Losas |  |  |  |  |  |
|  | 1 | 10.15 | 10 | 0.7 | 71.05 |
|  | 1 | 1.8 | 1.8 | 0.7 | 2.27 |
|  | 1 | 1.6 | 1.2 | 0.25 | 0.48 |
|  | 1 | 1.6 | 1.5 | 0.25 | 0.60 |
| Pilar |  |  |  |  |  |
|  | 1 | 3.2 | 0.4 | 0.4 | 0.51 |
| Total |  |  |  |  | 246.11 |

**EC100000** KG Acero corrugado
29637.75 KG × 0.98 = 29045.00

| Medición | Uds. | Largo | Ancho | Alto | Parcial |
|---|---|---|---|---|---|
| Soleras 33 kg/m2/cara | 2 | 10.8 | 8.75 | 33 | 6237.00 |
|  | 2 | 10.8 | 2.2 | 33 | 1568.16 |
| Soleras 16 kg/m2/cara | 2 | 2.4 | 2.3 | 16 | 176.64 |
|  | 2 | 1.85 | 1.7 | 16 | 100.64 |
| Losas 33 kg/m2/cara | 2 | 10.95 | 10.8 | 33 | 7805.16 |
| Losas 16 kg/m2/cara | 2 | 1.73 | 1.5 | 16 | 83.04 |
|  | 2 | 1.6 | 1.2 | 16 | 61.44 |
| Alzados 33 kg/m2/cara | 4 | 10.15 | 3.19 | 33 | 4273.96 |
|  | 2 | 10 | 3.19 | 33 | 2105.40 |
|  | 2 | 10 | 2.2 | 33 | 1452.00 |
|  | 2 | 10 | 2.2 | 33 | 1452.00 |
|  | 6 | 3.19 | 1.8 | 33 | 1136.92 |
| Alzados 16 kg/m2/cara | 8 | 8.14 | 1.5 | 16 | 1562.88 |
|  | 6 | 1.6 | 1.25 | 16 | 192.00 |
| Pilar | 8 | 3.35 |  | 0.4 | 10.72 |
|  | 22 | 1.75 |  | 0.22 | 8.47 |
| 5% recortes y solapes | 1 | 28226.43 |  | 0.05 | 1411.32 |
| Total |  |  |  |  | 29637.75 |

**EH074056** Ud Losa-tapa prefabricada para pozo de registro 1100-600 mm
3 Ud × 305.06 = 915.18

**EH073011** Ml Parte cilíndrica de pozo de registro de ladrillo ø110 mm.
7.5 Ml × 171.52 = 1286.40

| Medición | Uds. | Largo | Parcial |
|---|---|---|---|
|  | 3 | 2.5 | 7.50 |
| Total |  |  | 7.5 |

**E0000230** Ud Pate de polipropileno de 12 mm
45 Ud × 9.28 = 417.60

**EH111011** Ud Registro de entrada 1,20 x 0,80
2 Ud × 126.72 = 253.44

### C0903 INSTALACIONES TANQUES DE TORMENTAS (25/03/1999)
Importe: 11042.56

**EV000010** Ud Bomba sumergible (14/06/2004)
4 Ud × 790 = 3160.00
Bomba sumergible modelo AS 0830 S13/4 de la casa ABS Bombas, S.A. o similar, de 1,3 kW de potencia nominal, 80 mm de diámetro de salida y 60 mm de paso de sólidos, alojamiento del motor, impulsor y voluta de fiundición gris y eje del rotor y tornilleria fija de acero inoxidable , totalmente instalada.

| Medición | Uds. | Parcial |
|---|---|---|
| Tanque de Tormetas Arroyo Cantarranas | 2 | 2.00 |
| Tanque de Tormetas Arroyo Ochavillo | 2 | 2.00 |
| Total |  | 4 |

**EV000020** Ud Tubo guía 2" galvanizado (14/06/2004)
20 Ud × 19.3 = 386.00
Tubo guía 2" galvanizado, puesto en obra

| Medición | Uds. | Parcial |
|---|---|---|
| Tanque de Tormetas Arroyo Cantarranas | 10 | 10.00 |
| Tanque de Tormetas Arroyo Ochavillo | 10 | 10.00 |
| Total |  | 20 |

**EV000030** Ud Conexión de descarga (14/06/2004)
4 Ud × 309 = 1236.00
Conexión de descarga para aoplamiento automático de las bombas, con salida acodada a tubería DN80, espárragos de anclaje y sportes superiores de tubo guía

| Medición | Uds. | Parcial |
|---|---|---|
| Tanque de Tormetas Arroyo Cantarranas | 2 | 2.00 |
| Tanque de Tormetas Arroyo Ochavillo | 2 | 2.00 |
| Total |  | 4 |

**EV000040** Ud Regulador de nivel (14/06/2004)
8 Ud × 56 = 448.00

| Medición | Uds. | Parcial |
|---|---|---|
| Tanque de Tormetas Arroyo Cantarranas | 4 | 4.00 |
| Tanque de Tormetas Arroyo Ochavillo | 4 | 4.00 |
| Total |  | 8 |

**EV000050** Ud Trampilla simple (14/06/2004)
4 Ud × 341 = 1364.00

| Medición | Uds. | Parcial |
|---|---|---|
| Tanque de Tormetas Arroyo Cantarranas | 2 | 2.00 |
| Tanque de Tormetas Arroyo Ochavillo | 2 | 2.00 |
| Total |  | 4 |

**EH041040** Ud Válvula compuerta PN16 ø80
4 Ud × 264.62 = 1058.48

| Medición | Uds. | Parcial |
|---|---|---|
| Tanque de Tormetas Arroyo Cantarranas | 2 | 2.00 |
| Tanque de Tormetas Arroyo Ochavillo | 2 | 2.00 |
| Total |  | 4 |

**EH044520** Ud Válvula de retención PN16 Ø 80 mm (25/03/1999)
4 Ud × 402.52 = 1610.08
Válvula de retención de 80 mm de diámetro PN-16 Atm, completamente colocada y conexionada, incluso accesorios, anclaje y pruebas.

| Código | Ud | Descripción | Rendimiento | Precio | Importe |
|---|---|---|---|---|---|
| O0000020 | H | Capataz | 0.1 | 12.72 | 1.27 |
| O0000030 | H | Oficial de primera | 0.5 | 12.46 | 6.23 |
| O0000040 | H | Oficial de segunda | 0.5 | 12.01 | 6.01 |
| O0000080 | H | Peón Ordinario | 0.5 | 11.63 | 5.82 |
| P03450800 | Ud | Válvula de retención PN16 Ø 80 mm (material; 29/10/2002) | 1 | 342.33 | 342.33 |
| %05PEA | % | Juntas y anclajes (21/10/2002) | 5 % | 361.66 | 18.08 |
| %06CI | % | Costes indirectos | 6 % | 379.74 | 22.78 |
|  |  | Total |  |  | 402.52 |

| Medición | Uds. | Parcial |
|---|---|---|
| Tanque de Tormetas Arroyo Cantarranas | 2 | 2.00 |
| Tanque de Tormetas Arroyo Ochavillo | 2 | 2.00 |
| Total |  | 4 |

**EV000060** Ud Cuadro eléctrico (14/06/2004)
2 Ud × 890 = 1780.00
Cuadro eléctrico para 2 bombas/equipo de hasta 9A, con armario de plástico de aprox. 360x270x200mm, dotado de: interruptor general trifásico AC21, contador tripolar AC3, KM1, relé térmico contra sobrecarga F3, secconador fusible contra cortocircuito F1, sistema de alternacia por impulso KME, monofásico trifásico, alimentación a 220 m 380 V, piloto de funcionamiento V1, pulsador doble marcha/paro S0/S1, mando según MIE BT 029 (transformador 24V), protecciones independientes para mando y fuerza F5/F6. Instalado y probado.

| Medición | Uds. | Parcial |
|---|---|---|
| Tanque de Tormetas Arroyo Cantarranas | 1 | 1.00 |
| Tanque de Tormetas Arroyo Ochavillo | 1 | 1.00 |
| Total |  | 2 |

### C0904 CERRAMIENTOS (01/09/1998)
Importe: 188034.08

**EZ000010** Ud Barrera levadiza automática 4m (25/03/1999)
2 Ud × 1594.77 = 3189.54
Barrera levadiza eléctrica automática de 4m de longitud, 8s, 250 ciclos bloqueante, alimentada por corriente de 230 Vca, incluso sistema eléctrico, soporte de aluminio de 4m de longitud y sección 30x100mm, totalmente puesta en obra, funcionando.

| Código | Ud | Descripción | Rendimiento | Precio | Importe |
|---|---|---|---|---|---|
| O0000020 | H | Capataz | 2 | 12.72 | 25.44 |
| O01OB200 | H | Oficial 1ª electricista | 2 | 12.58 | 25.16 |
| O01OB220 | H | Ayudante electricista | 2 | 11.88 | 23.76 |
| O0000080 | H | Peón Ordinario | 2 | 11.63 | 23.26 |
| %05UH | % | Utiles y herramientas (5% s/M+O) | 5 % | 97.62 | 4.88 |
| PC00001 | Ud | Soporte de aluminio de 4m (material; 15/06/2004) | 1 | 210 | 210.00 |
| PC00011 | Ud | Automatismo barrera levadiza 4m, 8s, 250 ciclos (material; 15/06/2004) | 1 | 1192 | 1192.00 |
| %06CI | % | Costes indirectos | 6 % | 1504.50 | 90.27 |
|  |  | Total |  |  | 1594.77 |

| Medición | Uds. | Parcial |
|---|---|---|
| Acceso aparcamiento general | 2 | 2.00 |
| Total |  | 2 |

**EZ000020** Ud Barrera levadiza automática 6m (25/03/1999)
2 Ud × 1815.25 = 3630.50
Barrera levadiza eléctrica automática de 6m de longitud, 11s, 250 ciclos bloqueante, alimentada por corriente de 230 Vca, incluso sistema eléctrico, soporte de aluminio de 6m de longitud y sección 30x100mm, totalmente puesta en obra, funcionando.

| Código | Ud | Descripción | Rendimiento | Precio | Importe |
|---|---|---|---|---|---|
| O0000020 | H | Capataz | 2 | 12.72 | 25.44 |
| O01OB200 | H | Oficial 1ª electricista | 2 | 12.58 | 25.16 |
| O01OB220 | H | Ayudante electricista | 2 | 11.88 | 23.76 |
| O0000080 | H | Peón Ordinario | 2 | 11.63 | 23.26 |
| %05UH | % | Utiles y herramientas (5% s/M+O) | 5 % | 97.62 | 4.88 |
| PC00005 | Ud | Soporte de aluminio de 6m (material; 15/06/2004) | 1 | 320 | 320.00 |
| PC00015 | Ud | Automatismo barrera levadiza 6m, 11s, 250 ciclos (material; 15/06/2004) | 1 | 1290 | 1290.00 |
| %06CI | % | Costes indirectos | 6 % | 1712.50 | 102.75 |
|  |  | Total |  |  | 1815.25 |

| Medición | Uds. | Parcial |
|---|---|---|
| Acceso Eje 4 | 2 | 2.00 |
| Total |  | 2 |

**EU150101** Ml Cierre valla metálalica galvanizada y lacada (01/09/1998)
1175 Ml × 135.27 = 158942.25
Cierre metálico formado por verja enmarcada, sustentada con bastidor metálico, incluso parte proporcional de placa de sujeción, tornillería, placa de sujeción, postes metálicos, mallazo, galvanizado y lacado, completamente instalado, incluso excavación del cimiento y cimiento de hormigón armado, de las dimensiones indicadas en los planos.

| Código | Ud | Descripción | Rendimiento | Precio | Importe |
|---|---|---|---|---|---|
| O0000020 | H | Capataz | 0.02 | 12.72 | 0.25 |
| O0000030 | H | Oficial de primera | 0.15 | 12.46 | 1.87 |
| O0000080 | H | Peón Ordinario | 0.15 | 11.63 | 1.74 |
| %05UH | % | Utiles y herramientas (5% s/M+O) | 5 % | 3.86 | 0.19 |
| AX006020 | M3 | Excavacion zanja todo terreno | 0.25 | 13.31 | 3.33 |
| PC010005 | Ml | Valla metálica perfiles L70.6 (material; 15/09/2004) | 1 | 92 | 92.00 |
| P0060110 | Kg | Acero corrugado para armaduras | 18 | 0.7 | 12.60 |
| AX003061R | M3 | Hormigón armado HA-25/P/20/IIa | 0.33 | 47.36 | 15.63 |
| %06CI | % | Costes indirectos | 6 % | 127.61 | 7.66 |
|  |  | Total |  |  | 135.27 |

| Medición | Uds. | Largo | Parcial |
|---|---|---|---|
| S/PLANTA | 1 | 1175 | 1175.00 |
| Total |  |  | 1175 |

**EU150100** Ml Cierre valla metál.alt. 3 m. (01/09/1998)
750 Ml × 22.96 = 17220.00
Cierre metálico formado por malla plastificada sustentada con sopostes metálicos galvanizados y pintados de 3 m. de altura, con 0,40 m. de empotramiento, parte proporcional de travesaños de esquina, alambre tensor plastificado, soportes mixtos, tornillería, remates de plástico y tensores, completamente instalado, incluso hormigón de cimiento.

| Código | Ud | Descripción | Rendimiento | Precio | Importe |
|---|---|---|---|---|---|
| P0062070 | Ud | Poste met. galvanizado 3,40 (material; 01/09/1998) | 0.33 | 12.36 | 4.08 |
| P0062020 | M2 | Malla metálica plastificada (material; 01/09/1998) | 3 | 1.74 | 5.22 |
| P0060090 | Ml | Alambre tensor galvanizado (material; 01/09/1998) | 3 | 0.07 | 0.21 |
| P0062040 | Ud | Remate plástico para postes (material; 01/09/1998) | 0.3 | 0.32 | 0.10 |
| P0062050 | Ud | Tensor para cierre met. (material; 01/09/1998) | 0.201 | 0.63 | 0.13 |
| P0062060 | Ud | Tornapuntas de 3 m. galv. (material; 01/09/1998) | 0.1 | 6.66 | 0.67 |
| AX003000 | M3 | Hormigón en masa tipo HM-15 | 0.042 | 38.44 | 1.61 |
| AX001020 | H | Cuadrilla B | 0.4 | 24.09 | 9.64 |
| %06CI | % | Costes indirectos | 6 % | 21.66 | 1.30 |
|  |  | Total |  |  | 22.96 |

| Medición | Uds. | Largo | Parcial |
|---|---|---|---|
| S/ Planos | 1 | 750 | 750.00 |
| Total |  |  | 750 |

**EU150102** Ud Puerta corredera motorizada
1 Ud × 5051.79 = 5051.79
Puerta de corredera de 3 metros de altura y al menos 12 de longitud, realizada en perfiles de acero, galvanizados y pintados, con accionamiento mecánico, incluso marcos, guías en el suelo para las ruedas, motor eléctrico, aparallaje eléctrico necesario, sistemas anti-atrapamiento y pequeño material accesorio, completamente instalada y probada.

| Código | Ud | Descripción | Rendimiento | Precio | Importe |
|---|---|---|---|---|---|
| O0000020 | H | Capataz | 0.5 | 12.72 | 6.36 |
| O0000030 | H | Oficial de primera | 8 | 12.46 | 99.68 |
| O0000080 | H | Peón Ordinario | 8 | 11.63 | 93.04 |
| M0002030 | H | Camión con pluma articulada. | 2 | 27.05 | 54.10 |
| %05UH | % | Utiles y herramientas (5% s/M+O) | 5 % | 253.18 | 12.66 |
| P0150102 | Ud | Puerta corret¡dera mortorizada (material; 15/09/2004) | 1 | 4500 | 4500.00 |
| %06CI | % | Costes indirectos | 6 % | 4765.84 | 285.95 |
|  |  | Total |  |  | 5051.79 |

| Medición | Uds. | Parcial |
|---|---|---|
| Acceso emergencia | 1 | 1.00 |
| Total |  | 1 |

### C0905 HINCAS (27/12/1989)
Importe: 25226.4

**EH091012** Ml Perforación horizontal 600 mm (27/12/1989)
80 Ml × 315.33 = 25226.40
Perforación horizontal en todo tipo de terrenos en hinca de tubería de 600 mm de diámetro, en pasos de carreteras, incluyendo tubería para hinca de d.e.= 600 mm, excavación, extracción, transporte a vertedero, canon de vertido, descanso, dispositivo de empuje de tubería, agotamiento sellado y juntas.

| Código | Ud | Descripción | Rendimiento | Precio | Importe |
|---|---|---|---|---|---|
| AX002010 | M3 | Mortero cemento M-160 / Dosif. 1:3 | 0.04 | 63.2 | 2.53 |
| P0092030 | Ml | Tubería campana armada ø600 CIII | 1 | 13.46 | 13.46 |
| P0030040 | M3 | Tablones | 0.14 | 116.32 | 16.28 |
| P0060020 | Kg | Puntas para encofrar. | 0.234 | 1.22 | 0.29 |
| O0000020 | H | Capataz | 0.22 | 12.72 | 2.80 |
| O0000030 | H | Oficial de primera | 0.7 | 12.46 | 8.72 |
| O0000080 | H | Peón Ordinario | 1 | 11.63 | 11.63 |
| M0007010 | H | Equipo de hica de tuberias (maquinaria; 16/06/2004) | 1 | 200 | 200.00 |
| M0001040 | H | Retroexcavadora de orugas. | 0.5 | 36.06 | 18.03 |
| M0002020 | H | Camión basculante | 1 | 23.53 | 23.53 |
| V0000010 | Ud | Agotamiento. (04/04/2002) | 2.6 | 0.08 | 0.21 |
| %06CI | % | Costes indirectos | 6 % | 297.48 | 17.85 |
|  |  | Total |  |  | 315.33 |

| Medición | Uds. | Largo | Parcial |
|---|---|---|---|
| Carretera A-431 |  |  |  |
| Abastecimineto | 1 | 20 | 20.00 |
| Electrificación | 3 | 20 | 60.00 |
| Total |  |  | 80 |

## C10 SEÑALIZACIÓN (27/12/1989)
Importe: 88520.17

### C1001 HORIZONTAL
Importe: 40027.3

**EC141030** Ml Marca vial refl. spray plast. 10
9899.75 Ml × 0.87 = 8612.78
Marca vial reflexiva tipo spray plástico de 10 cm. de ancho en eje de calzada, o separación de carriles, en líneas continuas y discontinuas, incluso premarcaje.

| Código | Ud | Descripción | Rendimiento | Precio | Importe |
|---|---|---|---|---|---|
| O0000020 | H | Capataz | 0.001 | 12.72 | 0.01 |
| O0000030 | H | Oficial de primera | 0.003 | 12.46 | 0.04 |
| O0000080 | H | Peón Ordinario | 0.003 | 11.63 | 0.03 |
| M0030120 | H | Barredora autopropulsada. | 0.003 | 9.02 | 0.03 |
| M0004010 | H | Maquina pintabandas. (maquinaria) | 0.003 | 36.06 | 0.11 |
| %05UH | % | Utiles y herramientas (5% s/M+O) | 5 % | 0.22 | 0.01 |
| P0191020 | Kg | Pintura tipo spray plástico. (material; 08/04/1999) | 0.26 | 2.04 | 0.53 |
| P0191000 | Kg | Microesferas de vidrio. (material; 08/04/1999) | 0.064 | 0.96 | 0.06 |
| %06CI | % | Costes indirectos | 6 % | 0.82 | 0.05 |
|  |  | Total |  |  | 0.87 |

| Medición | Uds. | Largo | Alto | Parcial |
|---|---|---|---|---|
| M-1.2 |  |  |  |  |
| Carretera A-431, separación de carriles | 2 | 880 | 0.28 | 492.80 |
| Glorieta | 1 | 185 | 0.28 | 51.80 |
| M-2.6 |  |  |  |  |
| Carretera A-431, borde interior calzada | 2 | 900 | 1 | 1800.00 |
| Eje 1 | 1 | 150 | 1 | 150.00 |
| Eje 2 | 1 | 300 | 1 | 300.00 |
| M-1.3 |  |  |  |  |
| Eje 1 | 2 | 150 | 0.27 | 81.00 |
| Eje 2 | 1 | 300 | 0.27 | 81.00 |
| Eje 4 | 1 | 100 | 0.27 | 27.00 |
| Eje 7 | 1 | 140 | 0.27 | 37.80 |
| Eje 8 | 1 | 145 | 0.27 | 39.15 |
|  | 1 | 190 | 0.27 | 51.30 |
| Eje 9 | 2 | 125 | 0.27 | 67.50 |
| Eje 10 | 2 | 125 | 0.27 | 67.50 |
| Eje 11 | 2 | 125 | 0.27 | 67.50 |
| Eje 12 | 1 | 125 | 0.27 | 33.75 |
|  | 1 | 145 | 0.27 | 39.15 |
| Aparcamiento entrada | 1 | 900 | 0.27 | 243.00 |
| M-7.4 |  |  |  |  |
| Aparcamiento entrada |  |  |  |  |
| Aparcamientos grandes zona central | 27 | 23 | 1 | 621.00 |
|  | 27 | 4 | 1 | 108.00 |
|  | 23 | 35 | 1 | 805.00 |
|  | 23 | 4 | 1 | 92.00 |
|  | 22 | 40 | 1 | 880.00 |
|  | 22 | 4 | 1 | 88.00 |
|  | 21 | 40 | 1 | 840.00 |
|  | 21 | 4 | 1 | 84.00 |
| Aparcamientos pequeños |  |  |  |  |
|  | 4.5 | 12 | 1 | 54.00 |
|  | 9 | 11 | 1 | 99.00 |
|  | 9 | 11 | 1 | 99.00 |
|  | 9 | 11 | 1 | 99.00 |
|  | 4.5 | 12 | 1 | 54.00 |
|  | 4.5 | 12 | 1 | 54.00 |
|  | 9 | 11 | 1 | 99.00 |
|  | 9 | 11 | 1 | 99.00 |
|  | 4.5 | 11 | 1 | 49.50 |
| Aparcamientos grandes zona sur | 27 | 12 | 1 | 324.00 |
| Aparcamientos Eje 3 | 192 | 4.5 | 1 | 864.00 |
| Aparcamientos Eje 4 | 62 | 2.5 | 1 | 155.00 |
| Aparcamientos Eje 5 | 156 | 4.5 | 1 | 702.00 |
| Total |  |  |  | 9899.75 |

**EC141040** Ml Marca vial refl. spray plast. 15
594 Ml × 1.37 = 813.78
Marca vial reflexiva tipo spray plástico de 15 cm. de ancho en bordes de calzada, en líneas continuas, incluso premarcaje.

| Código | Ud | Descripción | Rendimiento | Precio | Importe |
|---|---|---|---|---|---|
| O0000020 | H | Capataz | 0.002 | 12.72 | 0.03 |
| O0000030 | H | Oficial de primera | 0.005 | 12.46 | 0.06 |
| O0000080 | H | Peón Ordinario | 0.005 | 11.63 | 0.06 |
| M0030120 | H | Barredora autopropulsada. | 0.003 | 9.02 | 0.03 |
| M0004010 | H | Maquina pintabandas. | 0.004 | 36.06 | 0.14 |
| %05UH | % | Utiles y herramientas (5% s/M+O) | 5 % | 0.32 | 0.02 |
| P0191020 | Kg | Pintura tipo spray plástico. | 0.42 | 2.04 | 0.86 |
| P0191000 | Kg | Microesferas de vidrio. | 0.096 | 0.96 | 0.09 |
| %06CI | % | Costes indirectos | 6 % | 1.29 | 0.08 |
|  |  | Total |  |  | 1.37 |

| Medición | Uds. | Largo | Alto | Parcial |
|---|---|---|---|---|
| M-1.12 |  |  |  |  |
| Carretera A-431, borde exterior calzada | 2 | 900 | 0.33 | 594.00 |
| Total |  |  |  | 594 |

**EC141010** Ml Marca vial reflexiva 30 cm
115 Ml × 0.76 = 87.40
Marca vial reflexiva con pintura normal, de 30 cm. de ancho, en bordes de calzada, líneas continuas y discontinuas, incluso premarcaje.

| Código | Ud | Descripción | Rendimiento | Precio | Importe |
|---|---|---|---|---|---|
| O0000020 | H | Capataz | 0.002 | 12.72 | 0.03 |
| O0000030 | H | Oficial de primera | 0.002 | 12.46 | 0.02 |
| O0000080 | H | Peón Ordinario | 0.002 | 11.63 | 0.02 |
| M0030120 | H | Barredora autopropulsada. | 0.001 | 9.02 | 0.01 |
| M0004010 | H | Maquina pintabandas. | 0.003 | 36.06 | 0.11 |
| %05UH | % | Utiles y herramientas (5% s/M+O) | 5 % | 0.19 | 0.01 |
| P0191010 | Kg | Pintura monocomponente. (material; 08/04/1999) | 0.216 | 1.74 | 0.38 |
| P0191000 | Kg | Microesferas de vidrio. | 0.144 | 0.96 | 0.14 |
| %06CI | % | Costes indirectos | 6 % | 0.72 | 0.04 |
|  |  | Total |  |  | 0.76 |

| Medición | Uds. | Largo | Alto | Parcial |
|---|---|---|---|---|
| M.1-7 |  |  |  |  |
| Entrada de emergencia | 1 | 100 | 0.5 | 50.00 |
|  | 1 | 130 | 0.5 | 65.00 |
| Total |  |  |  | 115 |

**EC141060** Ml Marca vial refl. spray plast. 40
522.95 Ml × 3.5 = 1830.33
Marca vial reflexiva tipo spray plástico de 40 cm. de ancho en bordes de calzada, en líneas discontinuas, incluso premarcaje.

| Código | Ud | Descripción | Rendimiento | Precio | Importe |
|---|---|---|---|---|---|
| O0000020 | H | Capataz | 0.002 | 12.72 | 0.03 |
| O0000030 | H | Oficial de primera | 0.005 | 12.46 | 0.06 |
| O0000080 | H | Peón Ordinario | 0.005 | 11.63 | 0.06 |
| M0030120 | H | Barredora autopropulsada. | 0.003 | 9.02 | 0.03 |
| M0004010 | H | Maquina pintabandas. | 0.004 | 36.06 | 0.14 |
| %05UH | % | Utiles y herramientas (5% s/M+O) | 5 % | 0.32 | 0.02 |
| P0191020 | Kg | Pintura tipo spray plástico. | 1.3 | 2.04 | 2.65 |
| P0191000 | Kg | Microesferas de vidrio. | 0.32 | 0.96 | 0.31 |
| %06CI | % | Costes indirectos | 6 % | 3.30 | 0.20 |
|  |  | Total |  |  | 3.5 |

| Medición | Uds. | Largo | Alto | Parcial |
|---|---|---|---|---|
| Línea de STOP |  |  |  |  |
| Eje 3 | 8 | 5 |  | 40.00 |
| Eje 4 | 18 | 7 |  | 126.00 |
| Eje 5 | 8 | 6 |  | 48.00 |
|  | 1 | 24 |  | 24.00 |
| Eje 7 | 2 | 6 |  | 12.00 |
| Eje 8 | 2 | 6 |  | 12.00 |
| Eje 9 | 7 | 6 |  | 42.00 |
| Eje 10 | 4 | 6 |  | 24.00 |
| Eje 11 | 7 | 6 |  | 42.00 |
| Eje 12 | 5 | 6 |  | 30.00 |
| Línea de CEDA |  |  |  |  |
| Carretera A431 | 2 | 12 | 0.67 | 16.08 |
| Eje 1 | 2 | 12 | 0.67 | 16.08 |
| Eje 2 | 1 | 7 | 0.67 | 4.69 |
| Eje 4 | 3 | 10 | 0.67 | 20.10 |
| Eje 9 | 1 | 4 |  | 4.00 |
|  | 1 | 10 |  | 10.00 |
| Eje 10 | 1 | 4 |  | 4.00 |
|  | 3 | 10 |  | 30.00 |
| Eje 11 | 1 | 4 |  | 4.00 |
|  | 1 | 10 |  | 10.00 |
| Eje 12 | 1 | 4 |  | 4.00 |
| Total |  |  |  | 522.95 |

**EC141070** M2 Cebreado de isletas (25/03/1999)
1819.36 M2 × 15.23 = 27708.85
Cebreado de isletas, flechas, pasos de peatones, líneas de parada, etc., incluso premarcaje, ejecutado con pintura termoplástica en frío de dos componentes, realmente pintado, totalmente terminado.

| Código | Ud | Descripción | Rendimiento | Precio | Importe |
|---|---|---|---|---|---|
| O0000020 | H | Capataz | 0.06 | 12.72 | 0.76 |
| O0000030 | H | Oficial de primera | 0.2 | 12.46 | 2.49 |
| O0000080 | H | Peón Ordinario | 0.4 | 11.63 | 4.65 |
| %05UH | % | Utiles y herramientas (5% s/M+O) | 5 % | 7.90 | 0.40 |
| P0191030 | Kg | Pintura termoplástica en frío (material; 08/04/1999) | 2.6 | 2.1 | 5.46 |
| P0191000 | Kg | Microesferas de vidrio. | 0.64 | 0.96 | 0.61 |
| %06CI | % | Costes indirectos | 6 % | 14.37 | 0.86 |
|  |  | Total |  |  | 15.23 |

| Medición | Uds. | Largo | Ancho | Alto | Parcial |
|---|---|---|---|---|---|
| Paso de peatones |  |  |  |  |  |
| Eje 3 | 8 | 5 | 6 | 0.5 | 120.00 |
| Eje 4 | 18 | 7 | 6 | 0.5 | 378.00 |
| Eje 5 | 8 | 5 | 6 | 0.5 | 120.00 |
| Eje 7 | 2 | 8 | 6 | 0.5 | 48.00 |
| Eje 8 | 2 | 25 | 6 | 0.5 | 150.00 |
| Eje 9 | 4 | 15 | 6 | 0.5 | 180.00 |
| Eje 10 | 4 | 15 | 6 | 0.5 | 180.00 |
| Eje 11 | 4 | 15 | 6 | 0.5 | 180.00 |
| Eje 12 | 3 | 15 | 6 | 0.5 | 135.00 |
| Ceda el paso |  |  |  |  |  |
| Carretera A-431 | 4 | 1.44 |  |  | 5.76 |
| Eje 1 | 4 | 1.44 |  |  | 5.76 |
| Eje 2 | 1 | 1.44 |  |  | 1.44 |
| Eje 4 | 6 | 1.44 |  |  | 8.64 |
| Eje 9 | 2 | 1.44 |  |  | 2.88 |
| Eje 10, salida emergencia | 5 | 1.44 |  |  | 7.20 |
| Eje 11 | 2 | 1.44 |  |  | 2.88 |
| Eje 12 | 1 | 1.44 |  |  | 1.44 |
| Aparcamiento | 11 | 1.44 |  |  | 15.84 |
| STOP |  |  |  |  |  |
| Eje 5 | 1 | 1.25 |  |  | 1.25 |
| Eje 7 | 1 | 1.25 |  |  | 1.25 |
| Eje 8 | 2 | 1.25 |  |  | 2.50 |
| Eje 9 | 3 | 1.25 |  |  | 3.75 |
| Eje 10 | 1 | 1.25 |  |  | 1.25 |
| Eje 11 | 3 | 1.25 |  |  | 3.75 |
| Eje 12 | 2 | 1.25 |  |  | 2.50 |
| Flechas de frente |  |  |  |  |  |
| Carretera A431 | 12 | 1.8 |  |  | 21.60 |
| Eje 1 | 8 | 1.2 |  |  | 9.60 |
| Eje 2 | 2 | 1.2 |  |  | 2.40 |
| Eje 3 | 4 | 1.2 |  |  | 4.80 |
| Eje 4 | 14 | 1.2 |  |  | 16.80 |
| Eje 5 | 4 | 1.2 |  |  | 4.80 |
| Eje 6 | 1 | 1.2 |  |  | 1.20 |
| Eje 7 | 2 | 1.2 |  |  | 2.40 |
| Eje 8 | 5 | 1.2 |  |  | 6.00 |
| Eje 9 | 2 | 1.2 |  |  | 2.40 |
| Eje 10 | 4 | 1.2 |  |  | 4.80 |
| Eje 11 | 2 | 1.2 |  |  | 2.40 |
| Eje 12 | 2 | 1.2 |  |  | 2.40 |
| Flechas hacia la derecha y de frente |  |  |  |  |  |
| Eje 4 | 8 | 1.51 |  |  | 12.08 |
| Eje 9 | 2 | 1.51 |  |  | 3.02 |
| Eje 10 | 2 | 1.51 |  |  | 3.02 |
| Eje 11 | 1 | 1.51 |  |  | 1.51 |
| Eje 12 | 1 | 1.51 |  |  | 1.51 |
| Flechas hacia la derecha |  |  |  |  |  |
| Eje 8 | 1 | 1.51 |  |  | 1.51 |
| Eje 9 | 1 | 1.51 |  |  | 1.51 |
| Eje 11 | 1 | 1.51 |  |  | 1.51 |
| Cebreados Glorietas |  |  |  |  |  |
| Glorieta A-431 | 1 | 5 |  |  | 5.00 |
| Glorieta Ejes 1 y 2 | 1 | 8 |  |  | 8.00 |
| Isleta eje 4 | 1 | 80 |  | 0.5 | 40.00 |
| A determinar por D.O. | 1 | 100 |  |  | 100.00 |
| Total |  |  |  |  | 1819.36 |

**EC141002** Ud Estacionamiento rdo. minusv (25/03/1999)
11 Ud × 88.56 = 974.16
Señalización horizontal de estacionamiento reservado a minusválidos en cordón con pintura plástica dos componentes blanca y azul, de características geométricas iguales a las existentes en el Municipio, incluso barrido, preparación de la superficie, premarcaje y medios auxiliares, ejecutado con pintura plástica antideslizante de doble componente en frío de aplicacion manual, totalmente terminado. Incluso colocación de señales acopiadas en almacén.

| Código | Ud | Descripción | Rendimiento | Precio | Importe |
|---|---|---|---|---|---|
| O0000020 | H | Capataz | 0.7 | 12.72 | 8.90 |
| O0000030 | H | Oficial de primera | 1.2 | 12.46 | 14.95 |
| O0000080 | H | Peón Ordinario | 3 | 11.63 | 34.89 |
| %05UH | % | Utiles y herramientas (5% s/M+O) | 5 % | 58.74 | 2.94 |
| P0191030 | Kg | Pintura termoplástica en frío | 8.52 | 2.1 | 17.89 |
| %05MX | % | Medios auxiliares...(s/total) (14/03/2001) | 5 % | 79.57 | 3.98 |
| %06CI | % | Costes indirectos | 6 % | 83.55 | 5.01 |
|  |  | Total |  |  | 88.56 |

| Medición | Uds. | Parcial |
|---|---|---|
| plazas minusvalidos | 11 | 11.00 |
| Total |  | 11 |

### C1002 VERTICAL (27/12/1989)
Importe: 48492.87

**EC131000** Ud Señal circular reflectante ø60cm (27/12/1989)
43 Ud × 95.06 = 4087.58
Señal circular reflectante de 60 cm. de diámetro, fijada sobre dado de hormigón HM-20 de 40x40x50 cm., incluso poste galvanizado y tornillería, colocada y totalmente terminada.

| Código | Ud | Descripción | Rendimiento | Precio | Importe |
|---|---|---|---|---|---|
| AX006030 | M3 | Excavación sin clasificar | 0.08 | 2.99 | 0.24 |
| AX003010 | M3 | Hormigón en masa tipo HM-20/P/30/I | 0.08 | 43.91 | 3.51 |
| O0000020 | H | Capataz | 0.001 | 12.72 | 0.01 |
| O0000030 | H | Oficial de primera | 0.05 | 12.46 | 0.62 |
| O0000070 | H | Peón especialista. | 0.05 | 11.74 | 0.59 |
| M0002020 | H | Camión basculante | 0.01 | 23.53 | 0.24 |
| %05UH | % | Utiles y herramientas (5% s/M+O) | 5 % | 5.21 | 0.26 |
| P0181010 | Ud | Señal circular reflectante ø60cm (material; 08/04/1999) | 1 | 61.66 | 61.66 |
| P0181020 | Ml | Poste galvanizado 80x40x2mm (material; 08/04/1999) | 2.5 | 9.02 | 22.55 |
| %06CI | % | Costes indirectos | 6 % | 89.68 | 5.38 |
|  |  | Total |  |  | 95.06 |

| Medición | Uds. | Parcial |
|---|---|---|
| Eje a Renfe | 6 | 6.00 |
| Eje central | 15 | 15.00 |
| Ejes traseros | 15 | 15.00 |
| Aparcamiento | 2 | 2.00 |
| A determinar por D.O. | 5 | 5.00 |
| Total |  | 43 |

**EC131010** Ud Señal circular reflectante ø90cm (27/12/1989)
11 Ud × 188.36 = 2071.96
Señal circular reflectante de 90 cm. de diámetro, fijada sobre dado de hormigón HM-20 de 55x40x70 cm., incluso poste galvanizado y tornillería, colocada y totalmente terminada.

| Código | Ud | Descripción | Rendimiento | Precio | Importe |
|---|---|---|---|---|---|
| AX006030 | M3 | Excavación sin clasificar | 0.154 | 2.99 | 0.46 |
| AX003010 | M3 | Hormigón en masa tipo HM-20/P/30/I | 0.154 | 43.91 | 6.76 |
| O0000020 | H | Capataz | 0.001 | 12.72 | 0.01 |
| O0000030 | H | Oficial de primera | 0.05 | 12.46 | 0.62 |
| O0000070 | H | Peón especialista. | 0.05 | 11.74 | 0.59 |
| M0002020 | H | Camión basculante | 0.01 | 23.53 | 0.24 |
| %05UH | % | Utiles y herramientas (5% s/M+O) | 5 % | 8.68 | 0.43 |
| P0181030 | Ud | Señal circular reflectante ø90cm (material; 08/04/1999) | 1 | 118.19 | 118.19 |
| P0181040 | Ml | Poste galvanizado 100x50x3mm (material; 08/04/1999) | 3.2 | 15.75 | 50.40 |
| %06CI | % | Costes indirectos | 6 % | 177.70 | 10.66 |
|  |  | Total |  |  | 188.36 |

| Medición | Uds. | Parcial |
|---|---|---|
| Carretera A-431 |  |  |
| y glorieta | 11 | 11.00 |
| Total |  | 11 |

**EC131060R** Ud Señal octogonal de "STOP" 60cm (27/12/1989)
14 Ud × 142.62 = 1996.68
Señal octogonal de "STOP" de 60 cm. de doble apotema, reflectante con nivel de retrorreflectancia 2, fijada sobre dado de hormigón HM-20 de 40x40x60 cm., con nivel mínimo de retrorreflexión de 2, incluso poste galvanizado y tornillería, colocada y totalmente terminada.

| Código | Ud | Descripción | Rendimiento | Precio | Importe |
|---|---|---|---|---|---|
| O0000020 | H | Capataz | 0.001 | 12.72 | 0.01 |
| O0000030 | H | Oficial de primera | 0.05 | 12.46 | 0.62 |
| O0000070 | H | Peón especialista. | 0.05 | 11.74 | 0.59 |
| M0002020 | H | Camión basculante | 0.01 | 23.53 | 0.24 |
| %05UH | % | Utiles y herramientas (5% s/M+O) | 5 % | 1.46 | 0.07 |
| P0181095 | Ud | Señal octogonal reflectante 60 (material; 04/12/2003) | 1 | 99.55 | 99.55 |
| P0181020 | Ml | Poste galvanizado 80x40x2mm | 3.21 | 9.02 | 28.95 |
| AX006030 | M3 | Excavación sin clasificar | 0.1 | 2.99 | 0.30 |
| AX003010 | M3 | Hormigón en masa tipo HM-20/P/30/I | 0.096 | 43.91 | 4.22 |
| %06CI | % | Costes indirectos | 6 % | 134.55 | 8.07 |
|  |  | Total |  |  | 142.62 |

| Medición | Uds. | Parcial |
|---|---|---|
| Eje central | 10 | 10.00 |
| Ejes traseros | 2 | 2.00 |
| A determinar por D.O. | 2 | 2.00 |
| Total |  | 14 |

**EC131070** Ud Señal triangular de 90 cm. (27/12/1989)
19 Ud × 102.13 = 1940.47
Señal triangular de 90 cm. de lado reflectante, fijada sobre dado de hormigón HM-20 de 40x40x50 cm., incluso poste galvanizado y tornillería, colocada y totalmente terminada.

| Código | Ud | Descripción | Rendimiento | Precio | Importe |
|---|---|---|---|---|---|
| AX006030 | M3 | Excavación sin clasificar | 0.08 | 2.99 | 0.24 |
| AX003010 | M3 | Hormigón en masa tipo HM-20/P/30/I | 0.08 | 43.91 | 3.51 |
| O0000020 | H | Capataz | 0.001 | 12.72 | 0.01 |
| O0000030 | H | Oficial de primera | 0.05 | 12.46 | 0.62 |
| O0000070 | H | Peón especialista. | 0.05 | 11.74 | 0.59 |
| M0002020 | H | Camión basculante | 0.01 | 23.53 | 0.24 |
| %05UH | % | Utiles y herramientas (5% s/M+O) | 5 % | 5.21 | 0.26 |
| P0181100 | Ud | Señal triangular reflectante 90 (material; 08/04/1999) | 1 | 66.53 | 66.53 |
| P0181020 | Ml | Poste galvanizado 80x40x2mm | 2.7 | 9.02 | 24.35 |
| %06CI | % | Costes indirectos | 6 % | 96.35 | 5.78 |
|  |  | Total |  |  | 102.13 |

| Medición | Uds. | Parcial |
|---|---|---|
| Eje a Renfe | 7 | 7.00 |
| Eje central | 4 | 4.00 |
| Ejes traseros | 6 | 6.00 |
| A determinar por D.O. | 2 | 2.00 |
| Total |  | 19 |

**EC131080** Ud Señal triangular de 135 cm. (27/12/1989)
10 Ud × 299.48 = 2994.80
Señal triangular de 135 cm. de lado, reflectante, fijada sobre dado de hormigón HM-20 de 85x50x80 cm., incluso poste galvanizado y juego de tornillería, colocada y totalmente terminada.

| Código | Ud | Descripción | Rendimiento | Precio | Importe |
|---|---|---|---|---|---|
| AX006030 | M3 | Excavación sin clasificar | 0.34 | 2.99 | 1.02 |
| AX003010 | M3 | Hormigón en masa tipo HM-20/P/30/I | 0.34 | 43.91 | 14.93 |
| O0000020 | H | Capataz | 0.001 | 12.72 | 0.01 |
| O0000030 | H | Oficial de primera | 0.05 | 12.46 | 0.62 |
| O0000070 | H | Peón especialista. | 0.05 | 11.74 | 0.59 |
| M0002020 | H | Camión basculante | 0.01 | 23.53 | 0.24 |
| %05UH | % | Utiles y herramientas (5% s/M+O) | 5 % | 17.41 | 0.87 |
| P0181110 | Ud | Señal triangular reflectante (material; 08/04/1999) | 1 | 181.33 | 181.33 |
| P0181120 | Ml | Poste galvanizado de 120x60x3 (material; 08/04/1999) | 3.8 | 21.82 | 82.92 |
| %06CI | % | Costes indirectos | 6 % | 282.53 | 16.95 |
|  |  | Total |  |  | 299.48 |

| Medición | Uds. | Parcial |
|---|---|---|
| Carretera A-431 |  |  |
| y glorieta | 9 | 9.00 |
| A determinar por D.O. | 1 | 1.00 |
| Total |  | 10 |

**EC131020** Ud Señal reflectante cuadrada 60cm (27/12/1989)
47 Ud × 90.39 = 4248.33
Señal reflectante cuadrada de 60 cm. de lado, fijada sobre dado de hormigón HM-20 de 40x40x50 cm., incluso poste galvanizado y tornillería, colocada y totalmente terminada.

| Código | Ud | Descripción | Rendimiento | Precio | Importe |
|---|---|---|---|---|---|
| AX006030 | M3 | Excavación sin clasificar | 0.08 | 2.99 | 0.24 |
| AX003010 | M3 | Hormigón en masa tipo HM-20/P/30/I | 0.08 | 43.91 | 3.51 |
| O0000020 | H | Capataz | 0.001 | 12.72 | 0.01 |
| O0000030 | H | Oficial de primera | 0.05 | 12.46 | 0.62 |
| O0000070 | H | Peón especialista. | 0.05 | 11.74 | 0.59 |
| M0002020 | H | Camión basculante | 0.01 | 23.53 | 0.24 |
| %05UH | % | Utiles y herramientas (5% s/M+O) | 5 % | 5.21 | 0.26 |
| P0181050 | Ud | Señal cuadrada reflectante 60 cm (material; 08/04/1999) | 1 | 57.25 | 57.25 |
| P0181020 | Ml | Poste galvanizado 80x40x2mm | 2.5 | 9.02 | 22.55 |
| %06CI | % | Costes indirectos | 6 % | 85.27 | 5.12 |
|  |  | Total |  |  | 90.39 |

| Medición | Uds. | Parcial |
|---|---|---|
| Eje central | 26 | 26.00 |
| Ejes laterales | 21 | 21.00 |
| Total |  | 47 |

**EC131260** Ud Placa complementaria 40x16 cm (25/03/1999)
4 Ud × 41.34 = 165.36
Placa complementaria reflexiva de 40x16 cm., colocada, incluso tornillería.

| Código | Ud | Descripción | Rendimiento | Precio | Importe |
|---|---|---|---|---|---|
| O0000020 | H | Capataz | 0.05 | 12.72 | 0.64 |
| O0000030 | H | Oficial de primera | 0.5 | 12.46 | 6.23 |
| %05UH | % | Utiles y herramientas (5% s/M+O) | 5 % | 6.87 | 0.34 |
| P0181300 | Ud | Cajetín reflexivo de 40x16 cm (material; 08/04/1999) | 1 | 31.79 | 31.79 |
| %06CI | % | Costes indirectos | 6 % | 39.00 | 2.34 |
|  |  | Total |  |  | 41.34 |

| Medición | Uds. | Parcial |
|---|---|---|
| Carretera A-431 | 2 | 2.00 |
| Eje 2 | 1 | 1.00 |
| Aparcamiento | 1 | 1.00 |
| Total |  | 4 |

**EC131240** M2 Cartel reflexivo de aluminio (27/12/1989)
90.74 M2 × 330.55 = 29994.11
Cartel reflexivo de aluminio extrusionado a emplear en señalización informativa vertical, fijado sobre dados de hormigón HM-20 de 50x50x50 cm., incluso p.p. de anclajes y postes de sustentación IPN-120 galvanizados, totalmente colocado.

| Código | Ud | Descripción | Rendimiento | Precio | Importe |
|---|---|---|---|---|---|
| AX006030 | M3 | Excavación sin clasificar | 0.042 | 2.99 | 0.13 |
| AX003010 | M3 | Hormigón en masa tipo HM-20/P/30/I | 0.042 | 43.91 | 1.84 |
| AX004050 | M2 | Encofrado madera plano visto | 0.33 | 12.12 | 4.00 |
| O0000020 | H | Capataz | 0.05 | 12.72 | 0.64 |
| O0000070 | H | Peón especialista. | 0.5 | 11.74 | 5.87 |
| M0002020 | H | Camión basculante | 0.1 | 23.53 | 2.35 |
| %05UH | % | Utiles y herramientas (5% s/M+O) | 5 % | 14.83 | 0.74 |
| P0181280 | M2 | Panel reflexivo de aluminio e (material; 08/04/1999) | 1 | 281.88 | 281.88 |
| P0063160 | Ml | IPN-120. (material; 08/04/1999) | 1.33 | 10.82 | 14.39 |
| %06CI | % | Costes indirectos | 6 % | 311.84 | 18.71 |
|  |  | Total |  |  | 330.55 |

| Medición | Uds. | Largo | Ancho | Parcial |
|---|---|---|---|---|
| CARTELES GLORIETA |  |  |  |  |
| Glorieta A-431 | 1 | 5.5 | 3.5 | 19.25 |
|  | 1 | 6 | 3.85 | 23.10 |
|  | 1 | 5.5 | 1.93 | 10.62 |
| Glorieta entrada | 1 | 4 | 2.8 | 11.20 |
|  | 1 | 4.5 | 3.33 | 14.99 |
|  | 1 | 6 | 1.93 | 11.58 |
| Total |  |  |  | 90.74 |

**EC131250** M2 Cartel informativo localización (27/12/1989)
3.93 M2 × 252.82 = 993.58
Cartel informativo de localización u orientación, en chapa de acero reflexivo, fijado sobre dados de hormigón HM-20 de 50x50x50 cm., incluso p.p. de anclajes y postes de sustentación IPN-120 galvanizados, totalmente colocado.

| Código | Ud | Descripción | Rendimiento | Precio | Importe |
|---|---|---|---|---|---|
| AX006030 | M3 | Excavación sin clasificar | 0.042 | 2.99 | 0.13 |
| AX003010 | M3 | Hormigón en masa tipo HM-20/P/30/I | 0.042 | 43.91 | 1.84 |
| AX004050 | M2 | Encofrado madera plano visto | 0.33 | 12.12 | 4.00 |
| O0000020 | H | Capataz | 0.05 | 12.72 | 0.64 |
| O0000070 | H | Peón especialista. | 0.5 | 11.74 | 5.87 |
| M0002020 | H | Camión basculante | 0.1 | 23.53 | 2.35 |
| %05UH | % | Utiles y herramientas (5% s/M+O) | 5 % | 14.83 | 0.74 |
| P0181290 | M2 | Panel reflexivo de chapa de a (material; 08/04/1999) | 1 | 208.55 | 208.55 |
| P0063160 | Ml | IPN-120. | 1.33 | 10.82 | 14.39 |
| %06CI | % | Costes indirectos | 6 % | 238.51 | 14.31 |
|  |  | Total |  |  | 252.82 |

| Medición | Uds. | Largo | Ancho | Parcial |
|---|---|---|---|---|
| CARTELES FLECHA |  |  |  |  |
| CORDOBA | 1 | 1.2 | 0.4 | 0.48 |
| PALMA DEL RIO | 1 | 1.7 | 0.4 | 0.68 |
| Cordoba y palma | 1 | 1.7 | 0.5 | 0.85 |
| Centro de transportes | 1 | 1.95 | 0.25 | 0.49 |
| Estacion de mercancias | 1 | 2.2 | 0.25 | 0.55 |
| Centro y estacion | 1 | 2.2 | 0.4 | 0.88 |
| Total |  |  |  | 3.93 |

## C11 MUROS (27/12/1989)
Importe: 4666

**EC021070** M3 Excavación sin clasificar zanja (27/12/1989)
57.5 M3 × 4.77 = 274.28
Excavación sin clasificar en zanja o pozo, en obras de fábrica, cimentaciones de estructuras, muros, escolleras y para alojamiento de tuberías, incluso p.p. de entibación, agotamiento y transporte a vertedero (y canon de vertido) de los productos de la excavación.

| Código | Ud | Descripción | Rendimiento | Precio | Importe |
|---|---|---|---|---|---|
| V0000020 | M3 | Suplemento por canon de vertido | 1 | 0.3 | 0.30 |
| P0001080 | M3 | Madera en tablones entibación (material; 08/04/1999) | 0.001 | 99.17 | 0.10 |
| %05UH | % | Utiles y herramientas (5% s/M+O) | 5 % | 0.40 | 0.02 |
| M0012040 | H | Bomba en agotamiento. | 0.04 | 2.1 | 0.08 |
| M000202R | H | Camión basculante.tas. ar en zanja o pozo, en obras de f_brica, cimentaciones de estructuras, muros, escolleras y para alojamiento de tuber_as, incluso p.p. de entibaciÐn, agotamiento y transporte a vertedero (y canon de vertido) de los productos de la excavaciÐn.la excavaci_n. o. (maquinaria; 11/08/1999) | 0.06 | 15.87 | 0.95 |
| M0001200 | H | Retroexcavadora mixta. | 0.06 | 32.15 | 1.93 |
| O0000080 | H | Peón Ordinario | 0.06 | 11.63 | 0.70 |
| O0000030 | H | Oficial de primera | 0.04 | 12.46 | 0.50 |
| O0000020 | H | Capataz | 0.015 | 12.72 | 0.19 |
|  |  | Total |  |  | 4.77 |

| Medición | Uds. | Largo | Ancho | Alto | Parcial |
|---|---|---|---|---|---|
| Acceso Emergencía |  |  |  |  |  |
|  | 2 | 5 | 2.5 | 1.5 | 37.50 |
|  | 2 | 5 | 2 | 1 | 20.00 |
| Total |  |  |  |  | 57.5 |

**EC022040** M3 Relleno trasdós selec. excav. (08/04/1999)
20 M3 × 6.87 = 137.40
Relleno de trasdós de muros y obras de fábrica, ejecutado con materiales seleccionados procedentes de la propia excavación o de préstamos, incluso compactación, totalmente terminado.

| Código | Ud | Descripción | Rendimiento | Precio | Importe |
|---|---|---|---|---|---|
| O0000020 | H | Capataz | 0.02 | 12.72 | 0.25 |
| O0000080 | H | Peón Ordinario | 0.18 | 11.63 | 2.09 |
| M000202R | H | Camión basculante | 0.1 | 15.87 | 1.59 |
| M0001200 | H | Retroexcavadora mixta. | 0.07 | 32.15 | 2.25 |
| M0001230 | H | Rodillo vibrante de 800 kg. | 0.07 | 5.11 | 0.36 |
| %05UH | % | Utiles y herramientas (5% s/M+O) | 5 % | 6.54 | 0.33 |
|  |  | Total |  |  | 6.87 |

| Medición | Uds. | Largo | Ancho | Alto | Parcial |
|---|---|---|---|---|---|
| Acceso Emergencia | 2 | 5 | 2 | 1 | 20.00 |
| Total |  |  |  |  | 20 |

**EC022020** M3 Relleno trasdós mat. filtrante
8.5 M3 × 12.07 = 102.60
Relleno de trasdós de muros y escolleras con material filtrante, incluso compactación, totalmente terminado.

| Código | Ud | Descripción | Rendimiento | Precio | Importe |
|---|---|---|---|---|---|
| O0000020 | H | Capataz | 0.025 | 12.72 | 0.32 |
| O0000080 | H | Peón Ordinario | 0.1 | 11.63 | 1.16 |
| M0001040 | H | Retroexcavadora de orugas. | 0.03 | 36.06 | 1.08 |
| M0001230 | H | Rodillo vibrante de 800 kg. | 0.03 | 5.11 | 0.15 |
| M000202R | H | Camión basculante | 0.05 | 15.87 | 0.79 |
| %05UH | % | Utiles y herramientas (5% s/M+O) | 5 % | 3.50 | 0.18 |
| P0010095 | Tm | Material filtrante. (material; 08/04/1999) | 1.8 | 4.66 | 8.39 |
|  |  | Total |  |  | 12.07 |

| Medición | Uds. | Largo | Ancho | Alto | Parcial |
|---|---|---|---|---|---|
| Accesos Emergencía | 2 | 5 | 0.5 | 1.7 | 8.50 |
| Total |  |  |  |  | 8.5 |

**U05CF010** M2 Encofrado en cimientos muro (31/01/2000)
16 M2 × 10.5 = 168.00
Encofrado en cimientos de muro, incluso clavazón y desencofrado, terminado.

| Código | Ud | Descripción | Rendimiento | Precio | Importe |
|---|---|---|---|---|---|
| O0000020 | H | Capataz | 0.05 | 12.72 | 0.64 |
| O0000030 | H | Oficial de primera | 0.25 | 12.46 | 3.12 |
| O0000060 | H | Ayudante. | 0.25 | 11.8 | 2.95 |
| M13EF020 | M2 | Encof.panel metal.5/10 m2. 50 p. (maquinaria; 31/01/2000) | 1 | 2.51 | 2.51 |
| P01EB010 | M3 | Tablón pino 2,50/5,50x205x76 (material; 31/01/2000) | 0.005 | 139.16 | 0.70 |
| P01DC010 | Tm | Desencofrante p/encofrado metálico (material; 31/01/2000) | 0.2 | 2.16 | 0.43 |
| P01UC030 | Kg | Puntas 20x100 (material; 31/01/2000) | 0.02 | 0.74 | 0.01 |
| M13EF040 | ML | Fleje para encofrado metálico (maquinaria; 31/01/2000) | 0.5 | 0.28 | 0.14 |
|  |  | Total |  |  | 10.5 |

| Medición | Uds. | Largo | Ancho | Parcial |
|---|---|---|---|---|
|  | 2 | 5 | 1.6 | 16.00 |
| Total |  |  |  | 16 |

**U05LAE010** M2 Encofrado oculto alzados muros (31/01/2000)
17 M2 × 13.56 = 230.52
Encofrado oculto en alzados de muros de hormigón armado, incluso clavazón y desencofrado, totalmente terminado.

| Código | Ud | Descripción | Rendimiento | Precio | Importe |
|---|---|---|---|---|---|
| O0000020 | H | Capataz | 0.075 | 12.72 | 0.95 |
| O0000030 | H | Oficial de primera | 0.375 | 12.46 | 4.67 |
| O0000060 | H | Ayudante. | 0.375 | 11.8 | 4.43 |
| M13EF020 | M2 | Encof.panel metal.5/10 m2. 50 p. | 1 | 2.51 | 2.51 |
| P01EB010 | M3 | Tablón pino 2,50/5,50x205x76 | 0.003 | 139.16 | 0.42 |
| P01DC010 | Tm | Desencofrante p/encofrado metálico | 0.2 | 2.16 | 0.43 |
| P01UC030 | Kg | Puntas 20x100 | 0.02 | 0.74 | 0.01 |
| M13EF040 | ML | Fleje para encofrado metálico | 0.5 | 0.28 | 0.14 |
|  |  | Total |  |  | 13.56 |

| Medición | Uds. | Largo | Ancho | Parcial |
|---|---|---|---|---|
|  | 2 | 5 | 1.7 | 17.00 |
| Total |  |  |  | 17 |

**U05LAE020** M2 Encofrado visto alzados muros (31/01/2000)
27.04 M2 × 17.48 = 472.66
Encofrado visto en alzados de muros de hormigón armado, incluso clavazón y desencofrado, totalmente terminado.

| Código | Ud | Descripción | Rendimiento | Precio | Importe |
|---|---|---|---|---|---|
| O0000020 | H | Capataz | 0.1 | 12.72 | 1.27 |
| O0000030 | H | Oficial de primera | 0.475 | 12.46 | 5.92 |
| O0000060 | H | Ayudante. | 0.475 | 11.8 | 5.61 |
| M13EM020 | M2 | Tablero encofrar 26 mm. 4 p. (maquinaria; 31/01/2000) | 1 | 2.15 | 2.15 |
| P01EB010 | M3 | Tablón pino 2,50/5,50x205x76 | 0.015 | 139.16 | 2.09 |
| P01DC010 | Tm | Desencofrante p/encofrado metálico | 0.2 | 2.16 | 0.43 |
| P01UC030 | Kg | Puntas 20x100 | 0.02 | 0.74 | 0.01 |
|  |  | Total |  |  | 17.48 |

| Medición | Uds. | Largo | Ancho | Parcial |
|---|---|---|---|---|
|  | 2 | 5 | 1.7 | 17.00 |
|  | 4 | 2.51 |  | 10.04 |
| Total |  |  |  | 27.04 |

**U05CH010** M2 Hormigón HM-20 limpieza e=10 cm (31/01/2000)
30 M2 × 13.43 = 402.90
Hormigón de limpieza HM-20/P/20 de espesor 10 cm., en cimientos de muro, incluso preparación de la superficie de asiento, regleado y nivelado, terminado.

| Código | Ud | Descripción | Rendimiento | Precio | Importe |
|---|---|---|---|---|---|
| O0000020 | H | Capataz | 0.045 | 12.72 | 0.57 |
| O0000030 | H | Oficial de primera | 0.225 | 12.46 | 2.80 |
| O0000080 | H | Peón Ordinario | 0.225 | 11.63 | 2.62 |
| P01HM010 | M3 | Hormigón HM-20/P/20/I central (material; 31/01/2000) | 0.1 | 68.38 | 6.84 |
| M07W110 | M3 | km transporte hormigón (maquinaria; 10/12/2000) | 3 | 0.2 | 0.60 |
|  |  | Total |  |  | 13.43 |

| Medición | Uds. | Largo | Ancho | Parcial |
|---|---|---|---|---|
|  | 2 | 5 | 3 | 30.00 |
| Total |  |  |  | 30 |

**EC121070** M3 Hormigón HA-25 en cimientos
20 M3 × 62.17 = 1243.40
Hormigón para armar HA-25 Clase HS-II, en cimientos de obras de fabrica, incluso suministro, aditivo para la puesta en obra, colocación, curado y demás operaciones necesarias.

| Código | Ud | Descripción | Rendimiento | Precio | Importe |
|---|---|---|---|---|---|
| AX003060 | M3 | Hormigón para armar tipo HA-25 (material) | 1 | 54.74 | 54.74 |
| O0000020 | H | Capataz | 0.01 | 12.72 | 0.13 |
| O0000030 | H | Oficial de primera | 0.01 | 12.46 | 0.12 |
| O0000080 | H | Peón Ordinario | 0.075 | 11.63 | 0.87 |
| %5UH | % | Utiles y herramientas (5% s/M+O) (08/04/1999) | 5 % | 55.86 | 2.79 |
| %6CI | % | Costes indirectos.a visto curvo en alzados de pilas, incluso desencofrado y limpieza posterior del paramento. (25/03/1999) | 6 % | 58.65 | 3.52 |
|  |  | Total |  |  | 62.17 |

| Medición | Uds. | Largo | Ancho | Parcial |
|---|---|---|---|---|
|  | 2 | 5 | 2 | 20.00 |
| Total |  |  |  | 20 |

**U05CR020** Kg Acero corru. B 500 s cimi. muro (31/01/2000)
973.6 Kg × 0.9 = 876.24
Acero corrugado B 500 S, colocado en cimientos de muro, incluso p/p de despuntes, alambre de atar y separadores, terminado.

| Código | Ud | Descripción | Rendimiento | Precio | Importe |
|---|---|---|---|---|---|
| O0000020 | H | Capataz | 0.001 | 12.72 | 0.01 |
| O0000030 | H | Oficial de primera | 0.003 | 12.46 | 0.04 |
| O0000060 | H | Ayudante. | 0.003 | 11.8 | 0.04 |
| M02GE010 | H | Grúa telescópica autoprop. 20 t. (maquinaria; 31/01/2000) | 0.001 | 73.56 | 0.07 |
| P0060110 | Kg | Acero corrugado para armaduras | 1.04 | 0.7 | 0.73 |
| P03AA020 | Kg | Alambre atar 1,30 mm. (material; 31/01/2003) | 0.006 | 0.93 | 0.01 |
|  |  | Total |  |  | 0.9 |

| Medición | Uds. | Largo | Ancho | Parcial |
|---|---|---|---|---|
|  | 2 | 5 | 97.36 | 973.60 |
| Total |  |  |  | 973.6 |

**EC121080** M3 Hormigón HA-25 en alzados
5.1 M3 × 62.51 = 318.80
Hormigón para armar HA-25 Clase HS-II, en alzados de obras de fabrica, incluso suministro, aditivo para la puesta en obra, colocación, curado y demás operaciones necesarias.

| Código | Ud | Descripción | Rendimiento | Precio | Importe |
|---|---|---|---|---|---|
| AX003060 | M3 | Hormigón para armar tipo HA-25 | 1 | 54.74 | 54.74 |
| O0000020 | H | Capataz | 0.011 | 12.72 | 0.14 |
| O0000030 | H | Oficial de primera | 0.01 | 12.46 | 0.12 |
| O0000080 | H | Peón Ordinario | 0.1 | 11.63 | 1.16 |
| %5UH | % | Utiles y herramientas (5% s/M+O) | 5 % | 56.16 | 2.81 |
| %6CI | % | Costes indirectos | 6 % | 58.97 | 3.54 |
|  |  | Total |  |  | 62.51 |

| Medición | Uds. | Largo | Ancho | Parcial |
|---|---|---|---|---|
|  | 2 | 5 | 0.51 | 5.10 |
| Total |  |  |  | 5.1 |

**U05LAA020** Kg Acero corr. B 500 s alzado muros (31/01/2000)
319.8 Kg × 1.01 = 323.00
Acero corrugado B 500 S, colocado en alzados de muros de hormigón armado, incluso p/p de despuntes, alambre de atar y separadores, terminado.

| Código | Ud | Descripción | Rendimiento | Precio | Importe |
|---|---|---|---|---|---|
| O0000020 | H | Capataz | 0.002 | 12.72 | 0.03 |
| O0000030 | H | Oficial de primera | 0.007 | 12.46 | 0.09 |
| O0000060 | H | Ayudante. | 0.007 | 11.8 | 0.08 |
| M02GE010 | H | Grúa telescópica autoprop. 20 t. | 0.001 | 73.56 | 0.07 |
| P0060110 | Kg | Acero corrugado para armaduras | 1.04 | 0.7 | 0.73 |
| P03AA020 | Kg | Alambre atar 1,30 mm. | 0.006 | 0.93 | 0.01 |
|  |  | Total |  |  | 1.01 |

| Medición | Uds. | Largo | Ancho | Parcial |
|---|---|---|---|---|
|  | 2 | 5 | 31.98 | 319.80 |
| Total |  |  |  | 319.8 |

**U05LAG010** M2 Lámina geotextil 110 gr/m2 muro (25/11/2001)
25 M2 × 2.08 = 52.00
Lámina geotextil, compuesta por filamentos de propileno unidos térmicamente, con un gramaje de 110 g/m2, colocada en trasdós de muros de hormigón armado, completamente terminado.

| Código | Ud | Descripción | Rendimiento | Precio | Importe |
|---|---|---|---|---|---|
| O0000080 | H | Peón Ordinario | 0.125 | 11.63 | 1.45 |
| P06BG240 | M2 | Geotextil no tejido 105 gr/m2 (material; 25/11/2001) | 1 | 0.63 | 0.63 |
|  |  | Total |  |  | 2.08 |

| Medición | Uds. | Largo | Ancho | Parcial |
|---|---|---|---|---|
|  | 2 | 5 | 2.5 | 25.00 |
| Total |  |  |  | 25 |

**U05LAD010** Ml Dren pvc d= 160 mm muro H.A. (31/01/2003)
10 Ml × 6.42 = 64.20
Tubería corrugada de PVC abovedada, ranurada, de diámetro 150 mm. en trasdós de muros de hormigón armado, incluso preparación de la superficie de asiento, compactación y nivelación, terminado.

| Código | Ud | Descripción | Rendimiento | Precio | Importe |
|---|---|---|---|---|---|
| O0000020 | H | Capataz | 0.02 | 12.72 | 0.25 |
| O0000030 | H | Oficial de primera | 0.06 | 12.46 | 0.75 |
| O0000080 | H | Peón Ordinario | 0.06 | 11.63 | 0.70 |
| M08RB020 | H | Bandeja vibrante de 300 kg. (maquinaria; 31/01/2003) | 0.06 | 3.4 | 0.20 |
| P02RVC090 | Ml | Tub.drenaje PVC corr.doble SN4 D=160mm (material; 31/01/2003) | 1.01 | 4.48 | 4.52 |
|  |  | Total |  |  | 6.42 |

| Medición | Uds. | Largo | Ancho | Parcial |
|---|---|---|---|---|
|  | 2 | 5 | 1 | 10.00 |
| Total |  |  |  | 10 |

## C12 JARDINERÍA Y MOBILIARIO URBANO
Importe: 117985.39

**EU200071** M2 Pradera con tierra vegetal
22801.66 M2 × 1.04 = 23713.73
Pradera formada por la capa de tierra vegetal procedente de excavación, de 30 cm de espesor, completamente plantada con semilla de cañuela roja (Festuca rubra commutata)

| Código | Ud | Descripción | Rendimiento | Precio | Importe |
|---|---|---|---|---|---|
| O0000030 | H | Oficial de primera | 0.03 | 12.46 | 0.37 |
| O0000080 | H | Peón Ordinario | 0.04 | 11.63 | 0.47 |
| P0303011 | Kg | Semilla (material) | 0.06 | 2.25 | 0.14 |
| %06CI | % | Costes indirectos | 6 % | 0.98 | 0.06 |
|  |  | Total |  |  | 1.04 |

| Medición | Uds. | Largo | Parcial |
|---|---|---|---|
| S/SUPERFICIE EN PLANOS |  |  |  |
| Carretera A-431 |  |  |  |
| Glorieta | 1 | 1712.87 | 1712.87 |
| Mediana Este | 1 | 678.36 | 678.36 |
| Mediana Oeste | 1 | 746.69 | 746.69 |
| Eje Nº1 |  |  |  |
| Mediana | 1 | 428.05 | 428.05 |
| Glorieta | 1 | 740.23 | 740.23 |
| Eje Nº2 |  |  |  |
| Mediana Norte | 1 | 95.85 | 95.85 |
| Zona verde vial 2 | 1 | 1981 | 1981.00 |
| Ejes Nº6-7 | 1 | 145.95 | 145.95 |
| Eje Nº3 |  |  |  |
| Junto parcelas | 6 | 47.36 | 284.16 |
|  | 2 | 27.11 | 54.22 |
| Eje Nº3-Zona Verde 1 | 1 | 6486.05 | 6486.05 |
| Eje Nº3-Zona Verde 2 | 1 | 6526.78 | 6526.78 |
| Eje Nº4 |  |  |  |
| Mediana |  |  |  |
|  | 1 | 159.88 | 159.88 |
|  | 1 | 95.14 | 95.14 |
|  | 1 | 83.14 | 83.14 |
|  | 1 | 137.14 | 137.14 |
|  | 1 | 150.14 | 150.14 |
| Alcorques entrada | 12 | 0.36 | 4.32 |
| Junto a viales | 10 | 17.5 | 175.00 |
| Junto a carretera A-431 | 1 | 148.07 | 148.07 |
| Eje Nº5 |  |  |  |
| Junto a viales | 4 | 12.26 | 49.04 |
|  | 12 | 39.65 | 475.80 |
| Junto a estación de servicio | 1 | 777.26 | 777.26 |
| Eje Nº10 | 4 | 166.63 | 666.52 |
| Total |  |  | 22801.66 |

**EU180140** Ud Papelera chapa perforada galv. 60 l
40 Ud × 111.59 = 4463.60
Papelera de cubeta abatible circular en chapa perforada galvanizada de 2 mm de espesor, imprimación y esmalte en poliéster al horno, con acabado en oxirón negro de 60 l de capacidad, modelo similar al PA600 de FBD o tipo Barcelona de Alba&Andrea, apoyada en estructura de tubo de Ø40 mm, incluso base de anclaje y pletinas para su fijación en el suelo, totalmente instalada en vía pública.

| Código | Ud | Descripción | Rendimiento | Precio | Importe |
|---|---|---|---|---|---|
| P0291100 | Ud | Papelera chapa galvanizada (material) | 1 | 90.15 | 90.15 |
| O0000030 | H | Oficial de primera | 0.5 | 12.46 | 6.23 |
| O0000080 | H | Peón Ordinario | 0.5 | 11.63 | 5.82 |
| %03MA | % | Material compl. y auxiliar. | 3 % | 102.20 | 3.07 |
| %06CI | % | Costes indirectos | 6 % | 105.27 | 6.32 |
|  |  | Total |  |  | 111.59 |

| Medición | Uds. | Parcial |
|---|---|---|
| S/PLANOS |  |  |
| Vial 3 | 8 | 8.00 |
| Vial 4 | 16 | 16.00 |
| Vial 5 | 14 | 14.00 |
| Vial 6 | 2 | 2.00 |
| Total |  | 40 |

**EU180230** Ud Banco madera fundición 1,80 m
6 Ud × 236.71 = 1420.26
Banco tipo Neobarcino de FBD o similar de 1,80 m de longitud, con bancadas de fundición dúctil con tratamiento de imprimación y acabado final de oxirón negro forja, asiento y respaldo de listones de madera tropical tratada con protector anticarcoma y fungicida, tornillería de acero inoxidable, acabado en color caoba o similar, anclado en el suelo sobre solera mediante tornillería, incluso cimiento en hormigón HM-20/P/20/I, p.p.de material y medios auxiliares. Totalmente puesto en obra.

| Código | Ud | Descripción | Rendimiento | Precio | Importe |
|---|---|---|---|---|---|
| O0000030 | H | Oficial de primera | 0.5 | 12.46 | 6.23 |
| O0000080 | H | Peón Ordinario | 1 | 11.63 | 11.63 |
| P0291180 | Ud | Banco mad./fundic.NeoBarcino 1,80 m (material; 20/03/2003) | 1 | 195 | 195.00 |
| AX003010 | M3 | Hormigón en masa tipo HM-20/P/30/I | 0.09 | 43.91 | 3.95 |
| %03MA | % | Material compl. y auxiliar. | 3 % | 216.81 | 6.50 |
| %06CI | % | Costes indirectos | 6 % | 223.31 | 13.40 |
|  |  | Total |  |  | 236.71 |

| Medición | Uds. | Parcial |
|---|---|---|
| S/PLANOS |  |  |
| Vial 4 | 6 | 6.00 |
| Total |  | 6 |

**EU200131** Ud Alcorque de 100x100 cms. FD.
140 Ud × 121.42 = 16998.80
Alcorque de fundición, de las características definidas en los planos, de 100x100 cms construido en aceras.

| Código | Ud | Descripción | Rendimiento | Precio | Importe |
|---|---|---|---|---|---|
| P0304041 | Ud | Alcorque fundición 100x100 cm (material; 09/06/2004) | 1 | 96 | 96.00 |
| O0000080 | H | Peón Ordinario | 0.25 | 11.63 | 2.91 |
| AX002010 | M3 | Mortero cemento M-160 / Dosif. 1:3 | 0.004 | 63.2 | 0.25 |
| AX001020 | H | Cuadrilla B | 0.5 | 24.09 | 12.05 |
| %03MA | % | Material compl. y auxiliar. | 3 % | 111.21 | 3.34 |
| %06CI | % | Costes indirectos | 6 % | 114.55 | 6.87 |
|  |  | Total |  |  | 121.42 |

| Medición | Uds. | Parcial |
|---|---|---|
| S/PLANOS | 140 | 140.00 |
| Total |  | 140 |

**EU200181** Ml Seto vivo (25/03/1999)
2220 Ml × 4.12 = 9146.40
Seto vivo, de ligustrum vulgare, de 1m de anchura, plantado, incluido riegos y trabajos culturales de mantenimiento precisos hasta la recepción definitiva de la obra.

| Código | Ud | Descripción | Rendimiento | Precio | Importe |
|---|---|---|---|---|---|
| O0000030 | H | Oficial de primera | 0.05 | 12.46 | 0.62 |
| O0000080 | H | Peón Ordinario | 0.05 | 11.63 | 0.58 |
| P0301095 | Ml | Seto de Ligustrum vulgare (material; 16/06/2004) | 1 | 2.5 | 2.50 |
| %05UH | % | Utiles y herramientas (5% s/M+O) | 5 % | 3.70 | 0.19 |
| %06CI | % | Costes indirectos | 6 % | 3.89 | 0.23 |
|  |  | Total |  |  | 4.12 |

| Medición | Uds. | Largo | Parcial |
|---|---|---|---|
| Carretera A-431 |  |  |  |
| Glorieta | 1 | 140 | 140.00 |
| Mediana Este | 1 | 354 | 354.00 |
| Mediana Oeste | 1 | 275 | 275.00 |
| Eje Nº1 |  |  |  |
| Mediana | 1 | 200 | 200.00 |
| Glorieta | 1 | 90 | 90.00 |
| Eje Nº2 |  |  |  |
| Mediana Norte | 1 | 45 | 45.00 |
| Eje Nº3 |  |  |  |
| Junto parcelas | 6 | 27 | 162.00 |
|  | 2 | 18 | 36.00 |
| Eje Nº4 |  |  |  |
| Mediana |  |  |  |
|  | 1 | 75 | 75.00 |
|  | 1 | 48 | 48.00 |
|  | 1 | 42 | 42.00 |
|  | 1 | 68 | 68.00 |
|  | 1 | 75 | 75.00 |
| Junto a viales | 10 | 13 | 130.00 |
| Eje Nº5 |  |  |  |
| Junto a viales | 4 | 10 | 40.00 |
|  | 12 | 20 | 240.00 |
| Eje Nº10 | 4 | 50 | 200.00 |
| Total |  |  | 2220 |

**EU208560** Ud Conj. contenedores de Reciclaje (16/06/2004)
2 Ud × 21000 = 42000.00
Conjunto de tres contenedores selectivos de reciclaje enterrados en fosos, incluso excavación y posterior relleno perimetral, colocación de fosos prefrabricados de hormigón armado de las dimensiones necesarias para alojamiento de 3 contenedores de 3 m³ de capacidad en total, suministro y montaje de los contenedores y mecanismo de izado, totalmente terminado y colocado en vía pública.

| Código | Descripción | Rendimiento | Precio | Importe |
|---|---|---|---|---|
| RSD | Sin descomponer | 1 | 21000 | 21000.00 |
|  | Total |  |  | 21000 |

| Medición | Uds. | Parcial |
|---|---|---|
| S/PLANOS |  |  |
| Vial 4 | 2 | 2.00 |
| Total |  | 2 |

**EU200025** Ud Aligustre
78 Ud × 95.2 = 7425.60
Arbol de la familia de las Oleaceae, del tipo Ligustrum Lucidum, de porte de 3,5 a 4 metros de altura, incluso plantación y acondicionamiento de alcorque, totalmente terminado.

| Código | Ud | Descripción | Rendimiento | Precio | Importe |
|---|---|---|---|---|---|
| O0000030 | H | Oficial de primera | 0.02 | 12.46 | 0.25 |
| O0000080 | H | Peón Ordinario | 0.04 | 11.63 | 0.47 |
| P0301021 | Ud | Ligustrum Lucidum (material; 10/06/2004) | 1 | 58 | 58.00 |
| P0302010 | Ud | Acondicionamiento árbol medio (material) | 1 | 26.37 | 26.37 |
| M05EN020 | H | Excav.hidráulica neumáticos 84 CV (maquinaria; 10/05/2004) | 0.05 | 42 | 2.10 |
| %03MA | % | Material compl. y auxiliar. | 3 % | 87.19 | 2.62 |
| %06CI | % | Costes indirectos | 6 % | 89.81 | 5.39 |
|  |  | Total |  |  | 95.2 |

| Medición | Uds. | Parcial |
|---|---|---|
| S/PLANOS |  |  |
| Zona verde entre parcelas 1 y 4 y carretera A431 | 27 | 27.00 |
| Zona verde entre parcelas 7 y 10 y carretera A431 | 23 | 23.00 |
| Zona verde vial 2 | 28 | 28.00 |
| Total |  | 78 |

**EU200026** Ud Naranjo amargo
140 Ud × 91.55 = 12817.00
Arbol de la familia de las Rutaceae, del tipo Citrus Aurantium, de porte de 3,5 a 4 metros de altura, incluso plantación y acondicionamiento de alcorque, totalmente terminado.

| Código | Ud | Descripción | Rendimiento | Precio | Importe |
|---|---|---|---|---|---|
| O0000030 | H | Oficial de primera | 0.02 | 12.46 | 0.25 |
| O0000080 | H | Peón Ordinario | 0.04 | 11.63 | 0.47 |
| P0301022 | Ud | Citrus aurantium (material) | 1 | 54.66 | 54.66 |
| P0302010 | Ud | Acondicionamiento árbol medio | 1 | 26.37 | 26.37 |
| M05EN020 | H | Excav.hidráulica neumáticos 84 CV | 0.05 | 42 | 2.10 |
| %03MA | % | Material compl. y auxiliar. | 3 % | 83.85 | 2.52 |
| %06CI | % | Costes indirectos | 6 % | 86.37 | 5.18 |
|  |  | Total |  |  | 91.55 |

| Medición | Uds. | Parcial |
|---|---|---|
| S/PLANOS | 140 | 140.00 |
| Total |  | 140 |

## C13 SEGURIDAD Y SALUD (17/06/2004)
Importe: 126271.58

**VPA01** PA Seguridad y Salud (17/06/2004)
1 PA × 126271.58 = 126271.58
Presupuesto de Seguridad y Salud

## C14 CONTROL DE CALIDAD (15/11/2004)
Importe: 73087.95

**VPA02** PA Control de calidad (15/11/2004)
1 PA × 73087.95 = 73087.95
Partida alzada de control de calidad

## C15 DESVIOS PROVISIONALES (27/12/1989)
Importe: 14918.54

### C1501 INTERSECCION CON A-431 (27/12/1989)
Importe: 11212.57

#### C140101 SEÑALIZACION (27/12/1989)
Importe: 9931.04

**EC131010** Ud Señal circular reflectante ø90cm
14 Ud × 188.36 = 2637.04

| Medición | Uds. | Parcial |
|---|---|---|
| FASE I |  |  |
| TR-301 | 4 | 4.00 |
| TR-305 | 2 | 2.00 |
| TR-501 | 2 | 2.00 |
| TR-502 | 2 | 2.00 |
| FASE II |  |  |
| TR-301 | 4 | 4.00 |
| Total |  | 14 |

**EC131080** Ud Señal triangular de 135 cm.
7 Ud × 299.48 = 2096.36

| Medición | Uds. | Parcial |
|---|---|---|
| FASE I |  |  |
| TP-18 | 2 | 2.00 |
| TP-17a | 2 | 2.00 |
| FASE II |  |  |
| TP-18 | 3 | 3.00 |
| Total |  | 7 |

**EC131240** M2 Cartel reflexivo de aluminio
14.01 M2 × 330.55 = 4631.01

| Medición | Uds. | Ancho | Alto | Parcial |
|---|---|---|---|---|
| FASE II |  |  |  |  |
| TS-210 | 4 | 1.95 | 1 | 7.80 |
| TB-2 | 4 | 1.65 | 0.45 | 2.97 |
| TS-53 | 2 | 0.9 | 1.8 | 3.24 |
| Total |  |  |  | 14.01 |

**EC131060R** Ud Señal octogonal de "STOP" 60cm
2 Ud × 142.62 = 285.24

| Medición | Uds. | Parcial |
|---|---|---|
| FASE II | 2 | 2.00 |
| Total |  | 2 |

**EC141030** Ml Marca vial refl. spray plast. 10
275.16 Ml × 0.87 = 239.39

| Medición | Uds. | Largo | Ancho | Parcial |
|---|---|---|---|---|
| M-2.6 | 1 | 806 | 0.24 | 193.44 |
| M-1.2 | 1 | 340.5 | 0.24 | 81.72 |
| Total |  |  |  | 275.16 |

**EC141060** Ml Marca vial refl. spray plast. 40
12 Ml × 3.5 = 42.00

| Medición | Uds. | Largo | Parcial |
|---|---|---|---|
| Línea de STOP | 2 | 6 | 12.00 |
| Total |  |  | 12 |

#### C140102 FIRMES
Importe: 1281.53

**EC041010** M3 Base granular zahorra artificial
21 M3 × 11.55 = 242.55

| Medición | Uds. | Largo | Ancho | Alto | Parcial |
|---|---|---|---|---|---|
| RAMALES PROVISIONALES DE CONEXION | 2 | 5 | 7 | 0.3 | 21.00 |
| Total |  |  |  |  | 21 |

**EC041070** Tm Mezcla bituminosa D-12
10.16 Tm × 21.52 = 218.64

| Medición | Uds. | Largo | Ancho | Alto | Parcial |
|---|---|---|---|---|---|
| RAMALES PROVISIONALES DE CONEXION | 2 | 35 | 0.06 | 2.42 | 10.16 |
| Total |  |  |  |  | 10.16 |

**EC041090** Tm Mezcla bituminosa G-25
14.99 Tm × 20.89 = 313.14

| Medición | Uds. | Largo | Ancho | Alto | Parcial |
|---|---|---|---|---|---|
| RAMALES PROVISIONALES DE CONEXION | 2 | 35 | 0.09 | 2.38 | 14.99 |
| Total |  |  |  |  | 14.99 |

**EC041050** Tm Betún asfáltico B 60/70
1.25 Tm × 188.68 = 235.85

| Medición | Uds. | Largo | Ancho | Parcial |
|---|---|---|---|---|
| En D-12 | 1 | 10.16 | 0.05 | 0.51 |
| En G-25 | 1 | 14.7 | 0.05 | 0.74 |
| Total |  |  |  | 1.25 |

**EC041060** Tm Betún asfáltico elastómeros
0.05 Tm × 280.9 = 14.05

| Medición | Uds. | Ancho | Alto | Parcial |
|---|---|---|---|---|
| En D-12 carretera A-431 | 1 | 0.47 | 0.1 | 0.05 |
| Total |  |  |  | 0.05 |

**EC041110** Tm Emulsión asfáltica catiónica ECI
0.11 Tm × 121.97 = 13.42

| Medición | Uds. | Largo | Ancho | Alto | Parcial |
|---|---|---|---|---|---|
| RAMALES PROVISIONALES DE CONEXION | 2 | 35 | 0.01 | 0.15 | 0.11 |
| Total |  |  |  |  | 0.11 |

**EC041120** Tm Emulsión asfált. catiónica ECR-1
0.02 Tm × 160.84 = 3.22

| Medición | Uds. | Largo | Ancho | Alto | Parcial |
|---|---|---|---|---|---|
| RAMALES PROVISIONALES DE CONEXION | 2 | 35 | 0.01 | 0.03 | 0.02 |
| Total |  |  |  |  | 0.02 |

**U03EC002** M3 Suelo estabilizado in situ con cemento, tipo S-EST3
21 M3 × 11.46 = 240.66

| Medición | Uds. | Largo | Ancho | Parcial |
|---|---|---|---|---|
| RAMALES PROVISIONALES DE CONEXION | 2 | 35 | 0.3 | 21.00 |
| Total |  |  |  | 21 |

### C1502 INTERSECCION CON CAMINO C. MERCANCIAS (27/12/1989)
Importe: 3705.97

**EC131080** Ud Señal triangular de 135 cm.
6 Ud × 299.48 = 1796.88

| Medición | Uds. | Parcial |
|---|---|---|
| FASE I |  |  |
| TP-18 | 2 | 2.00 |
| TP-17a | 1 | 1.00 |
| TP-17b | 1 | 1.00 |
| FASE II |  |  |
| TP-25 | 2 | 2.00 |
| Total |  | 6 |

**EC131240** M2 Cartel reflexivo de aluminio
3.9 M2 × 330.55 = 1289.15

| Medición | Uds. | Ancho | Alto | Parcial |
|---|---|---|---|---|
| FASE II |  |  |  |  |
| TS-210 | 2 | 1.95 | 1 | 3.90 |
| Total |  |  |  | 3.9 |

**EC131000** Ud Señal circular reflectante ø60cm
4 Ud × 95.06 = 380.24

| Medición | Uds. | Parcial |
|---|---|---|
| FASE I |  |  |
| TR-301 | 2 | 2.00 |
| FASE II |  |  |
| TR-305 | 2 | 2.00 |
| Total |  | 4 |

**EC141030** Ml Marca vial refl. spray plast. 10
275.52 Ml × 0.87 = 239.70

| Medición | Uds. | Largo | Ancho | Parcial |
|---|---|---|---|---|
| M-2.6 | 1 | 246 |  | 246.00 |
| M-1.2 | 1 | 123 | 0.24 | 29.52 |
| Total |  |  |  | 275.52 |

## Precios auxiliares

**AX001010** H Cuadrilla A (material; 11/06/2004)
Precio: 30.08
Cuadrilla A formada por oficial de primera ( 1 ), ayudante ( 1 ) y peón ordinario (0,5 ).

| Código | Ud | Descripción | Rendimiento | Precio | Importe |
|---|---|---|---|---|---|
| O0000030 | H | Oficial de primera | 1 | 12.46 | 12.46 |
| O0000060 | H | Ayudante. | 1 | 11.8 | 11.80 |
| O0000080 | H | Peón Ordinario | 0.5 | 11.63 | 5.82 |
|  |  | Total |  |  | 30.08 |

**AX003010** M3 Hormigón en masa tipo HM-20/P/30/I (material)
Precio: 43.91
Hormigón en masa, tipo HM-20/P/30/I según EHE, de resistencia característica mínima 20 N/mm², a pie de obra, de consistencia plástica adecuada para vibrar.

| Código | Ud | Descripción | Rendimiento | Precio | Importe |
|---|---|---|---|---|---|
| P0010180 | M3 | MATERIAL GRANULAR.eque_o..lar procedente de pr+stamos, incluso transporte desde zona de acopio temporal, extendido y compactado, con una densidad no inferior al 95% del proctor normal. (material; 09/06/2004) | 2 | 1.3 | 2.60 |
| P0020120 | Tm | Cemento CEM-I. | 0.33 | 50 | 16.50 |
| P0000010 | M3 | Agua (material) | 0.2 | 0.6 | 0.12 |
| O0000020 | H | Capataz | 0.1 | 12.72 | 1.27 |
| O0000030 | H | Oficial de primera | 0.1 | 12.46 | 1.25 |
| O0000080 | H | Peón Ordinario | 0.1 | 11.63 | 1.16 |
| M0009010 | H | Planta de dosificación de hormigón (maquinaria; 08/04/1999) | 0.055 | 54.03 | 2.97 |
| M0002070 | H | Camión hormigonera (maquinaria; 08/04/1999) | 0.42 | 17.73 | 7.45 |
| M0002020 | H | Camión basculante | 0.45 | 23.53 | 10.59 |
|  |  | Total |  |  | 43.91 |

**AX002010** M3 Mortero cemento M-160 / Dosif. 1:3 (material)
Precio: 63.2
Mortero de cemento CEM II/B-M 32,5 R y arena gruesa de dosificación 1/3 (M-160), confeccionado en hormigonera a pie de obra según Instrucción RC-97.

| Código | Ud | Descripción | Rendimiento | Precio | Importe |
|---|---|---|---|---|---|
| O0000080 | H | Peón Ordinario | 1.2 | 11.63 | 13.96 |
| P0020110 | Tn | Cemento CEM II/B-M 32,5 R sacos (material; 09/06/2004) | 0.44 | 79.03 | 34.77 |
| P0000010 | M3 | Agua | 0.26 | 0.6 | 0.16 |
| P0010040 | M3 | Arena gruesa. (material; 09/06/2004) | 1.02 | 5.3 | 5.41 |
| M0002050 | H | Hormigonera 300 l. (maquinaria) | 0.8 | 11.12 | 8.90 |
|  |  | Total |  |  | 63.2 |

**AX001030** H Cuadrilla C (material; 11/06/2004)
Precio: 23.64
Cuadrilla C formada por oficial de segunda ( 1 ) y peón ordinario ( 1 ).

| Código | Ud | Descripción | Rendimiento | Precio | Importe |
|---|---|---|---|---|---|
| O0000040 | H | Oficial de segunda | 1 | 12.01 | 12.01 |
| O0000080 | H | Peón Ordinario | 1 | 11.63 | 11.63 |
|  |  | Total |  |  | 23.64 |

**AX006020** M3 Excavacion zanja todo terreno (material; 01/09/1998)
Precio: 13.31
Excavación mecánica en zanjas, a cualquier profundidad y clase de terreno, incluso entibación, achique de agua, deposito de las tierras en los bordes para su posterior relleno, perfilado de fondos y laterales y transporte a vertedero de los sobrantes no empleados en relleno.

| Código | Ud | Descripción | Rendimiento | Precio | Importe |
|---|---|---|---|---|---|
| M0001150 | H | Excavadora cadenas | 0.165 | 36.06 | 5.95 |
| M0002020 | H | Camión basculante | 0.165 | 23.53 | 3.88 |
| O0000080 | H | Peón Ordinario | 0.08 | 11.63 | 0.93 |
| P0000030 | Ud | Material compl. y auxiliar (material; 01/09/1998) | 3 | 0.6 | 1.80 |
| %06CI | % | Costes indirectos | 6 % | 12.56 | 0.75 |
|  |  | Total |  |  | 13.31 |

**AX800010R** M3 Relleno seleccionado excavación (material; 19/03/1999)
Precio: 4.07
Relleno de zanja o pozo con materiales seleccionados procedentes de la excavación, totalmente terminado, incluso compactación.

| Código | Ud | Descripción | Rendimiento | Precio | Importe |
|---|---|---|---|---|---|
| O0000020 | H | Capataz | 0.004 | 12.72 | 0.05 |
| O0000080 | H | Peón Ordinario | 0.16 | 11.63 | 1.86 |
| M0001150 | H | Excavadora cadenas | 0.04 | 36.06 | 1.44 |
| M0001230 | H | Rodillo vibrante de 800 kg. | 0.04 | 5.11 | 0.20 |
| M0002040 | H | Camión cisterna. | 0.012 | 27.86 | 0.33 |
| %05UH | % | Utiles y herramientas (5% s/M+O) | 5 % | 3.88 | 0.19 |
|  |  | Total |  |  | 4.07 |

**AX001020** H Cuadrilla B (material; 11/06/2004)
Precio: 24.09
Cuadrilla B formada por oficial de primera ( 1 ) y peón ordinario ( 1 ).

| Código | Ud | Descripción | Rendimiento | Precio | Importe |
|---|---|---|---|---|---|
| O0000030 | H | Oficial de primera | 1 | 12.46 | 12.46 |
| O0000080 | H | Peón Ordinario | 1 | 11.63 | 11.63 |
|  |  | Total |  |  | 24.09 |

**AX003000** M3 Hormigón en masa tipo HM-15 (material)
Precio: 38.44
Hormigón en masa, tipo HM-15, de resistencia característica 150 kp/cm², a pie de obra.

| Código | Ud | Descripción | Rendimiento | Precio | Importe |
|---|---|---|---|---|---|
| O0000020 | H | Capataz | 0.1 | 12.72 | 1.27 |
| O0000030 | H | Oficial de primera | 0.1 | 12.46 | 1.25 |
| O0000080 | H | Peón Ordinario | 0.1 | 11.63 | 1.16 |
| P0010180 | M3 | Material granular. | 0.1 | 1.3 | 0.13 |
| P0020120 | Tm | Cemento CEM-I. | 0.27 | 50 | 13.50 |
| P0000010 | M3 | Agua | 0.2 | 0.6 | 0.12 |
| M0009010 | H | Planta de dosificación de hormigón | 0.055 | 54.03 | 2.97 |
| M0002070 | H | Camión hormigonera | 0.42 | 17.73 | 7.45 |
| M0002020 | H | Camión basculante | 0.45 | 23.53 | 10.59 |
|  |  | Total |  |  | 38.44 |

**AX004000** M2 Encofrado madera plano cimientos (material; 31/12/1991)
Precio: 8.42
Encofrado de madera plano en cimientos, incluso desencofrado y limpieza posterior del paramento.

| Código | Ud | Descripción | Rendimiento | Precio | Importe |
|---|---|---|---|---|---|
| P0030050 | M3 | Tablas para encofrar | 0.01 | 108.93 | 1.09 |
| P0060020 | Kg | Puntas para encofrar. | 0.1 | 1.22 | 0.12 |
| P0060200 | Kg | Alambre de atar. (material; 08/04/1999) | 0.15 | 1.42 | 0.21 |
| O0000020 | H | Capataz | 0.01 | 12.72 | 0.13 |
| O0000030 | H | Oficial de primera | 0.05 | 12.46 | 0.62 |
| O0000060 | H | Ayudante. | 0.2 | 11.8 | 2.36 |
| O0000080 | H | Peón Ordinario | 0.3 | 11.63 | 3.49 |
| %05UH | % | Utiles y herramientas (5% s/M+O) | 5 % | 8.02 | 0.40 |
|  |  | Total |  |  | 8.42 |

**AX006030** M3 Excavación sin clasificar (material; 27/12/1989)
Precio: 2.99
Excavación sin clasificar en zanjas y pozos, y en cimentación de obras de fábrica.

| Código | Ud | Descripción | Rendimiento | Precio | Importe |
|---|---|---|---|---|---|
| O0000020 | H | Capataz | 0.004 | 12.72 | 0.05 |
| O0000080 | H | Peón Ordinario | 0.08 | 11.63 | 0.93 |
| M0001200 | H | Retroexcavadora mixta. | 0.02 | 32.15 | 0.64 |
| M0002020 | H | Camión basculante | 0.04 | 23.53 | 0.94 |
| %05UH | % | Utiles y herramientas (5% s/M+O) | 5 % | 2.56 | 0.13 |
| V0000020 | M3 | Suplemento por canon de vertido | 1 | 0.3 | 0.30 |
|  |  | Total |  |  | 2.99 |

**AX004050** M2 Encofrado madera plano visto (material; 31/12/1991)
Precio: 12.12
Encofrado de madera plano en paramento vistos, incluso desencofrado y limpieza posterior del paramento.

| Código | Ud | Descripción | Rendimiento | Precio | Importe |
|---|---|---|---|---|---|
| P0030050 | M3 | Tablas para encofrar | 0.01 | 108.93 | 1.09 |
| P0060020 | Kg | Puntas para encofrar. | 0.1 | 1.22 | 0.12 |
| P0060200 | Kg | Alambre de atar. | 0.15 | 1.42 | 0.21 |
| O0000020 | H | Capataz | 0.01 | 12.72 | 0.13 |
| O0000030 | H | Oficial de primera | 0.05 | 12.46 | 0.62 |
| O0000060 | H | Ayudante. | 0.4 | 11.8 | 4.72 |
| O0000080 | H | Peón Ordinario | 0.4 | 11.63 | 4.65 |
| %05UH | % | Utiles y herramientas (5% s/M+O) | 5 % | 11.54 | 0.58 |
|  |  | Total |  |  | 12.12 |

**A02A050** M3 Mortero cemento 1/3 M-160 (material)
Precio: 63.6
Mortero de cemento CEM II/B-P 32,5 N y arena fina de dosificación 1/3 (M-160), confeccionado con hormigonera de 250 l., s/RC-97.

| Código | Ud | Descripción | Rendimiento | Precio | Importe |
|---|---|---|---|---|---|
| O0000080 | H | Peón Ordinario | 1.7 | 11.63 | 19.77 |
| P01CC020 | Tm | Cemento CEM II/B-P 32,5 N sacos (material; 31/01/2000) | 0.44 | 86.44 | 38.03 |
| P0010050 | M3 | Arena fina | 0.975 | 5 | 4.88 |
| P0000010 | M3 | Agua | 0.26 | 0.6 | 0.16 |
| M03HH020 | H | Hormigonera 200 l gasolina (maquinaria; 31/01/2003) | 0.4 | 1.9 | 0.76 |
|  |  | Total |  |  | 63.6 |

**AX003061R** M3 Hormigón armado HA-25/P/20/IIa (material)
Precio: 47.36
Hormigón para armar, tipo HA-25/P/20/IIa según EHE, de resistencia característica especificada 25 N/mm², a pie de obra, de consistencia plástica adecuada para vibrar.

| Código | Ud | Descripción | Rendimiento | Precio | Importe |
|---|---|---|---|---|---|
| P0020120 | Tm | Cemento CEM-I. | 0.375 | 50 | 18.75 |
| P0010180 | M3 | Material granular. | 2 | 1.3 | 2.60 |
| P0000010 | M3 | Agua | 0.2 | 0.6 | 0.12 |
| O0000020 | H | Capataz | 0.1 | 12.72 | 1.27 |
| O0000030 | H | Oficial de primera | 0.15 | 12.46 | 1.87 |
| O0000080 | H | Peón Ordinario | 0.15 | 11.63 | 1.74 |
| M0009010 | H | Planta de dosificación de hormigón | 0.055 | 54.03 | 2.97 |
| M0002070 | H | Camión hormigonera | 0.42 | 17.73 | 7.45 |
| M0002020 | H | Camión basculante | 0.45 | 23.53 | 10.59 |
|  |  | Total |  |  | 47.36 |

**AX004010** M2 Encofrado madera curvo visto alzados (material; 31/12/1991)
Precio: 15.25
Encofrado de madera visto curvo en alzados de pilas, incluso desencofrado y limpieza posterior del paramento.

| Código | Ud | Descripción | Rendimiento | Precio | Importe |
|---|---|---|---|---|---|
| P0030050 | M3 | Tablas para encofrar | 0.01 | 108.93 | 1.09 |
| P0060020 | Kg | Puntas para encofrar. | 0.1 | 1.22 | 0.12 |
| P0060200 | Kg | Alambre de atar. | 0.15 | 1.42 | 0.21 |
| O0000020 | H | Capataz | 0.012 | 12.72 | 0.15 |
| O0000030 | H | Oficial de primera | 0.1 | 12.46 | 1.25 |
| O0000060 | H | Ayudante. | 0.4 | 11.8 | 4.72 |
| O0000080 | H | Peón Ordinario | 0.6 | 11.63 | 6.98 |
| %05UH | % | Utiles y herramientas (5% s/M+O) | 5 % | 14.52 | 0.73 |
|  |  | Total |  |  | 15.25 |

**AX800000R** Kg Acero corrugado B 500 S (material; 23/03/1999)
Precio: 0.92
Acero corrugado de alta adherencia B 500 S según EHE, para armaduras de cualquier límite elástico, incluso suministro, elaboración y colocación con parte proporcional de mermas, despuntes, alambre de atar, separadores y rigidizadores.

| Código | Ud | Descripción | Rendimiento | Precio | Importe |
|---|---|---|---|---|---|
| P0060110 | Kg | Acero corrugado para armaduras | 1.05 | 0.7 | 0.74 |
| O0000020 | H | Capataz | 0.001 | 12.72 | 0.01 |
| O0000030 | H | Oficial de primera | 0.005 | 12.46 | 0.06 |
| O0000080 | H | Peón Ordinario | 0.005 | 11.63 | 0.06 |
| M0006010 | H | Dobladora, endurecedora, cizalla | 0.0042 | 12 | 0.05 |
|  |  | Total |  |  | 0.92 |

**AX002060** M3 Mortero cemento M-40 / Dosif. 1:6 (material)
Precio: 47.44
Mortero de cemento CEM II/B-M 32,5 R y arena gruesa de dosificación 1/6 (M-40), confeccionado en hormigonera a pie de obra según Instrucción RC-97.

| Código | Ud | Descripción | Rendimiento | Precio | Importe |
|---|---|---|---|---|---|
| O0000080 | H | Peón Ordinario | 0.8 | 11.63 | 9.30 |
| P0020110 | Tn | Cemento CEM II/B-M 32,5 R sacos | 0.25 | 79.03 | 19.76 |
| P0000010 | M3 | Agua | 2.55 | 0.6 | 1.53 |
| P0010040 | M3 | Arena gruesa. | 1.5 | 5.3 | 7.95 |
| M0002050 | H | Hormigonera 300 l. | 0.8 | 11.12 | 8.90 |
|  |  | Total |  |  | 47.44 |

**AX003060R** M3 Hormigón HA-30/P/30/ IIa+Qb (material)
Precio: 54.74
Hormigón para armar, tipo HA-30, de resistencia característica 300 kp/cm2, a pie de obra.

| Código | Ud | Descripción | Rendimiento | Precio | Importe |
|---|---|---|---|---|---|
| P0020120 | Tm | Cemento CEM-I. | 0.4 | 50 | 20.00 |
| P0010180 | M3 | Material granular. | 2 | 1.3 | 2.60 |
| P0000010 | M3 | Agua | 0.2 | 0.6 | 0.12 |
| O0000020 | H | Capataz | 0.1 | 12.72 | 1.27 |
| O0000030 | H | Oficial de primera | 0.2 | 12.46 | 2.49 |
| O0000080 | H | Peón Ordinario | 0.4 | 11.63 | 4.65 |
| M0009010 | H | Planta de dosificación de hormigón | 0.055 | 54.03 | 2.97 |
| M0002070 | H | Camión hormigonera | 0.5 | 17.73 | 8.87 |
| M0002020 | H | Camión basculante | 0.5 | 23.53 | 11.77 |
|  |  | Total |  |  | 54.74 |

**AX003060** M3 Hormigón para armar tipo HA-25 (material)
Precio: 54.74
Hormigón para armar, tipo HA-25, de resistencia característica 250 kp/cm2, a pie de obra.

| Código | Ud | Descripción | Rendimiento | Precio | Importe |
|---|---|---|---|---|---|
| P0020120 | Tm | Cemento CEM-I. | 0.4 | 50 | 20.00 |
| P0010180 | M3 | Material granular. | 2 | 1.3 | 2.60 |
| P0000010 | M3 | Agua | 0.2 | 0.6 | 0.12 |
| O0000020 | H | Capataz | 0.1 | 12.72 | 1.27 |
| O0000030 | H | Oficial de primera | 0.2 | 12.46 | 2.49 |
| O0000080 | H | Peón Ordinario | 0.4 | 11.63 | 4.65 |
| M0009010 | H | Planta de dosificación de hormigón | 0.055 | 54.03 | 2.97 |
| M0002070 | H | Camión hormigonera | 0.5 | 17.73 | 8.87 |
| M0002020 | H | Camión basculante | 0.5 | 23.53 | 11.77 |
|  |  | Total |  |  | 54.74 |

## Recursos

**%05UH** % Utiles y herramientas (5% s/M+O)
O+MAQ).

**P0070010** Tm Escollera caliza cantera500-1000
e 500 a 1000 kg. cada de 500-1000 Kg. de peso, con material procedente de pr+stamos, incluso p.p. de preparaciín de asiento y colocaciín, totalmente terminada. nte terminada. talmente terminada. CADA.CO DE 9.5 KW, CON UNA TENSION DE 380 V, CON UNA FRECUENCIA DE 50 HZ, DE ACUERDO CON LAS CARACTERISTICAS QUE SE FIJAN EN EL PLIEGO DE CONDICIONES, TOTALMENTE INSTALADO, PROBADO Y EN PERFECTO FUNCIONAMIENTO.NTO.ACERO PARA INTERRUPTORES, FUSIBLES, VOLTIMETRO, AMPERIMETRO, PULSADORES, PILOTOS, CORTOCIRCUITOS Y CABLEADO, MANO DE OBRA Y PEQUE_O MATERIAL, TODO ELLO SEGUN LO INDICADO EN EL PLIEGO DE PRESCRIPCIONES, NORMATIVA B.T., Y CONDICIONES DE LA COMPA_IA SUMINISTRADORA.

**P0013000** Tm Aridos silíceos clasificados
e 70 a 100 C.V. en caliente tipo D-12 a emplear en capa de rodadura, incluso filler de aportaci_n, puesta en obra y compactaci_n, excluido el bet+n.

**P0082070** Tm Betún modificado con elastóme
ros. asf_ltico modificado con elastÑmeros para mezclas bituminosas drenantes.

**M0030100** H Camión distribuidor ligantante
e. AQ).

**P0082080** Tm Emulsión asfáltica ECI a p.o
de obra.

**%03MA** % Material compl. y auxiliar
Canalización mixta para cables de media y/o baja tensión, construida con ocho tubos de PE-AD tipo rígido de 160 mm de diámetro, incluso refuerzo con 40 cm de altura de hormigón HM-20/P/20/IIa y guia de alambre galvanizado de 2 mm.

**P0115070** Ml Tubo PVC saneamiento ø400
Tubo de PVC para saneamiento de 400 mm de diametro.

**P0092020** Ml Tubería campana armada ø500 CIII
TUB. CAMPANA ARMADA, U.E., 500 MM. C-76 III, P.P. TRANSPORTE.

**P0092030** Ml Tubería campana armada ø600 CIII
TUB. CAMPANA ARMADA, U.E., 600 MM. C-76 III, P.P. TRANSPORTE.

**P0092050** Ml Tubería campana armada ø800 CIII
TUB. CAMPANA ARMADA, U.E., 800 MM. C-76 III, P.P. TRANSPORTE.

**P0092060** Ml Tubería campana armad ø1000 CIII
TUB. CAMPANA ARMADA, U.E., 1000 MM. C-76 III, P.P. TRANSPORTE.

**P0092070** Ml Tubería campana armad ø1200 CIII
TUB. CAMPANA ARMADA, U.E., 1200 MM. C-76 III, P.P. TRANSPORTE.

**P0092080** Ml Tuberia capana armad 1500 CIII
TUB. CAMPANA ARMADA, U.E., 1500 MM. C-76 III, P.P. TRANSPORTE.

**P0092090** Ml Tuberia capana armad 1800 CIII
TUB. CAMPANA ARMADA, U.E., 1800 MM. C-76 III, P.P. TRANSPORTE.

**P0310010** Ud Tapa y cerco F.D. circular paso 60 cm D-400 EN-124
Tapa de fundición con marco de 600 mm.

**P0011010** M3 Material seleccionado préstamos
Material seleccionado procedente de préstamos o canteras.

**P0131030** Ml Tubería fund. dúctil abast. Ø 100 mm k=9
Tubería de fundición dúctil para abastecimiento de agua potable de 150 mm de d.i.

**P0131050** Ml Tubería fund. dúctil abast. Ø 150 mm k=9
Tubería de fundición dúctil para abastecimiento de agua potable DN = 150 mm., a pie de obra.

**P0131060** Ml Tubería fund. dúctil abast. Ø 200 mm k=9
Tubería de fundición dúctil para abastecimiento de agua potable DN = 200 mm., a pie de obra.

**P0131020** Ml Tubería fund. dúctil abast. Ø 80 mm k=9
Tubería de fundición dúctil para abastecimiento de agua potable de 150 mm de d.i.

**P0161010** Ud Válvula compuerta PN16 Ø 80 mm
Válvula de compuerta de asiento elástico, con cuerpo de fundición con protección epoxy por todo el interior y exterior, cuerpo de fondo liso sin entalladura de encalaje, tornillería bicromatada, cierre enteramente recubierto de caucho nitrílico, doble empaquetadora sin manteniento y eje de acero inoxidable pulido, Presión Nominal 16 Atm., con un diámetro de paso de 80 mm.

**P0161011** Ud Manguito/carrete de reparación desmontaje
Válvula de compuerta de asiento elástico, con cuerpo de fundición con protección epoxy por todo el interior y exterior, cuerpo de fondo liso sin entalladura de encalaje, tornillería bicromatada, cierre enteramente recubierto de caucho nitrílico, doble empaquetadora sin manteniento y eje de acero inoxidable pulido, Presión Nominal 16 Atm., con un diámetro de paso de 80 mm.

**P0161020** Ud Válvula compuerta PN16 ø100
Válvula de compuerta de asiento elástico, con cuerpo de fundición con protección epoxy por todo el interior y exterior, cuerpo de fondo liso sin entalladura de encalaje, tornilleria bicromatada, cierre enteramente recubierto de caucho nitrílico, doble empaquetadora sin manteniento y eje de acero inoxidable pulido, Presión Nominal 16 Atm., con un diámetro de paso de 150 mm.

**P0161021** Ud Manguito/carrete de reparación desmontaje
Válvula de compuerta de asiento elástico, con cuerpo de fundición con protección epoxy por todo el interior y exterior, cuerpo de fondo liso sin entalladura de encalaje, tornilleria bicromatada, cierre enteramente recubierto de caucho nitrílico, doble empaquetadora sin manteniento y eje de acero inoxidable pulido, Presión Nominal 16 Atm., con un diámetro de paso de 150 mm.

**P0161040** Ud Válvula compuerta PN16 ø150
Válvula de compuerta de asiento elástico, con cuerpo de fundición con protección epoxy por todo el interior y exterior, cuerpo de fondo liso sin entalladura de encalaje, tornilleria bicromatada, cierre enteramente recubierto de caucho nitrílico, doble empaquetadora sin manteniento y eje de acero inoxidable pulido, Presión Nominal 16 Atm., con un diámetro de paso de 150 mm.

**P0161041** Ud Manguito/carrete de reparación desmontaje
Válvula de compuerta de asiento elástico, con cuerpo de fundición con protección epoxy por todo el interior y exterior, cuerpo de fondo liso sin entalladura de encalaje, tornilleria bicromatada, cierre enteramente recubierto de caucho nitrílico, doble empaquetadora sin manteniento y eje de acero inoxidable pulido, Presión Nominal 16 Atm., con un diámetro de paso de 150 mm.

**P0161050** Ud Válvula compuerta PN16 ø200
Válvula de compuerta PN16 ø200 con mecanismo multivueltas y bridas de conexión.

**P0161051** Ud Manguito/carrete de reparación desmontaje
Válvula de compuerta PN16 ø200 con mecanismo multivueltas y bridas de conexión.

**P0162010** Ud Válvula ventosa DN = 60 mm
Válvula ventosa trifuncional de 60 mm. de diámetro PN 16.o tornilleria de uni¡n, juntas, "T" de uni¡n, v_lvula de asiento plano y resto de materiales.

**P3312201500** Ud Codo Ø 150 mm BB 1/8 PN16
CCodo Ø 150 mm BB 1/8 PN16.

**P03100601** Ud Válvula compuerta PN16 Ø 50 mm
Válvula de compuerta de Ø 65 mm de asiento elástico, PN 16 Atm, con cuerpo de fundición dúctil, con protección epoxy por todo el interior y exterior, cuerpo de fondo liso sin entalladura de encalaje, tornillería bicromatada, cierre enteramente recubierto de caucho nitrílico, doble empaquetadora sin manteniento y eje de acero inoxidable pulido.

**%15PEA** % Piezas especiales y anclajes
Piezas especiales y anclajes.
en alzados de pilas, incluso desencofrado y limpieza posterior del paramento.porte a obra, colocaci_n y parte proporcional de piezas especiales, macizos de anclaje, juntas y pruebas.

**P0310010R** Ud Marco y tapa A2 Sevillana rectang. / FD Clase D-400 EN-124
Tapa de fundición con marco de 600 mm.

**P0310011R** Ud Marco y tapa A1 Sevillana rectang. / FD Clase D-400 EN-124
Tapa de fundición con marco de 600 mm.

**P0000110** Kg Imprimación minio de plomo (electrol.)
Pintura de minio.

**P0310091** Ud Juego cerco y tapa registro arqueta tipo D
Juego registro fundición dúctil de 100x90 cm.

**P0310092** Ud Plantilla armario interconexión
Juego registro fundición dúctil de 100x90 cm.

**P0310093** Ud Codo PVC 63/45/2500 mm
Juego registro fundición dúctil de 100x90 cm.

**P0310094** Ud Tapón obturador conductos D=63mm
Juego registro fundición dúctil de 100x90 cm.

**P0310092R** Ud Plantilla armario distribución
Juego registro fundición dúctil de 100x90 cm.

**P0000040** L Liquido desencofrante
Líquido desencofrante madera.

**M0000010** H Maquina combinada para madera
Máquina combinada para madera.

**P0191030** Kg Pintura termoplástica en frío
. MAQ). de isletas, flechas, pasos de peatones, l_neas de parada, etc., incluso premarcaje, ejecutado con pintura termopl_stica en fr_o de dos componentes, realmente pintado, totalmente terminado.

**P0181010** Ud Señal circular reflectante ø60cm
60 cm. de diámetro, incluso p.p. de tornillería. ter_stica 150 kp/cm2, a pie de obra.de 40x40x50 cm., incluso poste galvanizado y torniller_a, colocada y totalmente terminada.

**P0181020** Ml Poste galvanizado 80x40x2mm
mm.

**P0181030** Ud Señal circular reflectante ø90cm
90 cm. de diámetro, incluso p.p. de tornillería. ter_stica 150 kp/cm2, a pie de obra.de 55x40x70 cm., incluso poste galvanizado y torniller_a, colocada y totalmente terminada.

**P0181040** Ml Poste galvanizado 100x50x3mm
mm. m. de di_metro, incluso p.p. de torniller°a. ter_stica 150 kp/cm2, a pie de obra.de 55x40x70 cm., incluso poste galvanizado y torniller_a, colocada y totalmente terminada.

**P0181100** Ud Señal triangular reflectante 90
de 90 cm. de lado, incluso p.p. de tornillería. acter_stica 150 kp/cm2, a pie de obra. 40x40x50 cm., incluso poste galvanizado y torniller_a, colocada y totalmente terminada.

**P0181110** Ud Señal triangular reflectante
de 135 cm. de lado, incluso p.p. de tornillería. cter_stica 150 kp/cm2, a pie de obra.de 85x50x80 cm., incluso poste galvanizado y juego de torniller_a, colocada y totalmente terminada.

**P0181120** Ml Poste galvanizado de 120x60x3
mm. 5 cm. de lado, incluso p.p. de torniller°a. cter_stica 150 kp/cm2, a pie de obra.de 85x50x80 cm., incluso poste galvanizado y juego de torniller_a, colocada y totalmente terminada.

**P0181050** Ud Señal cuadrada reflectante 60 cm
60 cm. de lado, incluso p.p. de tornillería.

**P0181300** Ud Cajetín reflexivo de 40x16 cm
. MAQ). mplementaria reflexiva de 40x16 cm., colocada, incluso torniller_a.

**P0181280** M2 Panel reflexivo de aluminio e
xtrusionado. madera plano en paramento vistos, incluso desencofrado y limpieza posterior del paramento.dados de hormig_n H-150 de 50x50x50 cm., incluso p.p. de anclajes y postes de sustentaci_n IPN-120 galvanizados, totalmente colocado.

**P0181290** M2 Panel reflexivo de chapa de a
cero. . o de madera plano en paramento vistos, incluso desencofrado y limpieza posterior del paramento. de hormigín H-150 de 50x50x50 cm., incluso p.p. de anclajes y postes de sustentaciín IPN-120 galvanizados, totalmente colocado.

**P0001080** M3 Madera en tablones entibación
ación.

**%5UH** % Utiles y herramientas (5% s/M+O)
O+MAQ).

**M05EN020** H Excav.hidráulica neumáticos 84 CV
Claves: hidráulico, neumático

**M0009010** H Planta de dosificación de hormigón
migón. en masa, tipo H-100, de resistencia caracter_stica 100 kp/cm2, a pie de obra.
